# WO KITA Carl-Villinger-Str
Angebotsaufforderung (GAEB DA XML 3.3, DA83)
Projekt: 26.417.3
Währung: EUR
Vergabeart: Öffentliche Ausschreibung
Erstellt mit: GXML Toolbox V3.3 R20220330, ORCA AVA 26.0.8 26.00.08, 12.06.2026

## LEISTUNGSVERZEICHNIS
LEISTUNGSVERZEICHNIS

Bauleistungen: Worms KITA Carl-Villinger-Straße, Außenanlagen
DIN 18320 Landschaftsbauarbeiten

Auftraggeber: Stadtverwaltung Worms
  8.3 - Architektur / Projektmanagement
  Marktplatz 2
  67547 Worms

## BAUBESCHREIBUNG
BAUBESCHREIBUNG:

1. Angaben zur Baustelle

Die Stadt Worms beabsichtigt, in der Carl-Villinger-Straße eine Kindertagesstätte mit 6 Kindergarten-gruppen und 2 Krippengruppen zu errichten. Das zweistöckige Gebäude soll mit einer Holzfassade ausgeführt werden. Die Dachflächen werden mit einer extensiven Dachbegrünung und einer Photovoltaikanlage ausgestattet.
Die Gestaltung der Außenanlagen erfolgt entsprechend den Nutzeranforderungen und in Abstimmung mit der Stadtverwaltung Worms.

Das Grundstück liegt im Westen der Kernstadt Worms, im nördlichen Abschnitt der Carl-Villinger-Straße. Diese verläuft entlang der östlichen Grundstücksgrenze. Auf dem im Norden angrenzenden Grundstück ist eine Dreifeld-Schulsporthalle errichtet. In südlicher Richtung schließt eine städtisch genutzte Lagerfläche an. Auf der Westseite des Grundstücks grenzt das Grundstück des Heinrich-Völker-Bad an.
Das Bestandsgelände liegt ca. 30 bis 60 cm unterhalb der bestehenden Carl-Villinger-Straße und ist überwiegend eben. In den kommenden Jahren soll die Straße allerdings erneuert werden und orientiert sich dabei an die Bestandshöhen. Das Höhenniveau der Neuplanung orientiert sich im Süden an den Bestandshöhen der Straße und steigt in Richtung Norden deutlich an.
An der westlichen Grundstücksgrenze befindet sich ein ca. 5 m breiter, gehölzbestandener Böschungsstreifen, der an das ca. 3 m höhergelegenen Nachbargrundstück des Heinrich-Völker-Bades anschließt. Das übrige Gelände wurde im Zuge der Erstellung der Kita überplant und bereits überbaut. Die Freiflächen sind zur Böschung und im Norden zur Sporthallenfreifläche und im Süden zur städtischen Lagerfläche zu bearbetien.

Der Gebäudeneubau ist an der Ostseite des Grundstückes an der Carl-Villinger-Straße errichtet. Der Hauptzugang ist von der  Carl-Villinger-Straße über eine Treppenanlage und eine Rampe von der Nordseite zu erreichen.Der Wirtschaftszugang ist an der Südseite der Gebäudestirnseite, die Erschließung erfolgt auch hier aus Richtung C-V-Straße. In der Verlängerung des Gebäudes an der Nordseite wird der Parkplatz für die Bediensteten errichtet; bei Bedarf kann dieser auch von den Sporthallennutzer genutzt werden. An dem Hauptzugang sind die Fahrradstellplätze, die über die nördlich gelegene Wegerampe angedient werden können, vorgesehen.

Die KITA Fertigfußbodenhöhe ist auf 105.10 NHN (OK FFB) festgelegt. Diese orientiert sich an der Fertigfußbodenhöhe der benachbarten Dreifeldsporthalle. Somit liegt die geplante Fertigfußbodenhöhe ca. 20-80 cm über den geplanten Höhen der Carl-Villinger-Straße.

Aufgrund der aus dem Hochwasserschutz resultierenden Fertigfussbodenhöhe des Gebäudes, sowie dem geringen Abstand zwischen Gebäude und Straße soll entlang der Carl-Villinger-Straße eine Betonwand, die als Stützwand und als Hochwasserschutzmauer dient, errichtet werden. Diese wird an drei Stellen für einen Zugang zum Gebäude bzw. in das Außengelände der Kita unterbrochen. Im Bereich des Hauptgebäudezugangs führt eine Treppe direkt von der Straße auf den Hauseingang zu.

Im nördlichen Bereich des Grundstücks liegt die Pkw-Stellplatzanlage. Diese befindet sich ungefähr auf dem Höhenniveau des Gebäudes und ist über eine Rampe mit 4.8 % Neigung erreichbar. An der Südseite der Stellplatzzufahrt beginnt eine Rampe für Fußgänger, Rollstuhl- und Fahrradfahrer. Sie verläuft mit <6 % Steigung entlang des Gebäudes und ermöglicht so den barrierefreien Zugang zum Haupteingang.
Südlich des Gebäudes befindet sich eine weitere Zufahrt, die als Lieferantenzufahrt dient und auch für die Erreichung der Freianlage mit Pflegefahrzeugen dient. Diese haben auch auf der nördlichen Seite eine zweite Zufahrtsmöglichkeit.
An der südlichen Grundstücksgrenze hat sich durch die Geländeauffüllung ein Geländeversatz zum tieferliegenden Nachbargrundstück gebildet; der entstandene Niveauunterschied von ca. 1 m wird mit der Hochwasserschutzmauer abgefangen.

Für den Gebäude- und Freianlagenbetrieb ist für eine funktionsgemäße Unterhaltung eine entsprechende Infrastruktur vorzusehen. Der Entwurf beinhaltet im Süden an der Pflegezufahrt die Errichtung eines Müllplatzes, der nach den gestellten Anforderungen dimensioniert wurde:

- 3 x 1.100 L (2 x Papier / 1 x Wertstoff)
- 8 x 240 L (4 x Restmüll / 4 x Bio)
- 1 x Konfiskatkühler (Vorhaltung, ca. 1 x 1 m)

Der Müllplatz wird mit einem separaten Zaun mit einer Zaunhöhe von 1.60 m eingefasst und erhält an der Nordseite eine Tür.
Das Kita-Gelände wird umlaufend mit einem 1.60 m hohen Stahlgittermattenzaun eingefasst. Es kann über zwei Zufahrten von der Carl-Villinger-Straße aus zur Pflege, Unterhalt und Reparatur mit einem Fahrzeug angefahren werden. Zu diesem Zweck wurden in der Zaunanlage im Bereich der Zufahrten jeweils ein Tor mit einer Breite von 3 m vorgesehen.

Nördlich des Gebäudes wird eine Stellplatzanlage mit 23 Pkw-Stellplätzen (einschließlich eines Behindertenstellplatzes) errichtet. Zwei der Stellplätze werden mit einer Ladesäule ausgestattet. Entlang der Zuwegung zum Haupteingang befinden sich vor dem Gebäude 28 frei zugängliche Fahrradstellplätze. Darunter sind 16 Fahrradstellplätze mit Anlehnbügeln für Erwachsenenfahrrädern, 3 Anlehnbügel für das Abstellen von Lastenfahrrädern und eine Reihenanlage mit 9 Fahrradstellplätzen für Kinder.

Das auf den begrünten Dachflächen und an den Gebäudezugängen anfallende Regenwasser wird über Leitungen in einen Versicherungsspeicher abgeleitet, wo das Wasser gesammelt und zeitlich versetzt versickert. Das auf den Stellplatz anfallende Niederschlagswasser wird in bewachsene Mulden abgeleitet, wo das Wasser versickert. Die Ableitung in das Grundwasser wird hierdurch weitestgehend eingeschränkt bzw. verzögert. Die Vegetation innerhalb der Mulden gibt ebenfalls Wasser wieder über die Verdunstung an die Atmosphäre ab.Die vorgesehenen Versickerungsmulden befinden sich außerhalb des für die Kinder zugänglichen Kita-Außenbereichs. Das übrige anfallende Regenwasser wird zur Versickerung durch das Oberflächengefälle weg vom Gebäude durch die entsprechende Gefälleneigung in die Rasen- und Pflanzflächen geleitet.

Belagsflächen
Die Gebäudezugänge, Terrassenbereiche und Gartenwege werden mit einem Pflasterbelag ausgestattet. Der gleiche Belag wird im Bereich des Müll- und Fahrradabstellplatzes, sowie im Bereich der Pkw-Stellplätze verwendet.
Um die Vegetationsinseln entlang der Nordseite des Gebäudes wird ein ca. 1 bis 2 m breiter Rundkurs aus Asphalt eingebaut. Diesen können die Kinder zur Befahrung mit verschiedenen Kleinfahrzeugen (Bobbycar, Roller etc.) nutzen. Weitere befestigte Flächen sind nicht geplant.

Spielgeräteausstattung
Westlich des Gebäudes, auf der dem Garten zugewandten Seite, sind die Terrassenflächen und daran schließen die Spielwiese mit eine Fahrstrecke für Kinder (Bobby-Car, Roller, etc.) eingerahmt.
Die mit verschiedenen Spielgeräten ausgestatteten Fallschutzbereiche befinden sich an der Südseite mit Spielgeräten für die größere Kinder und einer Matschanlage mit einer Frischwasserpumpe. An der Nordseite im Anschluß an den Parkplatz ist der Spielbereich mit Spielsand für kleinere Kinder mit einer Segelschattierung und Spielkombinationen und einer Vogelnestschaukel.
Unmittelbar am Gebäude ist eine Ruheinsel hinter den Hecken zum Parkplatz mit Schaukeliegen angeordnet.

Einhausung
Es sind zwei größere Geräteschuppen und eine "Fahrgerätegarage" in der Anlage für die Kinderspielgeräte vorgesehen; diese werden hochbauseits errichtet.

Baugrundverhältnisse

Der vorliegende geo- und abfalltechnische Untersuchungsbericht beinhaltet einige Angaben über den anstehenden Baugrund im Bereich des vorgesehenen Gebäudestandortes.
Die im November 2023 durchgeführte Baugrund- und Gründungsgutachten von IB Geo-technik umfasst 5 Bohrprofile je 5 m tief. Diese wurden ausschließlich im Bereich des geplanten Kindergartengebäudefläche erhoben.
Wir beziehen uns hier auf diese Angaben.
Die Bodenverhältnisse wurden im Rahmen einer Baugrunduntersuchung von IB für Geotechnik (2023) erfasst und stellen sich zusammengefasst wie folgt dar:
Aufgrund der Gegebenheit, dass angestrebt wird, die anfallenden Niederschlagwassermengen innerhalb des Grundstückes und den ausgewiesenen Regenwassermulden zu bewirtschaften, ist insbesondere im Hinblick auf die Zusammensetzung des Baugrundes die Versickerungs- und Speicherfähigkeit, die Belastung mit Schadstoffen und die Grundwasserdynamik von Bedeutung.
Gründungstechnische Hinweise, die das Gebäude betreffen, sind aus dem Untersuchungsbericht zu entnehmen. Im Leistungsverzeichnis sind aktuelle Baugrunduntersuchungen (Bodenanlysen) gemäß der Forderung der Genehmigungsbehörden enthalten, um die Verträglichkeit einer Versickerung nachzuweisen.

Nachfolgende Bodenschichtung wurde vor Ort für BS 1- 5 (Bohrtiefe bis 5,00 m u. GOK) festgestellt:

- Oberboden  Dicke 25-60  cm
- Darunter -Schluff, Sand, sandiger Kalk (dünne Auelehmschicht)  Dicke ca.30-70 cm
- Darunter- Lößschicht (gebohrt bis 5m unter GOK)  über die Bohrung
- danach wahrscheinlich festere kiesige Sandböden

Die anfallenden Bodenaushubmaterialien werden auf Haufwerk für die Beprobung für die Wiederverwendung, Verwertung oder Deponierung zum Analysieren zwischengelagert.

Die Belange der Feuerwehr sind zu berücksichtigen.

Ein Bauablaufplan mit den Bauzeiten ist vor Beginn der Arbeiten durch den AN zu erstellen. Um eine zügige Abwicklung der Arbeiten zu gewährleisten, ist der Unternehmer dazu verpflichtet, ständig genügend und ausreichend geschultes Personal auf der Baustelle zu beschäftigen. Nicht selbst verschuldete Unterbrechungen und Verzögerungen sind umgehend der Bauleitung zu melden. Ein zügiges Abwickeln der Arbeiten wird vorausgesetzt.

1.1 Lage der Baustelle

Der Baustellenbereich befindet sich innerhalb des Außenanlagengeländes der vorhandenen KITA in Worms. Das Gelände wird direkt über die öffentlichen Straßen, hier Carl-Villinger-Straße angefahren.

1.3 Vorhandene Anschlüsse und vorhandene Anlagen

keine Angaben

1.4 Bodenverhältnisse/Ergebnisse von Bodenuntersuchungen/Schadstoffbelastungen

siehe hierzu Ergebnisse der Baugrunduntersuchung.

In Abhängigkeit von den Ergebnissen der Lastplattendruckversuche erfolgt ggf. im Stellplatzbereich eine Baugrundverbesserung.
Im anstehenden Baugrund wird nur im geringen Umfang gearbeitet; bei Erdordernis werden im Rahmen der Baudurchführung entsprechende Analysen veranlasst. Die Ausschreibung sieht vor, dass das Aushubmaterial auf Haufwerke für eine Analyse zu setzen ist. Die Koordninierung und die Zeitfenster für die Analyse sind bei den Arbeiten zu berücksichtigen, da die Fläche für die Aushublagerung begrenzt ist.

1.5 Hydrologische Werte

Das Grundwasser wurde in einer Tiefe von ca. 10 m unter Geländeoberkante im Zuge der Bohrungen angetroffen.

1.6 Vermutete Kampfmittel

Bei Erfordernis erfolgt die Bereitstellung eines Kampfmittelräumdienstes durch den Auftraggeber. Für das Gebäude wurde bereits eine Kampfmitteluntersuchung mit dem Ergebnis durchgeführt, dass keine Kampfmittel vorhanden sind.

1.7 Schutz von Vegetationsbeständen

Im westlichen Bereich des Grundstücks befinden sich an der Böschung Gehölze und Bäume, die erhalten werden sollen. Im Rahmen der Baumaßnahme wird bei Bedarf anhand von Suchgräben der Wurzelverlauf festgestellt, um Schäden an dem zu erhaltenden Baum zu vermeiden. Bei Arbeiten im Wurzelbereich des Baumes ist bei Bedarf der zuständige Baumkontrolleur der Stadt Worms hinzuzuziehen. Die Arbeiten sind im Baumscheibenbereich sind mit Saugbagger oder in Handarbeit auszuführen.

2. Angaben zur Ausführung

2.1 Vorgesehene Arbeitsabschnitte

Die gesamte Außenanlage ist mit Bauzeun abzusperren und es ist stets darauf zu achten das kein Zugang möglich ist. Die Baustellentore sind stets geschlossen zu halten.

Die Arbeitsabschnitte werden im Vorfeld mit der Firma abgestimmt. Bei der Planung des Bauzeitenplanes und der Arbeitsschritte ist die Gegebenheit zu berücksichtigen, dass noch für den Innenausbau hochbauseits Firmen vor Ort tätig sind. Dies erfordert eine entsprechende Koordination.

Die Arbeiten sind unmittelbar nach Auftragserteilung Mitte September 2026 zu beginnen; die Flächen sind bis Ende Mai 2027 fertigzustellen. Die Fertigstellungspflege ist im Herbst 2027 abzuschließen.

2.3 Verwendung anfallender Stoffe und Materialien

Teilweise wird der auszubauende Oberboden für die Herstellung von Substraten und bereits eingebaute Bodenstoffe wie Füllboden, für das Anarbeiten an die neu zu errichtenden befestigten Flächen, wieder- verwendet.
Die Verwendung oder Mitverwendung von Recyclingmaterialien und wiederaufbereiteten Stoffen wurde durch das Baugrundgutachten, auf Grund der geringen Stabilität und der eingeschränkten Versickerungsfähigkeit des Bodens, ausgeschlossen.

2.4 Benutzung von Teilen der Leistung vor der Abnahme

Sollten Teilbereiche der Außenanlagen durch den Nutzer vor der Fertigstellung des Gesamtbauvorhabens genutzt werden, hat vor Freigabe der Nutzung, eine gemeinsame Erfassung der Fertigstellung und eine Zustandsfeststellung zu erfolgen.

## HINWEISE ZUR AUSSCHREIBUNG
HINWEISE ZUR AUSSCHREIBUNG:

Bis spätestens sechs Tage vor der Submission sind Rückfragen zur Ausschreibung über die Vergabeplattform der Stadt Worms / Metropolregion-Rhein-Neckar möglich unter: https://vergabe.vmstart.de/

Referenzen:
Der Auftraggeber behält sich ausdrücklich vor, den Auftrag nur an erfahrene Bieter zu vergeben. Es sind drei Referenzen mit vergleichbaren Projekten auf Verlangen des Auftraggebers nachzuweisen.

Baustelleneinrichtung:
Das Abstellen eines Containers oder eines Bauwagens für die Mitarbeiter ist im Bereich der Baustelle vorzusehen. Baustoffe, Maschinen und andere Baustelleneinrichtungsgegenstände sind innerhalb des Baufeldes in Abstimmung auf den Baufortschritt zu positionieren; die Koordination innerhalb des Baufeldes ist Sache des Unternehmers.
Alle Baustelleneinrichtungs- und Lagerflächen sind mit Bauzäunen zu sichern und gegen unberechtigten Zugang zu schützen. Die Sicherung dieser Flächen ist in die Baustelleneinrichtungspauschale einzurechnen und wird nicht gesondert vergütet.

Als Anlage ist ein Lageplan beigefügt.

Die Baustellenzufahrt ist entsprechend den Vorschriften der "Arbeitsstellensicherung an Straßen" zu sichern.

Baustellensicherung:
Die Zusätzlichen Technischen Vertragsbedingungen und Richtlinien für Sicherungsarbeiten an Arbeitsstellen an Straßen (ZTV SA), sowie die Richtlinien für die Sicherung von Arbeitsstellen an Straßen (RSA) werden in Ihrer aktuell gültigen Fassung Vertragsbestandteil.

Vorhandene Leitungslagen:
Der AN hat sich vor Ausführung der Arbeiten über die Lage von Leitungen, Kabeln, Dränagen, Kanälen u. ä. beim AG und bei den örtlichen Versorgungsträgern anhand der Bestandspläne und der dazu ergangenen Anweisungen umfassend zu informieren und die notwendigen Schachtgenehmigungen unaufgefordert und eigenständig einzuholen.
Die auf dem Grundstück bereits verlegten Leitungslagen sind den Plänen zu entnehmen und die tatsächliche Lage über Suchgräben festzustellen.

Kalkulationshinweise:
Alle Maßnahmen sind vom Auftragnehmer eigenverantwortlich zu überprüfen. Unstimmigkeiten oder Abweichungen sowie Bedenken sind gemäß VOB/B §3(3) vor der Bauausführung unverzüglich der Bauleitung mitzuteilen. Es wird dringend empfohlen, die örtlichen Gegebenheiten vor Abgabe des Angebotes in Augenschein zu nehmen, um Besonderheiten bzw. Schwierigkeiten bei der Durchführung der Arbeiten (z.B.  Zugangs- und Transportmöglichkeiten, Sicherungsarbeiten) bei der Abgabe des Angebotes berücksichtigen zu können. Spätere Nach- oder Mehrforderungen können nicht vergütet werden.

Es wird ausdrücklich darauf hingewiesen, dass für Fahrzeuge, Materialien, Gerätschaften etc. die sich auf dem Gelände befinden, seitens des AG keinerlei Haftung übernommen wird.

Um eine zügige Abwicklung der Arbeiten zu gewährleisten, ist der Unternehmer dazu verpflichtet, ständig genügend und ausreichend geschultes Personal auf der Baustelle zu beschäftigen. Nicht selbst verschuldete Unterbrechungen und Verzögerungen sind umgehend der Bauleitung zu melden. Eine fristgerechte Abwicklung der Arbeiten wird vorausgesetzt.

Alle Preise sind in Euro anzugeben.

Sämtliche Positionen der Leistungsbeschreibung beinhalten Lieferung frei Baustelle und fachgerechten Einbau aller Materialien sowie einschließlich aller erforderlichen Nebenleistungen.

Sämtliche Lieferscheine, Nachweise, Gutachten etc. müssen mit den Rechnungen als Original beigefügt werden. Kopien und Durchschläge werden als alleiniger Nachweis nicht anerkannt!

Entsprechend ist der Maschinen- und Personaleinsatz vorzusehen.

Beschädigungen von fremdseitigen Anlagen sowie Belags- und Vegetationsflächen sind unbedingt zu vermeiden. Schutzeinrichtungen sind eigenverantwortlich vorzunehmen.
Eine besondere Vergütung hierfür erfolgt nicht. Im Schadensfall gehen die Kosten für die Schadensbehebung zu Lasten des Bieters.

Unterlagen für die Angebotsabgabe:

Angebote sind nur elektronisch hochzuladen. Das Angebot ist als GAEB-Datei hochzuladen.
Das Fehlen einer GAEB-Datei führt zum Angebotsausschluss.

## BESONDERE VERTRAGSBEDINGUNGEN
BESONDERE VERTRAGSBEDINGUNGEN:

Hinweise zur Ausschreibung, ZTV-Landschaftsbauarbeiten,
Baubeschreibung gilt für das gesamte Leistungsverzeichnis.

Behördenabstimmung:
Die Vertreter der Regionalstelle Wasserwirtschaft, Abfallwirtschaft, Bodenschutz der Struktur- und Genehmigungsdirektion Süd sind im Rahmen der Umsetzung der Baumaßnahme einzubinden:
     - Baubeginnsanzeige
     - Bestätigung, dass kein Niederschlagswasser ungefiltert eingeleitet wird
     - Abstimmung hinsichtlich des verwendeten Bodenmaterials für Rigolen
Die Einbindung erfolgt durch den AG; rechtzeitige Abstimmung mit dem AG ist im Vorfeld, seitens des AN vorzunehmen.

Pflanzenlieferant:
Die Baumschule bzw. Baumschulen, die für die Lieferung der Pflanzenware vom Auftragnehmer beauftragt werden, sind in der Angebotskalkulation zu benennen. Es ist davon auszugehen, dass die Landschaftsarchitekten in der vorgegebenen Baumschule die Pflanzen (Bäume) auszeichnen. Daher ist darauf zu achten, dass die angebotenen Pflanzen in der Baumschule vorrätig sind.

Baustrom- und Bauwasserversorgung erfolgt durch den Auftrageber. Dies ist bei der Angebotskalkulation zu berücksichtigen. Derzeit ist hochbauseits eine Baustrom- und Bauwasserversorgung gegeben.

Baustellenbeleuchtung
Die Erstellung einer Arbeitsplatzbeleuchtung ist Sache des Auftragnehmers

Anordnung von Stundenlohnarbeiten
Die Ausführung der im Leistungsverzeichnis ausgewiesenen Stundenlohnarbeiter erfolgen erst nach Anordnung durch den Auftraggeber über die Bauleitung. Der Umfang der im Einzelfall zu erbringenden Leistungen wird bei der Anordnung festgelegt. Stundenlohnzettel sind werktäglich einzureichen. Die für die Stundenlohnarbeiten eingetragenen Einheitspreise verstehen sich bei Machineneinsatz einschließlich Bedienung.

Nachunternehmer bezüglich der Mittelstandsrichtlinie
Der Auftragnehmer ist gehalten, zu Unteraufträgen kleinere und mittlere Unternehmen in dem Umfang heranzuziehen, wie es mit der vertragsgemäßen Ausführung der Leistung zu vereinbaren ist.
Dem Nachunternehmer dürfen auch hinsichtlich der Gewährleistung keine ungünstigeren Bedingungen auferlegt werden, als zwischen Auftragnehmer und Auftraggeber vereinbart sind.
Handwerkliche Leistungen dürfen auch im Rahmen von Unteraufträgen nur von Bewerbern erbracht werden, die nachweislich in der Handwerksrolle eingetragen sind. In Zweifelsfällen ist die Vorlage der Handwerkskarte zu verlangen oder bei der zuständigen Handwerkskammer anzufragen.
Auf Verlangen des Auftraggebers hat der Auftragnehmer über die Beachtung der oben genannten Regelungen Nachweise zu erbringen.

Baustellenbesprechungen
Der Auftragnehmer hat zu den Baustellenbesprechungen, die der Auftraggeber anordnet, einen geeigneten bevollmächtigten Vertreter zu entsenden. Die Besprechungen finden jeweils nach Absprache statt und werden nicht gesondert vergütet.

DIN 1961
VOB Verdingungsordnung für Bauleistungen
Teil B: Allgemeine Vertragsbedingungen für die Ausführung von Bauleistungen

Abrechnung und Zahlung:
Alle Rechnungen sind 2-fach einzureichen. Pläne und Massenermittlungen sind 2-fach einzureichen.
Die Abrechnung erfolgt entsprechend den Vereinbarungen bei der Auftragserteilung. Nachforderungen werden nicht anerkannt.
Schlußrechnungen ohne die erforderlichen Abrechnungsunterlagen (Aufmaßlisten, Abrechnungszeichnungen etc.) werden nicht anerkannt.

Mängelansprüche nach VOB B, für Bauwerke 4 Jahre
für Vegetation 2 Jahre.
Die Gewährleistungsfrist beginnt mit dem Zeitpunkt der Schlußabnahme.

Gerichtstand und Erfüllungsort:
Gerichtstand und Erfüllungsort ist der Sitz des Auftraggebers.

## ZTV - LANDSCHAFTSBAUARBEITEN
ZUSÄTZLICHE TECHNISCHE VORSCHRIFTEN: LANDSCHAFTSBAUARBEITEN

Ausführungs- und Gütebestimmungen

Sämtliche Normen, Hinweise und Merkblätter in der jeweils gültigen Fassung.
Sämtliche sonstige Fach- und Materialnormen für die
angebotenen Leistungen.

Bei evtl. Arbeitsunterbrechungen ist unverzüglich die Bauleitung zu informieren!

Zusätzliche Technische Vertragsbedingungen über Sicherheit
und Gesundheitsschutz auf Baustellen (ZTV SiGe-Koordination)
gemäß § 2 der Verordnung über Sicherheit und Gesundheitsschutz auf Baustellen
(Baustellenverordnung - BaustellV)

Aufgrund der Baustellenverordnung vom 10. Juni 1998 hat der Auftraggeber vom Auftragnehmer den Nachweis über die Organisation und Durchführung von Maßnahmen zur Sicherheit und zum Gesundheitsschutz der Beschäftigten in seinem Unternehmen (Vollzug des Arbeitsschutzgesetzes vom 7. August 1996) zu verlangen, der insbesondere die Arbeitsplätze auf der hier angegebenen Baustelle behandelt. Dieser Nachweis ist vor Beginn der Arbeiten zu erarbeiten und dem SiGe-Koordinator unaufgefordert spätestens 1 Woche vor Arbeitsaufnahme zu übersenden. Er soll den folgenden Punkten entsprechen:
- In Form einer Dokumentation (Gefährdungsbeurteilung) im Sinne §6 Arbeitsschutzgesetz kann belegt werden, dass innerbetrieblich und vor allem im Hinblick auf die Baustelle alle Gefährdungen, die für Beschäftigte mit ihrer Arbeit verbunden sind, ermittelt und beurteilt wurden und dargelegt wird, welche Arbeitsschutzmaßnahmen ergriffen werden. Ferner ist deutlich zu machen, dass die Überwachung der Durchführung der notwendigen Maßnahmen auf der Baustelle durch geeignete Führungskräfte (Ausführungsverantwortliche) sichergestellt wird.
- Die Dokumentation soll entsprechend den Arbeitshilfen der Bau- Berufsgenossenschaften für Unternehmer aufgebaut sein und alle anfallenden Arbeiten bzw. Arbeitsplätze erfassen. Für eine deutliche - im Übrigen jedem Arbeitgeber gesetzlich vorgeschriebene - Darstellung der Arbeitsschutzorganisation kann der Technische Aufsichtsdienst / Beratungsdienst der Berufsgenossenschaft in Anspruch genommen oder die zuständige Arbeitsschutzbehörde beratend hinzugezogen werden.
- Die Dokumentation ist durch Einzelnachweise über die sichere Verwendbarkeit von Baumaschinen und -geräten sowie die Eignung des eingesetzten Personals baustellenbezogen zu ergänzen (z.B. Prüfbescheinigungen nach den Arbeitsschutz- und Unfallverhütungsvorschriften, Nachweise über die Unterweisung der Beschäftigten, Ersthelfer-Ausbildungsnachweise, bei Erfordernis auch Aus- und Weiterbildungszertifikate, Fach- bzw. Sachkundebescheinigungen, Betriebs-, Montage- oder Abbruchanweisungen, in besonderen Fällen auch Bescheinigungen über durchgeführte Vorsorgeuntersuchungen).

Sicherheits- und Gesundheitsschutzplan, Baustellenordnung
Die Einhaltung der Baustellenordnung und die Berücksichtigung eines ggfs. vorhandenen SiGe-Plans gehören zu den vertraglichen Verpflichtungen des Auftragnehmers. Die Bauleitung und/oder der Sicherheits- und Gesundheitsschutzkoordinator behalten sich vor, die nach Auftragserteilung ausgehändigte Baustellenordnung bzw. einen SiGe-Plan bei Erfordernis zu ändern bzw. zu ergänzen.

Zusätzliche, auch mündliche Anweisungen der SiGe-Koordination sind zu befolgen. Der Auftragnehmer ist verpflichtet, seinem auf der Baustelle eingesetzten Personal vor Arbeitsaufnahme den Inhalt der Baustellenordnung sowie eines ggfs. vorhandenen SiGe-Plans bekanntzumachen und während der Arbeiten deren Einhaltung zu kontrollieren. Unterlieferanten und Nachunternehmer, soweit sie auf die Baustelle liefern oder dort tätig sind, oder Besucher sind ebenfalls zur Einhaltung eines SiGe-Planes sowie der Baustellenordnung durch den Auftragnehmer zu verpflichten.

Die Nichtbeachtung wird als Vertragsverletzung bzw. als Nichterfüllung angesehen. Für Schäden bzw. Nachteile, die dem Auftraggeber durch Nichtbeachtung der Baustellenordnung und/oder eines SiGe-Plans entstehen, haftet der betreffende Auftragnehmer eigenverantwortlich.

Aufsichtspersonal
Der Auftragnehmer ist verpflichtet, der Bauleitung und dem SiGe-Koordinator vor Arbeitsaufnahme seinen verantwortlichen Aufsichtsführenden und dessen Vertreter schriftlich zu benennen und dessen Kontaktdaten anzugeben. Ein Wechsel der Person ist unverzüglich bekanntzugeben. Des Weiteren ist der Auftragnehmer verpflichtet, Aufsichtspersonal auf die Baustelle zu entsenden, das mit den geltenden deutschen Arbeitsschutzgesetzen und Unfallverhütungsvorschriften hinreichend vertraut sowie ermächtigt und befähigt ist, in deutscher Sprache abgefasste Anordnungen und Verfügungen entgegenzunehmen, zu verstehen und zu erfüllen. Die eingesetzten Arbeitskräfte sind zu einer guten und reibungslosen Zusammenarbeit mit den Mitarbeitern der übrigen auf der Baustelle tätigen Firmen verpflichtet.

Ersthelfer
Nach der DGUV-Vorschrift 1 hat der Unternehmer dafür zu sorgen, dass zur Ersten Hilfe und zur Rettung aus Gefahr die erforderlichen Einrichtungen und Sachmittel sowie das erforderliche Personal zur Verfügung stehen. Die Zahl der Ersthelfer ist abhängig von der Anzahl der eigenen anwesenden Beschäftigten auf der Baustelle. Bei 2 bis zu 20 auf der Baustelle Beschäftigten pro Betrieb muss ein Ersthelfer, bei mehr als 20 Beschäftigten müssen 10% der Mitarbeiteranzahl als Ersthelfer dauerhaft vor Ort anwesend sein. Der Auftragnehmer hat die Einhaltung dieser Vorschrift nachzuweisen. Der Nachweis ist dem SiGe-Koordinator spätestens mit Arbeitsaufnahme vorzulegen und auf der Baustelle in Kopie zur Einsichtnahme mitzuführen. Ein Ausweis bzw. Ausbildungsnachweis ist 2 Jahre gültig und kann nach Ablauf durch erneute Schulung um jeweils 2 Jahre verlängert werden.

Unterweisung der Beschäftigten
Der Auftragnehmer hat sicherzustellen, dass seine auf der Baustelle eingesetzten Mitarbeiter hinsichtlich der Besonderheiten der Baustelle und hinsichtlich der einschlägigen Arbeitsschutz- und Arbeitssi-cherheitsbestimmungen unterwiesen sind. Er hat dies auf Verlangen gegenüber dem SiGe-Koordinator nachzuweisen. Dies gilt gleichermaßen auch für Beschäftigte von Nachunternehmern des Auftragnehmers.

Arbeitsschutzbesprechungen
Die Bauleitung und/oder der SiGe-Koordinator behält sich vor, bei Bedarf oder in regelmäßigen Abständen die für die Arbeitssicherheit Verantwortlichen der Firmen zu Arbeitsschutzbesprechungen einzuberufen und Baustellenbegehungen durchzuführen. Die Firmen bzw. deren bevollmächtigte Vertreter sind verpflichtet, an diesen Besprechungen und Begehungen teilzunehmen.

Anordnungen und Weisungsbefugnis
Der Auftragnehmer bzw. die von ihm für die Abwicklung der Baustelle verantwortliche, aufsichtführende und zu benennende Person sowie ggfs. seine Sicherheitsfachkraft bzw. sein Sicherheitsbeauftragter hat mit dem für die Baustelle bestellten Bauleiter und dem Sicherheits- und Gesundheitsschutzkoordinator zusammenzuarbeiten und dessen Anweisungen Folge zu leisten. Der SiGe-Koordinator hat bei Gefahr im Verzug immer Weisungsbefugnis, darüber hinaus entsprechend vertraglicher Vereinbarung.

Weigert sich der Verantwortliche des Auftragnehmers, erforderliche Einrichtungen, Anordnungen und Maßnahmen unverzüglich durchzuführen, so ist die Bauleitung im Zusammenwirken mit dem SiGe-Koordinator berechtigt, diese zu Lasten des betreffenden AN durch Dritte ausführen zu lassen. Eine Firmenarbeitsgemeinschaft (ARGE) wird als eine Firma angesehen. Durch Anordnungen der Bauleitung wird die Verpflichtung des AN für die vertragsgemäße Erfüllung seiner Lieferungen und Leistungen sowie dessen Verantwortung für die Einhaltung der geltenden Gesetze, Verordnungen, Richtlinien usw. nicht aufgehoben.

Koordination
Arbeiten mehrere Firmen gleichzeitig zusammen, ist zur Vermeidung einer möglichen gegenseitigen Gefährdung eine Koordination erforderlich. In diesem Fall hat sich der AN vor Aufnahme der Arbeiten direkt mit den Mitarbeitern der anderen Firmen und auch mit der Bauleitung und dem SiGe-Koordinator abzustimmen. Dies gilt insbesondere bei übereinander stattfinden Arbeiten und Kranbetrieb.

Ausführung der Bauarbeiten
Die Ausführung der Bauarbeiten muss unter Beachtung der Unfallverhütungsvorschriften (UVV), insbesondere der DGUV Vorschrift 1 erfolgen. Die verwendeten Maschinen, Geräte und Einrichtungen müssen den einschlägigen Vorschriften des Gerätesicherheitsrechts und der Betriebssicherheitsverordnung entsprechen und im Übrigen nach den allgemein anerkannten Regeln der Technik beschaffen sein und betrieben werden.

Alle Arbeitsmittel, die auf der Baustelle eingesetzt werden, müssen den jeweils vorgeschriebenen regelmäßigen Prüfungen unterzogen worden sein und entsprechend mit Prüfplaketten erkennbar gekennzeichnet sein.

Der Auftragnehmer ist dafür verantwortlich, dass die von ihm verwendeten Arbeitsmittel oder die bei ihm bestellten bzw. die von ihm eingebauten Materialien, Werkstoffe, Konstruktionen und Bauteile den in der Bundesrepublik Deutschland durch die gesetzlichen Unfallversicherungsträger in Kraft gesetzten UVV (autonome Rechtsnormen), den Arbeitsschutzvorschriften sowie den allgemein anerkannten sicherheitstechnischen und arbeitsmedizinischen Regeln entsprechen.

Stellt sich bei der Prüfung (z. B. durch Sicherheitsfachkräfte) heraus, dass die Arbeitsmittel, Materialien, Werkstoffe, Konstruktionen und Bauteile nicht den vorstehend genannten Vorschriften und anerkannten Regeln entsprechen, so verpflichtet sich der Auftragnehmer, nachträglich und unverzüglich alle Mängel unentgeltlich zu beseitigen, fehlende Schutzvorrichtungen anzubringen, ungenügende Schutzvorrichtungen in den vorgeschriebenen Zustand zu bringen und ggfs. fehlende Arbeitsmittelprüfungen umgehend nachzuholen und nachzuweisen.

Arbeitsschutzpflichten
Für die Veranlassung und Durchführung der Arbeitssicherheitsmaßnahmen ist der AN in seinem Arbeitsbereich verantwortlich. Die Verantwortlichkeit der Auftragnehmer für die Erfüllung der Arbeitsschutzpflichten wird durch die Maßnahmen nach §§ 2 und 3 der Baustellenverordnung nicht berührt.

Zu den Arbeitsschutzpflichten des Auftragnehmers gehört auch die Beachtung bzw. Umsetzung der Technischen Regeln für Arbeitsstätten (ASR), soweit diese für die auszuführenden Arbeiten bzw. die Verhältnisse auf der Baustelle relevant sind.

- Baustelleneinrichtung
Zusätzliche sicherheitstechnische Vertragsbedingungen für Baustelleneinrichtung
Der Auftragnehmer hat vor Beginn der Baumaßnahmen einen Baustelleneinrichtungsplan vorzulegen. Dieser Plan ist mit der Bauleitung und dem SiGe-Koordinator abzustimmen und verbindlich einzuhalten. Abweichungen hiervon sind ebenfalls wie vor abzustimmen.

Der Baustelleneinrichtungsplan muss insbesondere folgende Angaben enthalten:
- Standorte der Einrichtungen zur Baustellensicherung (Bauzaun mit Zufahrt, allgemeine Beleuchtung, ggfs. interne Absperrungen);
- Wege für Geh- und Fahrverkehr;
- Anzahl und Lage der Pausen- und Sanitäreinrichtungen, Magazine, Lagerflächen, ggfs. Besprechungs-/Büroeinrichtungen, Baustellenunterkünfte, Bauschild und Stellplätze;
- Anzahl und Lage der Versorgungsanlagen (Strom, Wasser, ggfs. Gas) für die Baustelle;
- Anzahl und Lage der Entsorgungseinrichtungen (z.B. Abfallcontainer);
- bei notwendigen Wasserhaltungsarbeiten Anzahl und Lage der Pump- und Schluckbrunnen oder Vorfluter sowie der erforderlichen Rohrleitungen.

- Erdarbeiten
Zusätzliche sicherheitstechnische Vertragsbedingungen für Erdarbeiten
Für die Ausführung der Erdarbeiten sind die Festlegungen in DIN 4124 "Baugruben und Gräben" sowie in der UVV "Bauarbeiten" (DGUV Vorschrift 38 / BGV C 22), insbesondere Abschnitt VI "Zusätzliche Bestimmungen für Arbeiten in Baugruben und Gräben sowie an und vor Erd- und Felswänden", zu beachten.
Die Absicherung von Baugruben und Gräben im oder in der Nähe von öffentlichem Verkehrsraum ist vom Auftragnehmer unter Berücksichtigung der Vorgaben des Auftraggebers mit den zuständigen Behörden abzustimmen.
Der Auftragnehmer hat sich vor der Durchführung der Erdarbeiten ausreichend Kenntnis über die Lage von Leitungen, Kabeln, Kanälen und dergleichen im Bereich von Wegebauarbeiten, Baugruben oder Gräben zu verschaffen und mit den Anlagenbetreibern geeignete Schutzmaßnahmen festzulegen und, sofern erforderlich, sich vor Arbeitsbeginn davon zu überzeugen, dass alle Leitungen vom Netz getrennt und verschlossen sind. Hierzu sind vom Auftraggeber nach den Erfordernissen des Einzelfalles Angaben zu machen.
Kann die Lage vorhandener Leitungen, Kabel, Kanäle und dergleichen vom Auftraggeber vor Ausführung der Arbeiten nicht angegeben werden, ist diese zu erkunden. Solche Maßnahmen sind Besondere Leistungen nach VOB Teil C.
Sind Erdarbeiten im Bereich benachbarter baulicher Anlagen erforderlich, sind diese unter Beachtung von DIN 4123 "Gebäudesicherung" durchzuführen.
Gefährden besondere Einflüsse, zum Beispiel Aufschüttungen, Grundwasserabsenkungen, Erschütterungen (DIN 4124 "Baugruben und Gräben" Ziffern 4.2.6 und 4.2.7) die Standsicherheit von unverbauten Baugruben- und Grabenwänden, so hat der Auftragnehmer die Standsicherheit besonders zu überprüfen. Hält der Auftragnehmer flachere Böschungen aus den vorgenannten Gründen für notwendig, so hat er dies gemäß VOB/B § 4 Nr. 3 anzuzeigen und entsprechend den Erfordernissen auszuführen.
Bei verbauten Baugruben und Gräben hat der Auftragnehmer dafür zu sorgen, dass die Standsicherheit des Verbaus in jedem Bauzustand bis zum Erreichen der Sohle und während des gesamten Rückbaus gewährleistet ist (DIN 4124 "Baugruben und Gräben" Ziffer 4.3.8).
Der Verbau und seine Teile müssen vom Auftragnehmer während der Bauausführung regelmäßig überprüft werden (DIN 4124 "Baugruben und Gräben" Ziffer 4.3.9).
Des Weiteren gelten sämtliche für die Ausführung der Arbeiten relevanten sicherheitstechnischen Regeln und Anforderungen aus der DGUV-Regel Nr. 101-604 "Branche Tiefbau" (neuester Stand) sowie der aktuellsten Fassung der DGUV-Regel Nr. 101-038 "Bauarbeiten".

- Abbrucharbeiten
Zusätzliche sicherheitstechnische Vertragsbedingungen für Abbrucharbeiten
Vor Aufnahme der Arbeiten ist die Standsicherheit der abzubrechenden baulichen Anlage und der daran angrenzenden Baukörper zu untersuchen, Beweissicherungsmaßnahmen werden empfohlen.
Der Auftragnehmer hat sich vor Arbeitsbeginn bei den Versorgungsunternehmen davon zu überzeugen, dass alle Leitungen vom Netz (z.B. Strom, Gas, Wasser, Wärmeversorgung) getrennt und verschlossen sind.
Die Abbrucharbeiten müssen von einem fachlich geeigneten Vorgesetzten/Aufsichtsführenden geleitet werden. Während der Abbrucharbeiten muss diese Person ständig auf der Baustelle anwesend sein oder einen in gleicher Weise qualifizierten Vertreter bestimmen.
Sämtliche Gefahrenbereiche sind festzulegen und gegen Betreten zu sichern.
Bei Abbrucharbeiten ist dem SiGe-Koordinator vor Ausführungsbeginn eine schriftliche Abbruchanweisung vorzulegen. Die Arbeiten sind entsprechend den darin enthaltenen Festlegungen durchzuführen. Bei wesentlichen Abweichungen ist der SiGe-Koordinator zu informieren. Die Abbruchanweisung muss zudem auf der Baustelle vorliegen.
Vor Arbeitsunterbrechung der Abbrucharbeiten ist dafür zu sorgen, dass keine gefahrdrohenden Zustände (z.B. hängende Teile, Schrägstellung von Bauteilen) bestehen bleiben.
Werden gesundheitsgefährliche mineralische Stäube, z.B. Asbestfeinstaub, Quarzfeinstaub oder andere Gefahrstoffe freigesetzt, sind besondere Maßnahmen festzulegen, die in der Gefahrstoffverordnung bzw. in den TRGS und BG-Regeln festgelegt sind (BGR 128 "Kontaminierte Bereiche", BGR 217 "Umgang mit mineralischem Staub").

Des Weiteren gelten sämtliche für die Ausführung der Arbeiten relevanten sicherheitstechnischen Regeln und Anforderungen aus der DGUV-Regel Nr. 101-603 "Branche Abbruch und Rückbau" (neuester Stand) sowie der aktuellsten Fassung der DGUV-Regel Nr. 101-038 "Bauarbeiten".

- Mauer-, Beton- und Stahlbetonarbeiten
Zusätzliche sicherheitstechnische Vertragsbedingungen für Mauer-, Beton- und Stahlbetonarbeiten
Der Auftragnehmer hat vor Beginn der Baumaßnahmen einen Baustelleneinrichtungsplan vorzulegen. Dieser Plan ist mit der Bauleitung und dem SiGe-Koordinator abzustimmen und verbindlich einzuhalten. Der Baustelleneinrichtungsplan muss insbesondere folgende Angaben enthalten:
- Anzahl und Lage der Baustellenunterkünfte, Magazine und Lagerplätze;
- Wege für Geh- und Fahrverkehr;
- Anzahl und Lage der Versorgungsanlagen (Strom, Wasser, ggfs. Gas) für die Baustelle;
- Entsorgungseinrichtungen;
- bei notwendigen Wasserhaltungsarbeiten Anzahl und Lage der Pump- und Schluckbrunnen oder Vorfluter sowie der erforderlichen Rohrleitungen.
Der Auftragnehmer hat zu gewährleisten, dass alle zum Einsatz kommenden Arbeitsmittel die aktuellen erforderlichen technischen Prüfungen aufweisen.

Des Weiteren gelten sämtliche für die Ausführung der Arbeiten relevanten sicherheitstechnischen Regeln und Anforderungen aus der DGUV-Regel Nr. 101-601 "Branche Rohbau" (neuester Stand) sowie der aktuellsten Fassung der DGUV-Regel Nr. 101-038 "Bauarbeiten".

- Stahlbau- und Metallbauarbeiten
Zusätzliche sicherheitstechnische Vertragsbedingungen für Stahlbau- und Metallbauarbeiten
Bei Montagearbeiten (z.B. Stahlbaukonstruktionen) ist dem SiGe-Koordinator vor Ausführungsbeginn eine schriftliche Montageanweisung vorzulegen, die alle erforderlichen sicherheitstechnischen Angaben enthält. Sicherheitstechnische Angaben können je nach Schwierigkeitsgrad der Montagearbeiten z.B. sein:
- die Gewichte der Teile,
- das Lagern der Teile,
- die Anschlagpunkte der Teile,
- das Anschlagen der Teile an Hebezeuge,
- das Transportieren und die beim Transport einzuhaltende Transportlage,
- der Einbau der zur Montage erforderlichen Hilfskonstruktion,
- die Reihenfolge der Montage und das Zusammenfügen der Bauteile,
- die Tragfähigkeit der einzusetzenden Hebezeuge,
- Angabe erforderlicher Maßnahmen
- zur Gewährleistung der Tragfähigkeit und Standsicherheit von Bauwerk und Bauteilen, auch während der einzelnen Montagezustände,
- zur Erstellung von Arbeitsplätzen und deren Zugängen,
- gegen Abstürzen oder Abrutschen Beschäftigter bei der Montage,
- gegen Herabfallen von Gegenständen;
- Übersichtszeichnungen oder -skizzen mit den vorzusehenden Arbeitsplätzen und deren Zugängen.
Die Montageanweisung muss an der Baustelle zur Einsichtnahme vorgehalten werden.
Des Weiteren gelten sämtliche für die Ausführung der Arbeiten relevanten sicherheitstechnischen Regeln und Anforderungen aus der DGUV-Information Nr. 209-003 "Metallbau Montagearbeiten" (neuester Stand) sowie der aktuellsten Fassung der DGUV-Regel Nr. 101-038 "Bauarbeiten".

- Unterfangungen

Zusätzliche sicherheitstechnische Vertragsbedingungen für Unterfangungen
Dem Auftragnehmer werden alle notwendigen bautechnischen Unterlagen nach DIN 4123 "Gebäudesicherung" Ziffer 4 bauseits zur Verfügung gestellt.
- Der Auftragnehmer hat nach DIN 4123 "Gebäudesicherung" Ziffer 6 vor Beginn der Unterfangungsarbeiten die örtlichen Verhältnisse, insbesondere die Beschaffenheit des Baugrundes und den Zustand der bestehenden baulichen Anlagen, zu überprüfen.
- Dem Auftragnehmer wird empfohlen, zusammen mit allen Beteiligten (Bauherr, Bauleitung, Statiker, Nachbarn, Sachverständiger) eine Beweissicherung durchzuführen.
- Vor dem zu unterfangenden Bauteil muss zur Sicherung gegen Grundbruch ein Erdblock nach DIN 4123 "Gebäudesicherung" Ziffer 7.2 verbleiben.
- Die Abschnitte des Aushubs im Bereich des Erdblocks dürfen nach DIN 4123 "Gebäudesicherung" Ziffer 7.3 höchstens 1,25 m breit sein. Zwischen den einzelnen Unterfangungsabschnitten ist ein Abstand von mindestens der dreifachen Breite eines Abschnitts einzuhalten.
- Der abschnittsweise Abtrag des Erdblocks sowie der Aushub für die eigentliche Unterfangung werden in den Leistungspositionen beschrieben.
- Der Auftragnehmer hat dafür zu sorgen, dass während der Unterfangungsarbeiten stets ein fachkundiger, deutschsprechender Aufsichtführender auf der Baustelle anwesend ist.
- Des Weiteren gelten sämtliche für die Ausführung der Arbeiten relevanten sicherheitstechnischen Regeln und Anforderungen aus der DGUV-Regel Nr. 101-601 "Branche Rohbau" (neuester Stand) sowie der im aktuellsten Fassung der DGUV-Regel Nr. 101-038 "Bauarbeiten".

## 01 WO KITA Carl-Villinger-Str

### Titel 01 Vorarbeiten/Herrichten

#### Untertitel 01.01 Baustelleneinrichtung

**01.01.10 Einrichten, Vorhalten und Räumen der Baustelle**
*** Pauschalposition
Einrichten, Vorhalten und Räumen der Baustelle
für sämtliche in der Leistungsbeschreibung aufgeführten Leistungen, einschließlich aller Geräte, notwendigen Versorgungsanschlüsse und Gebühren sowie die Durchführung aller erforderlichen Verkehrssicherungs- und Sicherheitsmaßnahmen und Behebung von Beschädigungen und Veränderungen. Die Durchführung aller erforderlichen Verkehrssicherungs-und Sicherheitsmaßnahmen und Organisation der Verkehrsführung für die Andienung der
Baustelle sind im Einheitspreis einzukalkulieren. Ebenso ist bei der Baumaßnahme der Fusswegeverkehr sicher zu lenken.
Absperren und Kennzeichnen der Baustelle mit
elektrischer Beleuchtung nach der STVO, sowie der
RSA/ZTA-SA 97 und den Vorschriften des Auftraggebers bzw. der Verkehrsbehörde mit den erforderlichen Verkehrs-und Hinweiszeichen, Abschrankungen, Schutz- und Sicherheitseinrichtungen sowie Beleuchten der hierfür aufgestellten Geräte während der Bauzeit. In den Preis einzurechnen sind der An- und Abtransport und das Vorhalten. Die Reinigung der durch den Auftragnehmer verunreinigten Flächen wie Wege, Zufahrten, Platzflächen und Straßen während der gesamten Bauzeit ist in der Positionskalkulation zu berücksichtigen. Die Reinigung der durch den Auftragnehmer verunreinigten Zufahrten, Straßen und Gehwege ist während der gesamten Bauzeit durchzuführen.
Menge: 1,000 psch

**01.01.20 Verkehrsrechtl.Anordnung einholen**
Verkehrsrechtliche Anordnung einholen für den Zeitraum der Baumaßnahme.
Menge: 1,000 St

*Hinweis: Hinweis: Bauzaun*
Im Bereich des Bauzauns/Bauzauntor ist eine Verschraubung mittels Verbindungsschellen vorzusehen. Diese ist regelmäßig zu überprüfen und ggf. instand zu setzen. Die Kosten dafür sind im Einheitspreis einzukalkulieren.

**01.01.30 Bauzaun H 2m aufstellen räumen**
STLB-Bau 2025-04 000
Bauzaun, verschraubt, mit Standfüßen, Zaunoberkante über Oberfläche Gelände 2 m, aufstellen und räumen.
Menge: 225,000 m

**01.01.40 Bauzaun H 2m vorhalten**
Bauzaun, mit Standfüßen, Zaunoberkante über Oberfläche Gelände 2 m, vorhalten,
Positionsmenge = Produkt aus
225 Meter
(Vorhaltemenge)
mal
10 Wochen
(Vorhaltedauer).
Menge: 2250,000 mWo

**01.01.50 Bauzaun Stahlrohrrahmen verz Vergitterung H 2m umsetzen**
STLB-Bau 2025-04 000
Bauzaun, aus Einzelelementen mit verzinktem Stahlrohrrahmen und Vergitterung, verschraubt, mit Standfüßen, Zaunoberkante über Oberfläche Gelände 2 m, umsetzen nach besonderer Anordnung des AG.
Menge: 225,000 m

**01.01.60 Bauzauntor2-flgl. Toranlage mit Laufrad und Zahlenschloß liefern, montieren und ausbauen**
Bauzauntor verstärkt, komplett mit Verriegelung
Breite 4,2 m/ Höhe 2,0 m  mit Diagonalstreben in den einzelnen Elementen und den fest eingearbeiteten Scharnieren.
Drehgelenke, Scharniere und Laufrollen sind fest mit den Element verbunden.
Mit eingearbeiteten Schlosskasten für Vorhängeschloss mit Zahlenkombination.
Das Bauzauntor ist in das Bauzaunfeld einzubinden.
Bauzauntor einschließlich Schellen und Montagesatz liefern und in die Bauzaunanlage fest montieren.
Nach dem Ablauf der Vorhaltezeit ist das Tor auszubauen. Es sind 2 St Bauzauntore für 2 Standorte zu liefern und auszbauen.
Die Vorhaltezeit wird gesondert vergütet.
Menge: 2,000 St

**01.01.70 Bauzauntor Vorhalten 2mH, 4,2 m Breite**
Bauzauntor Höhe 2 m, Breite 4,2 m, mit Standfüßen,  vorhalten,
Positionsmenge 2 Stück = Produkt
(Vorhaltemenge) mal
10 Wochen = (Vorhaltedauer).
Menge: 10,000 Wo

**01.01.80 Anfahrschutz diverser Einbauten**
*** Pauschalposition
Für diverse Einbauten in den Außenanlagen ist ein Schutz gegen mechanische Beschädigung, sowie Verschmutzung herstellen, vorzuhalten und zu räumen.
Die Kosten für entsprechende Materialien sind mit einzukalkulieren.
Menge: 1,000 psch

**01.01.90 Grabenbrücke Fußgänger vorgefertigt B 1-1,1m L 1,5-2m Widerlager Anrampung beidseitig L bis 2m Schutzgeländer Stahl aufstellen räumen**
STLB-Bau 2025-04 000
Vorgefertigte Grabenbrücke für Fußgänger, ohne offene Fugen, mit rutschhemmender Oberfläche, in Geländehöhe, für nichtöffentlichen Verkehr, Nutzbreite über 1 bis 1,1 m, Länge über 1,5 bis 2 m, mit Widerlager und Anrampung, beidseitig, Länge bis 2 m, mit Schutzgeländer aus Stahl, aufstellen und räumen.
Menge: 2,000 St

**01.01.100 Grabenbrücke Fußgänger vorgefertigt B 1-1,1m L 1,5-2m Widerlager Anrampung beidseitig L bis 2m Schutzgeländer Stahl vorhalten**
STLB-Bau 2025-04 000
Vorgefertigte Grabenbrücke für Fußgänger, ohne offene Fugen, mit rutschhemmender Oberfläche, in Geländehöhe, für nichtöffentlichen Verkehr, Nutzbreite über 1 bis 1,1 m, Länge über 1,5 bis 2 m, mit Widerlager und Anrampung, beidseitig, Länge bis 2 m, mit Schutzgeländer aus Stahl, vorhalten,
Positionsmenge = Produkt aus '2 Stück Grabenbrücke'
(Vorhaltemenge)
mal '15 Wochen'
(Vorhaltedauer).
Menge: 30,000 StWo

**01.01.110 Grabenbrücke Fußgänger vorgefertigt B 1-1,1m L 1,5-2m Widerlager Anrampung beidseitig L bis 2m Schutzgeländer Stahl umbauen**
STLB-Bau 2025-04 000
Vorgefertigte Grabenbrücke für Fußgänger, ohne offene Fugen, mit rutschhemmender Oberfläche, in Geländehöhe, für nichtöffentlichen Verkehr, Nutzbreite über 1 bis 1,1 m, Länge über 1,5 bis 2 m, mit Widerlager und Anrampung, beidseitig, Länge bis 2 m, mit Schutzgeländer aus Stahl, umbauen.
Menge: 2,000 St

**01.01.120 Stahlplatten für Leitungsgrabenüberführung**
Stahlplatten für Leitungsgrabenüberführung
für Herstellung und Beibehaltung der Nutzbarkeit der Fahr- und Laufflächen bereitstellen, einbauen und nach Abschluss der Leitungsverlegung aufnehmen und abtransportieren. Das Umlegen der Platten im Zuge der Leitungsverlegung für Erhaltung der Befahrbarkeit für die Andienung der Gebäude und das jeweilige sichere Fixieren der Platte an dem jeweiligen Standort für eine gefahrlose Nutzung ist im Einheitspreis einzukalkulieren. Abrechnung nach Stückzahl Überführungen. Es sind 3 Querungen zu berücksichtigten für jeweils 1 St Leitungsgraben, Grabenbreiten von 0,60 m bis 1,20 m, Überfahrtsbreite mindestens 4,00 m Breite, für das Einlegen von Leerrohren und das Verlegen von Leitungslagen vorgesehen. Abrechnung nach Stückzahl Überführungen.
Menge: 4,000 St

*Hinweis: Hinweis: Bauzaun H 1m*
Der Bauzaun mit einer Höhe von 1 m wird verwendet, um die Kindertagesstättenzugänge und Leitungsgräben beidseitig abzusichern. In der Flucht der hochbauseitigen Stützen ist in einer Linie auch eine vollständige Abschirmung vorzunehmen.

**01.01.130 Bauzaun H 1m aufstellen räumen**
STLB-Bau 2025-04 000
Bauzaun, auf unbefestigtem Untergrund, mit Standfüßen, Zaunoberkante über Oberfläche Gelände 1 m, aufstellen und räumen.
Menge: 328,000 m

**01.01.140 Bauzaun H 1m vorhalten**
STLB-Bau 2025-04 000
Bauzaun, auf unbefestigtem Untergrund, mit Standfüßen, Zaunoberkante über Oberfläche Gelände 1 m, vorhalten,
Positionsmenge = Produkt aus '320 m'
(Vorhaltemenge)
mal '30 Wochen'
(Vorhaltedauer).
Menge: 9600,000 mWo

**01.01.150 Bauzaun H 1m umsetzen**
STLB-Bau 2025-04 000
Bauzaun, auf unbefestigtem Untergrund, mit Standfüßen, Zaunoberkante über Oberfläche Gelände 1 m, umsetzen nach besonderer Anordnung des AG.
Menge: 320,000 m

#### Untertitel 01.02 Technische Bearbeitung

**01.02.10 Beweissicherungsverfahren Flächen/Objekte 3-fache Ausfertigungen**
Beweissicherung im Einflussbereich der Baumaßnahme vor Beginn und nach Abschluss der Bauarbeiten für die in der Zeichnung ausgewiesenen Flächen und Objekte, in Abstimmung mit dem Grundstückseigentümer, Zustand und Beschaffenheit feststellen und dokumentieren, durch Begehung mit schriftlichem Protokoll und Anfertigen von Lichtbildern, Protokolle und Anlagen müssen durch Unterschrift des AG, des AN und der Grundstückseigentümer anerkannt sein, Vorlage aller Beweissicherungen zeitnah, Schlussbeweissicherung spätestens mit der Schlussrechnung, 3 Ausfertigungen der Protokolle und sonstiger Dokumentationen, 3 Lichtbilder.
Abrechnung nach Stückzahl Beweissicherung (1 St vor Beginn der Maßnahme, 1 St nach Fertigstellung der Maßnahme).
Menge: 2,000 St

**01.02.20 Lage-und Höhenvermessung**
Lage-und Höhenvermessung
für die auszuführenden Arbeiten im erforderlichen Umfang auf der Grundlage des Ausführungsplanes (M 1:100/1:200/1:500) und nach Angaben der Bauleitung einschließlich Bereitstellung, Montage und Vorhalten von Pflöcken und erforderlichen Lattengerüsten aus Holz, Markierungsflächen u.a. Kleinteile für Markierung der Planinhalte wie Belagsabschnitte, Anschlusspunkte Wege, Höhenverlauf, Pflanzbeete, Ausstattung, Baumstandorte und anderes mehr nach Planung und nach Angaben der Bauleitung sowie Vorhalten von Vermessungsgeräten während der gesamten Bauzeit. Das mehrmalige Abstecken für Teilbereiche ist im Einheitspreis einzukalkulieren. Abrechnung einmalig nach gesamter Bearbeitungsfläche in der Horizontalebene.
Menge: 4770,000 m²

**01.02.30 Fotodokumentation herstellen**
*** Pauschalposition
Herstellung einer chronologisch lückenlosen Fotodokumentation des Bauablaufes und aller Bauzustände für das gesamte LV.
Insbesondere Dokumentation von vorgefundene Feststoffen im Erdaushubmaterial, freigelegten Oberflächenbefestigungen, Mauern, Bauwerken und Wurzeln, Planum, Wurzelschutzmaßnahmen einschl. der daran verlaufenden Leitungen und Schächte, sowie Kabelschutzrohren etc.
Dokumentation der abrechnungsrelevanten Bauzustände.
Die Fotos sind der Bauleitung vorab mindestens einmal wöchentlich digital zur Überprüfung der Vollständigkeit zu übermitteln.
Lieferung auf CD oder DVD (3-fach) im Dateiformat jpeg.
Sämtliche Bilddateien sind im Datum und Uhrzeit, Lage und ggf. der Beschreibung von Besonderheiten zu hinterlegen.
Menge: 1,000 psch

**01.02.40 Rammsondierung DPL**
Rammsondierung DIN EN ISO 22476-2, zur In-situ-Ermittlung des Widerstands von Böden gegenüber der dynamischen Eindringung einer Sondenspitze, Abbruchkriterium: Schlagzahl bis 10 cm Eindringtiefe: 3 mal aufeinanderfolgend größer als 30 oder Schlagzahl bis 10 cm Eindringtiefe: einmal größer als 90, leichte Rammsondierung (DPL), Bohrtiefe bis 2 m.
Menge: 6,000 St

**01.02.50 Bereitstellen von LKW oder Bagger**
Bereitstellen von LKW oder Bagger, einschließlich Bedienung, mindestens 12 to Gegengewicht für
statischen Lastplattendruckversuch gemäß Angaben der Bauleitung für die Rohplanumsfläche nach dem Verdichten und der jeweiligen Einbauschicht. Abrechnung nach Stückzahl Lastplattendurchversuche. Die Ausführung der Lastplattendruckversuche erfolgt durch einen, vom AG beauftragten Baugrundgutachter.
Menge: 8,000 St

**01.02.60 Kontrollprüfung Unterbau/Planum Verformungsmodul statischer Lastplattendruckversuch**
STLB-Bau 2025-04 080
Kontrollprüfung ZTV SoB-StB auf besondere Anordnung des AG, für Unterbau/Planum, Prüfung für Verformungsmodul, mit statischem Lastplattendruckversuch DIN 18134.
Menge: 4,000 St

**01.02.70 Kontrollprüfung TSoB Verformungsmodul statischer Lastplattendruckversuch**
STLB-Bau 2025-04 080
Kontrollprüfung ZTV SoB-StB auf besondere Anordnung des AG, für Tragschicht ohne Bindemittel, Prüfung für Verformungsmodul, mit statischem Lastplattendruckversuch DIN 18134.
Menge: 4,000 St

**01.02.80 Kontrollprüfung Unterbau/Planum Verformungsmodul dynamischer Lastplattendruckversuch**
STLB-Bau 2025-04 080
Kontrollprüfung ZTV SoB-StB auf besondere Anordnung des AG, für Unterbau/Planum, Prüfung für Verformungsmodul, mit dynamischem Lastplattendruckversuch TP BF-StB.
Menge: 4,000 St

**01.02.90 Kontrollprüfung TSoB Verformungsmodul dynamischer Lastplattendruckversuch**
STLB-Bau 2025-04 080
Kontrollprüfung ZTV SoB-StB auf besondere Anordnung des AG, für Tragschicht ohne Bindemittel, Prüfung für Verformungsmodul, mit dynamischem Lastplattendruckversuch TP BF-StB.
Menge: 4,000 St

*Hinweis: Hinweistext: Optische Inspektion Regenwasserltg neu*

**01.02.100 Opt.Inspektion Abwasserltg Regenwasserltg TV-Kamera**
STLB-Bau 2025-04 009
Optische Inspektion der Abwasserleitung, DIN EN 13508-2, DWA-M 149-2, DWA-M 149-5, Regenwasserleitung, mit TV-Kamera mit flexiblem Schiebegestänge, abbiegefähig, mit Drehschwenkkopf und Zoom, mit aufrechtem und seitenrichtigem Bild, Inspektion mit Abschwenken aller Rohrverbindungen, Stutzen, Abzweige, Dokumentation wird gesondert vergütet, Einzellänge über 10 bis 20 m.
Menge: 25,000 m

**01.02.110 Dokumentation Kalibrierung/Messung je Haltung/Ltg Bericht graf.Darstellung digital Format PDF**
STLB-Bau 2025-04 009
Dokumentation der Kalibrierung/Deformationsmessung, nach Angaben des AG, je Haltung/Leitung, als schriftlicher Bericht mit grafischer Darstellung des Prüfverlaufes, einschl. Überspielen der Dateien auf Datenträger, Datenträger wird gesondert vergütet, Format PDF, Abrechnung nach Anzahl Haltungen/Leitungen.
Menge: 2,000 St

**01.02.120 Dokumentation auf Datenträger liefern DVD**
STLB-Bau 2025-04 009
Datenträger mit Dokumentationsdaten, liefern und übergeben, DVD.
Menge: 4,000 St

*Hinweis: Hinweistext: Optische Inspektion vorhandene Regenwasserltg.*
Vor Beginn der Anschlussarbeiten an die vorhandene Sammelleitung sind die bereits verlegten Leitungen mit der Kamera zu befahren und die Ergebnisse zu dokumentieren.

**01.02.130 Opt.Inspektion Abwasserltg Regenwasserltg TV-Kamera ID 150mm 45 St Anschlussleitungen**
STLB-Bau 2025-04 009
Optische Inspektion der Abwasserleitung, DIN EN 13508-2, DWA-M 149-2, DWA-M 149-5, Regenwasserleitung, mit TV-Kamera mit flexiblem Schiebegestänge, abbiegefähig, mit Drehschwenkkopf und Zoom, mit aufrechtem und seitenrichtigem Bild, Inspektion mit Abschwenken aller Rohrverbindungen, Stutzen, Abzweige, Dokumentation wird gesondert vergütet, Innendurchmesser 150 mm, Einzellänge über 20 bis 50 m.
Menge: 100,000 m

**01.02.140 Opt.Inspektion Abwasserltg Regenwasserltg TV-Kamera ID 200, ID 250**
STLB-Bau 2025-04 009
Optische Inspektion der Abwasserleitung, DIN EN 13508-2, DWA-M 149-2, DWA-M 149-5, Regenwasserleitung, mit TV-Kamera mit flexiblem Schiebegestänge, abbiegefähig, mit Drehschwenkkopf und Zoom, mit aufrechtem und seitenrichtigem Bild, Inspektion mit Abschwenken aller Rohrverbindungen, Stutzen, Abzweige, Dokumentation wird gesondert vergütet, Einzellänge über 20 bis 50 m.
Menge: 110,000 m

**01.02.150 Dokumentation Kalibrierung/Messung je Haltung/Ltg Bericht graf.Darstellung digital Format PDF**
STLB-Bau 2025-04 009
Dokumentation der Kalibrierung/Deformationsmessung, nach Angaben des AG, je Haltung/Leitung, als schriftlicher Bericht mit grafischer Darstellung des Prüfverlaufes, einschl. Überspielen der Dateien auf Datenträger, Datenträger wird gesondert vergütet, Format PDF, Abrechnung nach Anzahl Haltungen/Leitungen.
Menge: 9,000 St

**01.02.160 Dokumentation auf Datenträger liefern DVD**
STLB-Bau 2025-04 009
Datenträger mit Dokumentationsdaten, liefern und übergeben, DVD.
Menge: 4,000 St

*Hinweis: Hinweistext: Haufwerksbeprobung*
Die Haufwerksbeprobungen sind gem. der seit 01.08.2023 gültigen Ersatzbaustoffverordnung durchzuführen.
Die Durchführung der vorhandenen Bodenproben beziehen sich auf:
- Beprobung der vor Ort vorhandenen Haufwerke (Lagerung an Böschung)
- Beprobung der vorhandenen Böschung (Mischprobe)
- Beprobung des Baugrundes nach Abtrag Baustraße im Bereich Standort geplanter Versickermulden
- Beprobung der im Zuge der Erdarbeiten (Erstellen von Gräben, Baugruben, etc.) für die Errichtung der Außenanlage (Haufwerksbeprobung)

**01.02.170 Bodenprobe aus vorhandenen Haufwerken**
Entnahme von Bodenproben aus drei vorhanden Haufwerken, Volumen insgesamt über 200 bis 300 m3, einschl. Protokoll.
Menge: 3,000 St

**01.02.180 Bodenprobe aus vorhandener Böschung**
Entnahme von Bodenproben aus aus vorhandener Böschung Entnahme an 6 Stellen und Erstellen von Mischproben, einschl. Protokoll. Abrechnung nach Stückzahl Mischproben
Menge: 2,000 St

**01.02.190 Bodenprobe Standort geplante Versickerbereiche**
Entnahme von Bodenproben aus den Standorten der vorgesehen Versickerungsbereiche (2 St).  Entnahme an jeweils 3 Stellen je Bereich = Schürfenboden 1 St, Schürfenseitenwände je 2 St, nach Angabe der Bauleitung entnehmen. Erstellen von Mischproben, einschl. Protokoll. Abrechnung nach Stückzahl Mischproben.
Menge: 5,000 St

**01.02.200 Bodenprobe aus neu erstellten Haufwerken**
Entnahme von Bodenproben aus neu erstellten Haufwerken, Volumen insgesamt über 200 bis 300 m3, einschl. Protokoll.
Menge: 2,000 St

#### Untertitel 01.03 Rodung/Abbruch

**01.03.10 Schutt u. unbrauchbares Material**
Schutt u. unbrauchbares Material sowie gemischte Abfälle in Abstimmung mit der Bauleitung aufnehmen, laden und zur Verwertungsstelle transportieren und gemäß Ersatzbaustoffverordnung entsorgen.
Die Abrechnung erfolgt nach gemeinsamen Aufmaß auf der Baustelle. Die Entsorgungsgebühren sind im Einheitspreis einzukalkulieren.
Menge: 4,000 m³

**01.03.20 Einzelfundament Beton abbrechen**
Abbruch des Einzelfundaments aus unbewehrtem Beton, Normalbeton, Betonfestigkeitsklasse nach Prüfung,
Betonfestigkeitsklasse
C 12/15.
ohne Bekleidungen und Beschichtungen, im Rahmen einer Totalabbruchmaßnahme, Wichte des Abbruchstoffes DIN EN 1991-1-1 24 kN/m3, Abbruchvolumen über 0,25 bis 0,5 m3, Ausführung im Freien. Die Zerkleinerung ist im Einheitspreis einzukalkulieren. Geräteeinsatz ist möglich.
Fundamente aufnehmen und zur Verwertungsanlage transportieren und gemäß Kreislaufwirtschaftsgesetz entsorgen. Abrechnung nach gemeinsamen Flächenaufmaß.
Die Gebühren sind einzukalkulieren.aufgenommene Stoffe sammeln.
Menge: 1,000 m³

**01.03.30 Einzelfundament Stahlbeton abbrechen**
Abbruch des Einzelfundaments aus Stahlbeton, Normalbeton, Betonfestigkeitsklasse nach Prüfung,
Betonfestigkeitsklasse
C 20/25.
ohne Bekleidungen und Beschichtungen, im Rahmen einer Totalabbruchmaßnahme, Wichte des Abbruchstoffes DIN EN 1991-1-1 24 kN/m3, Abbruchvolumen über 0,25 bis 0,5 m3, Ausführung im Freien. Die Zerkleinerung und Trennung Stahl/Beton ist im Einheitspreis einzukalkulieren. Geräteeinsatz ist möglich.
Fundamente aufnehmen und zur Verwertungsanlage transportieren und gemäß Kreislaufwirtschaftsgesetz entsorgen. Abrechnung nach gemeinsamen Flächenaufmaß.
Die Gebühren sind einzukalkulieren.aufgenommene Stoffe sammeln.
Menge: 1,000 m³

**01.03.40 Ruderalfläche mähen**
Ruderalfläche
im Bereich der vorgesehenen Bearbeitungsflächen mähen, Bewuchshöhe bis ca. 0,50 m. Das Bearbeiten der Fläche mit Kleinmaschinen ist entlang von Randbereichen/Grundstückgrenze und entlang vom KITA-Gebäude im Einheitspreis einzukalkulieren und wird nicht gesondert vergütet. Mähgut aufnehmen und zur Kompostieranlage transportieren und gemäß Kreislaufwirtschaftsgesetz entsorgen. Abrechnung nach gemeinsamen Flächenaufmaß.
Die Gebühren sind einzukalkulieren.
Menge: 3770,000 m²

**01.03.50 Krautnarbe abschieben**
Krautnarbe
im Bereich der vorgesehenen Bearbeitungsflächen bis 10 cm Dicke abschieben. Das Bearbeiten der Fläche mit Kleinmaschinen ist entlang von Randbereichen/Grundstückgrenze im Einheitspreis einzukalkulieren und wird nicht gesondert vergütet. Material aufnehmen und zur Verwertungsanlage transportieren und gemäß Kreislaufwirtschaftsgesetz entsorgen. Abrechnung nach gemeinsamen Flächenaufmaß.
Die Gebühren sind einzukalkulieren.
Menge: 3770,000 m²

**01.03.60 Böschungsfläche durchpflegen**
Vegetation in vorhandene Böschungsfläche durchpflegen; vorhandenen Efeubewuchs einschließlich Wurzeln, Tiefe bis 20 cm, beseitigen, Krautaufwuchs durch Mähen mit Freischneider zwischen den Gehölzen mähen und Mähgut entfernen. Das Bearbeiten der Fläche mit Kleinmaschinen, Freischneider und in Handarbeit ist aufgrund der 45 ° Böschungsneigung und des zu erhaltenen Bewuchses einschließlich der vorhandenen Bäume im Einheitspreis einzukalkulieren und wird nicht gesondert vergütet. Bodendecker einschließlich Wurzelballen aufnehmen und zur Kompostieranlage transportieren und gemäß Kreislaufwirtschaftsgesetz entsorgen. Abrechnung nach gemeinsamen Flächenaufmaß.
Die Gebühren der Entsorgung sind einzukalkulieren.
Menge: 1010,000 m²

**01.03.70 Gehölzschnitt Sträucher Auf-Stock-Setzen H 5-10m 30Gehölze/100m2 Schnittgut häckseln Direktbeladung laden transp. LKW AN entsorgen Verwertungsanlage AVV200201 bis 20km**
STLB-Bau 2025-04 003
Gehölzschnitt an Sträuchern, Auf-Stock-Setzen, Höhe der Gehölze 5 bis 10 m, 30 Gehölze auf 100 m2, Schnittgut häckseln, zur Direktbeladung (ohne Behälter), auf LKW des AN laden, transportieren, entsorgen, zur Verwertungsanlage, Abfallschlüssel nach AVV (Abfallverzeichnis-Verordnung) 200201 biologisch abbaubare Abfälle, Transportweg bis 20 km, Vergütung der Entsorgung übernimmt AN.
Menge: 6,000 St

**01.03.80 Wurzelstock Sträucher ziehen T 30-40cm Durchm. 15-30cm**
Wurzelstock der gerodeten Sträucher ziehen, Tiefe über 40 bis 60 cm, Durchmesser der Schnittfläche über 40 bis 60 cm, Höhe Schnittstelle über Gelände 10 bis 20 cm, Stoffe auf LKW des AN laden und zur Kompostieranlage transportieren und gemäß Kreislaufwirtschaftsgesetz entsorgen, Vergütung der Entsorgung übernimmt AN.
Menge: 6,000 St

**01.03.90 Baumstubben roden (STD 15, STU 0,40 m)**
Baumstubben roden
(Laubbaum), Stubben und Hauptwurzelwerk ausgraben bzw. ausziehen. Höhe der Schnittstelle über Gelände ca. 0,20 m. Rodungstiefe bis 1,00 m. Das Trennen mit Sägen ist im Einheitspreis einzukalkulieren. Material laden und zur Verwertungsstelle transportieren und gemäß Kreislaufwirtschaftsgesetz entsorgen. Die Entsorgungsgebühren sind im Einheitspreis einzukalkulieren. Stubbenloch verziehen. Stammdurchmesser bis 15 cm, Stammumfang bis ca. 0,40 m. Abrechnung nach Stückzahl ausgezogener Stubben.
Menge: 2,000 Stk

**01.03.100 Baumstubben roden (STD 25, STU 0,80 m)**
Baumstubben roden
(Laubbaum), Stubben und Hauptwurzelwerk ausgraben bzw. ausziehen. Höhe der Schnittstelle über Gelände ca. 0,20 m. Rodungstiefe bis 1,00 m. Das Trennen mit Sägen ist im Einheitspreis einzukalkulieren. Material laden und zur Verwertungsstelle transportieren und gemäß Kreislaufwirtschaftsgesetz entsorgen. Die Entsorgungsgebühren sind im Einheitspreis einzukalkulieren. Stubbenloch verziehen. Stammdurchmesser bis 25 cm, Stammumfang bis ca. 0,80 m. Abrechnung nach Stückzahl ausgezogener Stubben.
Menge: 1,000 Stk

**01.03.110 Baumstubben roden (STD 50, STU 1,50 m)**
Baumstubben roden
(Laubbaum), Stubben und Hauptwurzelwerk ausgraben bzw. ausziehen. Höhe der Schnittstelle über Gelände ca. 0,20 m. Rodungstiefe bis 1,00 m. Das Trennen mit Sägen ist im Einheitspreis einzukalkulieren. Material laden und zur Verwertungsstelle transportieren und gemäß Kreislaufwirtschaftsgesetz entsorgen. Die Entsorgungsgebühren sind im Einheitspreis einzukalkulieren. Stubbenloch verziehen. Stammdurchmesser bis 50 cm, Stammumfang bis ca. 1,50 m. Abrechnung nach Stückzahl ausgezogener Stubben.
Menge: 1,000 Stk

**01.03.120 abbrechen Bordstein Beton nicht schadstoffbelastet TB10/30 Fundament Beton Rückenstütze 24kN/m3 Geräteeinsatz mgl. Stoffe laden transp. LKW AN entsorgen bis 20km AVV170101 Vergüt.Entsorg. AN**
STLB-Bau 2025-04 084
Totalabbruch des Bordsteins aus Beton, nicht schadstoffbelastet,
Abfall ist nicht gefährlich, Werte gemäß Ersatzbaustoffverordnung 2023 sind eingehalten, Charakterisierung gemischter Bauschutt Klasse RC-1 nach EBV 2023, Anlage 1, Tabelle 1, Form TB 10/30, einschl. Fundament aus Beton und zweiseitige Rückenstütze, Bettungsdicke 20 cm, Dicke der Rückenstütze 15 cm, Wichte des Abbruchstoffes DIN EN 1991-1-1 24 kN/m3, Geräteeinsatz ist möglich, max. Gesamtgewicht der Geräte ohne Beschränkung,
aufgenommene Stoffe sammeln, auf LKW des AN laden, transportieren, entsorgen, zur Verwertungsanlage, Transportweg bis 20 km, Abfallschlüssel nach AVV (Abfallverzeichnis-Verordnung) 170101 Beton,
Vergütung der Entsorgung übernimmt AN.
Menge: 134,000 m

**01.03.130 Baustellenverkehrsfläche D 20cm Schotter räumen und seitlich lagern**
Fläche für Baustellenverkehr für nichtöffentlichen Verkehr, frostsicher, Dicke 20 cm, ungebunden, aus Schotter, rezyklierte Gesteinskörnung (RC-Baustoff) TL Gestein, räumen und seitlich lagern.
Menge: 790,000 m2

**01.03.140 Recyclingschotter Baustraße aufnehmen und abfahren**
Recyclingschotter Baustraße in Abstimmung mit der Bauleitung aufnehmen, laden und zur Verwertungsstelle transportieren und gemäß Ersatzbaustoffverordnung entsorgen.
Die Abrechnung erfolgt nach gemeinsamen Aufmaß auf der Baustelle. Die Entsorgungsgebühren sind im Einheitspreis einzukalkulieren.
Menge: 58,000 m³

**01.03.150 Bodenhindernis Vlies abbrechen**
Hindernis im Boden aus Vlies, abbrechen,
in Abstimmung mit der Bauleitung aufnehmen, laden und zur Verwertungsstelle transportieren und gemäß Kreislaufwirtschaftsgesetz entsorgen.
Die Abrechnung erfolgt nach gemeinsamen Aufmaß auf der Baustelle. Die Entsorgungsgebühren sind im Einheitspreis einzukalkulieren.
Menge: 790,000 m2

**01.03.160 Vorhandene Bauschuttmieten/-haufen, nicht gefährlich AVV170504 nicht schadstoffbelastet Ersatzbaustoffverordnung LKW AN transp. entsorgen Vergüt.Entsorg. AN**
Vorhandene Bauschuttmieten/-haufen aus Bau- und Abbruchabfälle, Boden, Steine und Baggergut,
nicht gefährlich, Abfallschlüssel nach AVV (Abfallverzeichnis-Verordnung) 170504 Boden/Stein,
nicht schadstoffbelastet, Zuordnung gemäß Ersatzbaustoffverordnung/LAGA
auf Baustelle lagernd, laden, mit LKW des AN transportieren, entsorgen, max. Gesamtgewicht ohne Beschränkung, zur Verwertungsanlage, Vergütung der Entsorgung übernimmt AN.
Menge: 460,000 t

### Titel 02 Baumerhaltung

#### Untertitel 02.01 Vorhandene Bäume

*Hinweis: BAUBESCHREIBUNG:*
BAUBESCHREIBUNG:

Bäume im Baufeld:

Die durchzuführenden Baumaßnahmen sind auf die Vorbereitung der zukünftigen Baumstandorte und auf die Erhaltung der Bäume auszurichten. Entsprechende Vorgehensweisen bei Umsetzung der Maßnahmen sind zu beachten wie auch bestandsverbessernde Maßnahmen einschließlich der Abstimmung der Bauweisen auf die jeweilige Situation.

Im Leistungsverzeichnis sind Positionen enthalten, die auf die Erhaltung des Baumbestandes eingehen, d.h. der Schutz der Bäume und deren Wurzeln. Im Bereich der Bäume ist insbesondere im stammnahen Bereich die Arbeiten auf das unabdingbare Mindestmaß zu begrenzen. Im Rahmen der Bauabwicklung wird im Auftrag des Auftraggebers ein unabhängiger Fachbauleiter die Baum- und Wurzelschutzmaßnahmen kontrollieren. Bei Unklarheiten im Rahmen der Bauabwicklung ist dieser bei Erfordernis zu informieren. Der Fachbauleiter ist berechtigt, in den Bauablauf einzugreifen und erforderliche Maßnahmen für die Erhaltung des Baumes (Stamm, Krone, Wurzeln) anzuordnen. Die für den Schutz der Bäume und Wurzelbereiche erforderlichen, vorab möglichen Leistungen, sind vor Durchführung der eigentlichen Leistungen zu veranlassen bzw. auszuführen. Bei unsachgemäßer Ausführung und bei vermeidbaren Schädigungen der Bäume ist vom Auftragnehmer Schadensersatz zu leisten.

Der Auftragnehmer hat während der Durchführung der Bauleistungen im Bereich der Bäume (Stamm, Wurzel, Krone) durchgehend eine Fachkraft bereitzustellen, der ständig die Arbeiten begleitet und notwendige Erhaltungs- und Pflegearbeiten bei Erfordernis ausführen kann. Die vom Auftragnehmer zu benennende Fachkraft muss die Eignung durch eine staatlich anerkannte Qualifikation (Baumfachargrarwirt, Baumpflege) mit entsprechenden Zeugnissen und mit mindestens 2 jähriger Berufserfahrung nachweisen.

Das Lagern von Baustoffen und anderen Materialien im Nahbereich der Bestandsbäume und im Bereich der neu errichteten Baumgruben (Vermeidung von Substratverschmutzung) ist grundsätzlich nicht gestattet. Pflasterschnittarbeiten sind so auszuführen, dass die Steinschlemme des Naßschnittes in entsprechende Auffangwannen für die ordnungsgemäße Entsorgung geleitet wird. Das Befahren der stammnahen Wurzelbereiche mit Maschinen ist zu unterlassen.

Die Aushubarbeiten im Wurzelbereich der Bäume sind ausschließlich mit dem Saugbagger und/oder in Handschachtung auszuführen. Dies trifft im Wesentlichen im Bereich von in Baumnähe vorgesehenen Tiefbauarbeiten (Belagsarbeiten für Kinderspielflächen, Aushubarbeiten für Fallschutzflächen) zu. Bei Durchführung der Arbeiten ist das Freilegen von Wurzeln auf eine maximale Länge von 8 m zu beschränken. Die dabei freigelegten Wurzeln sind unmittelbar gegen Austrocknung zu schützen, d.h. mit verdichtungsfähiges Baumsubstrat einzufüllen und nach Einschütten/Umhüllen der Wurzeln mit verdichtungsfähigen Substrat ist der jeweilige Bereich mit dem ausgeschriebenen Baustoffmaterial wieder zu verfüllen. Diese Sachverhalte sind bei der Kalkultation zu berücksichtigen.

Während der Durchführung der Arbeiten ist sicherzustellen, dass die Bäume auf Anweisung kurzfristig und unverzüglich mit Wasser versorgt werden können. Die Unterlassung der Bewässerung oder das verspätete Wässern führen zu Schäden an Bäumen, die zu Lasten des Auftragnehmers gehen.

Wurzeln sind grundsätzlich zu erhalten. Wurzeln mit einem Durchmesser > 2 cm sind nur nach Abstimmung und nach gemeinsamer Inaugenscheinnahme auf Anweisung zu schneiden bzw. durchzutrennen. Die Wunden sind umgehend zu behandeln. Vor Einbau von Fundamenten und Tragschichten sind die Wurzeln mit verdichtungsfähigem, lieferfeuchten Substrat zu ummanteln. Bei Einbau von Bordsteinen sind diese im Bereich von oberflächennahen Wurzeln "auszuklinken". Auch ein Versetzen (Standortverlagerung) der Einfassung oder anderer Einbauteile aufgrund von Wurzelverläufen ist vor Wurzelschnitt zu veranlassen. Bei Wurzelbrücken sind die Fundamente (Auflager) in Abhängigkeit von den örtlichen Wurzelverläufen festzulegen; Wurzeln dürfen nicht überbaut werden oder mit zusätzlichen Auflasten dauerhaft beeinträchtigt werden. Für die Bäume, die aufgrund der neuen Höhenlage der Anschlussflächen überbaut werden müssen, erfolgt eine Klärung der Situation mit der Bauleitung hinsichtlich der Vorgehensweise.

Schnittmaßnahmen im Bereich der Krone und Pflegemaßahmen im Bereich der Stämme sind ebenfalls vor Durchführung abzustimmen und dürfen nur auf besonderer Anweisung durch die Bauleitung erfolgen.

Die Aufnahme von vorhandenen Materialien im Baumscheibenbereich und bei den Abbrucharbeiten darf nur durch Abheben mittels Bagger oder durch Handarbeit ausgeführt werden; ein tiefgreifendes Unterheben mit Baggerschaufel oder dergleichen ist unzulässig, um den Unterbau zu belassen und die vorhandenen Wurzeln nicht zu schädigen.

Vor Beginn der Arbeiten erfolgt eine Einweisung durch den Fachbauleiter bezüglich der Vorgehensweise bei der Durchführung der Baumaßnahme im Bereich der Baumstandorte.

*Hinweis: Sicherungsmaßnahmen*

**02.01.10 Baumsicherung**
Baumsicherung
durch Aufstellen eines mobilen Bauzaunes aus Kunststoffelementen, Abmessungen ca. 2 x 1,40 m, incl. Füßen. Zaun liefern, angabegemäß um die vorhandenen Baumscheiben im Böschungsbereich aufstellen, für die gesamte Bauzeit vorhalten und anschließend aufnehmen und abfahren. Das mehrmalige Umsetzen der Bauzäune im Rahmen des Baufortschrittes und das Umsetzen der Bauzäune in den jeweiligen Bauabschnitt ist im Einheitspreis einzukalkulieren und wird nicht gesondert vergütet. Die Abrechnung erfolgt nach laufenden Meter Bauzaun für die zu erhaltenden Bäume. Baumsicherung ist an 7 St Baum vorzunehmen.
Menge: 56,000 m

**02.01.20 Baumanfahrschutz**
Baumanfahrschutz,
gepolstert, aus Dielen als Stammschutz, Höhe mindestens 2,50 m, liefern und fachgerecht um den Baumstamm errichten. Fixierung dauerhaft ausserhalb herstellen. Zwischen dem Stamm und der Diele ist der Luftraum im Bereich der Fixierungen auszupolstern. Die Auspolsterung ist am Stammansatz, in Stammmitte und unterhalb des Kronenansatzes vorzunehmen. Zwischen den Dielenkanten und des Baumscheibenbodens (Wurzelanläufe der Bäume) ist ebenfalls ein Polster einzubauen (z.B. längsgeschnittenes Dränrohr). Stammumfang 1,50 m bis 2,00 m.
Menge: 7,000 Stk

**02.01.30 Bodenaushub in Handarbeit/Saugbaggerarbeit**
Bodenaushub in Handarbeit/Saugbaggerarbeit,
Aushubtiefe bis ca. 30 cm im Bereich der vorhandenen Bäume und der grenznahen Vegetation(Strauchpflanzung und Bäume) mit Saugbagger. Saugbagger/Saugwagen mit einem Fassungsvermögen von ca. 6 m³, Leistung mindestens 2 m³/h, einschließlich Bedienung, Begleitpersonal für Bodenlockerung, Saugrohr Durchmesser 25 cm. Aushubmaterial besteht aus Auffüllmaterial DIN 18300 (alte DIN) - Bodenklasse 3-4, und nach DIN 18300 (neue DIN) - Homogenbereiche 1,2,3 Material feinkorname Sand und Kiese, Schluff und Ton) teilweise mit Fremdbestandteile aus Bauschutt, Betonresten, Ziegelbruch und Tonscherben sowie Klinker versetzt.  Ausgebautes Material aufnehmen, laden und zur Recyclinganlage transportieren und gemäß Kreislaufwirtschaftsgesetz entsorgen. Die Gebühren der Entsorgung/ Verwertung sind einzukalkulieren. Die Massenermittlung erfolgt gemeinsam mit der Bauleitung an der Ausbaustelle. Bei Umladung vor Ort ist dies Sache des Auftragnehmers und wird nicht gesondert vergütet und ist im Einheitspreis einzukalkulieren.
Menge: 14,000 m³

**02.01.40 Stahlplatten für Wurzelbereich-Überführung**
Stahlplatten für Wurzelbereich-Überführung
für Herstellung und Beibehaltung der Nutzbarkeit der Befahrbarkeit der Baumscheibenflächen bereitstellen, einbauen und nach Abschluss der Wurzelschutzmaßnahmen aufnehmen und abtransportieren. Das Umlegen der Platten im Zuge der Durchführung der Schutzmaßnahmen für Erhaltung der Befahrbarkeit und das jeweilige sichere Fixieren der Platte an dem jeweiligen Standort für eine gefahrlose Nutzung ist im Einheitspreis einzukalkulieren. Abrechnung nach Stückzahl Überführungen. Es sind 7 Querungen/Baumscheibenabdeckungen einseitig am Böschungsfuß zu berücksichtigten für insgesamt 7 St Wurzelbereiche, Überbrückungslänge bis 4 m, Breite bis 2 m an 7 St Bäumen,  Abrechnung nach m² Baumscheibenabdeckungen.
Menge: 56,000 m²

*Hinweis: Erdarbeiten*

**02.01.50 Suchgraben in Handarbeit herstellen**
Suchgraben in Handarbeit für Auffinden von Leitungslagen und Wurzelverläufe herstellen,
Suchgräben nach Angaben der Bauleitung in ca. 0,40 cm
Breite und bis zu einer maximalen Tiefe von 0,60 m
herstellen. Aushubmaterial besteht aus Auffüllmaterial  DIN 18300 (alte DIN) - Bodenklasse 3-4, und nach DIN 18300 (neue DIN) - Homogenbereiche 1,2,3 Material (Tragschichten aus Schotter und Splitt, feinkorname Sand und Kiese, Schluff und Ton) teilweise mit Fremdbestandteile aus Bauschutt, Betonresten, Ziegelbruch und Tonscherben sowie Klinker versetzt. Aushubmaterial aufnehmen, laden und zum Haufwerk transportieren. Die Abrechnung erfolgt nach gemeinsamen Flächenaufmaß x mittlerer Dicke an der Ausbaustelle. Der Lockerungsfaktor ist bei der Kalkulation zu berücksichtigen. Die Abrechnung erfolgt nach gemeinsamen Flächenaufmaß x mittlerer Dicke an der Ausbaustelle.
Menge: 4,000 m³

**02.01.60 Leitungsgräben in Handarbeit**
Fundamentaushub und Leitungsgräben in Handarbeit für Herstellen von Leitungsgräben und Fundamenteinbau für verschiedene Einbauten, Medien und Fundamente im Bereich von Wurzeln und Wurzelverläufen nach Angaben der Bauleitung herstellen. Das Fädeln der Leitung im Bereich der Wurzelverläufe wird bei dem jeweiligen Leitungsträger im Zuge der Leitungsverlegung vergütet.
Breite der Gräben von ca. 0,40 cm bis 1,20 m und bis zu einer maximalen Tiefe von 1,00 m ab Rohplanumshöhe
herstellen. Aushubmaterial besteht aus Auffüllmaterial gemäß Bodengutachten, DIN 18300 (alte DIN) - Bodenklasse 3-4, und nach DIN 18300 (neue DIN) - Homogenbereiche 1,2,3 Material (Tragschichten aus Schotter und Splitt, feinkorname Sand und Kiese, Schluff und Ton)teilweise mit Fremdbestandteile aus Bauschutt, Betonresten, Ziegelbruch und Tonscherben sowie Klinker versetzt.  Aushubmaterial aufnehmen, laden und zum Haufwerk transportieren. Die Abrechnung erfolgt nach gemeinsamen Flächenaufmaß x mittlerer Dicke an der Ausbaustelle.
Menge: 2,000 m³

### Titel 03 Erdarbeiten/Gräben

#### Untertitel 03.01 Erdlagerbewirtschaftung

*Hinweis: Hinweis: Zwischenlagerfläche für Aushubmaterial*
Zwischenlagerfläche für Aushubmaterial

Die Lagerung ist insbesondere hinsichtlich der Einteilung der Aushubmassen in
- Homogenbereiche
- mineralische Ersatzbaustoffe in verschiedenen Materialklassen ( EBV )
zu beachten.
Im Zuge der konkreten Entsorgung ist es durch Anforderung der Bauherren erforderlich, die vorgenommene orientierende abfallrechtliche Einstufung anhand von Haufwerksbeprobungen vorzunehmen. Daher sind die in den Positionen aufgeführten Einstufungen bei der Haufwerkslagerung entsprechend zu trennen und am Lagerplatz getrennt zu lagern und zu bezeichnen.
Die Beprobung erfolgt nach den Vorschriften der seit dem 01.08.2023 rechtskräftigen Ersatzbaustoffverordnung und parallel nach LAGA.

Entsprechend den Ergebnissen der durchgeführten Untersuchungen ist die erforderliche Wiederverwertung bzw. Entsorgung entsprechend vorzunehmen; die Bauleitung ist dabei entsprechend zu informieren.
Somit sind die stattfindenden Beprobungen in Absprache mit der Bauleitung und dem Auftraggeber sowie den beauftragten Baugrundgutachter entsprechend zu koodinieren.
Bei der Kalkulation ist der Zeitraum von in der Regel 15 Werktage zwischen der Probenahme und dem Analyseergebnis für die Klassifizierung zu berücksichtigen. Dieser Sachverhalt ist bei der Bewirtschaftung der Haufwerksfläche und im Arbeitsablauf zu berücksichtigen.
Nach Beendigung der Maßnahme ist die für die Haufwerkslagerung verwendete Fläche wieder herzurichten.
Die anfallenden Bodenstoffe aus den Bodenabtragsflächen und aus den Gräben sind auf der Baustelle für die Beprobung und zur weiteren Verwertung/Entsorgung zu lagern. Entsprechend der Verortung nach den Angaben aus dem Baugrundgutachten sind die jeweiligen anfallenden Bodenstoffen auf die verschiedenen Haufwerke zu transportieren.

**03.01.10 Bewirtschaftung Erdlagerfläche**
*** Pauschalposition
Die Gesamtkapazität ist für eine Haufwerksbildung von max. 300 m³ für Aushubmassen unter Berücksichtigung der Koordination für die Analyse und Klassifizierung durch den beauftragten Baugrundgutachter auszurichten.
Nach Beendigung der Aushubmaßnahmen ist der ürsprünglichen Zustands der Fläche wieder herzustellen.
Die Bereitstellungsflächen haben die gesetzlichen
Anforderungen zur Zwischenlagerung von Aushub und
Abbruch nach EBV zu erfüllen.
Alle erforderlichen Arbeiten zum Herrichten der Flächen, wie z.B. Abbruch- und Erdarbeiten, Befestigungen usw. und Nebenarbeiten, Abstimmungen und Genehmigungen, Reinigen der befestigten Flächen sind auszuführen und in diese Position einzukalkulieren.
Menge: 1,000 psch

**03.01.20 Haufwerksbeprobung nach EBV und nach LAGA**
Beprobung der Haufwerke nach EBV 2023 und nach LAGA.
Abrechnung nach je Probe = 4 x LAGA und 4 x EBV = 8 St
Menge: 8,000 St

*Hinweis: Hinweis: Sauberkeitsschicht aus Kiessand*
Sauberkeitsschicht aus Kiessand, als Auflagerfläche für die Dichtungsbahn im Bereich der Erdlagerfläche von ca. 300 m². Nach Abschluss der Maßnahme ist die Sauberkeitsschicht wieder aufzunehmen und zur Wiederverwertungsstelle zu transportieren und gemäß Kreislaufwirtschaftsgesetz zu entsorgen. Sämtliche Materialien und durchzuführende Arbeiten sowie die Entsorgungsgebühren sind in den Einheitspreis einzukalkulieren. Abrechnung nach eingebauter Fläche.

**03.01.30 Sauberkeitsschicht Kiessand D 10cm**
STLB-Bau 2025-04 013
Sauberkeitsschicht aus Kiessand, Körnung 0/32, Dicke 10 cm, Untergrund waagerecht.
Menge: 300,000 m2

#### Untertitel 03.02 Suchgräben

*Hinweis: Suchgraben Leitungslagen*

**03.02.10 Boden Suchgraben lösen laden fördern lagern in Handarbeit für Freilegen der Anschlusspunkte**
Boden für Suchgraben ab Geländeoberfläche zur Freilegung von Kabeln und Leitungen profilgerecht lösen, laden, fördern, lagern, Arbeiten in Handarbeit, Sohlenbreite über 0,5 bis 0,6 m, Aushubtiefe bis 1,5 m,
Homogenbereich E1, mit einer Bodengruppe, Bodengruppe 1 UL DIN 18196 (leicht plastischer Schluff), Tiefe oberer Horizont des Homogenbereiches von 0 m, Tiefe unterer Horizont des Homogenbereiches bis 1,5 m,
geschätzter Anteil des Homogenbereiches an der
Gesamtaushubmenge '100' %,
Aushub Bodenklasse 3-5 nach DIN 18300:2012-09
Baumaßnahme der Geotechnischen Kategorie 1 DIN 4020,
- Konsistenz DIN EN ISO 14688-1 steif bis halbfest, Mengenermittlung nach Aufmaß an der Entnahmestelle. Das Freilegen der Anschlusspunkte erfolgt an ca. 45 Stellen um das Gebäude. Je Anschlusspunkt ist der Aushub von ca. 1 m³ x 45 Punkte = 45 m³.
Menge: 45,000 m3

**03.02.20 Boden Suchgraben lösen laden fördern lagern von Hand**
Boden für Suchgraben ab Geländeoberfläche zur Freilegung von Kabeln und Leitungen profilgerecht lösen, laden, fördern, lagern, Arbeiten von Hand, Sohlenbreite über 0,5 bis 0,6 m, Aushubtiefe bis 1 m,
Homogenbereich E1, mit einer Bodengruppe, Bodengruppe 1 UL DIN 18196 (leicht plastischer Schluff), Tiefe oberer Horizont des Homogenbereiches von 0 m, Tiefe unterer Horizont des Homogenbereiches bis 1 m,
geschätzter Anteil des Homogenbereiches an der
Gesamtaushubmenge '100' %,
Aushub Bodenklasse 3-5 nach DIN 18300:2012-09
Baumaßnahme der Geotechnischen Kategorie 1 DIN 4020,
- Konsistenz DIN EN ISO 14688-1 steif bis halbfest, Mengenermittlung nach Aufmaß an der Entnahmestelle.
Menge: 3,000 m3

**03.02.30 Boden Suchgraben lösen laden fördern lagern, Arbeiten mit Maschine**
Boden für Suchgraben ab Geländeoberfläche zur Freilegung von Kabeln und Leitungen profilgerecht lösen, laden, fördern, lagern, Arbeiten mit Maschine, Sohlenbreite über 0,5 bis 0,6 m, Aushubtiefe bis 1 m,
Homogenbereich E1, mit einer Bodengruppe, Bodengruppe 1 UL DIN 18196 (leicht plastischer Schluff), Tiefe oberer Horizont des Homogenbereiches von 0 m, Tiefe unterer Horizont des Homogenbereiches bis 1 m,
geschätzter Anteil des Homogenbereiches an der
Gesamtaushubmenge '100' %,
Aushub Bodenklasse 3-5 nach DIN 18300:2012-09
Baumaßnahme der Geotechnischen Kategorie 1 DIN 4020,
- Konsistenz DIN EN ISO 14688-1 steif bis halbfest, Mengenermittlung nach Aufmaß an der Entnahmestelle.
Menge: 3,000 m3

#### Untertitel 03.03 Bodenarbeiten/Gräben

*Hinweis: Grabenarbeiten*

**03.03.10 Boden Graben Kabel lösen laden fördern lagern Sohlen-B 1-1,5m T bis 0,8m GU UL**
STLB-Bau 2025-04 002
Boden der Gräben für Kabel, ab Geländeoberfläche, profilgerecht lösen, laden, fördern, lagern, Abfall ist nicht gefährlich, Zuordnung nach Haufwerksbeprobung, Breite der Sohle über 1 bis 1,5 m, Aushubtiefe bis 0,8 m,
Homogenbereich 1, mit 2 Bodengruppen, Bodengruppe 1 GU DIN 18196 (Kies-Schluff-Gemisch), Bodengruppe 2 UL DIN 18196 (leicht plastischer Schluff), Tiefe oberer Horizont des Homogenbereiches von 0 m, Tiefe unterer Horizont des Homogenbereiches bis 1 m,
geschätzter Anteil des Homogenbereiches an der Gesamtaushubmenge '100' %,
Baumaßnahme der Geotechnischen Kategorie 1 DIN 4020,
- Konsistenz DIN EN ISO 14688-1 steif, Mengenermittlung nach Aufmaß an der Entnahmestelle.
Menge: 65,000 m3

**03.03.20 Boden Graben Kabel lösen laden fördern lagern Sohlen-B 0,6-0,7m T bis 0,8m GU UL**
STLB-Bau 2025-04 002
Boden der Gräben für Kabel, ab Geländeoberfläche, profilgerecht lösen, laden, fördern, lagern, Abfall ist nicht gefährlich, Zuordnung nach Haufwerksbeprobung, Breite der Sohle über 0,6 bis 0,7 m, Aushubtiefe bis 0,8 m,
Homogenbereich 1, mit 2 Bodengruppen, Bodengruppe 1 GU DIN 18196 (Kies-Schluff-Gemisch), Bodengruppe 2 UL DIN 18196 (leicht plastischer Schluff), Tiefe oberer Horizont des Homogenbereiches von 0 m, Tiefe unterer Horizont des Homogenbereiches bis 1 m,
geschätzter Anteil des Homogenbereiches an der Gesamtaushubmenge '100' %,
Baumaßnahme der Geotechnischen Kategorie 1 DIN 4020,
- Konsistenz DIN EN ISO 14688-1 steif, Mengenermittlung nach Aufmaß an der Entnahmestelle.
Menge: 88,000 m3

**03.03.30 Boden Graben Wasserversorgungsltg lösen laden fördern lagern Sohlen-B 0,6-0,7m T bis 1,25m GU UL**
STLB-Bau 2025-04 002
Boden der Gräben für Wasserversorgungsleitungen, ab Geländeoberfläche, profilgerecht lösen, laden, fördern, lagern, Abfall ist nicht gefährlich, Zuordnung nach Haufwerksbeprobung, Breite der Sohle über 0,6 bis 0,7 m, Aushubtiefe bis 1,25 m,
Homogenbereich 2, mit 2 Bodengruppen, Bodengruppe 1 GU DIN 18196 (Kies-Schluff-Gemisch), Bodengruppe 2 UL DIN 18196 (leicht plastischer Schluff), Tiefe oberer Horizont des Homogenbereiches von 1 m, Tiefe unterer Horizont des Homogenbereiches bis 2 m,
geschätzter Anteil des Homogenbereiches an der Gesamtaushubmenge '100' %,
Baumaßnahme der Geotechnischen Kategorie 1 DIN 4020,
- Konsistenz DIN EN ISO 14688-1 steif, Mengenermittlung nach Aufmaß an der Entnahmestelle.
Menge: 21,000 m3

**03.03.40 Boden Graben Entwässerungsltg lösen laden fördern lagern Sohlen-B 0,8-0,9m T bis 1,25m UL**
STLB-Bau 2025-04 002
Boden der Gräben für Entwässerungsleitungen, ab Geländeoberfläche, profilgerecht lösen, laden, fördern, lagern, Abfall ist nicht gefährlich, Zuordnung nach Haufwerksbeprobung, Verbau wird gesondert vergütet, Breite der Sohle über 0,8 bis 0,9 m, Aushubtiefe bis 1,25 m,
Homogenbereich 1, mit einer Bodengruppe, Bodengruppe 1 UL DIN 18196 (leicht plastischer Schluff), Tiefe oberer Horizont des Homogenbereiches von 0 m, Tiefe unterer Horizont des Homogenbereiches bis 1 m,
geschätzter Anteil des Homogenbereiches an der Gesamtaushubmenge '100' %,
Baumaßnahme der Geotechnischen Kategorie 1 DIN 4020,
- Konsistenz DIN EN ISO 14688-1 steif, Mengenermittlung nach Aufmaß an der Entnahmestelle.
Menge: 25,000 m3

**03.03.50 Senkr.Normverbau Graben herstellen rückbauen H 1-1,5m Sohlen-B 1-1,5m GU SU***
STLB-Bau 2025-04 006
Regelausführung des Senkrechten Verbaus (Senkrechter Normverbau) DIN 4124 für Graben, herstellen und wieder rückbauen, Höhe über 1 bis 1,5 m, Breite der Sohle zwischen den Bekleidungen über 1 bis 1,5 m, 2 Bodengruppen, Bodengruppe 1 GU DIN 18196 (Kies-Schluff-Gemisch), Bodengruppe 2 SU* DIN 18196 (Sand-Schluff-Gemisch).
Menge: 50,000 m2

**03.03.60 Senkr.Normverbau Graben vorhalten H 1-1,5m Sohlen-B 1-1,5m**
STLB-Bau 2025-04 006
Regelausführung des Senkrechten Verbaus (Senkrechter Normverbau) DIN 4124 für Graben, vorhalten, Höhe über 1 bis 1,5 m, Breite der Sohle zwischen den Bekleidungen über 1 bis 1,5 m,
Positionsmenge = Produkt aus '50m2'
(Vorhaltemenge)
mal '4 Wochen'
(Vorhaltedauer).
Menge: 200,000 m2Wo

**03.03.70 Planum Abweichung +/-2cm EV2 45MPa**
STLB-Bau 2025-04 002
Planum herstellen, zulässige Abweichung von der Sollhöhe +/- 2 cm, Verformungsmodul mind. EV2 45 MPa.
Menge: 255,000 m2

**03.03.80 Untergrund verdichten Graben**
STLB-Bau 2025-04 002
Untergrund verdichten, in Gräben.
Menge: 255,000 m2

**03.03.90 Sand Bettungsschicht einbauen verdichten D 5-10cm**
STLB-Bau 2025-04 002
Sand, Körnung 0/2, liefern, für Bettungsschichten, profilgerecht einbauen und verdichten, in Graben, Schichtdicke über 5 bis 10 cm.
Menge: 26,000 m3

**03.03.100 Kiessand 0/3 als Einbettung- Leitungszone**
Kiessand 0/3 als Einbettung
und Überdeckung von Leitungen liefern, in Gräben einbauen und verdichten gemäß  ZTVE-StB 09. Auflager: 10 cm Einbettung bis 30 cm über Rohrscheitel. Abrechnung nach fester Masse im eingebauten Zustand.
Menge: 105,000 m³

**03.03.110 Kiesig-sandigen Füllboden Auffüllung Gräben**
Kiesig-sandigen Füllboden,
verdichtbar, für Auffüllung an Fehlstellen. Material liefern und höhen- und plangerecht und nach Angaben der Bauleitung in einer Dicke von maximal 10 cm einbauen und verdichten. Das Verdichten ist im Einheitspreis einzukalkulieren. Abrechnung im verdichteten Zustand nach Aufmass an der Einbaustelle; der Lockerungsfaktor ist in der Kalkulation zu berücksichtigen.
Material aufnehmen und zur Einbaustelle transportieren und höhengerecht einbauen. Das Material ist 7 Werktage vor Einbau der Bauleitung zur Begutachtung vorzulegen.
Menge: 96,000 m³

*Hinweis: Versickerungsanlage*

**03.03.120 Bodenaushub Versickerungsanlage**
Aushubtiefe bis 160 cm ab Rohplanumshöhe, bis 225 cm Fertighöhe. Aushubmaterial besteht aus Tragschicht- sowie Auffüllmaterial, DIN 18300:2012-09 Bodenklasse 3-5, und Homogenbereiche E 1 Material (leicht plastischer Schluff, feinsandig, steif bis halbfest) teilweise mit Fremdbestandteile aus Bauschutt, Betonresten, Ziegelbruch und Tonscherben sowie Klinker versetzt, gemäß DIN 18196 wurden MP Haufwerk 1 und 2 als Schluff (Materialgemisch) eingestuft. Nach Ersatzbaustoffverordnung wurden die Proben dem Wert BM-0 zugeordnet, es liegen keine grenzwertüberschreitenden Parameter vor.
Ausgebautes Material aufnehmen, laden, fördern und für Beprobung auf Haufwerk legen,  Aushubdicke bis 2,1 m.
Abrechnung nach Aufmaß an der Ausbaustelle. Die Massenermittlung erfolgt gemeinsam mit der Bauleitung an der Ausbaustelle. Bei Umladung vor Ort ist dies Sache des Auftragnehmers und wird nicht gesondert vergütet und ist im Einheitspreis einzukalkulieren. Ein Rundungsfaktor ist dabei einzukalkulieren.
Menge: 148,000 m³

**03.03.130 Senkr.Normverbau Baugrube herstellen rückbauen H 2-2,5m GU SU***
STLB-Bau 2025-04 006
Regelausführung des Senkrechten Verbaus (Senkrechter Normverbau) DIN 4124 für Baugrube, herstellen und wieder rückbauen, Höhe über 2 bis 2,5 m, 2 Bodengruppen, Bodengruppe 1 GU DIN 18196 (Kies-Schluff-Gemisch), Bodengruppe 2 SU* DIN 18196 (Sand-Schluff-Gemisch).
Menge: 172,000 m2

**03.03.140 Senkr.Normverbau Baugrube vorhalten H 2-2,5m**
STLB-Bau 2025-04 006
Regelausführung des Senkrechten Verbaus (Senkrechter Normverbau) DIN 4124 für Baugrube, vorhalten, Höhe über 2 bis 2,5 m,
Positionsmenge = Produkt aus '172 m2'
(Vorhaltemenge)
mal '6 Wochen'
(Vorhaltedauer).
Menge: 1032,000 m2Wo

**03.03.150 Planum Abweichung +/-2cm EV2 45MPa**
STLB-Bau 2025-04 002
Planum herstellen, zulässige Abweichung von der Sollhöhe +/- 2 cm, Verformungsmodul mind. EV2 45 MPa.
Menge: 92,000 m2

**03.03.160 Gründungssohle verdichten Baugrube**
STLB-Bau 2025-04 002
Gründungssohle verdichten, in Baugruben.
Menge: 92,000 m2

**03.03.170 Sauberkeitsschicht Füllstoff liefern einbauen verdichten D 15-20cm Splitt**
STLB-Bau 2025-04 002
Sauberkeitsschicht, Füllstoff, liefern, profilgerecht einbauen und verdichten, in Baugruben, mit Verbau, Verdichtungsgrad mind. DPr 0,95, Schichtdicke über 15 bis 20 cm, zulässige Abweichung von der Sollhöhe +/- 2 cm, Splitt, natürliche Gesteinskörnung TL Gestein, Körnung 2/5.
Menge: 19,000 m3

**03.03.180 Kiesig-sandigen Füllboden Auffüllung Baugrube**
Kiesig-sandigen Füllboden,
verdichtbar, für Auffüllung an Fehlstellen. Material liefern und höhen- und plangerecht und nach Angaben der Bauleitung in einer Dicke von maximal 10 cm einbauen und verdichten. Das Verdichten ist im Einheitspreis einzukalkulieren. Abrechnung im verdichteten Zustand nach Aufmass an der Einbaustelle; der Lockerungsfaktor ist in der Kalkulation zu berücksichtigen.
Material aufnehmen und zur Einbaustelle transportieren und höhengerecht einbauen. Das Material ist 7 Werktage vor Einbau der Bauleitung zur Begutachtung vorzulegen.
Menge: 45,000 m³

*Hinweis: Geländeauffüllung*
Geländeauffüllung
für Anpassung der Höhenlage in Teilflächen in unterschiedlichen Dicken gemäß der dort vorgesehenen Oberflächenausbildung (Spielanlagenflächen, befestigte Flächen, Vegetationsflächen, Fallschutzbereiche); Auffüllung gemäß beigefügter Liste bis UK-Aufbau Oberfläche:

|  | Fläche | Auftrag |  |
| --- | --- | --- | --- |
|  |  | Dicke | Volumen |
| Betonsteinpflaster 1 Weg um Gebäude | 534 m² | 0,45 m | 240 m³ |
| Betonsteinpflaster 2 Müllplatz | 23 m² | 0,49 m | 11 m³ |
| Betonsteinpflaster 3 Parkplatz (Baugrundverbesserung) | 495 m² | 0,00 m | 0 m³ |
| Betonsteinpflaster 4 Gehwegrampe | 18 m² | 0,15 m | 3 m³ |
| Betonsteinpflaster, Rampe 1 Zufahrt Freigelände | 40 m² | 0,40 m | 16 m³ |
| Betonsteinpflaster, Rampe 2 Zufahrt Stellplatz (Baugrundverbesserung) | 63 m² | 0,00 m | 0 m³ |
| Fallschutz Sand 1 | 294 m² | 0,40 m | 118 m³ |
| Fallschutz Sand 2 | 124 m² | 0,15 m | 19 m³ |
| Einfassung Fallschutz 1 | 35 m² | 0,15 m | 5 m³ |
| Asphalt 1 | 76 m² | 0,50 m | 38 m³ |
| Asphalt 2 | 31 m² | 0,00 m | 0 m³ |
| Grünfläche 1 | 1019 m² | 0,80 m | 815 m³ |
| Grünfläche 2 | 588 m² | 0,25 m | 147 m³ |
| Mulde | 185 m² | 0,50 m | 93 m³ |
|  |  |  | 1504 m³ |

Zu berücksichtigen ist, dass das gesamte Gelände in unterschiedlichen Dicken in Abhängigkeit von der jeweiligen Aufbauhöhe angedeckt wird. Das bedeutet, dass dass Gelände nach Auffüllung im Rahmen der Rohplanie im Massenausgleich zu bearbeiten ist.

**03.03.190 Auffüllmaterial für Außengelände liefern**
Kiesig-sandigen Füllboden liefern
und in aufzufüllenden Grundstücksflächen lagenweise einbauen und verdichten. Erzeugnis: Grubenkies o.ä. wasserunempfindliches, gut verdichtbares Material.

Materialeigenschaften:
Feinkornanteil <= 0,063 mm = 15 %
Größtkorn = 200 mm
Bodengruppe nach DIN 18196 GW, GI, GE, GU, SW, SI, SE, SU
Einbauwassergehalt w<=wpr
Schüttmächtigkeit lagenweise <= 30 cm
Recyclingbaustoffe <= Z 1.1

Die Eignung des Materials und die Kornfraktion ist 14 Kalendertage vor Lieferung durch ein entsprechendes Prüfzeugnis nachzuweisen.
Einzukalkulieren ist die Lieferung des Materials, der höhengerechte Einbau des Materials in der erforderlichen Dicke und das lagenweise statische Anwalzen des Materials einschließlich des Aufrauhens der jeweils eingebauten Lage in einer Tiefe von 5 cm für die Verzahnung der jeweiligen Lage und für die Verzahnung mit dem vorgesehenen Vegetationssubstrat sowie der weiteren Aufbauschichten nach Erfordernis. Der Lockerungsfaktor ist einzukalkulieren.
Abrechnung nach Lieferumfang (Lieferscheine).
Menge: 1504,000 m³

**03.03.200 Bearbeitungsfläche planieren D 30-40cm**
STLB-Bau 2025-04 003
Bearbeitungsfläche unter Massenausgleich planieren, Ab-/Auftragsdicke über 30 bis 40 cm, Anteil der nichtgeneigten Fläche 90 %, Neigung der Restfläche steiler als 1:4 bis 1:2.
Menge: 3770,000 m2

**03.03.210 Rohplanum**
Rohplanum der Außenanlagenflächen
planungsentsprechend u. höhengerecht im Bereich der
vorgesehenen Flächen herstellen. Grobe Steine und Wurzelreste sowie Fremdstoffe sind aufzunehmen. Material laden und zur Verwertungsstelle transportieren und gemäß Kreislaufwirtschaftsgesetz entsorgen. Die
Entsorgungsgebühren sind im Einheitspreis
einzukalkulieren.
Nennhöhentoleranz: 3 cm.
Verdichtete Bereiche innerhalb der vorgesehenen
Baumstandorte und Vegetationsflächen sind aufzulockern.
Menge: 3770,000 m²

*Hinweis: Bodenaushubarbeiten*

**03.03.220 Bodenaushub Mauerscheiben Stützwand**
Bodenaushub zur Vorbereitung des Einbaus der Mauerscheiben).

Aushubtiefe bis 80 cm ab Fertighöhe. Aushubmaterial besteht aus Tragschicht- sowie Auffüllmaterial, DIN 18300:2012-09 Bodenklasse 3-5, und Homogenbereiche E 1 Material (leicht plastischer Schluff, feinsandig, steif bis halbfest) teilweise mit Fremdbestandteile aus Bauschutt, Betonresten, Ziegelbruch und Tonscherben sowie Klinker versetzt, gemäß DIN 18196 wurden MP Haufwerk 1 und 2 als Schluff (Materialgemisch) eingestuft. Nach Ersatzbaustoffverordnung wurden die Proben dem Wert BM-0 zugeordnet, es liegen keine grenzwertüberschreitenden Parameter vor.
Ausgebautes Material aufnehmen, laden, fördern und für Beprobung auf Haufwerk legen, Aushubdicke 0,6 bis 0,8 m.
Abrechnung nach Aufmaß an der Ausbaustelle. Die Massenermittlung erfolgt gemeinsam mit der Bauleitung an der Ausbaustelle. Bei Umladung vor Ort ist dies Sache des Auftragnehmers und wird nicht gesondert vergütet und ist im Einheitspreis einzukalkulieren. Ein Rundungsfaktor ist dabei einzukalkulieren.
Menge: 20,000 m³

**03.03.230 Bodenaushub Hochwasserschutzmauer**
Bodenaushub zur Vorbereitung des Einbaus der Hochwasserschutzmauer) .

Aushubtiefe bis 80 cm ab Fertighöhe. Aushubmaterial besteht aus Tragschicht- sowie Auffüllmaterial, DIN 18300:2012-09 Bodenklasse 3-5, und Homogenbereiche E 1 Material (leicht plastischer Schluff, feinsandig, steif bis halbfest) teilweise mit Fremdbestandteile aus Bauschutt, Betonresten, Ziegelbruch und Tonscherben sowie Klinker versetzt, gemäß DIN 18196 wurden MP Haufwerk 1 und 2 als Schluff (Materialgemisch) eingestuft. Nach Ersatzbaustoffverordnung wurden die Proben dem Wert BM-0 zugeordnet, es liegen keine grenzwertüberschreitenden Parameter vor.
Ausgebautes Material aufnehmen, laden, fördern und für Beprobung auf Haufwerk legen, Aushubdicke 0,6 bis 0,8 m.
Abrechnung nach Aufmaß an der Ausbaustelle. Die Massenermittlung erfolgt gemeinsam mit der Bauleitung an der Ausbaustelle. Bei Umladung vor Ort ist dies Sache des Auftragnehmers und wird nicht gesondert vergütet und ist im Einheitspreis einzukalkulieren. Ein Rundungsfaktor ist dabei einzukalkulieren.
Menge: 140,000 m³

**03.03.240 Bodenaushub Fundamente Sonnensegel/Sonnenschirme**
Bodenaushub für Einbau der Fundamente der Sonnensegelmasten. Dafür sind insgesamt 3 Stk Fundamente in den Abmessungen 0,6x0,6x0,8 m vorzusehen. Bodenaushub für die Sonnenschirme in den Abmessungen 0,6x0,6x0,8 m x 3 Schirmstandorte.

Aushubtiefe bis 80 cm ab Fertighöhe. Aushubmaterial besteht aus Tragschicht- sowie Auffüllmaterial, DIN 18300:2012-09 Bodenklasse 3-5, und Homogenbereiche E 1 Material (leicht plastischer Schluff, feinsandig, steif bis halbfest) teilweise mit Fremdbestandteile aus Bauschutt, Betonresten, Ziegelbruch und Tonscherben sowie Klinker versetzt, gemäß DIN 18196 wurden MP Haufwerk 1 und 2 als Schluff (Materialgemisch) eingestuft. Nach Ersatzbaustoffverordnung wurden die Proben dem Wert BM-0 zugeordnet, es liegen keine grenzwertüberschreitenden Parameter vor.
Ausgebautes Material aufnehmen, laden, fördern und für Beprobung auf Haufwerk legen, Aushubdicke bis 0,8 m.
Abrechnung nach Aufmaß an der Ausbaustelle. Die Massenermittlung erfolgt gemeinsam mit der Bauleitung an der Ausbaustelle. Bei Umladung vor Ort ist dies Sache des Auftragnehmers und wird nicht gesondert vergütet und ist im Einheitspreis einzukalkulieren. Ein Rundungsfaktor ist dabei einzukalkulieren.
Menge: 1,000 m³

**03.03.250 Bodenaushub Mastleuchtenhülsen**
Bodenaushub für Einbau der Mastleuchtenhülsen für 8 Stk Mastleuchten. Abmessungen Aushub ca. 0,7x0,7x0,8 m vorzusehen.

Aushubtiefe bis 80 cm ab Fertighöhe. Aushubmaterial besteht aus Tragschicht- sowie Auffüllmaterial, DIN 18300:2012-09 Bodenklasse 3-5, und Homogenbereiche E 1 Material (leicht plastischer Schluff, feinsandig, steif bis halbfest) teilweise mit Fremdbestandteile aus Bauschutt, Betonresten, Ziegelbruch und Tonscherben sowie Klinker versetzt, gemäß DIN 18196 wurden MP Haufwerk 1 und 2 als Schluff (Materialgemisch) eingestuft. Nach Ersatzbaustoffverordnung wurden die Proben dem Wert BM-0 zugeordnet, es liegen keine grenzwertüberschreitenden Parameter vor.
Ausgebautes Material aufnehmen, laden, fördern und für Beprobung auf Haufwerk legen, Aushubdicke bis 0,8 m.
Abrechnung nach Aufmaß an der Ausbaustelle. Die Massenermittlung erfolgt gemeinsam mit der Bauleitung an der Ausbaustelle. Bei Umladung vor Ort ist dies Sache des Auftragnehmers und wird nicht gesondert vergütet und ist im Einheitspreis einzukalkulieren. Ein Rundungsfaktor ist dabei einzukalkulieren.
Menge: 4,000 m³

**03.03.260 Bodenaushub Fundamente Spielgeräte**
Bodenaushub für Fundamente Spielgeräte
Teilvolumen:
- Kletterrutschenkombination ca. 2,45 m³
- Drehscheibe ca. 1,25 m³
- Doppelschaukel ca. 1,55 m³
- Wassermatschanlage ca. 1,1 m³
- Spielhaus ca. 0,1 m³
- Sandspielkombination ca. 2,25 m³
- Nestschaukel ca. 1,55 m³
- Sandspieltische ca. 1,25 m³
- Hängematte ca. 1,4 m³

Aushubtiefe bis 60 cm ab Fertighöhe. Aushubmaterial besteht aus Tragschicht- sowie Auffüllmaterial, DIN 18300:2012-09 Bodenklasse 3-5, und Homogenbereiche E 1 Material (leicht plastischer Schluff, feinsandig, steif bis halbfest) teilweise mit Fremdbestandteile aus Bauschutt, Betonresten, Ziegelbruch und Tonscherben sowie Klinker versetzt, gemäß DIN 18196 wurden MP Haufwerk 1 und 2 als Schluff (Materialgemisch) eingestuft. Nach Ersatzbaustoffverordnung wurden die Proben dem Wert BM-0 zugeordnet, es liegen keine grenzwertüberschreitenden Parameter vor.
Ausgebautes Material aufnehmen, laden, fördern und für Beprobung auf Haufwerk legen, Aushubdicke bis 0,6 m.
Abrechnung nach Aufmaß an der Ausbaustelle. Die Massenermittlung erfolgt gemeinsam mit der Bauleitung an der Ausbaustelle. Bei Umladung vor Ort ist dies Sache des Auftragnehmers und wird nicht gesondert vergütet und ist im Einheitspreis einzukalkulieren. Ein Rundungsfaktor ist dabei einzukalkulieren.
Menge: 16,000 m³

**03.03.270 Bodenaushub Schächte für Entwässerung und für Elektro**
Bodenaushub für Einbau der Schachtbauwerke. Dafür sind insgesamt 5 Stk Elektroschächte in den Abmessungen 1,6x1,6x0,8 m vorzusehen. Bodenaushub für die Schächte für Entwässerung in den Abmessungen 1,6x1,6x1,50 m x 1 Schachtstandort.

Aushubtiefe bis 80 cm ab Fertighöhe. Aushubmaterial besteht aus Tragschicht- sowie Auffüllmaterial, DIN 18300:2012-09 Bodenklasse 3-5, und Homogenbereiche E 1 Material (leicht plastischer Schluff, feinsandig, steif bis halbfest) teilweise mit Fremdbestandteile aus Bauschutt, Betonresten, Ziegelbruch und Tonscherben sowie Klinker versetzt, gemäß DIN 18196 wurden MP Haufwerk 1 und 2 als Schluff (Materialgemisch) eingestuft. Nach Ersatzbaustoffverordnung wurden die Proben dem Wert BM-0 zugeordnet, es liegen keine grenzwertüberschreitenden Parameter vor.
Ausgebautes Material aufnehmen, laden, fördern und für Beprobung auf Haufwerk legen, Aushubdicke bis 0,8 m.
Abrechnung nach Aufmaß an der Ausbaustelle. Die Massenermittlung erfolgt gemeinsam mit der Bauleitung an der Ausbaustelle. Bei Umladung vor Ort ist dies Sache des Auftragnehmers und wird nicht gesondert vergütet und ist im Einheitspreis einzukalkulieren. Ein Rundungsfaktor ist dabei einzukalkulieren.
Menge: 14,000 m³

**03.03.280 Boden Einzelfundament Zaunpfosten ausheben für Zaunabschnitt 1,60 m**
Boden für Einzelfundament Zaunpfosten, ab Geländeoberfläche, profilgerecht lösen, laden, und seitlich im Umfeld höhen- und planungsgerecht einbauen. Aushubmaterial besteht aus gelieferten und eingebauten Kiesig-sandigen Füllboden, Erzeugnis: Grubenkies o.ä. wasserunempfindliches, gut verdichtbares Material.
Aushublänge x Aushubbreite (Zaunhöhe 160 cm)  = 0,5 x 0,5 m
Aushubtiefe bis 1,0 m, ab GOK Fertighöhe für Fundamentoberkante ca. 20 cm u. GOK-Fertighöhe.
Aufmaß an der Entnahmestelle.
Menge: 22,000 m³

**03.03.290 Boden Einzelfundament Zaunpfosten ausheben für Zaunabschnitt 1,20 m**
Boden für Einzelfundament Zaunpfosten, ab Geländeoberfläche, profilgerecht lösen, laden, und seitlich im Umfeld höhen- und planungsgerecht einbauen. Aushubmaterial besteht aus gelieferten und eingebauten Kiesig-sandigen Füllboden, Erzeugnis: Grubenkies o.ä. wasserunempfindliches, gut verdichtbares Material.
Aushublänge x Aushubbreite (Zaunhöhe 120 cm)  = 0,4 x 0,4 m
Aushubtiefe bis 1,0 m, ab GOK Fertighöhe für Fundamentoberkante ca. 20 cm u. GOK-Fertighöhe.
Aufmaß an der Entnahmestelle.
Menge: 1,500 m³

**03.03.300 Boden Einzelfundament Torpfosten ausheben**
Boden für Einzelfundament Torpfosten, ab Geländeoberfläche, profilgerecht lösen, laden, und seitlich im Umfeld höhen- und planungsgerecht einbauen. Aushubmaterial besteht aus gelieferten und eingebauten Kiesig-sandigen Füllboden, Erzeugnis: Grubenkies o.ä. wasserunempfindliches, gut verdichtbares Material.
Aushublänge x Aushubbreite = 1,20 x 1,00 m
Aushubtiefe bis 1,0 m, ab GOK Fertighöhe für 2 Tore für Fundamentoberkante ca. 20 cm u. GOK-Fertighöhe.
Aufmaß an der Entnahmestelle.
Menge: 5,000 m³

**03.03.310 Boden Einzelfundament Türpfosten ausheben**
Boden für Einzelfundament Türpfosten, ab Geländeoberfläche, profilgerecht lösen, laden, und seitlich im Umfeld höhen- und planungsgerecht einbauen. Aushubmaterial besteht aus gelieferten und eingebauten Kiesig-sandigen Füllboden, Erzeugnis: Grubenkies o.ä. wasserunempfindliches, gut verdichtbares Material.
Aushublänge x Aushubbreite = 0,8 x 0,8 m
Aushubtiefe bis 1,0 m, ab GOK Fertighöhe für 2 Türen für Fundamentoberkante ca. 20 cm u. GOK-Fertighöhe.
Aufmaß an der Entnahmestelle.
Menge: 1,500 m³

**03.03.320 Böschungsanschüttung herstellen**
Bodenaufschüttung mit gelieferten Auffüllboden und gelieferten Oberboden, beides seitlicht gelagert, lagenweise im Anschlussbereich vorhandene Böschung nach Angaben der Bauleitung höhengerecht bis zu einer Höhe von 0 m bis maximal 1,00 m aufschütten. Bearbeitungsbreite ca. 2 m. Länge des vorhandenen Böschungsfusses ca. 140 m. Grobe Steine und Wurzelballen sowie Fremdstoffe aufnehmen und zur Kompostieranlage transportieren und gemäß Kreislaufwirtschaftsgesetz entsorgen.
Abrechnung nach gemeinsamen Flächenaufmaß.
Menge: 140,000 m³

**03.03.330 Bodenmodellation an Böschung herstellen**
Bodenmodellation im Anschlussbereich vorhandene Böschung
nach Angaben der Bauleitung höhengerecht durch Modellation herstellen. Grobe Steine und Wurzelballen sowie Fremdstoffe aufnehmen und zur Kompostieranlage transportieren und gemäß Kreislaufwirtschaftsgesetz entsorgen.
Abrechnung nach gemeinsamen Flächenaufmaß.
Menge: 280,000 m²

**03.03.340 Modellation mit Feinplanie**
Böschungsmodellation mit Feinplanie nach Einbau der Bodenstoffe (Oberboden) nach Angaben der Bauleitung von Ort. Grobe Steine, Wurzeln und Wurzelballen auslesen und aufnehmen, laden und zur Verwertungsstelle transportieren und gemäß Kreislaufwirtschaftsgesetz entsorgen. Die Gebühren der Entsorgung/Verwertung sind in den Einheitspreis einzukalkulieren. Abrechnung nach modellierter Fläche im Bereich der Böschungen einschließlich höhengerechter Übergang. Abrechnung nach Aufmaß in der Flächenabwicklung.
Menge: 430,000 m²

*Hinweis: Hinweis: Bodenaushubarbeiten für Baumgruben und Pflanzgräben Substratlieferungen*
Das Material ist nach Aushub innerhalb der Baustelle, zur Herstellung des Pflanzsubstrats zu lagern.

**03.03.350 Pflanzgrube ausheben, Seitenlänge 1,4x1,4 m**
Pflanzgrube ausheben, Seitenlänge 1,4x1,4 m,
Tiefe 100 cm ab OK- Fertighöhe. Sohle 25 cm tief lockern. Die Pflanzgruben werden vor dem Verfüllen von der Baultg. abgenommen. Insgesamt sind 47 St Baumgruben auszuheben.
Boden profilgerecht lösen, fördern und seitl. lagern, Förderweg bis 0,10 km,
Aushubmaterial ist anstehender Baugrund/ Auffüllung.
Abrechnung nach Aufmaß an der Ausbaustelle.
Menge: 95,000 m³

**03.03.360 Pflanzgraben ausheben, Breite bis 1,00 m**
Pflanzgraben ausheben, Breite bis 1,00 m,
Tiefe 30 cm ab Rohplanumshöhe, ab OK- Fertighöhe 0,5 m. Sohle 15 cm tief lockern.
Boden profilgerecht lösen, fördern und seitl. lagern,
Förderweg bis 0,10 km,
Aushubmaterial ist anstehender Baugrund/ Auffüllung.
Abrechnung nach Aufmaß an der Ausbaustelle.
Menge: 51,000 m³

**03.03.370 Stoffe liefern abladen Kiessand 0/16**
STLB-Bau 2025-04 003
Stoffe liefern und abladen, Kiessand, Körnung 0/16, gütegesichert.
Menge: 22,000 m3

**03.03.380 Stoffe liefern abladen Lava 8/16**
Stoffe liefern und abladen, Lavalith, Körnung 8/16.
Menge: 35,000 m3

**03.03.390 Stoffe liefern abladen Rindenhumus 0/20**
STLB-Bau 2025-04 003
Stoffe liefern und abladen, Rindenhumus, gütegesichert, Nachweis der Güteüberwachung durch Kennzeichnung mit Gütezeichen der Gütegemeinschaft Rinde für Pflanzenbau, Körnung mittel (0/20).
Menge: 15,000 m3

**03.03.400 Pflanzgruben/-gräben verfüllen Gemisch 50% Unterboden auf Baustelle gelagert 25% Lava 0/5, 15% Kiessand 0/32 und 10% Rindenhumus**
Pflanzgruben/-gräben verfüllen, mit Gemisch aus 50 Vol.-% Unterboden, Bodengruppe 2b DIN 18915 (nicht bindig, kiesig), Boden auf der Baustelle gelagert, 25 Vol.-% Lava 0/5, 15 Vol.-% Kiessand, 10 % Rindenhumus 0/20, Pflanzgrube 140/140 cm, Schichtdicke 100 cm, Pflanzgräben Breite 100 cm, Schichtdicke 50 cm.
Einzukalkulieren ist das Herstellen/Mischen des Substrates und das Verfüllen der Pflanzgruben/-gräben.
Es sind 48 Stk Baumgruben und ca. 105 lfm Heckengraben zu verfüllen.
Menge: 146,000 m³

**03.03.410 Überschüssiges Aushubmaterial - Pflanzgrube**
Überschüssiges Aushubmaterial
aus den Pflanzgruben und Pflanzgraben nach der Pflanzung und nach dem Verfüllen der Pflanzgrube aufnehmen, laden und in den angrenzenden Vegetationsflächen profilgerecht einbauen. Die Massenermittlung erfolgt gemeinsam mit der Bauleitung an der Ausbaustelle. Bei Umladung vor Ort ist dies Sache des Auftragnehmers und wird nicht gesondert vergütet und ist im Einheitspreis einzukalkulieren.
Die Abrechnung erfolgt nach gemeinsamen Flächenaufmaß x mittlerer Dicke an der Ausbaustelle.
Menge: 94,000 m³

**03.03.420 Leitungsschutz (Vlies)**
Leitungsschutz (Vlies)
aus einer Wurzelschutzmembrane aus PP zur Ableitung des Wurzelwachstums am Baumgrubenrand im Rahmen der Verfüllung der Baumgruben einbauen und zum Schutz von Leitungen und benachbarter Flächen. Material liefern und nach Herstellerangaben fachgerecht einbauen.  Erforderliche Vliesüberlappungen (20 cm) und Handarbeit sind im Einheitspreis einzukalkulieren. Die Eignung des Materials als Leitungsschutz (kein Ein- und Durchwurzeln von Wurzeln, Rhizomen) ist auf Anforderung durch ein Prüfzeugnis nachzuweisen.
Menge: 65,000 m²

#### Untertitel 03.04 Entsorgung Aushubmaterial

*Hinweis: Hinweis: Bodenaushubarbeiten*
Bodenaushubarbeiten
Entsorgung Aushubmaterial
In die nachfolgenden Preise für die Verwertung/Entsorgung sind alle Aufwendungen einschließlich Deponie-, Wiegegebühr, Nachweisverfahren, Zwischenlagerung, Nebenkosten und sonstige Kosten einzurechnen.

**03.04.10 Abfall nicht gefährlich AVV170504 nicht schadstoffbelastet Ersatzbaustoffverordnung LKW AN transp. entsorgen Vergüt.Entsorg. AN**
Bau- und Abbruchabfälle, Boden, Steine und Baggergut,
nicht gefährlich, Abfallschlüssel nach AVV (Abfallverzeichnis-Verordnung) 170504 Boden/Stein,
nicht schadstoffbelastet, Zuordnung gemäß Ersatzbaustoffverordnung/LAGA
auf Baustelle lagernd, laden, mit LKW des AN transportieren, entsorgen, max. Gesamtgewicht ohne Beschränkung, zur Verwertungsanlage, Vergütung der Entsorgung übernimmt AN.
Menge: 810,000 t

#### Untertitel 03.05 Baugrundverbesserung

*Hinweis: Hinweis: Bodenarbeiten für Baugrundverbesserung*
Bei den auszuhebenen Bodenmassen handelt es sich im Wesentlichen um Auffüllungen aus feinsandigen Schluffen, sowie um Decklehme. Das Material ist nach dem Aushub innerhalb der Baustelle auf Miete, für die Beprobung zu lagern. Die Stärke des einzubringenden Materials für eine Baugrundverbesserung beträgt unter Belagflächen Parkplatz 30cm.

**03.05.10 Bodenaushub Baugrundverbesserung**
Bodenaushub für Baugrundverbesserung im Bereich der geplanten Stellplatzfläche (95 m²), des Bereichs der Einhausung (58 m²), der Schotterrasenfläche (72 m²) und der Asphaltfläche (71 m²).

Aushubtiefe bis 30 cm ab Fertighöhe. Aushubmaterial besteht aus Tragschicht- sowie Auffüllmaterial, DIN 18300:2012-09 Bodenklasse 3-5, und Homogenbereiche E 1 Material (leicht plastischer Schluff, feinsandig, steif bis halbfest) teilweise mit Fremdbestandteile aus Bauschutt, Betonresten, Ziegelbruch und Tonscherben sowie Klinker versetzt, gemäß DIN 18196 wurden MP Haufwerk 1 und 2 als Schluff (Materialgemisch) eingestuft. Nach Ersatzbaustoffverordnung wurden die Proben dem Wert BM-0 zugeordnet, es liegen keine grenzwertüberschreitenden Parameter vor.
Ausgebautes Material aufnehmen, laden, fördern und für Beprobung auf Haufwerk legen, Aushubdicke bis 0,3 m.
Abrechnung nach Aufmaß an der Ausbaustelle. Die Massenermittlung erfolgt gemeinsam mit der Bauleitung an der Ausbaustelle. Bei Umladung vor Ort ist dies Sache des Auftragnehmers und wird nicht gesondert vergütet und ist im Einheitspreis einzukalkulieren. Ein Rundungsfaktor ist dabei einzukalkulieren.
Menge: 140,000 m³

**03.05.20 Abfall nicht gefährlich AVV170504 nicht schadstoffbelastet Ersatzbaustoffverordnung LKW AN transp. entsorgen Vergüt.Entsorg. AN**
Bau- und Abbruchabfälle, Boden, Steine und Baggergut,
nicht gefährlich, Abfallschlüssel nach AVV (Abfallverzeichnis-Verordnung) 170504 Boden/Stein,
nicht schadstoffbelastet, Zuordnung gemäß Ersatzbaustoffverordnung/LAGA, auf Baustelle lagernd, laden, mit LKW des AN transportieren, entsorgen, max. Gesamtgewicht ohne Beschränkung, zur Verwertungsanlage, Vergütung der Entsorgung übernimmt AN.
Menge: 252,000 t

**03.05.30 Füllmaterial für Baugrundverbesserung Belagsflächen Parkplatz liefern und einbauen 0/32 D 30cm**
Füllmaterial für Baugrundverbesserung aus Baustoffgemisch, natürliche Gesteinskörnung TL Gestein, Körnung 0/32, Schichtdicke 30 cm, Feinanteil Kategorie UF 3, im eingebauten Zustand max. 3 % Feinanteile, wasserdurchlässig, kf größer gleich 5 x 10 hoch minus 5 m/s, abgerechnet wird nach Auftragprofilen.
Menge: 140,000 m3

#### Untertitel 03.06 Oberbodenarbeiten

**03.06.10 Oberboden Pflanzflächen liefern auftragen BG1 SU D 20-30cm**
STLB-Bau 2025-04 003
Oberboden, liefern, profilgerecht auftragen, Bodengruppe 1 DIN 18915 (organisch), eine Bodengruppe, Bodengruppe 1 SU DIN 18196 (Sand-Schluff-Gemisch), Auftragsdicke über 20 bis 30 cm, Mengenermittlung nach Aufmaß an der Auftragstelle.
Menge: 215,000 m3

**03.06.20 Vegetationstragschicht Substrat für Rasenflächen, D 15cm 30% Sand Körnung 0/2 10% Kompost 60% Lava**
STLB-Bau 2025-04 003
Vegetationstragschicht aus Substrat, Schichtdicke 15 cm, Gemisch aus 30 Vol.-% Sand, Körnung 0/2, 10 Vol.-% Kompost, gütegesichert, 60 Vol.-% Lava.
Menge: 1100,000 m2

### Titel 04 Entwässerung/Leitungsbau

#### Untertitel 04.01 Trinkwasser

**04.01.20 PE HD DN 25-32x3,0 mm Druckwasserrohre**
PE HD DN 25-32x3,0 mm Druckwasserrohre und Verbinder
alle Bauteile Werkstoff PE-HD, PN 16, SDR11, mit allen Klein- u. Befestigungsmaterialien.
Einschließlich:
-Form u. Verbindungsteile
-Verschraubungsfittinge
-erdverlegt
Lieferung und Montage.
An bauseits herausgeführte vorhandene Rohrleitung anschließen, bis zum Übergabeschacht einführen und an die Spielplatzpumpe anschließen.
Das Druckwasserrohr wird in einer separaten Position, genanntes DN 100 Leerrohr, geführt.
Erdarbeiten werden separat vergütet.
Menge: 15,000 m

**04.01.30 Schutzrohr PVC-U AD 110mm WD 2,2mm Steckmuffe Dichtring**
STLB-Bau 2025-04 051
Schutzrohr aus PVC-U DIN 8061, Maße DIN 16873, Nenn-Außendurchmesser 110 mm, Wanddicke 2,2 mm, mit Steckmuffe und Dichtring.
Menge: 15,000 m

**04.01.40 Bogen PVC-U AD Abwasserkanal 30°, 45°, 60°, 90° Grad DN110**
Bogen, Formstück aus PVC-U AD, DIN EN 14758-1, für Trinkwasserkanal, 30°, 45°, 60°, 90° Grad, Steckverbindung, Rohrende mit Muffe, DN 110.
Menge: 6,000 St

**04.01.50 Markierung Trasse Trassenband Ortungsdraht liefern**
STLB-Bau 2025-04 051
Markierung von Kabeltrassen mit Trassenband mit eingelegtem Ortungsdraht, Farbton gelb, in Trassenmitte, einschl. Lieferung, verlegen 40 cm über Rohr.
Menge: 15,000 m

**04.01.60 Spül-Kontroll-Sammelschacht PP DN400 H 100cm 2Anschlüsse DN100 DN100 Abdeck. PP Kl.B**
STLB-Bau 2025-04 010
Spül-/Kontroll-/Sammelschacht aus PP, DN 400, Bauhöhe 100 cm, mit 2 Anschlüssen, 1. Anschluss DN 100, 2. Anschluss DN 100, mit Abdeckung, aus PP DIN EN 124-1 und DIN EN 124-6, Klasse B.
Menge: 2,000 St

**04.01.70 Wasserentnahmearmatur**
Wasserentnahmearmatur
bestehend aus Hahn einschließlich sämtlicher Verbindungsteile und Montagematerials für Schlauchanschluss liefern und in Schacht einbauen.
Menge: 1,000 St

**04.01.80 Einkornfilterbeton, Sauberkeitsschicht Kontrollschacht**
Einkornfilterbeton für Boden Spielsandbereich aus
wasserdurchlässigen Beton (Dränbeton), Schichtdicke mindestens 12 cm im verdichteten Zustand / maximale Einbaudicke von 15 cm nicht überschreiten, mit Betondruckfestigkeit C 12/15, Wasserdurchlässigkeit Kf-Wert >= 1 x 10-³ m/sec, ohne Sandanteile, Körnung 2/22, liefern und höhen- und fachgerecht auf vorbereitete Baugrundfläche einbauen. Auf entsprechende Überlappung von 1,5 m nach Tagesleistung ist zu achten. Das Anarbeiten an Randbereich ist im Einheitspreis einzukalkulieren. Zementschlemme aus dem Mischer nicht nachlaufen lassen!
Verdichtung ist im Einheitspreis einzukalkulieren.
Einbautemperatur mindestens 5 °C, nachtfrostfrei
Menge: 1,000 m³

**04.01.90 Verfüllmaterial für Kontrollschacht**
Füllmaterial für seitliche Verfüllung aus Baustoffgemisch, natürliche Gesteinskörnung TL Gestein, Körnung 0/32, Schichtdicke 30 cm, Feinanteil Kategorie UF 3, im eingebauten Zustand max. 3 % Feinanteile, wasserdurchlässig, kf größer gleich 5 x 10 hoch minus 5 m/s, abgerechnet wird nach Auftragprofilen.
Menge: 1,000 m3

**04.01.100 Entleerung**
Entleerung
an den tiefsten Punkten der Rohrleitung einbauen, mit Abzweigung, Nippel, Erdschieber, Einbaugarnitur und Kappe sowie Betonbohle.
Menge: 1,000 Stk

**04.01.110 Absperrschieber**
Absperrschieber
weichdichtend, DN 50  PN 10, auf Einbaugarnitur, einschl. Straßenkappe und erforderlichen Form- und Verbindungsteilen.
Menge: 2,000 Stk

#### Untertitel 04.02 Entwässerung/Regenwasserableitung

*Hinweis: Hinweistext: Entwässerung/Regenwasserbewirtschaftung*
Die Regenwasserbewirtschaftung erfolgt gem. Abstimmung mit den zuständigen Behörden auf dem Grundstück. Eine Versickerung des anfallenden Niederschlagwassers in das Grundwasser erfolgt gem. Abstimmung mit den zuständigen Behörden entsprechend den Analyseergebnissen der Bodenproben.

**04.02.10 Markierung Trasse Trassenband Ortungsdraht liefern**
Markierung von Leitungstrassen mit Trassenband mit eingelegtem Ortungsdraht, Farbton gelb, in Trassenmitte, einschl. Lieferung, verlegen 40 cm über Rohr.
Menge: 130,000 m

*Hinweis: Hinweistext: Fassadenrinnen Pflasterweg*
Die im Folgenden beschriebenen Entwässerungsrinnen werden im Bereich der gepflasterten Wege an den Gebäudezugängen und Bodenfenster eingebaut.
Dabei wird ein Rinnenabschnitt mit Stegrostabdeckung aus Kunststoff vor dem Gebäude entlang der Fassade verlegt. Aufgrund der Gebäudekonstruktion führt von dieser Rinne ein an die Rinne geflanschtes Rohr mit Anschluss an die Entwässerungsleitung.

**04.02.20 Entwässerungsrinne, 200/80 (Breite/Höhe/Rinnenlänge bis 3 m)**
Entwässerungsrinne, 200/80 (Breite/Höhe),
Rinnenlänge bis 3 m, aus feuerverzinktem Stahlblech für 20mm hohe Roste
Material: Stahlblech mit Zink-Aluminium-Magnesium- Beschichtung
Beschichtungs-Auflagengewicht: 310g/m²
Korrosionsklasse: C5
Materialstärke: 1,5 mm
Einlaufbreite: 200 mm
Höhe: 80 mm Rinnenunterteil ohne Rost Lieferlänge: 1000 mm
geschlossener Rinnenkörper,
Entwässerung über Anschlussleitung (gesonderte Position) über die eingebaute Entwässerungsleitung, Anschluss wird gesondert vergütet, Bettung aus Beton c 20/25 für Rückenstütze und Unterbeton, Dicke bis 15 cm,
im Bereich des Fassadenunterbaus Dicke bis 3 cm. Es sind 17 St x 3 m Rinnenstücke zu kalkulieren. Abrechnung nach laufenden Meter eingebauter Rinne.
Menge: 51,000 m

**04.02.30 Entwässerungsrinne, 200/80 (Breite/Höhe/Rinnenlänge bis 2 m)**
Entwässerungsrinne, 200/80 (Breite/Höhe),
Rinnenlänge bis 2 m, aus feuerverzinktem Stahlblech für 20mm hohe Roste
Material: Stahlblech mit Zink-Aluminium-Magnesium- Beschichtung
Beschichtungs-Auflagengewicht: 310g/m²
Korrosionsklasse: C5
Materialstärke: 1,5 mm
Einlaufbreite: 200 mm
Höhe: 80 mm Rinnenunterteil ohne Rost Lieferlänge: 1000 mm
geschlossener Rinnenkörper,
Entwässerung über Anschlussleitung (gesonderte Position) über die eingebaute Entwässerungsleitung, Anschluss wird gesondert vergütet, Bettung aus Beton c 20/25 für Rückenstütze und Unterbeton, Dicke bis 15 cm, im Bereich des Fassadenunterbaus Dicke bis 3 cm. Es sind 18 St x 2 m Rinnenstücke zu kalkulieren. Abrechnung nach laufenden Meter eingebauter Rinne.
Menge: 36,000 m

**04.02.40 DRR LH 200-20 7x7 VA**
DRR LH 200-20 7x7 VA -
Design-Längsstabrost 7x7 mm, o. glw.
Material: Edelstahl (V2A)
für Einlaufbreite: 200 mm, Rost-Breite: 197 mm
Rost-Höhe: 20 mm
Rost-Länge: 1.000 mm
Stab-Materialstärke: 7x7 mm
Anzahl der Stäbe: 17 Stück,
Rost liefern und nach Herstellerangaben einbauen. Rost ist gegen einfaches Herausnehmen mit Verschraubung zu fixieren.
Menge: 87,000 m

**04.02.50 U-Blech-Verbinder für Rinnenverbinder zum Unterkleben für**
U-Blech-Verbinder für Rinnenverbinder zum Unterkleben für Entwässerungsrinne 200/80 mm
Material: Stahlblech mit Zink-Aluminium-Magnesium- Beschichtung
Beschichtungs-Auflagengewicht: 310g/m²
Korrosionsklasse: C5
Materialstärke: 1,5 mm
für bauseitiges Verbinden der Rinnenstöße.
Menge: 35,000 St

**04.02.60 Endstück für Entwässerungsrinne**
Endstück für Entwässerungsrinne
200/80 ST Endstück
Material: Stahlblech mit Zink-Aluminium-Magnesium- Beschichtung
Beschichtungs-Auflagengewicht: 310g/m²
Korrosionsklasse: C5
Materialstärke: 1,5 mm.
Endstück liefern und nach Herstellerangaben montieren
Menge: 70,000 St

**04.02.70 LAS 300-20 DN 100 ST -Laibungsablauf mit Stutzen-**
LAS 300-20 DN 100 ST -Laibungsablauf mit Stutzenfür den Laibungsanschluss von Rinnen
Material: Stahlblech mit Zink-Aluminium-Magnesium- Beschichtung
Beschichtungs-Auflagengewicht: 310g/m² Korrosionsklasse: C5 Materialstärke: 1,5 mm Abmessung: 350x170x20 mm (LxBxH)
Abstand Fassade zur Mitte des Stutzens: min. 300 mm inkl. Kunststoff Stutzen DN 100
inkl. Befestigungsmaterial.
Menge: 35,000 St

*Hinweis: Hinweistext: Entwässerungsrinnen*
Hinweistext: Entwässerungsrinnen Grundstückszugang/-zufahrten

**04.02.80 Entwässerungsrinne D400 NW 200mm L 1m Polymerbeton U-Kastenrinne Abdeck. EN-GJS verschraubte Arretierung**
STLB-Bau 2025-04 009
Entwässerungsrinne für Oberflächenwasser DIN EN 1433 und DIN 19580, Klasse D 400, Nennweite 200 mm, Baulänge 1 m, aus Polymerbeton, Kastenrinne, U-Querschnitt, ohne Gefälle, mit Abdeckung aus Gusseisen EN-GJS, als Längsstabrost, mit Kantenschutz aus Gusseisen, mit verschraubter Arretierung, einschl. Fundament, aus Normalbeton C 25/30 DIN EN 206, DIN 1045-2.
Menge: 5,000 m

**04.02.90 Naßschnitte Rinne NW 200**
Paßstücke an Rinnenkörper
der Vorposition für genaues Einpassen der Rinnenlänge durch Naßschnitt  herstellen. Abrechnung nach Anzahl der geschnittenen Rinnenkörper.
Menge: 3,000 St

**04.02.100 Einlaufkasten Entwässerungsrinne D400 NW 200mm Polymerbeton Abdeck. EN-GJS verschraubte Arretierung Revisionsöffnung**
STLB-Bau 2025-04 009
Einlaufkasten für Entwässerungsrinne, Klasse D 400, Nennweite 200 mm, aus Polymerbeton, mit Abdeckung aus Gusseisen EN-GJS, als Längsstabrost, mit Kantenschutz aus Gusseisen, mit verschraubter Arretierung, mit Revisionsöffnung, einschl. Fundament, aus Normalbeton C 25/30 DIN EN 206, DIN 1045-2.
Menge: 2,000 St

**04.02.110 Entwässerungsrinne B125 NW 150mm L 1m Polymerbeton U-Kastenrinne Abdeck. EN-GJS verschraubte Arretierung**
STLB-Bau 2025-04 009
Entwässerungsrinne für Oberflächenwasser DIN EN 1433 und DIN 19580, Klasse B 125, Nennweite 150 mm, Baulänge 1 m, aus Polymerbeton, Kastenrinne, U-Querschnitt, ohne Gefälle, mit Abdeckung aus Gusseisen EN-GJS, als Längsstabrost, mit Kantenschutz aus Gusseisen, mit verschraubter Arretierung, einschl. Fundament, aus Normalbeton C 25/30 DIN EN 206, DIN 1045-2.
Menge: 5,000 m

**04.02.120 Naßschnitte Rinne NW 150**
Paßstücke an Rinnenkörper
der Vorposition für genaues Einpassen der Rinnenlänge durch Naßschnitt  herstellen. Abrechnung nach Anzahl der geschnittenen Rinnenkörper.
Menge: 1,000 St

**04.02.130 Einlaufkasten Entwässerungsrinne B125 NW 150mm Polymerbeton Abdeck. EN-GJS verschraubte Arretierung Revisionsöffnung**
STLB-Bau 2025-04 009
Einlaufkasten für Entwässerungsrinne, Klasse B 125, Nennweite 150 mm, aus Polymerbeton, mit Abdeckung aus Gusseisen EN-GJS, als Längsstabrost, mit Kantenschutz aus Gusseisen, mit verschraubter Arretierung, mit Revisionsöffnung, einschl. Fundament, aus Normalbeton C 25/30 DIN EN 206, DIN 1045-2.
Menge: 1,000 St

**04.02.140 Anschluß Einlaufkasten**
Anschluß der Einlaufkästen an vorhandene KG-Leitung DN 150 für Anschluss der neuen Einlaufkästen, Rohrabgang DN 150 mittels Einbau von Formstücken, diversen Bögen und Passstücken höhengerecht für Anschluss an die Entwässerungsleitung herstellen. Die Reduzierstücke und Bögen sowie Leitungenstücke werden über eine gesonderte Position vergütet. Das Herstellen von Passstücken und deren Einbau ist für das passgerechte Einfügen ist im Einheitspreis einzukalkulieren.
Menge: 3,000 St

**04.02.150 Anschluß Rinnen**
Anschluß der Rinnen an vorhandene KG-Leitung DN 150 für Anschluss der Kastenrinnen, Rohrabgang DN 100 mittels Einbau von Reduzierstücken, diversen Bögen und Passstücken höhengerecht für Anschluss an die Entwässerungsleitung herstellen. Die Reduzierstücke und Bögen sowie Leitungenstücke werden über eine gesonderte Position vergütet. Das Herstellen von Passstücken und deren Einbau ist für das passgerechte Einfügen ist im Einheitspreis einzukalkulieren.
Menge: 35,000 St

**04.02.160 Anschluß vorh. Regenfallrohre**
Anschluß vorh.Regenfallrohre DN 100,
Regenfallrohrstutzen aus Metall ab OK-Gelände an
Leitung DN 150 anschließen, einschl. Lieferung eines passenden Reduzier- bzw. Übergangsstückes sowie Bogen für Führung in der Rinne sowie aller erforderlichen Abdichtungsarbeiten.
Menge: 10,000 St

**04.02.170 Anschlussltg anbinden Kanal/Ltg Anschlusspassstück DN200**
Anschlussleitung für Kanal-/Leitungsanbindung an eingebauten Abzweig (Stutzen) mit Rohrdurchmesser DN 150 und vorgestrecktem Rohr an Regenwasserleitung, Anschlussleitung aus PP, Kreisquerschnitt, bis DN 150, Anschlussöffnung als Abzweigformstück, ohne eindringendes Wasser, durch Anschlusspassstück, Einbau in Baugrube, Baugrube wird gesondert vergütet. Abrechnung nach Stückzahl Anschlüsse für Rinnenanschlüsse und für Fallrohranschlüsse an vorgestreckten Rohren.
Menge: 45,000 St

**04.02.180 Bogen PP-MD Abwasserkanal 30°, 45°, 60°, 90° Grad DN110, SN 16 Farbe grün**
Bogen, Formstück aus PP-MD (Polypropylen mit mineralischen Additiven) DIN EN 14758-1, für Abwasserkanal, für Regenwasser, 30°, 45°, 60°, 90°
Grad, Steckverbindung, Rohrende mit Muffe, DN 110.
Menge: 135,000 St

**04.02.190 Bogen PP-MD Abwasserkanal 30°, 45°, 60°, 90° Grad DN160, SN 16, Farbe grün**
Bogen, Formstück aus PP-MD (Polypropylen mit mineralischen Additiven) DIN EN 14758-1, für Abwasserkanal, für Regenwasser, 30°, 45°, 60°, 90° Grad, Steckverbindung, Rohrende mit Muffe, DN 160.
Menge: 135,000 St

**04.02.200 Reduzierstück PP-MD Abwasserkanal Steckverbindung OD DN160 DN110 SN16**
STLB-Bau 2025-04 009
Reduzierstück, Formstück aus PP-MD (Polypropylen mit mineralischen Additiven) DIN EN 14758-1, für Abwasserkanal, für Regenwasser, Steckverbindung, Rohrende mit Muffe, DN/OD 160, 2. DN 110, Nenn-Ringsteifigkeit SN 16 DIN EN ISO 9969.
Menge: 45,000 St

*Hinweis: Hinweistext: Regenabwasserleitung*

**04.02.210 Abwasserkanal PP-MD Regenwasser Steckverbindung OD DN250 SN16 Farbe blau Graben verbaut**
STLB-Bau 2025-04 009
Abwasserkanal aus PP-MD (Polypropylen mit mineralischen Additiven)-Vollwandrohren DIN EN 14758-1, für Regenwasser, mit Steckverbindung, Rohrende mit Muffe, DN/OD 250, Nenn-Ringsteifigkeit SN 16 DIN EN ISO 9969, Verlegung DIN EN 1610 in vorh. verbautem Graben, Bettung wird gesondert vergütet.
Menge: 25,000 m

**04.02.220 Bogen PP-MD Abwasserkanal 30°, 45°, 60°, 90° Grad DN250, SN 16, Farbe blau**
Bogen, Formstück aus PP-MD (Polypropylen mit mineralischen Additiven) DIN EN 14758-1, für Abwasserkanal, für Regenwasser, 30°, 45°, 60°, 90° Grad, Steckverbindung, Rohrende mit Muffe, DN 250.
Menge: 5,000 St

**04.02.230 Schacht Beton-Stahlbetonfertigteile DN1000 Steiggang 2-läufig Steigeisen Stahl niro Steigmaß 250mm Beton C40/50 Zulauf DN250 Ablauf DN250 Zulauf DN250 T 1,5-2m**
STLB-Bau 2025-04 009
Schacht aus Beton-/Stahlbetonfertigteilen DIN EN 1917, DIN 4034-1, Typ 2, rund, DN 1000, mit Schachtunterteil, Schachtringen/Schachtrohr, Auflageringen, Schachthals DN 1000/625, Bauteilverbindung mit Dichtungen aus Elastomeren DIN EN 681-1 und DIN 4060 als Kompressionsdichtung, Dichtungen werkseitig fest eingebaut, 2-läufiger Steiggang mit Steigeisen DIN 1211, aus nichtrostendem Stahl, Steigmaß 250 mm, Schachtunterteil, Gerinne und Auftritt aus Beton C 40/50, in einem Guss gefertigt, Auftritt in Scheitelhöhe, Zu- und Abläufe sohlgleich, Anschlüsse für gelenkige Einbindung der Zu- und Abläufe mit Muffe, Zulauf für Rohre aus PP, DN 250,
Winkel '90' Grad, Ablauf für Rohre aus PP, DN 250, mit Seitenzulauf mit gelenkiger Rohreinbindung, aus PP, DN 250,
Winkel '270' Grad, lichte Schachttiefe über 1,5 bis 2 m.
Menge: 1,000 St

**04.02.240 Auflagering geneigt Betonfertigteil Weite 625mm H 30/60mm Schubsicherung**
STLB-Bau 2025-04 009
Auflagering, zum Einbau in geneigte Oberfläche, Betonfertigteil (AR-V) DIN EN 1917, DIN 4034-1, Typ 2, lichte Weite 625 mm, jedoch Bauhöhe 30/60 mm, mit Schubsicherung.
Menge: 1,000 St

**04.02.250 Schachtabdeck. Schachthals DN625 D400 rund Guss Einlage Lüftungsöffnung Rahmen rund Guss setzen**
STLB-Bau 2025-04 009
Schachtabdeckung, für Schacht DIN EN 1917 und DIN 4034-1 mit Schachthals DN 625, Klasse D 400 DIN EN 124-1, Deckel rund aus Gusseisen DIN EN 124-2, mit dämpfender Einlage, mit Lüftungsöffnungen, Rahmen DIN 19584, rund aus Gusseisen, höhengerecht in WW-Schachtkopfmörtel DIN 19573 setzen.
Menge: 1,000 St

**04.02.260 Schachtabdeck. anpassen Fahrbahnnebenfläche Auflageringe H 80mm Weite 625mm 10-15cm**
STLB-Bau 2025-04 080
Schachtabdeckung anpassen, aus Beton, in Fahrbahnnebenflächen, Ausführung mit Auflageringen, Höhe 80 mm, Lichte Weite 625 mm, verlegen in Mörtel M 10, Höhenänderung über 10 bis 15 cm, Fugen werden gesondert vergütet.
Menge: 14,000 St

**04.02.270 Schachtabdeck. anpassen Fahrbahn Auflageringe H 150mm Weite 625mm 15-20cm**
STLB-Bau 2025-04 080
Schachtabdeckung anpassen, aus Beton, in Fahrbahnen, aus Betonsteinpflaster/-platten, Ausführung mit Auflageringen, Höhe 150 mm, Lichte Weite 625 mm, verlegen in Mörtel M 10, Höhenänderung über 15 bis 20 cm, Fugen werden gesondert vergütet.
Menge: 2,000 St

*Hinweis: Hinweistext: Rost-/Rahmenkonstruktion*
Hinweistext: Rost-/Rahmenkonstruktion

Die Rost-/Rahmenkonstruktion wird am Haupteingang auf der östlichen Gebäudeseite im Zugangsbereich errichtet. Die Konstruktion besteht aus Betontiefbordsteinen und Betonstehlen als Unterbau für die Roste und dienen dabei als Auflager für die begehbaren Roste.

**04.02.280 Boden lösen fördern profilgerecht einbauen für Rost-/Rahmenkonstruktion**
Boden ab Geländeoberfläche,
als Graben entlang der Fassade profilgerecht lösen, fördern, profilgerecht einbauen, Förderweg bis 0,15 km,
Aushubtiefe bis 0,3 m,
Aushubmaterial ist geliefertes Auffüllmaterial
Abrechnung nach Aufmaß an der Ausbaustelle
Menge: 4,000 m³

**04.02.290 Gebäudefundamentschutz**
Gebäudefundamentschutz
aus Noppenbahn aus Kunststoff für den Einbau entlang der vorhandenen Gebäudefundamente/Dämmung, Höhe bis maximal 1 m liefern und zwischen der Auffüllung Tragschicht/Kiesfüllung und Gebäudefundament im Rahmen der Auffüllung einlegen. Bahnenoberkante bis 2 cm u. OK-Kiesfüllung. Das Ablängen und das passgerechte Schneiden der Noppenbahn ist im Einheitspreis einzukalkulieren.
Menge: 13,000 m²

**04.02.300 Gründungssohle verdichten Fundament**
STLB-Bau 2021-10 002
Gründungssohle verdichten, für Fundamente, Verdichtungsgrad mind. DPr 0,95.
Menge: 13,000 m2

**04.02.310 FSS 0/32 D 20cm**
STLB-Bau 2025-04 080
Frostschutzschicht ZTV SoB-StB, aus Baustoffgemisch für Frostschutzschicht, natürliche Gesteinskörnung TL Gestein, Körnung 0/32, Schichtdicke 20 cm, wasserdurchlässig, kf größer gleich 5 x 10 hoch minus 5 m/s, abgerechnet wird nach Auftragprofilen.
Menge: 3,000 m3

**04.02.320 Beton-Tiefbordstein DIN 483**
Beton-Tiefbordstein DIN 483
Steinlängen 8x30x100 cm,  Form T, für Rostunterkonstruktion als Tiefbord niveaugleich ohne Ansicht auf 20 cm Beton C 20/25 mit beidseitiger Rückenstütze versetzen. Fugen dicht gestoßen. Steinlängen mind. 40 cm. Einschl. Erd- und Anpaßarbeiten. Ausführung einschließlich Rückenstützen 2/3 Steinhöhe, Breite 10 cm, aus Beton C 20/25, oben abgeschrägt. Das Stellen einer Bohle für senkrechten Rückenstützenabschluss ist einkalkulieren.
Menge: 11,000 m

**04.02.330 Bordsteinpassstück Bordstein Beton TB10/30**
STLB-Bau 2025-04 080
Bordsteinpassstück herstellen, Betonbordstein, DIN EN 1340, Maße DIN 483, Form TB 10/30.
Menge: 2,000 St

**04.02.340 Palisade einzeln stehend Beton Durchm. 18x 12x 80 cm**
Palisade, einzeln stehend, DIN EN 1176-1, aus Beton C 30/37, mit erhöhtem Frost- und Tausalzwiederstand, unbehandelt, L/B =  18 x 12 cm, Länge 80 cm, Bauhöhe über Gelände bis 50 cm, Einbindetiefe 30 cm. Palisaden liefern und an den Roststoßstellen und unter Rostrahmen als Auflager für die Rostrahmen liefern und höhengerecht zwischen Gebäudefundament und Betonbordstein einbauen. Palisaden in Betonfundament aus Beton C 20/25 einbetonieren. Fundamentgröße = 40 x 40 x 15 cm sowie Fundamentrückenstützen, Breite 10 cm, bis 25 cm hochführen. Fundament/Rückenstütze oben abgeschrägt. Erdarbeiten für Fundament und Beton einschließlich Lieferung und Einbau der Palisaden im Einheitspreis einzukalkulieren. Abrechnung nach Stückzahl Palisaden.
Menge: 17,000 St

**04.02.350 Hofablauf Klasse EN 124**
Hofablauf Klasse EN 124
Hofablauf mit schraubloser Arretierung System Pointlock, mit Rahmen und Abdeckrost aus Gusseisen (GGG). Hofablauf aus Polymerbeton, aufliegenden Gussrahmen, einliegenden Gussrost (GGG), mit Eimer (PP), Vorformung mit LLD für Stutzen DN 100, mit Geruchsverschluss und Rosthaken für Abdeckroste Pointlock. Hofablauf komplett mit sämtlichen Materialien liefern und höhengerecht einbauen.
Erdarbeiten sowie Anschluß an die PP-MD Abwasserleitung sind einzukalkulieren.
Menge: 1,000 Stk

**04.02.360 Anschluß herstellen an vorhandene Grundleitung**
Anschluß herstellen an vorhandene Grundleitung
DN 160 mit Rohr DN 110, einschl. Form- und
Verbindungsstücke.
Menge: 1,000 St

**04.02.370 Kies-Sand-Gemisch Sauberkeitsschicht einbauen verdichten D 10-15cm**
STLB-Bau 2025-04 002
Kies-Sand-Gemisch, natürliche Gesteinskörnung TL Gestein, liefern, für Sauberkeitsschichten, profilgerecht einbauen und verdichten, in Graben, Schichtdicke über 10 bis 15 cm.
Menge: 2,000 m3

**04.02.380 Horizontale Sickerschicht Mineralstoff Kies D 15cm**
STLB-Bau 2025-04 010
Horizontale Sickerschicht aus Mineralstoff Kies, Körnung 16/32, Schichtdicke 15 cm, Abrechnung in der Abwicklung der Bearbeitungsflächen.
Menge: 11,000 m2

**04.02.390 Gitterrostabdeckung, 1300 mm x 600 mm**
Gitterrostabdeckung,
bestehend aus Norm-Gitterrost und Zarge,
als begehbarer Rost, rutschfest für Rostunterkonstruktion liefern und fachgerecht montieren. Maschenweite des Norm-Gitterrostes 30 x 10 mm (Füllstab/Tragstabmaschung 33/11), Rosthöhe 30 mm, Gesamthöhe Zarge 35 mm, L-Profil 35/3,5 mm, Zargenaußenmaß 1300 x 600, Tragstablänge des Rostes an der Stirnseite bei Zargenaußenmaß 600 mm, Füllstablänge an der Längsseite mit Zargenaußenmaß 1300 mm, mit Stab -in-Stab-Pressung. Gitterrost im Vollbad verzinkt. Zargen mit Bohrungen für Verschraubung mit Edelstahlschrauben M 12 einschließlich Trennscheibe aus Kunststoff zwischen Schraube und verzinkten Stahl mit Klebedübel versehen für Fixierung der Zarge auf Unterkonstruktion. An der Längsseite sind 4 St Bohrungen zu kalkulieren; an der Querseite sind 2 St Bohrungen zu kalkulieren.
Der Gitterrost ist mit Halteklammer mit Lasche und Schraube für Rost mit Maschenweite 30 x 10 mm gegen "einfaches" herausnehmen zu fixieren.
Sämtliche Materialien einschließlich Gitterrostsicherung und Schrauben für Rahmenfixierung liefern und fachgerecht montieren.
Abrechnung nach Stückzahl Gitterrost.
Menge: 7,000 Stk

**04.02.400 Gitterrostabdeckung, 850 mm x 600 mm**
Gitterrostabdeckung,
bestehend aus Norm-Gitterrost und Zarge,
als begehbarer Rost, rutschfest für Rostunterkonstruktion liefern und fachgerecht montieren. Maschenweite des Norm-Gitterrostes 30 x 10 mm, (Füllstab/Tragstabmaschung 33/11), Rosthöhe 30 mm, Gesamthöhe Zarge 35 mm, L-Profil 35/3,5 mm, Zargenaußenmaß 850 x 600, Tragstablänge des Rostes an der Stirnseite bei Zargenaußenmaß 600 mm, Füllstablänge an der Längsseite mit Zargenaußenmaß 850 mm, mit Stab -in-Stab-Pressung. Gitterrost im Vollbad verzinkt. Zargen mit Bohrungen für Verschraubung mit Edelstahlschrauben M 12 einschließlich Klebedübel und Trennscheibe aus Kunststoff zwischen Schraube und verzinkten Stahl versehen für Fixierung der Zarge auf Unterkonstruktion. An der Längsseite sind 4 St Bohrungen zu kalkulieren; an der Querseite sind 2 St Bohrungen zu kalkulieren.
Der Gitterrost ist mit Halteklammer mit Lasche und Schraube für Rost mit Maschenweite 30 x 10 mm gegen "einfaches" herausnehmen zu fixieren.
Sämtliche Materialien einschließlich Gitterrostsicherung und Schrauben für Rahmenfixierung liefern und fachgerecht montieren.
Abrechnung nach Stückzahl Gitterrost.
Menge: 2,000 Stk

**04.02.410 Zargenrostverstärkung L- Profil, 50/40/5 mm**
Zargenrostverstärkung für
sämtliche Roste als L- Profil, 50/40/5 mm, in den Rost passend einschweißen. Niveaugleiche Höhe zur Zarge für bündige Auflage auf die Unterkonstruktion. Lage der Verstärkung gemäß Detailzeichnung.
Zargenrostverstärkung für Roste mit Rostbreite 600mm

L-Stahl mit Bohrung für Fixierung auf Betonstele. Abrechnung nach laufendem Meter
Menge: 5,000 m

**04.02.420 Schließen der Fuge**
Schließen der Fuge
zwischen der Gitterrost und Gebäude mit geeignetem Fugenmaterial wie z.B. Silikon für Außen oder gleichwertig, farblos, für Herstellung einer geschlossenen Oberfläche an den sichtbaren Fugenabschnitten (Oberfläche und Ansichtfläche).
Menge: 13,000 m

**04.02.430 Rosthaken**
Rosthaken
zum Öffnen der Abdeckroste, liefern.
Menge: 2,000 Stk

#### Untertitel 04.03 Versickerungsanlagen

*Hinweis: Hinweistext: Kiespackungen*
Die Kiespackungen sind im Bereich der Fallschutzbereiche einzubauen.

**04.03.10 Kiespackung einbauen verdichten 1x1x1m**
Kiespackung, natürliche Gesteinskörnung TL Gestein, Körnung 16/32, liefern, profilgerecht einbauen und verdichten, Abmessungen der Kiespackung 1x1x1m.
An den Seiten ist die Kiespackung durch ein Filtervlies von dem anstehenden Boden/ Material zu trennen. Stärke des Filtervlies 300 g/m².
Menge: 2,000 St

*Hinweis: Hinweistext: Kunststoffblock-Rigole*
Bei der Dimensionierung des Angebots ist darauf zu achten, dass die erforderliche Versickerungsleistung sowie der zur Verfügung stehende Platz eingehalten werden.

**04.03.20 Planum Abweichung +/-2cm EV2 45MPa**
STLB-Bau 2025-04 002
Planum herstellen, zulässige Abweichung von der Sollhöhe +/- 2 cm, Verformungsmodul mind. EV2 45 MPa.
Menge: 90,000 m2

**04.03.30 Kies-Sand-Gemisch Sauberkeitsschicht einbauen verdichten D 10-15cm**
STLB-Bau 2025-04 002
Kies-Sand-Gemisch, natürliche Gesteinskörnung TL Gestein, liefern, für Sauberkeitsschichten, profilgerecht einbauen und verdichten, in Graben und Schacht, Schichtdicke über 10 bis 15 cm.
Menge: 15,000 m3

**04.03.40 Kunststoffblockrigolenfüllkörper 420 L, Farbe grau**
Kunststoffblockrigolenfüllkörper 420 L, Farbe grau
mit DIBt Zulassung Z-42.1-526
Kubisches Rigolenelement zur Speicherung und/oder Versickerung von Niederschlagswasser, bestehend aus zwei Grundelementen und einer Zwischenplatte, fertig montiert für den Einbau vor Ort.
Zugelassen durch das Deutsche Institut für Bautechnik (DIBt) zur Verwendung für die Versickerung von Niederschlagswasser.
Inspektion und Spülung durch selbstfahrende Kamerawagen oder -sonden über Anschluß von DN 200 Inspektionszugängen. Hohe Sicht- und Bewegungsfreiheit sowie mehrdimensionale Durchströmbarkeit durch offene Innenstruktur gewährleistet.

Flächige Verlegung der Rigolenelemente durch Positionierung mit Eco Verbindungselementen; Rigolenelemente in Reihe und flächig verlegen (46 St in Reihe und 12 St flächige Verlegung)
Langzeitbelastbarkeit bis max. SLW 60

Technische Daten:
Maße (LxBxH): 800 x 800 x 660 mm
Gewicht: ca.17 kg
Material: Polypropylen PP (100 % recycelbar)
Farbe: grau
Inhalt: 420 Liter (Netto 405 Liter)
Speicherkoeffizient: 96 %
Anschlüsse: 8 x DN 200/160/110 + 8 x DN 110

Anschlussflächen DN200; Inspektions- u. Spülkanal DN200, LKW-befahrbar bis SLW60, inklusive Verbinder für Kunststoffblockrigolenfüllkörper
Für horizontale Verbindung von Elementen. Kunststoffblockrigolenfüllkörper liefen inklusive Seiten-Endplatten (8St) und nach Herstellerangaben in einer Reihe auf vorbereiteten Untergrund versetzten. Abrechnung nach Stückzahl Kunststoffblockrigolenfüllkörper.
Menge: 58,000 St

**04.03.50 Anschlussplatte DN 250**
Anschlussplatte DN 250
als Adapterplatte DN 200/DN 250 für Anschlussverbindung mit Zulaufrohr DN 250. Anschlussplatte liefern und nach Herstellerangaben montieren. Abrechnung nach Stückzahl Anschlussplatte.
Menge: 1,000 St

**04.03.60 Filtervliesstoff 400 g/m²**
Filtervliesstoff liefern und einbauen als allseitige Ummantelung der Kunststoffblockrigolen.

Technische Eigenschaften:
Material: Polyester
Dicke (mm): 2,0
Masse (g/m²): 400
Geotextilrobustheitsklasse: GRK4
Wasserdurchlässigkeit (mm/s): 50
charakteristische Öffnungsweite (mm): 0,045
Stempeldurchdrückkraft: 800 N,

Prüfung und Zertifizierung:
DWA-Arbeitsblatt A 138, DWA-Arbeitsblatt A 117

Vliesstoff liefern und nach Herstellerangaben einbauen.
Hinweis:
Die Verlegerichtlinien des Herstellers nach Einbaubedingungen sind zu beachten.
Menge: 170,000 m²

**04.03.70 Entlüftungsabschluss DN110**
Entlüftungsabschluss DN110
inkl. Anschlussrohr liefern und über OK Gelände herausführen. Einschließlich wasserzulaufsicheren Rohrabschluss. Rohrherausführung mindenstens 0,8 m über OK-Gelände.
Menge: 1,000 St

**04.03.80 Mulitfunktionaler Kunststoffschacht DN 800**
Mulitfunktionaler Kunststoffschacht DN 800
1,0-lagig, Einbau im Rigolenraster nach Herstellerangaben und nach Angaben der Bauleitung Rigolenraster. Schachtmaße 800x800x760mm. Anschlussflächen
pro Seitenwand 4xDN200; 1xDN315; 1xDN400
Menge: 1,000 St

**04.03.90 Zwischenstück 600, L: 1100 mm**
Zwischenstück 600, L: 1100 mm
inkl.Profildichtung,Anschluss DN 200
Nutzlänge 1000 mm; kürzbar für passenden Anschluss,
Inkl. Profildichtung
Zwischenstück liefern, und nach Herstellerangaben höhen- und fluchtgerecht montieren.
Menge: 1,000 St

**04.03.100 Teleskop-Domschacht**
Teleskop-Domschacht
PKW-befahrbar, inkl. PP-Deckel Teleskopierbar 140-440mm
Teleskop-Domschacht liefern, und nach Herstellerangaben höhen- und fluchtgerecht montieren.
Menge: 1,000 St

**04.03.110 Drainage Filter, PKW befahrbar,**
Drainage Filter, PKW befahrbar,
einschließlich sämtlicher Montageteile liefern. Drainage Filter, begehbar für den Einbau ins Erdreich. Leichte Reinigung durch glatte Siebstruktur. Einbautiefe von 780 mm bis 1330 mm durch Teleskopaufsatz stufenlos regulierbar. Mittels EPDM-Profildichtung abgedichtet bis Erdoberfläche. Anschlüsse DN 200 / DN 250.
" Material Gehäuse: Polyethylen (PE)
" Material Filter: Edelstahl
" Maschenweite: 0,75 mm
" Länge: 1500 mm
" Breite: 990 mm
" Höhe: 930 mm (kürzbar)
" Anschließbare Fläche: max. 1200 m² (DN 200) bzw. 2000 m² (DN 250)
" Ohne Höhenverlust zwischen Zu- und Ablauf
einschließlich sämtlicher Montageteile liefern  und nach Herstellerangaben höhen- und fluchtgerecht montieren.
Menge: 1,000 St

**04.03.120 Zwischenstück 600, L: 1100 mm**
Zwischenstück 600, L: 1100 mm
inkl.Profildichtung,Anschluss DN200
Nutzlänge 1000mm; kürzbar auf 750 oder 500mm.
Inkl. Profildichtung
zur Erhöhung des Filters, einschließlich sämtlicher Montageteile liefern, und nach Herstellerangaben höhen- und fluchtgerecht montieren.
Menge: 1,000 St

**04.03.130 Reinigungsschacht u. Muffenschieber- DN/OD1200-Leiter**
Reinigungsschacht DN/OD1200 mit Muffenschieber, Leiter

HS-Reinigungsschacht DN/OD 1200 mit integriertem Sieb aus hochwertigem, nicht rostendem Stahl für angeschlossene Dach- und/ oder Verkehrsflächen bis 2.000 m²,  aus PVC-U, Maße nach DIN EN 476 bzw. DIN 1986-100, mit einem Filtereinsatz aus hochwertigem, nicht rostenden Stahl zur mechanischen Reinigung, einem Absetzraum von 0,40 m und jeweils einem Regenwasserzu- und Ablauf DN/OD 250 mit fest eingelegten FE-Dichtungen, Schachtboden mit Auftriebssicherungsring sowie Teleskopmanschette und Teleskoprohr DN/OD 710, bis zu 0,30 m höhenverstellbar mit Auflageplatte für handelsübliche Betonauflagerringe/ Abdeckungen, liefern und höhengerecht verlegen.

Standardsohltiefe Rohrsohle bis GOK bei Abdeckung Klasse B 125 (Bauhöhe: 125 mm):

Zulauf: 1,49 m bis 1,79 m - gem. Planung Leitungssohle 155

Ablauf: 1,54 m bis 1,84 m- gem. Planung Leitungssohle 160

Im Lieferumfang:
2x beiliegende Doppelmuffen, Schachtunterteil, Edelstahlsieb, Muffenschieber DN/OD 315, VPC 345
Komplette Lieferung u. Montage mit Übergang zum Regentank (Aushub wird gesondert vergütet)
Fest montierte Edelstahlleiter.

Bitte beachten:
Eine Abdeckung Klasse D 400 gesondert einsetzen und ein Lastverteilungsring (Aufbauhöhe: 150 mm) zwingend erforderlich! Hierbei sind die geänderten Einbautiefen zu beachten!
Menge: 1,000 St

**04.03.140 Abdeckplatte DN 1200 / 800 zentrisch**
Abdeckplatte DN 1200 / 800 zentrisch
Abdeckplatte aus Beton,
mit einer Auflagefläche für handelsübliche Betonauflagerringe/ Abdeckungen bis Klasse D 400

Technische Eigenschaften:
Material: Beton
Nutzhöhe: ca. 150 mm, Abmessungen: 1250 mm x 1250mm,
lichte Weite von 800 mm,

Prüfung und Zertifizierungsgrundlagen:
Güteklasse entsprechend der DIN EN 1917

Hinweis:
Die Verlegerichtlinien des Herstellers nach Einbauanleitung sind zu beachten.
Menge: 1,000 St

#### Untertitel 04.04 Elektro

*Hinweis: Hinweistext: Leerrohrverlegung*

**04.04.10 Kabelschutzrohr aus PE-HD, Nenn- Außendurchmesser 110 mm**
Kabelschutzrohr aus PE-HD DIN 8075, Maße DIN 16874, Nenn-
Außendurchmesser 110 mm, Wanddicke mind. 6,3 mm.
Menge: 544,000 m

**04.04.20 Kabelschutzrohr aus PE-HD, Nenn- Außendurchmesser 160 mm**
Kabelschutzrohr aus PE-HD DIN 8075, Maße DIN 16874, Nenn-
Außendurchmesser 160 mm, Wanddicke mind. 9,1 mm.
Menge: 200,000 m

**04.04.30 Kabelkanalanlage kalibrieren Kalibermolch**
STLB-Bau 2025-04 051
Kalibrieren der Kabelkanalanlage zur Beurteilung der Profilfreiheit, mit Kalibermolch, Ergebnisse dokumentieren, Zugang vom Schacht.
Menge: 744,000 m

**04.04.40 Markierung Trasse Kabelwarnband Beschriftung**
STLB-Bau 2025-04 051
Markierung von Kabeltrassen mit Kabelwarnband, Farbton gelb, in Trassenmitte, mit Beschriftung, max. Länge der Beschriftung 100 mm, verlegen 40 cm über Rohr.
Menge: 265,000 m

*Hinweis: Hinweistext: Elektroschächte Vorarbeiten*

**04.04.50 Untergrund verdichten**
STLB-Bau 2025-04 002
Untergrund verdichten.
Menge: 13,000 m2

**04.04.60 Planum Abweichung +/-2cm EV2 45MPa**
STLB-Bau 2025-04 002
Planum herstellen, zulässige Abweichung von der Sollhöhe +/- 2 cm, Verformungsmodul mind. EV2 45 MPa.
Menge: 13,000 m2

**04.04.70 Kies-Sand-Gemisch Sauberkeitsschicht einbauen verdichten D 10-15cm**
STLB-Bau 2025-04 002
Kies-Sand-Gemisch, natürliche Gesteinskörnung TL Gestein, liefern, für Sauberkeitsschichten, profilgerecht einbauen und verdichten, in Graben und Schacht, Schichtdicke über 10 bis 15 cm.
Menge: 2,000 m3

*Hinweis: Bodenplatte für Schächte*
Bodenplatte für Schächte
Die nachfolgenden Positionen dienen als Bodenplatte für den Schachteinbau und sind vor Verfüllung der Schachtbaugruben höhengerecht einzubauen.

**04.04.80 Ortbeton Schachtbodenpl. Stahlbeton SVB C25/30 D 10-15cm**
STLB-Bau 2025-04 013
Ortbeton Bodenplatte Schacht, als Stahlbeton, Normalbeton selbstverdichtend (SVB), C 25/30 DIN EN 206, DIN 1045-2, natürliche Gesteinskörnung, Dicke über 10 bis 15 cm.
Menge: 2,000 m3

**04.04.90 Boden Hauptverfüllung einbauen verdichten D 50-80cm**
STLB-Bau 2025-04 002
Boden, liefern, für Hauptverfüllung, DIN EN 1610, profilgerecht einbauen und verdichten, in Graben und Schacht, Schichtdicke über 50 bis 80 cm.
Menge: 14,000 m3

*Hinweis: Hinweistext: Kabelzugschächte*

**04.04.100 Kabelschacht als Topfschacht 100 x 100 x 100 cm im Lichten**
Kabelschacht als Topfschacht 100 x 100 x 100 cm im Lichten

aus Stahlbetonfertigteilen = C 35/45 DIN 1045 mit hohem Wassereindringwiderstand.
Bemessen nach DIN Fachbericht 101 für Einwirkungen aus:
- Straßenverkehr (max. 100 kN Radlast) DIN 4085 "Berechnung des Erddrucks".
Schachtabdeckung nach DIN EN 124 und DIN 1229 Klasse D 400

Bestehend aus:

1 Schachtunterteil mit Sickerloch 100 x 100 x 100 cm i. L.
(1.506 kg)
1 Deckenplatte 20 cm hoch (480 kg)
Schachtabdeckung 70/70 cm im Lichten, bestehend aus: 1 Deckelrahmen mit Wateenstahleinfassung,
2-seitig aufdübelbar, 12 cm hoch (27 kg)
1 Auspflasterbare Schachtabdeckung, tauchbeschichtet, Pflastertiefe ca. 9,5 cm, Rahmenhöhe 12 cm
Tagwasserdichte Schachtabdeckung, Rahmenhöhe 12 cm (226 kg)
Klasse D 400 (169 kg)

Stahlbetonfertigteil liefern und einbauen, einschl. allen Erdarbeiten, Reste vom Erdaushub müssen durch den AN abgefahren werden, mit Einführungsöffnungen für .
Kabelschutzrohre mind. 4 Stk DN 100 und 2Stk DN 150 auf allen vier Seiten.
Menge: 4,000 St

**04.04.110 Kabelschacht**
Kabelschacht
aus Stahlbeton C 35/40 einschließlich Bodenteil und Schachtdeckel für Kabelschächte, Lichte Weite 700 x 700 mm, ohne Lüftungsöffnungen liefern und niveaugleich mit OK-Belagsfläche einbauen.
Kabelschachtaussenmasse entsprechend Einbauerfordernis Schachtdeckel, jedoch nicht kleiner als 700 x 700 mm Innenmaß. Schachtwand (2 Seiten) mit Öffnungen für Einführung der Leerrohre/Kabel versehen.
Menge: 1,000 Stk

*Hinweis: Hinweistext: Außenbeleuchtung*

**04.04.120 Fundamentrohr mit Abdeckung, aus PE-HD, gerippt**
Fundamentrohr mit Abdeckung, aus PE-HD, gerippt, mit 2-
seitigem Kabelauslass, DN 250,
Länge ‘1500‘ mm, Länge des Erdstückes/Eingrabtiefe 1,5 m.
Menge: 8,000 St

*Hinweis: Produktvorgabe Wandeinbauleuchten:*
Produktvorgabe:
Die nachfolgenden Produkte für die Beleuchtung werden aus Konstruktionsgründen, aus Gründen der Gestaltungsvorgaben des Hochbauarchitekten, der Elektroplanung und des Bauherrn sowie aufgrund der begrenzten Einbaumöglichkeiten im Bereich der Treppen- und Rampenanlage vorgegeben.
Stufenbeleuchtung der Fa. BEGA GANTENBRINK-LEUCHTEN GmbH+Co

*Hinweis: Wandeinbauleuchten*
Wandeinbauleuchten
sind zu liefern und in Abstimmung mit dem Elektriker einzubauen. Der Einbaurahmen und die Leerrohre sind im Zuge der Betonierungsarbeiten in die Konstruktion einzulegen und zu fixieren. Sämtliche Kabel und Anschlussarbeiten erfolgen durch den Elektriker. Die Leerrohre sind vom Einbauort Betonmauer bis zum vorgesehenen Schacht zu verlegen.

**04.04.130 Kabelschutzrohr Kunststoffrohr flexibel AD 32mm liefern 3Rohre nebeneinander**
STLB-Bau 2025-04 051
Kabelschutzrohr aus Kunststoff, flexibel, Nenn-Außendurchmesser 32 mm, einschl. Lieferung, 3 Rohre nebeneinander.
Menge: 150,000 m

**04.04.140 BEGA-Einbaugehäuse 10426**
BEGA-Einbaugehäuse 10426
der Fa. BEGA GANTENBRINK-LEUCHTEN GmbH+Co
für die Montage von Wandeinbauleuchten im Bereich der Betonwand für die Einbetonierung in der Treppen- und Rampenwangenwand in die Armierungskonstruktion fixieren. Material Aluminium, Farbe Grafit. Einbaugehäuse mit 2 gegenüberliegenden Leitungseinführungen bis Durchmesser 30 mm für Anschlussleitung . Abmessungen: Einbauöffnung 315 x 65 x 100 mm. Einbaugehäuse mit 2 Bohrungen, Durchmesser 5,3 mm, und 2 Gewindestangen mit Flügelmuttern zur Befestigung an Verschalung, mit 2 gegenüberliegende Einführungen für Installationsrohre mit Durchmesser von maximal 30 mm. Installationsrohre an Einbaugehäuse heranführen und verbinden für Verlegung der Kabelanschlüsse. Einbaugehäuse liefern und fachgerecht nach Herstellerngaben einbauen. Abrechnung nach Stückzahl Einbaugehäuse.
BEGA Gantenbrink-Leuchten KG
Menge: 6,000 St

**04.04.150 BEGA-Wandeinbauleuchte 24065K3**
BEGA-Wandeinbauleucht 24065K3
der Fa. BEGA GANTENBRINK-LEUCHTEN GmbH+Co,
Wandeinbauleuchte. Asymmetrisch-bandförmige Lichtstärkeverteilung. : Effizientes optisches System, das nahezu keinem Verschleiß unterliegt. LED, 10,7 W Leuchten-Anschlussleistung, Leuchten-Lichtstrom 557 lm, Farbtemperatur 3000 K. Farbwiedergabeindex (CRI) > 80. Mit austauschbarem LED-Modul mit einer mittleren Bemessungslebensdauer von > 200.000 Betriebsstunden (L80B50 bei ta = 25 °C). 20-jährige Nachliefergarantie auf das LED-Modul und die Verschleißteile. Mit LED-Netzteil 220-240 V, 0/50-60 Hz. Schutzart IP 65. Leuchte aus Aluminiumguss, Aluminium und Edelstahl, Farbe Grafit. Sicherheitsglas mit optischer Struktur. Reflektor aus eloxiertem Reinstaluminium. Zwei Leitungseinführungen zur Durchverdrahtung der Netzanschlussleitung bis Ø 10,5 mm. Abmessungen: 320 x 70 x 65 mm. Leuchte für den Einbau in eine Einbauöffnung mit den Abmessungen 306 x 60 x 70 mm oder in das Einbaugehäuse oder Einbaugehäuse für Wärmedämmverbundsysteme WDVS.
BEGA Gantenbrink-Leuchten KG
Menge: 6,000 St

**04.04.160 Markierung Trasse Kabelwarnband Beschriftung**
STLB-Bau 2025-04 051
Markierung von Kabeltrassen mit Kabelwarnband, Farbton gelb, in Trassenmitte, mit Beschriftung, verlegen 40 cm über Rohr.
Menge: 50,000 m

### Titel 05 Spiel-, Sand- und Fallschutzflächen

#### Untertitel 05.01 Sandspielflächen

**05.01.10 Techn. Prüfbericht vom TÜV-Product-Service**
Techn. Prüfbericht vom TÜV-Product-Service
notwendig für alle Sonderbauten, Spielgeräte und Spielflächen im Bereich der Baumaßnahme nach Abschluss der Bauarbeiten. Im Bericht ist die Sicherheit der Spielgeräte und Spielflächen der gesamten Außenanlagen gem. DIN EN 1176 zu bewerten. Das Ergebnis der Prüfung ist nach der Begehung in einem schriftlichen Protokoll und mit Hilfe der Anfertigung von Lichtbildern festzuhalten und der Bauleitung, sowie dem Bauherrn in 3-facher Ausfertigungen vorzulegen.
Menge: 1,000 St

**05.01.20 Untergrund für Fallschutzflächen verdichten**
Untergrund für Fallschutzflächen verdichten.
Verdichtungsgrad > DPr 100%, Verformungsmodul EV 2 mind. 45 MN/m2.
Das Verdichten ist dynamisch mit geringer Tiefenwirkung durchzuführen.
Abrechnung nach Fläche der darüberliegenden Deckbeläge
ohne Berücksichtigung der Schüttwinkel zur
Randausbildung.
Menge: 565,000 m²

**05.01.30 Feinplanum des Erdplanums**
Feinplanum des Erdplanums
für Fallschutzflächen/befestigte Flächen herstellen.
Menge: 565,000 m²

**05.01.40 STS Spielplatzfläche 0/32 D 15-20cm**
STLB-Bau 2025-04 080
Schottertragschicht, in Spielplatzflächen, aus Baustoffgemisch für Schottertragschicht, natürliche Gesteinskörnung TL Gestein, Körnung 0/32, Schichtdicke über 15 bis 20 cm, Feinanteil Kategorie UF 3, im eingebauten Zustand max. 3 % Feinanteile, wasserdurchlässig, kf größer gleich 5 x 10 hoch minus 5 m/s, Rand mit Neigung 1:1,5, abgerechnet wird die für diese Schicht geforderte Breite bis zur Mitte der Randausbildung.
Menge: 113,000 m3

**05.01.50 Einkornfilterbeton, Fallschutzbereich**
Einkornfilterbeton für Boden Spielsandbereich aus
wasserdurchlässigen Beton (Dränbeton), Schichtdicke mindestens 12 cm im verdichteten Zustand / maximale Einbaudicke von 15 cm nicht überschreiten, mit Betondruckfestigkeit C 20/25, Wasserdurchlässigkeit Kf-Wert >= 1 x 10-³ m/sec, ohne Sandanteile, Körnung 2/22, liefern und höhen- und fachgerecht auf vorbereitete Baugrundfläche einbauen. Auf entsprechende Überlappung von 1,5 m nach Tagesleistung ist zu achten. Das Anarbeiten an Randbereich ist im Einheitspreis einzukalkulieren. Zementschlemme aus dem Mischer nicht nachlaufen lassen!
Verdichtung ist im Einheitspreis einzukalkulieren.
Einbautemperatur mindestens 5 °C, nachtfrostfrei
Menge: 68,000 m³

**05.01.60 Spielsand 0/2 mm liefern**
Sand mit der Körnung 0-2 mm für Kleinkinderspielbereich (Backsand) liefern und in Sandspielbereich als Fallschutzbelag im Mittel in 40-45 cm Dicke einbauen. Mit Zertifikat nach DIN EN 1176-1/1177. Anschlußhöhe Ok- Einfassung - 10 cm / OK-Sandfläche. Die Eignung des Sandes ist mittels aktueller Analysenwerte auf Anforderung nachzuweisen.
Menge: 90,000 m³

**05.01.70 Fallschutzsand 0,2-2 mm liefern**
Sand mit der Körnung 0,2-2 mm für Fallschutzbereich liefern,
Fallhöhe für 1,5 m und in Sandspielbereich als Fallschutzbelag im Mittel in 40-45 cm Dicke einbauen. Mit Zertifikat nach DIN EN 1176-1/1177. Anschlußhöhe Ok- Einfassung - 10 cm / OK-Sandfläche. Die Eignung des Sandes ist mittels aktueller Analysenwerte auf Anforderung nachzuweisen.
Menge: 135,000 m³

**05.01.80 Einfassung Fallschutzbereiche aus Natursteinpflaster**
Sandspielbereichseinfassung aus Natursteinpflaster
für Außenbereiche entsprechend DIN EN 1342 herstellen mit zu liefernden Natursteinpflastersteinen aus Granit, Steingrößen 80 x 90 x 90 mm bis 80 x 120 x 100 mm, als Reihenstein, Seiten gespalten, bruchrau mit geringen Hinterschnitt (Unterwinkelung) < 25 % der Steinoberfläche, mit ebener Oberfläche, gespalten, für ebene Oberflächenherstellung, Sortieren der Steine für eine Verlegung in Steindicke im Mittel 90-100 mm.
Verlegung in Sandspielbereiche mit einer Neigung bis 45° für Sandspielbereichseinfassung und auf zu liefernde und höhengerecht einzubauende 15 cm Trasszementbetonschicht höhengerecht innerhalb des Spielplatzgeländes verlegen. Beim Versetzen ist auf gleiche Pflastersteinflucht für gleichmäßigen Fugenverlauf zu achten. Breite des Pflasterbereiches bis 1,20 m in der Abwicklung.
In der Reihe dürfen nur gleichbreite Steine gesetzt werden (Toleranzmass +/- 1 cm). Die Steine sind vor Ort auf gleiche Steinbreite vorzusortieren. Das Vorsortieren ist im Einheitspreis einzukalkulieren.  Die Abweichungen für Unregelmäßigkeiten von Sichtflächen werden nach Tabelle 3 der DIN EN 1342 vereinbart: Herstellerart gespalten, Toleranzmaß 5 mm.
Beständigkeit gegen Frost-Tau-Wechsel (Tabelle 4): Klasse 1/Kennzeichnung F1 = beständig gegen Frost-Tau-Wechsel.
Fugenbreite 8 mm bis max. 15 mm. Fugenfüllung mit flexiblem Fugenmörtel "Tubex" oder gleichwertig. Das Fugenmaterial, das Verfugen und das umgehende Reinigen des Pflasterstreifens mit feuchtem Schwamm ist einzukalkulieren.
Erdarbeiten sind einkalkulieren. Abrechnung nach Quadratmeter gebundene Bauweise.
Das Vorsortieren sämtlicher Steine für die geforderte Verlegung in gleichbreite Reihen ist einkalkulieren. Kreuzfugen sind nicht zulässig.
Menge: 42,000 m²

**05.01.90 Einfassung Spielplatz Holz Bohle**
Einfassung für Sand-/Fallschutzflächen aus Rundholzbalken, Robinie, Durchmesser Rundholzbalken von 250 bis 300 mm, Länge der Balken zwischen 1000 mm bis 3000 mm. Oberfläche gehobelt und geschliffen. Rundholzbalken liefern und als Abgrenzung für  Fallschutzbereiche/Rasenflächen auf zu liefernde Natursteinschottertragschicht, Körnung 0,32, Dicke 15 cm, auf Einzelfundament aus Beton C 20/25 der Vorposition und auf Sandbett, Dicke 10 cm gemäß Linienverlauf Fallschutzbereich verlegen. Die Einzelfundamente werden über eine gesonderte Position vergütet.
Die Holzbalken sind für das Einbetonieren mit einer Bohrung, Durchmesser 16 mm und einer Gewindestange, Durchmesser passend zur Bohrung für die Fixierung der Balken auszustatten. Bohrtiefe Balken ca. 30 cm, Einbindung der Gewindestange in das Fundament ca. 30 cm; Gewindestablänge = ca. 60 cm x 2 St je Holzbalken = ca. 48 St.) Die Stirnseiten der Balken sind im Durchmesser so zu wählen, dass sie annährend den gleichen Durchmesser aufweisen. Gewindestange und Einzelfundament werden über gesonderte Positionen vergütet. Sämtliche weitere Materialien liefern und einbauen. Abrechnung nach laufenden Meter eingebauten Rundholzbalken.
Menge: 100,000 m

**05.01.100 Einzelfundament C20/25 von L 30cm B 30cm T 40cm**
Einzelfundament für Landschaftsbauarbeiten in Ortbeton Einzelfundament, obere Betonfläche waagerecht, aus Beton, C 20/25 Normalbeton als Einzelfundament (2 St je Holzbalken ca. 0,3 x 0,5 x 0,4 m = ca. 0,1 m³) und auf Sandbett, Dicke 10 cm gemäß Linienverlauf Fallschutzbereich herstellen. Erdarbeiten sind einzukalkulieren. Abrechnung nach Stückzahl Fundamente.
Menge: 42,000 St

**05.01.110 Gewindestange mit Mutter und Scheibe**
Gewindestange mit Muttern und Scheiben
für Fixierung der Holzverbindungen einschließlich Einbau in den Einzelfundamenten. Gewindestange M 16 und passenden Muttern und Scheiben für Herstellung der Verbindung der Holzrundbalken untereinander und für das Einbetonieren in Einzelfundamente. Bohrung durch zwei Holzrundbalken herstellen. Bohrloch mit zweiter Bohrung entsprechend Durchmesser Mutter und Werkzeug für Fixierung versehen in Holzbalken eingelassene Verschraubung. Bolzengewindestange entsprechend ablängen. Nach Fixierung der Balken die Bohrlöcher mit Kunststoffkappen, passgenau für die Muttern verschließen. Kunststoffkappen mit Kleber dauerhaft mit Mutter verbinden. Sämtliche Materialien liefern und einbauen. Abrechnung nach Stückzahl Bolzenverbindung.
Menge: 42,000 St

**05.01.120 Anpassung Holzbalken durch Schnitt**
Anpassung Holzbalken durch Schnitt
für passgerechten Einbau, Schnittdicke entsprechend Durchmesser Rundholzbalken bis 300 mm. Abrechnung nach Stückzahl Schnitt.
Menge: 84,000 St

**05.01.130 Senkrechte Schalung als Verbau; geschwungene Linienführung**
Senkrechte Schalung als Verbau mit Kanaldielen im Kurvenbereich/geschwungene Linienführung für Wiederlager der Fallschutzbereichs- einfassung herstellen und wieder rückbauen, Höhe 0,5 m. Schalungslänge 0,5 m. Kurvengesamtlänge bis 42 m und in 6 Abschnitten. Schalung zur Fallschutzfläche mit Pflöcken fixieren. Abrechnung nach Quadratmeter Schalung.
Menge: 21,000 m2

### Titel 06 Winkelstützmauer

#### Untertitel 06.01 Winkelstützmauer

*Hinweis: Hinweis: Winkelstützmauer Stellplatzzufahrtsbereich*
Die Winkelstützmauer wird entlang der Zufahrt zum Stellplatz, beidseitig der Zugangsrampe zum Eingang KITA-Gebäude eingebaut, um das Gelände abzufangen und den Höhenunterschied zu überwinden.

**06.01.10 Gründungssohle verdichten Fundament**
STLB-Bau 2025-04 002
Gründungssohle verdichten, für Fundamente, Verdichtungsgrad mind. DPr 0,95.
Menge: 50,000 m2

**06.01.20 FSS 0/32 D 20cm**
STLB-Bau 2025-04 080
Frostschutzschicht ZTV SoB-StB, aus Baustoffgemisch für Frostschutzschicht, natürliche Gesteinskörnung TL Gestein, Körnung 0/32, Schichtdicke 20 cm, wasserdurchlässig, kf größer gleich 5 x 10 hoch minus 5 m/s.
Menge: 10,000 m3

*Hinweis: Hinweistext: L-Stein Betonfertigteil und Mauerscheiben-Eckbetonfertigteilelemente*
Die L-Stein Betonfertigteile und Mauerscheiben-Eckbetonfertigteilelemente sind in einer Dicke von 12 cm, armiert mit beidseitiger Sichtansichtsseite zu liefern und einzubauen. In den Posititionen ist die Länge der Steine, i.d.R. 50 cm, die Tiefe der Steine bezieht sich auf die Fusslänge und die Höhe der Steine auf die Steinhöhe ab UK-Mauerscheibe bis OK-Mauerscheibe.

**06.01.30 Streifenfundament und Rückenstütze, C20/25**
Streifenfundament und Rückenstütze für Landschaftsbauarbeiten, aus Beton C 20/25 DIN EN 206, Breite in Abhängigkeit vom Winkelstützmauerfuss von 45 cm Breite, Dicke 20 cm, Breite Rückenstütze 15 cm, Höhe Rückenstütze über 10 bis 15 cm für Einbindung Mauerfuss, im Abstand von ca. 8 m durchgehende Bewegungsfugen in Betonfundament.
Abrechnung nach Qubatur eingebauter Beton.
Menge: 12,000 m³

**06.01.40 Einfassung L-Stein Betonfertigteil L/T/H 50/20/45cm**
Einfassung aus L-Steinen, als Betonfertigteil, Festigkeitsklasse C 30/37 DIN EN 206, DIN 1045-2, Maße L/T/H 50/20/45 cm, Sichtflächen in Sichtbeton, Vorder- und Rückseite, Sichtkanten gefast, Fertigteile engfugig verlegen, Fugen rückseitig abdecken, Fundament wird gesondert vergütet.
Menge: 11,500 m

**06.01.50 Einfassung L-Stein Betonfertigteil L/T/H 50/30/55cm**
Einfassung aus L-Steinen, als Betonfertigteil, Festigkeitsklasse C 30/37 DIN EN 206, DIN 1045-2, Maße L/T/H 50/30/55 cm, Sichtflächen in Sichtbeton, Vorder- und Rückseite, Sichtkanten gefast, Fertigteile engfugig verlegen, Fugen rückseitig abdecken, Fundament wird gesondert vergütet.
Menge: 16,000 m

**06.01.60 Einfassung L-Stein Betonfertigteil L/T/H 50/40/80cm**
Einfassung aus L-Steinen, als Betonfertigteil, Festigkeitsklasse C 30/37 DIN EN 206, DIN 1045-2, Maße L/T/H 50/40/80 cm, Sichtflächen in Sichtbeton, Vorder- und Rückseite, Sichtkanten gefast, Fertigteile engfugig verlegen, Fugen rückseitig abdecken, Fundament wird gesondert vergütet.
Menge: 12,500 m

**06.01.70 Mauerscheibe-Aussenecke-Sonderteil, Höhe 80 cm**
Mauerscheibe-Aussenecke-Sonderteil, Höhe 80 cm,
einteilig, 90°, Baulänge 49/49, Fußbreite 49 cm,
s.w.Vorposition .
Menge: 3,000 Stk

**06.01.80 Mauerscheibe-Innenecke-Sonderteil, Höhe 80 cm**
Mauerscheibe-Innenecke-Sonderteil, Höhe 80 cm,
einteilig, 90°, Baulänge 49/49, Fußbreite 49 cm,
s.w.Vorposition .
Menge: 1,000 Stk

**06.01.90 Mauerscheibe-Innenecke-Sonderteil, Höhe 55 cm**
Mauerscheibe-Innenecke-Sonderteil, Höhe 55 cm,
einteilig, 90°, Baulänge 49/49, Fußbreite 49 cm,
s.w.Vorposition .
Menge: 1,000 Stk

**06.01.100 Stabstahl für Winkelstützelemente**
Stabstahl für Winkelstützelemente
liefern und einbauen. Stabstahl an rückwärtige Ösen der Mauerscheibenösen verbinden, Stabstahldurchmesser 10 mm, Abrechnung nach laufende Meter Mauerlänge. Das verrödeln des Stabstahles mit den Mauerscheibenösen und Stabstahllängen untereinander ist im Einheitspreis einzukalkulieren.
Menge: 40,000 m

**06.01.110 Fugenabdeckung mit Bitumenpappe,**
Fugenabdeckung mit Bitumenpappe,
Breite 0,5 m. Material liefern und entsprechend der Mauerhöhe zwischen Mauerrückseite und Hinterfüllung verlegen.
Menge: 100,000 m²

**06.01.120 Fugenband PVC/NBR D190 Bewegungsfuge**
STLB-Bau 2018-04 013
Fugenband, aus PVC/NBR DIN 18541-1 und DIN 18541-2, Dehnfugenband, innenliegend, D 190, für Bewegungsfugen, Fuge der Beanspruchung zugewandt, abgerechnet wird nach tatsächlichen Verbrauch auf Nachweis.
Menge: 15,000 m

### Titel 07 Wegebau

#### Untertitel 07.01 Pflasterarbeiten

**07.01.10 Feinplanum des Erdplanums**
Feinplanum des Erdplanums
und vorhandener Schotterflächen für Wege und Platzflächen für befestigte Flächen herstellen.
Menge: 1260,000 m²

**07.01.20 Untergrund für befestigte Flächen verdichten**
Untergrund für befestigte Flächen verdichten
(Terrassen, Wege, Einhausung, Stellplatz). Verdichtungsgrad
> DPr 100%, Verformungsmodul EV 2 mind. 45 MN/m2.
Das Verdichten ist dynamisch mit geringer Tiefenwirkung durchzuführen.
Abrechnung nach Fläche der darüberliegenden Deckbeläge
ohne Berücksichtigung der Schüttwinkel zur
Randausbildung.
Menge: 1260,000 m²

**07.01.30 Schutzlage Abdichtung Wand Noppenbahn D 8mm lose verlegen**
STLB-Bau 2025-04 018
Schutzlage für Abdichtung erdberührter Wände DIN 18533-1 und DIN 18533-2, aus Noppenbahn mit Gleit-, Schutz- und Lastverteilungsschicht, Schichtdicke 8 mm, lose verlegen, Überlappungsbreite 10 cm.
Menge: 96,000 m2

*Hinweis: Pflasterwege*

**07.01.40 FSS 0/32 D 15-20cm**
STLB-Bau 2025-04 080
Frostschutzschicht ZTV SoB-StB, aus Baustoffgemisch für Frostschutzschicht, natürliche Gesteinskörnung TL Gestein, Körnung 0/32, Schichtdicke über 15 bis 20 cm, Feinanteil Kategorie UF 3, im eingebauten Zustand max. 3 % Feinanteile, wasserdurchlässig, kf größer gleich 5 x 10 hoch minus 5 m/s, abgerechnet wird nach Auftragprofilen.
Menge: 96,000 m3

**07.01.50 STS EV2 80MPa 0/32 D 15-20cm**
STLB-Bau 2025-04 080
Schottertragschicht ZTV SoB-StB, Verformungsmodul auf der Oberfläche mind. EV2 80 MPa, aus Baustoffgemisch für Schottertragschicht, natürliche Gesteinskörnung TL Gestein, Körnung 0/32, Schichtdicke über 15 bis 20 cm, Feinanteil Kategorie UF 3, im eingebauten Zustand max. 3 % Feinanteile, wasserdurchlässig, kf größer gleich 5 x 10 hoch minus 5 m/s, abgerechnet wird nach Auftragprofilen.
Menge: 125,000 m3

**07.01.60 Pflasterdecke Betonpflaster L/B 200/100mm D 80mm Terrasse und Gebäudeumwegung**
Pflasterdecke ZTV Pflaster-StB, barrierefrei DIN 18040-3, aus Pflastersteinen aus Beton, TL Pflaster-StB, ungebundene Bauweise, Tragschicht wird gesondert vergütet, mit Abstandhaltern für eine kraftschlüssige Rundumverzahnung, sowie eine wasserdurchlässige Fuge, Maße L/B 200/100 mm, Dicke 80 mm, max. Differenzen K, Kante abgeschrägt, Horizontal-/Vertikalschenkel bis 2 mm, im Ellenbogenverband, Farbton grau, Belastungsklasse RStO 12 Bk1,0, befahrbar bis 3,5 t, Bettung aus Baustoffgemisch Körnung 0/5 aus natürlichen gebrochenen Gesteinskörnungen (Brechsand-Splitt-Gemisch), TL Pflaster-StB Kategorie GU, Dicke 4 +/-1 cm, Gesteinskörnung für Fugen, Körnung 1/3 aus natürlichen gebrochenen Gesteinskörnungen (Splitt) einkehren und einschlämmen, Fugenbreite 4 +/-2 mm.
Menge: 435,000 m2

**07.01.70 Pflasterdecke Betonpflaster L/B 200/100mm D 100mm Rampe Gehwege, Versorgungszugang KITA und Müllplatz**
Pflasterdecke ZTV Pflaster-StB, barrierefrei DIN 18040-3, aus Pflastersteinen aus Beton, TL Pflaster-StB, ungebundene Bauweise, Tragschicht wird gesondert vergütet, mit Abstandhaltern für eine kraftschlüssige Rundumverzahnung, sowie eine wasserdurchlässige Fuge, Maße L/B 200/100 mm, Dicke 100 mm, max. Differenzen K, Kante abgeschrägt, Horizontal-/Vertikalschenkel bis 2 mm, im Ellenbogenverband, Farbton grau, Belastungsklasse RStO 12 Bk1,0, befahrbar bis 3,5 t, Bettung aus Baustoffgemisch Körnung 0/5 aus natürlichen gebrochenen Gesteinskörnungen (Brechsand-Splitt-Gemisch), TL Pflaster-StB Kategorie GU, Dicke 4 +/-1 cm, Gesteinskörnung für Fugen, Körnung 1/3 aus natürlichen gebrochenen Gesteinskörnungen (Splitt) einkehren und einschlämmen, Fugenbreite 4 +/-2 mm.
Menge: 160,000 m2

**07.01.80 Pflasterdecke Betonpflaster L/B 200/100mm D 100mm Gerätehäuser**
Pflasterdecke ZTV Pflaster-StB, barrierefrei DIN 18040-3, aus Pflastersteinen aus Beton, TL Pflaster-StB, ungebundene Bauweise, Tragschicht wird gesondert vergütet, mit Abstandhaltern für eine kraftschlüssige Rundumverzahnung, sowie eine wasserdurchlässige Fuge, Maße L/B 200/100 mm, Dicke 100 mm, max. Differenzen K, Kante abgeschrägt, Horizontal-/Vertikalschenkel bis 2 mm, im Ellenbogenverband, Farbton grau, Belastungsklasse RStO 12 Bk1,0, befahrbar bis 3,5 t, Bettung aus Baustoffgemisch Körnung 0/5 aus natürlichen gebrochenen Gesteinskörnungen (Brechsand-Splitt-Gemisch), TL Pflaster-StB Kategorie GU, Dicke 4 +/-1 cm, Gesteinskörnung für Fugen, Körnung 1/3 aus natürlichen gebrochenen Gesteinskörnungen (Splitt) einkehren und einschlämmen, Fugenbreite 4 +/-2 mm.
Menge: 40,000 m2

**07.01.90 Randeinfassung einzeilig Betonpflaster L/B 200/100mm D 100mm**
Pflasterstreifen als Randeinfassung aus Steinpflaster, Ausführung der Pflasterstreifen nach Anzahl der Zeilen, einzeilig, Pflastersteine aus Beton, TL Pflaster-StB, max. Differenzen K, Maße L/B 200/100 mm, Dicke 100 mm,Farbton grau, Tragschicht wird gesondert vergütet, Fundament und einseitige Rückenstütze aus Beton mit einer Zusammensetzung C 20/25 DIN EN 206 und DIN 1045-2, Dicke 20 +/-2 cm, Breite der Rückenstütze 15 +/-2 cm, zementgebundenen Pflasterfugenmörtel einkehren und einschlämmen, Fugenbreite 5 +/-2 mm. Pflasterstreifen quer zur Pflasterstreifenrichtung (Breite 20 cm).
Menge: 250,000 m

**07.01.100 Pflasterdecke anpassen schneiden T bis 10cm Nassschneidegerät Einfassungen**
STLB-Bau 2025-04 080
Pflasterdecke anpassen durch Schneiden, Tiefe bis 10 cm, mit Nassschneidegerät, an Einfassungen.
Menge: 310,000 m

**07.01.110 Randeinfassung einzeilig Betonpflaster L/B 200/100mm D 80mm**
Pflasterstreifen als Randeinfassung aus Steinpflaster, Ausführung der Pflasterstreifen nach Anzahl der Zeilen, einzeilig, Pflastersteine aus Beton, TL Pflaster-StB, max. Differenzen K, Maße L/B 200/100 mm, Dicke 80 mm,Farbton grau, Tragschicht wird gesondert vergütet, auf Schottertragschicht und Bettungsmaterial höhen- und fluchtgerecht am Gebäudesockel im Zuge der Herstellung der Pflasterflächen verlegen. Fugenbreite 5 +/-2 mm. Pflasterstreifen längs zur Pflasterstreifenrichtung (Breite 10 cm).
Menge: 160,000 m

*Hinweis: PKW-Stellplätze*

*Hinweis: Hinweistext: Stellplatzbau*
Hinweistext: Stellplatzbau
Der für die Stellplatzanlage vorgesehene Grundstücksbereich wurde als BE-Fläche seitens des Hochbaus genutzt und für die Befahrbarkeit entsprechend mit Tragschichtmaterialien eingeschottert. Das vorhandene Matererial ist aufzunehmen und als Frostschutzschichtmaterial einzubauen. Entsprechend wird das Material mit Frostschutzmaterial ergänzt, auf der eine neu herzustellende Schottertragschicht errichtet wird.

**07.01.120 Schotteraushub Baustraße, seitlich gelagert,**
Schotteraushub Baustraße, seitlich gelagert,
aufnehmen und als Frostschutzschicht höhengerecht einbauen und verdichten.
Menge: 100,000 m³

**07.01.130 FSS 0/32 D 20-30cm**
STLB-Bau 2025-04 080
Frostschutzschicht ZTV SoB-StB, aus Baustoffgemisch für Frostschutzschicht, natürliche Gesteinskörnung TL Gestein, Körnung 0/32, Schichtdicke über 20 bis 30 cm, Feinanteil Kategorie UF 3, im eingebauten Zustand max. 3 % Feinanteile, wasserdurchlässig, kf größer gleich 5 x 10 hoch minus 5 m/s, abgerechnet wird nach Auftragprofilen.
Menge: 95,000 m3

**07.01.140 STS EV2 80MPa 0/32 D 20-25cm**
STLB-Bau 2025-04 080
Schottertragschicht ZTV SoB-StB, Verformungsmodul auf der Oberfläche mind. EV2 80 MPa, aus Baustoffgemisch für Schottertragschicht, natürliche Gesteinskörnung TL Gestein, Körnung 0/32, Schichtdicke über 20 bis 25 cm, Feinanteil Kategorie UF 3, im eingebauten Zustand max. 3 % Feinanteile, wasserdurchlässig, kf größer gleich 5 x 10 hoch minus 5 m/s, abgerechnet wird nach Auftragprofilen.
Menge: 140,000 m3

**07.01.150 Pflasterdecke Betonpflaster L/B 200/100mm D 100mm Stellplätze**
Pflasterdecke ZTV Pflaster-StB, barrierefrei DIN 18040-3, aus Pflastersteinen aus Beton, TL Pflaster-StB, ungebundene Bauweise, Tragschicht wird gesondert vergütet, mit Abstandhaltern für eine kraftschlüssige Rundumverzahnung, sowie eine wasserdurchlässige Fuge, Maße L/B 200/100 mm, Dicke 100 mm, max. Differenzen K, Kante abgeschrägt, Horizontal-/Vertikalschenkel bis 2 mm, in Reihen mit versetzten Fugen, Farbton grau, Belastungsklasse RStO 12 Bk1,0, befahrbar bis 3,5 t, Bettung aus Baustoffgemisch Körnung 0/5 aus natürlichen gebrochenen Gesteinskörnungen (Brechsand-Splitt-Gemisch), TL Pflaster-StB Kategorie GU, Dicke 4 +/-1 cm, Gesteinskörnung für Fugen, Körnung 1/3 aus natürlichen gebrochenen Gesteinskörnungen (Splitt) einkehren und einschlämmen, Fugenbreite 4 +/-2 mm.
Menge: 245,000 m2

**07.01.160 Pflasterdecke Betonpflaster Stellplatzmarkierung L/B 200/100mm D 100mm, anthrazit**
Pflasterdecke ZTV Pflaster-StB, barrierefrei DIN 18040-3, aus Pflastersteinen aus Beton zur Stellplatzmarkierung, TL Pflaster-StB, ungebundene Bauweise, Tragschicht wird gesondert vergütet, mit Abstandhaltern für eine kraftschlüssige Rundumverzahnung, sowie eine wasserdurchlässige Fuge, Maße L/B 200/100 mm, Dicke 100 mm, max. Differenzen K, Kante abgeschrägt, Horizontal-/Vertikalschenkel bis 2 mm, in Reihen mit versetzten Fugen, Farbton anthrazit, Belastungsklasse RStO 12 Bk1,0, befahrbar über 3,5 t, Bettung aus Baustoffgemisch Körnung 0/5 aus natürlichen gebrochenen Gesteinskörnungen (Brechsand-Splitt-Gemisch), TL Pflaster-StB Kategorie GU, Dicke 4 +/-1 cm, Gesteinskörnung für Fugen, Körnung 1/3 aus natürlichen gebrochenen Gesteinskörnungen (Splitt) einkehren und einschlämmen, Fugenbreite 4 +/-2 mm. Pflasterstein wird jede zweite Reihe fluchtgerecht im Reihenverband im Zuge der Stellplatzherstellung eingelegt.
Menge: 90,000 m

**07.01.170 Pflasterdecke Betonpflaster L/B 200/100mm D 100mm Rampe und Fahrwege**
Pflasterdecke ZTV Pflaster-StB, barrierefrei DIN 18040-3, aus Pflastersteinen aus Beton, TL Pflaster-StB, ungebundene Bauweise, Tragschicht wird gesondert vergütet, mit Abstandhaltern für eine kraftschlüssige Rundumverzahnung, sowie eine wasserdurchlässige Fuge, Maße L/B 200/100 mm, Dicke 100 mm, max. Differenzen K, Kante abgeschrägt, Horizontal-/Vertikalschenkel bis 2 mm, im Ellenbogenverband, Farbton grau, Belastungsklasse RStO 12 Bk1,0, befahrbar bis 3,5 t, Bettung aus Baustoffgemisch Körnung 0/5 aus natürlichen gebrochenen Gesteinskörnungen (Brechsand-Splitt-Gemisch), TL Pflaster-StB Kategorie GU, Dicke 4 +/-1 cm, Gesteinskörnung für Fugen, Körnung 1/3 aus natürlichen gebrochenen Gesteinskörnungen (Splitt) einkehren und einschlämmen, Fugenbreite 4 +/-2 mm.
Menge: 285,000 m2

**07.01.180 Pflasterdecke anpassen schneiden T bis 10cm Nassschneidegerät Einfassungen**
STLB-Bau 2025-04 080
Pflasterdecke anpassen durch Schneiden, Tiefe bis 10 cm, mit Nassschneidegerät, an Einfassungen.
Menge: 140,000 m

**07.01.190 Fahrbahnm. Piktogramm Behinderte 70/100cm Heißplastik Q3**
STLB-Bau 2025-04 080
Fahrbahnmarkierung ZTV-M als Piktogramm, Behinderte, Maße 70/100 cm, aus Heißplastik, Klasse Q3 (Qd größer gleich 130 mcd/m2/lx) DIN EN 1436, Farbton weiß, auf Betonsteinpflaster.
Menge: 1,000 St

**07.01.200 Beton-Tiefbordstein DIN 483 mit Abstand**
Beton-Tiefbordstein DIN 483
Steinlängen 10x30x100 cm,  Form T, für Abtrennung Pflanz- und Ansaatflächen als Tiefbord mit Abstich 10 cm zur vorgelagerten Pflasterfläche. Bordsteine einzeln mit Abstand von ca. 10 cm für Abfließen des Oberflächenwassers, auf 20 cm Beton C 20/25 mit beidseitiger Rückenstütze versetzen. Fugen dicht gestoßen. Steinlängen mind. 40 cm. Einschl. Erd- und Anpaßarbeiten. Ausführung einschließlich Rückenstützen 1/2 Steinhöhe auf der Außenseite zur Vegetationsfläche, Breite 10 cm, aus Beton C 20/25, oben abgeschrägt und zur Innenseite Stellplatz ca. 5 cm Höhe ab UK-Tiefbordstein für das Freihalten für das Verlegen der Pflastersteine. Das Stellen einer Bohle für senkrechten Rückenstützenabschluss ist einkalkulieren.
Menge: 60,000 m

**07.01.210 Beton-Tiefbordstein DIN 483 niveaugleich mit Anschlussflächen**
Beton-Tiefbordstein DIN 483
Steinlängen 10x30x100 cm,  Form T, für Abtrennung Fahr- und Parkflächen sowie zu Vegetationsflächen als Tiefbord, niveaugleich mit Anschlussfflächen, auf 20 cm Beton C 12/15 mit beidseitiger Rückenstütze versetzen. Fugen dicht gestoßen. Steinlängen mind. 40 cm. Einschl. Erd- und Anpaßarbeiten. Ausführung einschließlich Rückenstützen 1/2 Steinhöhe, Breite 10 cm, aus Beton C 20/25, oben abgeschrägt. Das Stellen einer Bohle für senkrechten Rückenstützenabschluss ist einkalkulieren.
Menge: 125,000 m

**07.01.220 Bordsteinpassstück Bordstein Beton TB10/30**
STLB-Bau 2025-04 080
Bordsteinpassstück herstellen, Betonbordstein, DIN EN 1340, Maße DIN 483, Form TB 10/30.
Menge: 20,000 St

**07.01.230 Pflasterstein Betonpflaster L/B 100/100mm D 100mm als Abstandshalter zwischen den Bordsteinen**
Pflasterstein Betonpflaster L/B 100/100mm D 100mm
als Abstandshalter zwischen den Bordsteinen
aus Beton, TL Pflaster-StB, gebundene Bauweise, Tragschicht wird gesondert vergütet, Maße L/B 100/100 mm, Dicke 100 mm, max. Differenzen K, Kante abgeschrägt, Horizontal-/Vertikalschenkel bis 2 mm, zwischen den Bordsteinen versetzen, Farbton grau, Belastungsklasse RStO 12 Bk1,0, befahrbar bis 3,5 t, Fundament und einseitige Rückenstütze aus Beton mit einer Zusammensetzung C 20/25 DIN EN 206 und DIN 1045-2, Dicke 20 +/-2 cm, Breite der Rückenstütze 15 +/-2 cm, zementgebundenen Pflasterfugenmörtel einkehren und einschlämmen, Fugenbreite 5 +/-2 mm.
Menge: 60,000 St

**07.01.240 Mosaik-Natursteinpflaster**
Mosaik-Natursteinpflaster
Granit, Farbe grau, Gütekl. 1, liefern und angabegemäß
zum Ausfüllen von Zwickeln und Restflächen
sowie zum Umpflastern von Hofeinläufen und Schächten sowie Einbauten in Pflaster und Vegetationsflächen in Mörtelbett MG III nach Abstimmung mit der Bauleitung versetzen.
Fugen mit Mörtel einschlämmen. Flächen restlos von
Mörtelverunreinigungen reinigen.
Menge: 14,000 m²

*Hinweis: Schrittplatten Pflanzbeete*

**07.01.250 STS EV2 80MPa 0/32 D 15-20cm**
STLB-Bau 2025-04 080
Schottertragschicht ZTV SoB-StB, Verformungsmodul auf der Oberfläche mind. EV2 80 MPa, aus Baustoffgemisch für Schottertragschicht, natürliche Gesteinskörnung TL Gestein, Körnung 0/32, Schichtdicke über 15 bis 20 cm, Feinanteil Kategorie UF 3, im eingebauten Zustand max. 3 % Feinanteile, wasserdurchlässig, kf größer gleich 5 x 10 hoch minus 5 m/s, abgerechnet wird nach Auftragprofilen.
Menge: 1,000 m3

**07.01.260 Plattenbelag Schrittplatten Betonpl. L/B/D 1000/500/80mm**
Plattenbelag aus Platten aus Beton, ungebundene Bauweise, Maße L/B/D 1000/500/80 mm, Plattenmaßabweichung N, Diagonalabweichung K, Witterungswiderstand D, Biegezugfestigkeit T, Abriebwiderstand F, Bruchlast Klasse 11, Farbton grau, Platten einschichtig, Tragschicht wird gesondert vergütet, Bettung aus Baustoffgemisch Körnung 0/5 aus natürlichen gebrochenen Gesteinskörnungen (Brechsand-Splitt-Gemisch), TL Pflaster-StB Kategorie GN, Dicke 4 +/-1 cm, verlegt als Schrittplatten, Fugen mit Oberboden füllen. Abrechnung nach Stückzahl Schrittplatte. Insgesamt sind 12 Stk Schrittplatten zu verlegen.
Menge: 12,000 St

#### Untertitel 07.02 Asphaltarbeiten

*Hinweis: Hinweis: Angaben für Asphaltarbeiten*
Die zu bearbeitenden Flächen liegen im Außengelände der Kita. Eine Verschattung der Fläche ist auf Grund des Baumbestandes im Bereich der Böschung und des neu errichteten KITA-Gebäudes zu erwarten. Der Asphalt wird als Fahrbelag für die innere Erschließung bzw. als Fahrstrecke für verschiedene Spielfahrzeugen (Bobby-Car, Roller, Kett-Car, etc.) eingebaut. Gelegentlich werden hier auch städtische Pflegefahrzeuge die Asphaltfläche überfahren.
Die zu erwartenden Belastungsarten: vorwiegend
Fuß- und Fahrradverkehr und selten Kleintransporter. Einstufung Wohnweg, Zuordnung in Belastungsklasse BK 0,3.
Neigung: Pultdachgefälle mit 2,0 % Quergefälle. Art des Aufbaus: Asphalttragschicht auf Schottertragschicht.

**07.02.10 Feinplanum des Erdplanums**
Feinplanum des Erdplanums
und vorhandener Schotterflächen für Wege für befestigte Flächen herstellen.
Menge: 210,000 m²

**07.02.20 Untergrund für befestigte Flächen verdichten**
Untergrund für befestigte Flächen verdichten (Asphaltspielflächen). Verdichtungsgrad
> DPr 100%, Verformungsmodul EV 2 mind. 45 MN/m2.
Das Verdichten ist dynamisch mit geringer Tiefenwirkung durchzuführen.
Abrechnung nach Fläche der darüberliegenden Deckbeläge
ohne Berücksichtigung der Schüttwinkel zur
Randausbildung.
Menge: 210,000 m²

**07.02.30 FSS 0/32 D 15-20cm**
STLB-Bau 2025-04 080
Frostschutzschicht ZTV SoB-StB, aus Baustoffgemisch für Frostschutzschicht, natürliche Gesteinskörnung TL Gestein, Körnung 0/32, Schichtdicke über 15 bis 20 cm, Feinanteil Kategorie UF 3, im eingebauten Zustand max. 3 % Feinanteile, wasserdurchlässig, kf größer gleich 5 x 10 hoch minus 5 m/s, abgerechnet wird nach Auftragprofilen.
Menge: 42,000 m3

**07.02.40 STS EV2 80MPa 0/32 D 15-20cm**
STLB-Bau 2025-04 080
Schottertragschicht ZTV SoB-StB, Verformungsmodul auf der Oberfläche mind. EV2 80 MPa, aus Baustoffgemisch für Schottertragschicht, natürliche Gesteinskörnung TL Gestein, Körnung 0/32, Schichtdicke über 15 bis 20 cm, Feinanteil Kategorie UF 3, im eingebauten Zustand max. 3 % Feinanteile, wasserdurchlässig, kf größer gleich 5 x 10 hoch minus 5 m/s, abgerechnet wird nach Auftragprofilen.
Menge: 42,000 m3

**07.02.50 TS Asphalt Bk0,3 AC22TN Bindem. 50/70 D 10cm**
STLB-Bau 2025-04 080
Asphalttragschicht ZTV Asphalt-StB, Belastungsklasse RStO 12/24 Bk0,3, Mischgutart AC 22 T N, natürliche Gesteinskörnung TL Gestein, Bindemittel Straßenbaubitumen 50/70 TL Bitumen-StB und DIN EN 12591, Schichtdicke 10 cm, Einbaudicke gemäß TPD-StB durch Messen an Bohrkernen, die Kosten für die Entnahme der Bohrkerne und das Schließen der Bohrlöcher werden nicht gesondert vergütet, Einbau zwischen Randeinfassungen.
Menge: 115,000 m2

**07.02.60 Asphalttragschicht reinigen**
Asphalttragschicht der eingebauten Asphalttragschichten reinigen. Anfallendes Kehrgut aufnehmen, laden und zur Verwertungsstelle transportieren und gemäß Kreislaufwirtschaftsgesetz entsorgen. Die Entsorgungsgebühren sind im Einheitspreis einzukalkulieren.
Menge: 115,000 m²

**07.02.70 Bitumenh.Bindem. aufsprühen 0,2-0,3kg/m2 C40B5-S frisch TS Asphalt**
STLB-Bau 2025-04 080
Bitumenhaltiges Bindemittel aufsprühen, ZTV Asphalt-StB, 0,2 bis 0,3 kg/m2, lösemittelhaltige Bitumenemulsion C40B5-S TL BE-StB und DIN EN 13808, auf frischen Asphalttragschichten.
Menge: 115,000 m2

**07.02.80 Asphaltbetondeckschicht Bk0,3 AC11DN D 4cm Bindem. 50/70 mit Fertiger**
STLB-Bau 2025-04 080
Asphaltdeckschicht aus Asphaltbeton, ZTV Asphalt-StB, Belastungsklasse RStO 12/24 Bk0,3, Mischgutart AC 11 D N, natürliche Gesteinskörnung TL Gestein, Schichtdicke 4 cm, Bindemittel Straßenbaubitumen 50/70 TL Bitumen-StB und DIN EN 12591, Einbaudicke gemäß TPD-StB durch Messen an Bohrkernen, auf die noch warme Oberfläche 0,5 bis 1 kg/m2 gebrochene Gesteinskörnung der Lieferkörnung 1/3 streuen, einwalzen, nicht gebundene Stoffe abfegen, aufnehmen und entsorgen, Entsorgung wird gesondert vergütet, die Kosten für die Entnahme der Bohrkerne und das Schließen der Bohrlöcher werden nicht gesondert vergütet, Einbau zwischen Randeinfassungen, Einbau mit Fertiger.
Menge: 115,000 m2

**07.02.90 Fuge herstellen ausräumen Deckschicht Asphaltbeton Längs- Querfuge Anschlüsse B 18mm T 40mm**
STLB-Bau 2025-04 080
Fuge ZTV Fug-StB in Asphaltschicht nachträglich mit zwangsgeführtem Fugenschneider herstellen und ausräumen, Ausführung in der Deckschicht, aus Asphaltbeton, als Längs- und Querfuge, an Anschlüssen, Fugenbreite 18 mm, Fugentiefe 40 mm.
Menge: 185,000 m

**07.02.100 Fuge füllen Bit.-vergussmasse B 18mm T 40mm**
STLB-Bau 2025-04 080
Fuge ZTV Fug-StB in Asphaltschicht, Fugenspalt säubern und trocknen, Fugenwandung mit Voranstrichmittel vorbehandeln, Fugenraum bis max. 15 mm unter Oberkante mit komprimierbarem, bis 200 Grad C standfesten Füllstoff ausfüllen, mit Bitumenvergussmasse TL Fug-StB füllen, Fugenbreite 18 mm, Fugentiefe 40 mm.
Menge: 185,000 m

**07.02.110 Randeinfassung einzeilig Natursteinpflaster Granit L/B/H 116/118/140mm Bk0,3 Fundament Rückenstütze C20/25 D 20+/-2cm Pflasterfugenmörtel zementgeb. einkehren einschlämmen B 10+/-2mm**
Pflasterstreifen als Randeinfassung aus Steinpflaster, Ausführung der Pflasterstreifen nach Anzahl der Zeilen, einzeilig, Natursteinpflaster, TL Pflaster-StB, Gesteinsart Granit, Farbton grau, Maße L/B/H 116/118/140 mm, Dickenabweichung Klasse 0, Belastungsklasse RStO 12 Bk0,3, Tragschicht wird gesondert vergütet, Fundament und einseitige Rückenstütze aus Beton mit einer Zusammensetzung C 20/25 DIN EN 206 und DIN 1045-2, Dicke 20 +/-2 cm, Breite der Rückenstütze 15 +/-2 cm, zementgebundenen Pflasterfugenmörtel einkehren und einschlämmen, Fugenbreite 10 +/-2 mm, mit Bewegungsfugen im Abstand von 7 bis 8 m.
Menge: 185,000 m

### Titel 08 Ausstattung

#### Untertitel 08.01 Sonnensegel/-schirm

**08.01.10 Statik**
*** Pauschalposition
Statik liefern für Sonnensegelmasten der Folgepositionen einschließlich der Fundamentdimensionierung durch einen anerkannten Statiker. Die Herstellung der Zeichnungen und die Bemessung der Fundamente, sowie die erforderlichen Bewehrungspläne sind zu liefern und im Einheitspreis einzukalkulieren.
Menge: 1,000 psch

**08.01.20 Schalung Köcherfundament**
STLB-Bau 2025-04 013
Schalung Köcherfundament.
Menge: 20,000 m2

**08.01.30 Ortbeton Köcherfundament Stahlbeton C20/25 0,5-1m3**
STLB-Bau 2025-04 013
Ortbeton Köcherfundament, obere Betonfläche geneigt, Neigung bis 3 Grad, aus Stahlbeton, Normalbeton C 20/25 DIN EN 206, DIN 1045-2, natürliche Gesteinskörnung, Einzelvolumen über 0,5 bis 1 m3.
Menge: 4,000 m3

**08.01.40 Betonstabstahl B500A Durchm. 10-16mm Fundament**
Bewehrung aus Betonstabstahl B500A DIN 488-1, DIN 488-2, Durchmesser über 10 bis 16 mm, Längen bis 1 m, für Fundament aus Ortbeton. Das Herstellen der Fundamentkörbe ist im Einheitspreis einzukalkulieren.
Menge: 1,000 t

*Hinweis: Hinweis: Sonnensegel*

**08.01.50 Sonnensegelmast einschl. Bodenhülse**
Liefern und montieren von Sonnensegelmasten, je 3 Stk pro Sonnensegel aus Edelstahl V2A, mit innenliegenden Versteifungsrohren inklusive Bodenanker (Hülse), jeweils 3 Stk pro Segel für das Einbetonieren in Betonfundament.

Masthöhe mit Vorrichtung Fallstopklemme für Einführung Tauwerk, einschließlich Kleinteileset und Umsteckkurbel für mechanische Bedienung, Snap-System bestehend aus 3 Stk Snap-Grundplatten mit Fallstopfklemme 1 Stk Basic-Winsch zum Spannen des Segels - Seile.
Für Auf- und Abbau der Sonnensegel.

Abnehmbare Winsch wird pro Anlage mit nur einer Winsch betätigt und mit der Fallstoppklemme montiert. Masten komplett einschließlich Zubehörteile liefern und in die Fundamente höhen- und lagegerecht einbauen. Die Herstellervorgaben sind einzuhalten. Der Vergussbeton ist im Einheitspreis einzukalkulieren.
Setzen der Masten.
Abrechnung nach Stückzahl Segelelement.
Mast: mit 10° Gehrungsschnitt, dadurch stehen die Masten (Edelstahl) D=70/2 mm schräg nach Außen - Bodenhülsenanzahl je 3 Stück
Masthöhe 2 x 300 cm Endhöhe 270 cm - 2 Stück
Masthöhe 1 x 360 cm Endhöhe 330 cm - 1 Stück

Insgesamt sind 1 Stk Sonnensegelanlagen zu liefern und einzubauen mit insgesamt 3 Stk Sonnensegelmasten inkl. Bodenhülsen.
Abrechnung nach Stückzahl Sonnensegelanlage
Menge: 1,000 St

**08.01.60 Sonnensegel**
Sonnensegel A 950 (HDPE-Gewebe) bestehend aus
- 85-95 % Blickdichte
- 80-90 % Schatten
- schmutzabweisend
- starke Reißfestigkeit
- einfache Reinigung
- ausgezeichnete Outdoor-Eigenschaften
- kein Hitzestau
- verrottungs- und schimmelbeständig
- 5 Jahre Garantie auf die UV-Beständigkeit
- UV-Schutz UPF 11-25 (abhängig von der Farbe)
- wind- und wasserdurchlässig
- Lichtechtheit: 8 (1=mangelhaft / 8=sehr gut)
Segel liefern und nach Herstellerangaben montieren. Einweisung für den Nutzer durchführen und einkalkulieren. Die Prüfzeugnisse für das Segelmaterial ist abzugeben. Farbe nach Bauherrenvorgabe.
Dreiecksegel mit Seitenlängen von 7 m Bodenmaß. Aufmaß des Segels, nach Konfektionierung einhängen. Einzug und Verspannen des konfektionierten Segels, sowie Einweisung.
Menge: 1,000 St

*Hinweis: Hinweis: Sonnenschirm*

**08.01.70 Großschirm Ampelschirm Pendelschirm Kippbar 360 °**
Großschirm -Ampelschirm Pendelschirm, Kippbar 360 °
3,5x3,5 m Durchgangshöhe 210 cm Geschlossen 18 cm über Boden, Schimform quadratisch, Stoff Farbe nach Bauherrenvorgabe.
Mastfarben: silbereloxiert, herausnehmbar,
freischwebend als Schirmdach mit schwenkbaren Mast mit seitlichem Kragarm einschließlich Schirmaufhängung und Schirmkurbel. Schirm liefern einschließlich verzinkter Bodenhülse und nach Herstellerangaben in Fundamente montieren.

Stoff (HDPE-Gewebe) bestehend aus
- 85-95 % Blickdichte
- 80-90 % Schatten
- schmutzabweisend
- starke Reißfestigkeit
- einfache Reinigung
- ausgezeichnete Outdoor-Eigenschaften
- kein Hitzestau
- verrottungs- und schimmelbeständig
- 5 Jahre Garantie auf die UV-Beständigkeit
- UV-Schutz UPF 11-25 (abhängig von der Farbe)
- wind- und wasserdurchlässig
- Lichtechtheit: 8 (1=mangelhaft / 8=sehr gut)
Schirm liefern und nach Herstellerangaben montieren. Einweisung für den Nutzer durchführen und einkalkulieren. Die Prüfzeugnisse für das Schirmmaterial ist abzugeben.
Menge: 2,000 St

**08.01.80 Großschirm Ampelschirm Pendelschirm Kippbar 360 °**
Großschirm, Ampelschirm Pendelschirm, Kippbar 360 °
4 m Durchmesser, Durchgangshöhe 210 cm Geschlossen 18 cm über Boden, Schimform rund, Stoff Farbe nach Bauherrenvorgabe.
Mastfarben: silbereloxiert, herausnehmbar,
freischwebend als Schirmdach mit schwenkbaren Mast mit seitlichem Kragarm einschließlich Schirmaufhängung und Schirmkurbel. Schirm liefern einschließlich verzinkter Bodenhülse und nach Herstellerangaben in Fundamente montieren.

Stoff (HDPE-Gewebe) bestehend aus
- 85-95 % Blickdichte
- 80-90 % Schatten
- schmutzabweisend
- starke Reißfestigkeit
- einfache Reinigung
- ausgezeichnete Outdoor-Eigenschaften
- kein Hitzestau
- verrottungs- und schimmelbeständig
- 5 Jahre Garantie auf die UV-Beständigkeit
- UV-Schutz UPF 11-25 (abhängig von der Farbe)
- wind- und wasserdurchlässig
- Lichtechtheit: 8 (1=mangelhaft / 8=sehr gut)
Schirm liefern und nach Herstellerangaben montieren. Einweisung für den Nutzer durchführen und einkalkulieren. Die Prüfzeugnisse für das Schirmmaterial ist abzugeben.
Menge: 1,000 St

#### Untertitel 08.02 Fahrradständer, Hochbeet

*Hinweis: Hinweis: Fahrradständer*
Bei der Planung der Fahrradabstellanlagen wurde der Platzbedarf, sowie die dabei verfügbaren Fahrradeinstellungen und der Abstand der Fahrräder untereinander auf Grundlage des im Folgenden genannten Angaben vorgesehen.

Angabe:  einseitige Einstellung,
  Hoch/Tief, Radabstand 50 cm

**08.02.10 Fahrradständer einseitige Einstellung, Kinder-Fahrradständer**
Fahrradständer, einseitige Einstellung, gemäß den Anforderungen der DIN 79008.
Geometrie gestauchter, in Beschickungsrichtung ausladender Bügel ähnlich U-Form, aus metallischem Rohrmaterial in modularer Bauweise. 400mm Radabstand tief/hoch als Reihenelemente ineinander montierbar für je 1 Fahrrad für einseitige Aufstellung aus Stahl, stabile Stahlkonstruktion, verschraubte robuste Bügel aus Rundrohren (Durchmesser 48,3 mm, Materialdicke 2 mm).
Fahrradständer für alle Reifenbreiten einschließlich Mountainbikes geeignet.
Ausführung mit Lackschoner aus Kunststoff am Hauptbügel sowie gleichzeitige Anschlussmöglichkeit des Vorderrades sowie des Rahmens am Hauptbügel sowie felgenschonende Radeinstellung des Radparkers. Alle Verbindungen verschraubt.
Stahlkonstruktion feuerverzinkt und pulverbeschichtet in DB 703,. Fahrradständer mit tief/hoch-Einstellung, Radabstand 400 mm für 1 Fahrrad, einseitige Einstellung.
Fahrradständer einschließlich Montageteile liefern und gemäß Angaben der Bauleitung auf dem Pflaster mit Verschraubung einbauen. Das Vorbohren im Pflaster ist im Einheitspreis einzukalkulieren. Insgesamt 9 Stk Ständer zu je 1 Fahrrad = 9 St Fahrradabstellplätze, diese werden an einer Stelle in Gruppe zu je 9 St aufgestellt. Abrechnung nach Stückzahl Fahrradabstellplätze.
Menge: 9,000 St

**08.02.20 Anlehnbügel für Fahrräder und Lastenfahrräder**
Anlehnbügel für Fahrräder
aus Flachstahl 80 x 10 mm, Breite 850 mm, Höhe des Anlehnbügels 1100 mm, mit Quersteg, mittig angeordnet, für Fahrräder. Fahrradanlehnbügel zum einbetonieren gemäß Herstellerangaben in zu liefernde Fundamente aus Beton C 20/25, Fundamentoberkante 12 cm u. GOK Fertighöhe für Verlegung von Pflaster über die Fundamente. Einbauhöhe des Anlehnbügel 85 cm über OK. Pflaster. Anlehnbügeleinbau waagerecht (nicht im Gefälle Pflaster anpassen). Material feuerverzinkt und pulverbeschichtet in DB 703,
Einbindetiefe ca. 75 cm, einschließlich Fundamente (2 St) aus Beton C 20/25, 40 x 40x 50 cm und Schottertragschicht als Sauberkeitsschicht unter dem Fundament, verdichtet, Dicke bis 10 cm. Es sind 10 St Fundamente zu kalkulieren.
Fundamentoberkante ca. 14 cm u. GOK Fertighöhe. Anlehnbügel und Fundamente liefern und nach Angaben der Bauleitung einbauen. Das Aufnehmen von Pflaster, 20/10/8 und dessen seitliche Lagerung für Herstellung der Fundamente sowie das Verlegen des Betonsteinpflasters ist in den Einheitspreis einzukalkulieren. Das Einbauen der Fahrradanlehnbügel ist im Einheitspreis einzukalkulieren.
Die Belagsflächen sind nach Angaben der Bauleitung über das Fundament durchzulegen. Sämtliche erforderliche Anpass- und Schnittarbeiten sind im Einheitspreis einzukalkulieren Abrechnung nach Stückzahl Fahrradanlehnbügel.
Menge: 11,000 St

**08.02.30 STS Hochbeet EV2 80MPa 0/32 D 10-20cm**
Schottertragschicht ZTV SoB-StB, Einbau unter Betonfundamenten der Hochbeete, Verformungsmodul auf der Oberfläche mind. EV2 80 MPa, aus Baustoffgemisch für Schottertragschicht, natürliche Gesteinskörnung TL Gestein, Körnung 0/32, Schichtdicke über 15 bis 20 cm, Feinanteil Kategorie UF 3, im eingebauten Zustand max. 3 % Feinanteile, wasserdurchlässig, kf größer gleich 5 x 10 hoch minus 5 m/s, abgerechnet wird nach Auftragprofilen.
Es ist Schotter in insgesamt 20 Einzelfundamenten bzw. Streifen in einer Stärke von 15 cm einzubauen.
Menge: 1,600 m3

**08.02.40 Ortbeton Einzelfundamente Hochbeet unbewehrt C20/25 0,5-1m3**
Ortbeton Einzelfundament, aus unbewehrtem Beton, Normalbeton C 20/25 DIN EN 206, DIN 1045-2, natürliche Gesteinskörnung, Es sind Fundamente für 8 Hochbeete zu erstellen, dies umfasst 32 Einzelfundamente für die Herstellung der Fundamente in den Hochbeetecken. Einzelmasse der Eckfundamente 30x30x40 cm entspricht ca. Volumen ca. 0,04 m3.
Menge: 2,000 m3

**08.02.50 Hochbeet 120 (L) x 120 (B) x 39 (H) cm**
Hochbeet aus einbrennlackiertem Stahlblech,
Abmessungen 120 (L) x 120 (B) x 39 (H) cm
mit integriertem Kantenschutz
Farbe: anthrazit
Das Hochbeet ist nach Herstellerangaben zu montieren und auf die Fundamente und den ebenen Schotterrandstreifen einzubauen, Einbindetiefe 5 cm, mit 15 cm Schottermaterial unterfüllt. Schotter und Hochbeetfüllung mit Sjubstrat wird gesondert vergütet.
Menge: 8,000 St

**08.02.60 Staudensubstrat liefern und höhengerecht und**
Staudensubstrat liefern und höhengerecht und sackungssicher einbauen. Es sind 8 St Hochbeet aufzufüllen. Einfüllhöhe bis 5 cm u. OK-Hochbeetrand; Einfülltiefe bis ca.70 cm u. OK-Hochbeetrand (ca.0,8 m³ je Hochbeet x 8 St).
Menge: 7,000 m³

#### Untertitel 08.03 Geländer/Handläufe

*Hinweis: Haupteingang Treppe Geländer mit beidseitigem Handlauf*

**08.03.10 Treppengeländer Stahl feuerverzinkt und pulverbeschichtet, H 950 mm, Geländergesamtlänge 1860 mm in der Horizontalebene**
Geländer, für Treppen, im Außenbereich, Konstruktion besteht aus einem Werkstoff, Geländerkonstruktion aus Stahl, Stahlgüte S 235, feuerverzinkt und pulverbeschichtet, Farbe anthrazit DB 703, Ausbildung Flachstahlkonstruktion, Höhe
Geländer '950' mm über Belag, und durchlaufenden Flachstahl
(vier Steigungen, Steigungsmaß 16/30) über Blockstufen, Pfostenabstand lichtes Maß 1310 mm, Pfosten aus Vollprofil, rechteckig, Pfostenquerschnitt 15 mm, Pfostenquerschnitt Breite 60 mm, Pfostenhöhe einschließlich Bodenplatte 1120 mm. Handlauf wird gesondert vergütet. Geländerpfosten mit angeschweißter Bodenplatte, 200 x 100 x 20 mm als L-Winkel, mit 2 Bohrungen, Durchmesser 12 mm. Alle Schweißnähte an den Stößen, nach DIN EN 22 553 als Doppelkehlnaht, Schweißnähte sind abzuschleifen.
Geländerkonstruktion liefern und auf vorbereitetes Fundament  höhen- und fluchtgerecht einbauen. Abrechnung nach Stückzahl Geländer.
Menge: 1,000 St

**08.03.20 Bohrungen und Befestigungsset für Geländer**
Bohrungen und Befestigungsset für Geländer
liefern und herstellen
Anzahl 2 St Bohrungen je Bodenplatte. Bohrung in Fundament herstellen,
Bohrtiefe in Fundament bis 100 mm,
Bohrlochduchmesser: 12 mm
mit jeweils 2 St Verankerungsystem:

"Fischer Superbond-System"
Injektionsmörtel: FIS SB 390 S
Befestigungselement: Ankerstange FIS A M 12 x 120A4, nicht rostender Stahl, Festigkeitsklasse A4-70
Verankerungstiefe: 80 mm
Bemessungsdaten: Ankerbemessung in Beton nach Europäischer Technischer Bewertung ETA - 12/0258, Option 1, Erstellungsdatum 23.03.2015
sowie Unterlegscheiben zur Befestigung auf Betonfundament.
 Schraubverbindungen, jeweils versenkt und bündig mit Pfosten/Rahmen, mit herkömmlichen Werkzeug nicht zu öffnen, mittel M12 Senkkopfschrauben, Rundkopf, Sternschlitzung, M12 Rundmutter, selbst sichernd
inkl. aller erforderlichen Rohrungen und Verbindungsteilen,
Bohrlochverfahren: Hammerbohrung
Bohrlochreinigung: mit Handausbläser ausblasen
Abrechnung nach Stückzahl eingebauter Ankerstangen.
Menge: 4,000 St

**08.03.30 Handlauf Haupttreppe Stahl-Rundrohr, Durchm. 33,7x4mm**
Handlauf, für Treppenanlage, im Außenbereich,
Handlauf als Stahl-Rundrohr, rund, Handlaufdurchmesser 33,7x4 mm, S 235, warmgefertigt, matt, Farbe nach Angabe Bauleitung/Auftraggeber, an Rundstäbe, Durchmesser 12 mm, 90° gebogen (Handlaufstützen), matt lackiert, Farbe nach Angabe Hochbauarchitekt, insgesamt 4 St Stützen zwischen Handlauf und Geländer, seitlich an Geländer beiseitig durch Verschweißen dauerhaft befestigen. Geländerverlauf beidseitig um Geländerkonstruktion und an den Enden miteinander verbunden. Alle Schweißnähte an den Stößen, nach DIN EN 22 553 als Doppelkehlnaht, Schweißnähte sind abzuschleifen. Handlauf in der Horizontalebene einseitig 2475 mm Länge, in der Abwicklung einseitig 2.350 mm Länge, an der Stirnseite jeweils 230 mm Außenkante Handlauf; Treppenoberseite nach 700 mm Handlaufverlauf gemäß Treppenlauf abgeknickt, an der Treppenunterseite 300 mm abgeknickt. Abrechnung nach laufendem Meter befestigten Handlauf. Die Rundungen (Geländerführung) an der Stirnseite sind im Einheitspreis einzukalkulieren.
Menge: 5,160 m

*Hinweis: Geländer und Handlauf Rampenanlage*

**08.03.40 Geländer Rampenanlage, aus Stahl feuerverzinkt und pulverbeschichtet**
Geländer für Fixierung des Handlaufes im Bereich der Rampe herstellen, liefern und einbauen. Bohrungen und Montageteile werden über die nachfolgende Position vergütet. Konstruktion besteht aus einem Werkstoff, Geländerkonstruktion aus Stahl, Stahlgüte S 235, feuerverzinkt und pulverbeschichtet DB 703, anthrazit, Ausbildung als  Flachstahlkonstruktion,

Höhe Geländerpfosten:
Höhe Geländerpfosten '780' mm über OK-Mauerscheibe mit
durchlaufenden Flachstahl über Maueroberkante, Pfostenabstand Achsmaß 1500 mm, Pfosten aus Vollprofil, rechteckig, Pfostenquerschnitt 15 mm, Pfostenquerschnitt Breite 60 mm, Pfostenhöhe bis UK-Pfosten Anschluss an seitlich angeschweißter Montageplatte 920 mm, Plattenmaße 160 x 120 mm, Dicke 12 mm für Fixierung des Geländerabschnittes an die Mauerscheiben, Lichtes Abstandsmaß Pfosten/Mauerscheibe 50 mm (50 mm Flachstahl + angeschweißte Platte 12 mm). Alle Schweißnähte an den Stößen, nach DIN EN 22 553 als Doppelkehlnaht, Schweißnähte sind abzuschleifen.
Geländerkonstruktion liefern und auf Betonwand höhen- und fluchtgerecht einbauen. Abrechnung nach laufendem Meter Geländer.
Einzukalkulieren ist ein Aufmaß vor Ort für die Fertigung der Werkzeichnung.
Menge: 17,000 m

**08.03.50 Bohrungen und Befestigungsset für Geländer**
Bohrungen und Befestigungsset für Geländer
liefern und herstellen
Anzahl 4 St Bohrungen je an den Pfosten angeschweißte Montageplatte. Bohrung in Stahlbetonwand herstellen,
Bohrtiefe in Mauerscheibe bis 80 mm,
Bohrlochduchmesser: 12 mm
mit jeweils 4 St Verankerungsystem:

F FAZ II plus 12/20 H R
Injektionsmörtel: FIS SB 390 S
Befestigungselement: Ankerstange FIS A M 12 x 100 A4, nicht rostender Stahl, Festigkeitsklasse A4-70
Verankerungstiefe: 80 mm
Bemessungsdaten: Ankerbemessung in Beton nach Europäischer Technischer Bewertung ETA - 12/0258, Option 1, Erstellungsdatum 23.03.2015
sowie Unterlegscheiben zur Befestigung auf Betonwand.
Schraubverbindungen, jeweils versenkt und bündig mit Pfosten/Rahmen, mit herkömmlichen Werkzeug nicht zu öffnen, mittel M12 Senkkopfschrauben, Rundkopf, Sternschlitzung, M12 Rundmutter, selbst sichernd
inkl. aller erforderlichen Rohrungen und Verbindungsteilen,
Bohrlochverfahren: Hammerbohrung
Bohrlochreinigung: mit Handausbläser ausblasen
Abrechnung nach Stückzahl eingebauter Ankerstangen.
Fixierung der Geländerkonstruktion mit jeweils 4 St Schwerlastdübel mit abschließender Hutmutter (Edelstahl) mit F FAZ II Plus 12/20 H R gemäß Statikervorgabe.
Menge: 56,000 St

**08.03.60 Handlauf an Rampengeländer, Stahl-Rundrohr, Handlaufdurchmesser 33,7x4 mm**
Handlauf, für Rampenanlage, im Außenbereich,
Handlauf als Stahl-Rundrohr, rund, Handlaufdurchmesser 33,7x4 mm, S 235, warmgefertigt, matt, Farbe nach Angabe Hochbauarchitekt, an Rundstäbe, Durchmesser 12 mm, 90° gebogen (Handlaufstützen), matt lackiert, Farbe nach Angabe Auftraggeber, insgesamt 7 St Stützen x 2 Seiten = 14 St zwischen Handlauf und Geländer, seitlich an Geländer beiseitig durch Verschweißen dauerhaft befestigen. Alle Schweißnähte an den Stößen, nach DIN EN 22 553 als Doppelkehlnaht, Schweißnähte sind abzuschleifen. Handlauf in der Horizontalebene 9300 mm Länge; Abrechnung nach laufendem Meter befestigten Handlauf.
Menge: 19,000 m

*Hinweis: Hinweistext: Geländer*
Der Geländerabschnitt wird im Bereich der Andienungszufahrt für Pflege- und Lieferantenzufahrt oberhalb der Mauerwangen eingebaut.

**08.03.70 Ortbeton Köcherfundament Stahlbeton C20/25 0,5-1m3**
STLB-Bau 2025-04 013
Ortbeton Köcherfundament, obere Betonfläche geneigt, Neigung bis 3 Grad, aus Stahlbeton, Normalbeton C 20/25 DIN EN 206, DIN 1045-2, natürliche Gesteinskörnung, Einzelvolumen über 0,5 bis 1 m3.
Menge: 3,000 m3

**08.03.80 Kernbohrung Beton Durchm. 50-100mm T 20-25cm nicht schadstoffbelastet Geräteeinsatz mgl. Stoffe**
STLB-Bau 2025-04 084
Kernbohrung, senkrecht zur Untergrundfläche, Untergrundfläche waagerecht, Bohrkernsicherung nicht erforderlich, aus unbewehrtem Beton, Normalbeton, Bohrdurchmesser über 50 bis 100 mm, Bohrtiefe über 20 bis 25 cm, nicht schadstoffbelastet,
Abfall ist nicht gefährlich, ohne Festlegung eines Zuordnungskriteriums LAGA/DepVO/EBV/RuVA, Wichte des Abbruchstoffes DIN EN 1991-1-1 24 kN/m3,
Geräteeinsatz ist möglich, max. Gesamtgewicht bis 5 t, Ausführung staubarm TRGS 559, Ausführung innerhalb des Bauwerks,
aufgenommene Stoffe sammeln, ohne Zerkleinerung, auf LKW des AN laden, transportieren, entsorgen, zur Verwertungsanlage, Transportweg bis 10 km, Abfallschlüssel nach AVV (Abfallverzeichnis-Verordnung) 170101 Beton,
Vergütung der Entsorgung übernimmt AN.
Menge: 5,000 St

**08.03.90 Geländer mit Füllung, Füllungsrahmen mit Stahlstäben, feuerverzinkt und pulverbeschichtet**
Geländer, mit Füllung, für Rampe, im Außenbereich, Konstruktion besteht aus einem Werkstoff, Geländerkonstruktion aus Stahl, Stahlgüte S 235, feuerverzinkt und pulverbeschichtet, Farbe DB 703 Anthrazit, Ausbildung
Flachstahlkonstruktion, Höhe Geländer '980' mm über Belag,
über Mauerscheibeneinfassung = 900 mm,  max. Pfostenabstand Achsmaß 1.500 mm, Pfosten aus Flachstahl, 60 x 15 mm, rechteckig, Pfostenhöhe einschließlich Hülsentiefe ca. 1580 mm. Geländerpfosten in Kernbohrungsloch einbauen, mit 2 Bohrungen, Durchmesser 12 mm und Querstab für Einbau und dauerhafte Fixierung in dem mit Beton zu verfüllenden Bohrloch. Einzukalkulieren ist das bündige Auffüllen der Fuge und der Fehlstellen im Bodenhülsenbereich, und das Beipflastern an den Pfosten mit dem Pflasterbelag (5 St Pfosten) einschließlich Anpassarbeiten und das Fixieren mit Mörtel sowie das Einschlemmen der Fugen.

Geländerfüllung mit Rahmen aus Stahl, Stahlgüte S 235, feuerverzinkt und pulverbeschichtet, Farbe DB 703 Anthrazit, 60 x 10 mm, umlaufend mit Rahmenfüllung mit Flachstahl 60 x 10 mm, rechteckig aus Stahl, Stahlgüte S 235, feuerverzinkt und pulverbeschichtet, Farbe RAL 7016 Anthrazit.  Alle Schweißnähte an den Stößen, nach DIN EN 22 553
als Doppelkehlnaht, Schweißnähte sind abzuschleifen. Flachstahlkanten gerundet.
Abrechnung nach laufenden Meter Geländer.
Menge: 7,500 m

**08.03.100 Zulage Eckausbildung 90 °,**
Zulage Eckausbildung 90 °, einschließlich gekürzte Geländerabschnitte (2 St), Länge pro Stück 788 mm, sonst wie vor.
Menge: 2,000 St

### Titel 09 Spielgeräte

#### Untertitel 09.01 Spielgeräte

*Hinweis: Hinweistext: Produktvorgaben*
Spielkombination/ Spielgeräte müssen nach der neuesten Fassung der DIN EN 1176/1177: 2017 TÜV-geprüft sein. Entsprechende Prüfberichte sind für Artikel aus dem Standardsortiment bereits dem Angebot beizulegen.

Die Dimensionierung der Spielbereiche einschließlich der notwendigen Fallschutzflächen wurde auf Grundlage der im Folgenden genannten Spielgeräte in der Planung berücksichtigt. Bei der Wahl alternativer Spielgeräte im Zuge des Angebots ist darauf zu achten, dass der benötigte Platzbedarf der Alternativgeräte hinsichtlich der Sicherheitsbereiche im Entwurf vorhanden bzw. umsetzbar ist:

- Hängematte
 Hängematte für alle Altersstufen
- Tankstelle + Werkstatt Spielstation
- Sandspielkombination-Klein
- Balancierspiel Wasserlilienblätter
- Kleines Spielhaus mit Spinnennetz, ADA
- Nestschaukel
- Doppelschaukel
 2 Sitzschaukel
- Netz Kletterkobination
- Drehscheibe

- Wasserpumpe
 Wasserpumpe Edelstahl
 Spielplatzpumpe mit Drehrad, autom Spülung, zum  Einbetonieren.
Wassermatschanlage
- Matschtisch rund
- Wasserrinne Slalom
- Matschtisch, Raute flanschbar

Die Gleichwertigkeit der angebotenen Produkte zum ausgeschriebenen Fabrikat ist in Bezug auf Größe, Material, Querschnitte und Spielfunktion nachzuweisen.

Technische Vorbemerkungen:

Alle Holzbauteile (nicht naturgewachsene Formen) sind zimmermännisch abgebunden, gehobelt, geschliffen und gerundet. Diese Technik erlaubt einen leichten Zugang zu Bauteilen und erleichtert den Austausch.
Metallstandpfosten oder Rundrohre sind entsprechend statischer Berechnung anzubieten und sind nach der Bearbeitung im Tauchverfahren (Stückverzinkung) feuerverzinkt oder komplett aus Edelstahl. Standpfosten werden verdreh- sicher einbetoniert. Der Abschluss an den oberen Kopfenden von Rundrohren besteht aus gewölbten Metalldeckeln, die witterungsbeständig und dauerhaft verschweißt und verschliffen werden.

Alle Stahlteile sind nach der Bearbeitung nach DIN EN ISO 1461 feuerverzinkt. Die Zinkschichtdicke beträgt nach DIN 50976 zwischen 50 und 150 Mikrometer. Oberflächen sind geputzt und frei von Zinkspitzen und sonstigen Unebenheiten.

Lackierte Stahlteile sind nach dem Verzinken mit einem Polyesterpulver im Einbrennverfahren pulverbeschichtet anzubieten

Alle Verschraubungen sind mit rostfreien Edelstahlschrauben auszuführen. Es kommen ausschließlich inerte, duroplastische und porenfreie Hochdruckplatten (HPL) mit Phenolharzkern und melaminharzbeschichteter farbiger Deckschicht nach ISO 4586 und EN 438 mit äußerst wirksamem Witterungsschutz für Anwendungen im Außenbereich zum Einsatz.
Sämtliche Anbauteile aus Metall wie Haltebügel, Griffe, Klettersprossen Ketten sowie alle Verbindungselemente mit Hautkontakt sind aus V2A Edelstahl zu fertigen. Für alle Verschraubungen sind ausschließlich rostfreie Edelstahlschrauben zu verwenden.
Alle Seile sind aus abriebfestem Herkulesmaterial mit mindestens 16mm Durchmesser mit Außenimprägnierung anzubieten.Sie bestehen aus sechs gedrehten 2,5mm starken Stahllitzen mit hochwertigem Polyestergarn. Flechtwerktaue (Manilataue) sind im Durchmesser 90mm anzubieten
Seile in Netzkonstruktionen müssen einzeln auswechselbar sein.
Diverse Seilverbinder zur Verbindung von mehreren Seilenden.
Sämtliche Einbauhinweise und Technische Prüfberichte vom TÜV-Product-Service sind der Bauleitung und dem Auftraggeber zu übergeben.

Die erforderlichen Erdarbeiten und Fundamentarbeiten inklusive Material werden gesondert vergütet.

**09.01.10 Hängematte Stahl, feuerverzinkt**
Hängemattengröße 467 cm x 87 cm x 149 cm

Standpfosten: Stahl, feuerverzinkt, matt pulverbeschichtet
  ° Ø 139,7 mm

besteht aus:
- 2 Standpfosten
- 2 Betonstäbe
- 1 Hängematte mit Gelenken vormontiert
- Montagezubehör (2 Ankerstäbe mit 4 Federstecker)

Standkonstruktion, Aufhängehöhe 129 cm, lichte Breite 425 cm
> Aufhängelager, Stahl, feuerverzinkt, mit Pulverbeschichtung, Schäkeldrehwirbel, Edelstahl
  ° Lagerungen: PA, wartungsfrei
> Hängematte, Gliedermatte mit Stahlseileinlage
  ° Abhängungstaue: Herkulesmaterial Ø 16 mm, Ketten zur Längenregulierung: Stahl, feuerverzinkt, mit Schlauchüberzug, TPE

Farbe der Pulverbeschichtung nach Wahl, gemäß  Farbmustertabelle .
Derzeitiger Fundamentplan ist vorzusehen:
2 x Betonfundament: 80 x 120 x 60 = 1,14 m³
Aushubtiefe 1,10 m

Empfohlene Bodenart vorgesehen ist Rasenfläche
maximale Fallhöhe 71 cm

Angebotenes Produkt mit genauer Typenbezeichnung
Planungsfabrikat: Maier Spielplatzgeräte GmbH
- Hängematte 6060 EM-I-6060-G1-KK3, o.glw.
Hersteller. Fabrikat, Typ

'.........'
(vom Bieter einzutragen)
Menge: 2,000 St

**09.01.20 Tankstelle + Werkstatt Spielstation**
Tankstelle + Werkstatt Spielstation
Freistehendes Spielgerät für 8 Kinder
Maße: Länge 147 cm, Breite 120 cm
Höhe 121 cm .
Sicherheitsbereich L-447cm B 420 cm
Verankerung OFM, im Sandspielbereich ist eine Verankerung nach Produktvorgabe auszuführen.
Ausführung Die Pfosten sind aus druckgeformtem hochwertigem Nylon (PA6) hergestellt. PA6 hat eine gute Verschleiß- und Schlagfestigkeit.
Das Mikrofon besteht aus PC (Polycarbonat) und ist auf einer flexiblen Welle aus POM-Material (Polyoxymethylen) montiert.
Zahnräder, Töpfe, Trichter, Mikrofon, Band mit Kugel,
Steuerrad, Zahnrad, Durchbrüche.
Wände aus 19 mm EcoCore™. EcoCore™ ist ein äußerst langlebiges, ressourcenschonendes Material,
Die Corocord Membranen bestehen aus rutschfestem, gummiertem Material in Förderband-Qualität, das eine exzellente UV-Beständigkeit.
Die Fundamente sind mit 20 cm Schottermaterial zu unterfüllen und mit OK Betonfundament ca. 20 cm unter GOK einzubauen. Erdarbeiten, Schotter und Betonfundamente werden gesondert vergütet. Aushubtiefe, gemessen ab Fertighöhe 80 cm.

Farbgebung der Einzelelemente vorgegeben.
Mit allen notwendigen Kleinteilen liefern und fachgerecht montieren.

Angebotenes Produkt mit genauer Typenbezeichnung
Planungsfabrikat: Kompan,
Tankstelle + Werkstatt MSV602, o.glw.
Hersteller. Fabrikat, Typ

'.........'
(vom Bieter einzutragen)
Menge: 1,000 St

**09.01.30 Sandspielkombination-Klein Bibers Bach**
Sandspielkombination-Klein Bibers Bach
bestehend aus 1 Stück Spielhaus mit Satteldach, Podesthöhe ca. 58 cm, 1 Stück Spielpodest mit Satteldach (Podesthöhe < 60cm), 1 Stück dreieckes Spielpodest ohne Dach (Podesthöhe <60cm), 1 Stück Seitenwand mit zusätzlicher motorischer Spielfunktion, 1 Stück Seitenwand mit bespielbarem Fenster, 1 Stück Tresen, 1 Stück Kunststoffrutsche, Farbe RAL7046/grau, 1 Stück Treppe aus Robinienholz, 2 Stück Treppe mit Aufstiegspodest aus Robinienholz und Seil-Handgriffe als Auf- und Abstiegshilfe, 1 Stück gebogene Brücke mit Geländer,
Alle Holzteile aus geschältem, splintfreien Robinienholz, Holzoberflächen braun und farbig lasiert, Farbe Lasur: S 3050-Y20R/ braun, Lasuren sind wasserbasierende, umweltfreundliche und UV-beständige Farben nach DIN EN 71-3, Holzverbindungselemente aus feuerverzinkter Stahl oder Edelstahl, Kunststoffrutsche mit Deckschicht aus thermoplastischem Elastomer mit Soft-Grip und Anti-Rutsch-Effekt doppelwandig rotationsgeformt aus durchgefärbtem Polyethylen (LDPE) 100 % recycelbar (PA, PP, PC, PE, TPE etc.), Seil-Handgriffe durch Kettenglieder schwenkbar, aus Ø ca. 16 mm PES-Seil mit Talurit-Seilklemmen, Kletter-, Aktivitäten- und Dekorwände aus HDPE aus EcoCore™ - Stärke ca. 19mm; Farbschicht ca. 2mm, Kern: ca. 15mm, resistent gegen Pilzbefall und Fäule,
Spielgerät zertifiziert nach EN1176,
Maximale freie Fallhöhe ca. 100 cm.
Das Gerät ist nach Herstellerangaben zu montieren und einzubauen auf 17 St Betonfundament aus Beton C 25/30.

Abmessungen (LxBxH):
- 16 St 40 x 40 x 40 cm
-  1 St 70 x 50 x 40 cm

Erdarbeiten und Betonfundamente werden gesondert vergütet. Aushubtiefe, gemessen ab Fertighöhe 80 cm.

Mit allen notwendigen Kleinteilen liefern und fachgerecht montieren.

Angebotenes Produkt mit genauer Typenbezeichnung
Planungsfabrikat: Kompan Nr.02013, o.glw.
Hersteller. Fabrikat, Typ

'.........'
(vom Bieter einzutragen)
Menge: 1,000 St

**09.01.40 Balancierspiel Wasserlilien Blätter 5er Gruppe**
Balancierspiel Wasserlilien, Blätter 5er Gruppe
Holzart Robinie Holzoberfläche: unbehandelt
geschältes, splintfreies Robinienholz
äußerst hart und langlebig, hoher Anteil an natürlichen Ölen
Spezifikation Balancier Auftrittfläche
Fläche aus HDPE, ca. 450 x 450 x 19 mm

Verankerungsart: Tiefenverankerung - HolzVerankerung Einbautiefe ca. (in cm): 60 Anzahl Verankerung ca.: 5
Betongüte C25/ 30, sofern erforderlich
Montage nach Anleitung des Herstellers - Betonieren im Zuge der Montage
Fallraum ca. (Länge x Breite in cm): 517 x 407Maximale freie Fallhöhe ca. (in cm): 32Gerätemaße ca. (Länge x Breite x Höhe in cm): 217 x 107 x 32Empfohlenes Alter: 2+
Maximale Anzahl der gleichzeitigen Benutzer: 2

Die Fundamente sind mit 20 cm Schottermaterial zu unterfüllen und mit OK Betonfundament ca. 20 cm unter GOK einzubauen. Erdarbeiten, Schotter und Betonfundamente werden gesondert vergütet. Aushubtiefe, gemessen ab Fertighöhe 80 cm.

Mit allen notwendigen Kleinteilen liefern und fachgerecht montieren.

Angebotenes Produkt mit genauer Typenbezeichnung
Planungsfabrikat: Kompan,
Balancierspiel Wasserlilien Nr.0820, o.glw.
Hersteller. Fabrikat, Typ

'.........'
(vom Bieter einzutragen)
Menge: 1,000 St

**09.01.50 Kleines Spielhaus L 175 cm B 145 cm H 150 cm**
Kleines Spielhaus mit Anbauelementen,
Zertifizierung nach DIN EN 1176 durch TÜV Product Service,
PEFC-Zertifizierung nach CFCS 2002:2013/PEFC D 1003:2013, Lieferumfang 1 St Hauskörper (mit 2 St Sitzbänke und 1 St Tisch bereits eingebaut),
2 Dachhälften doppellagig, mit 4 St Stahlfüßen.
Gerät aus nicht imprägnierter Gebirgslerche, Schnitthölzer herzgetrennt, Schwarten aus Gebirgslerche 4-5 cm Dicke, von Hand weißgeschält, Dachfläche aus 4-5 cm dicken halbgefalzten Schwarten aus Gebirgslärche. Alle Teile für die Bodenverankerung aus Edelstahl.
Spielhausabmessungen Länge 175 cm, Höhe 150 cm, Breite 145 cm, Gewicht ca. 250 kg.
Das Spielhaus ist nach Herstellerangaben zu montieren und einzubauen auf 4 St Betonfundamente aus Beton C 25/30, 30 x 30 x 40 cm. Die Fundamente sind mit 20 cm Schottermaterial zu unterfüllen und mit OK Betonfundament ca. 20 cm unter GOK einzubauen. Erdarbeiten, Schotter und Betonfundamente werden gesondert vergütet. Aushubtiefe, gemessen ab Fertighöhe 80 cm.
Mit allen notwendigen Kleinteilen liefern und fachgerecht montieren.

Angebotenes Produkt mit genauer Typenbezeichnung
Planungsfabrikat: Richter Spielgeräte
Kleines Spielhaus, L4.10100, o.glw.
Hersteller. Fabrikat, Typ

'.........'
(vom Bieter einzutragen)

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Menge: 1,000 St

**09.01.60 Doppelschaukel**
Doppelschaukel mit 2 klassischen Schaukelsitzen,
Höhe ca. 2,5 m, mit 4 St senkrechten Robinienholzpfosten und einem Stahl Schaukelüberlieger, geschältes, splintfreies Robinienholz, Holzoberfläche: farbig lasiert, Farbe Lasur: S 3050-Y20R/ braun, Lasuren sind wasserbasierende, umweltfreundliche und UV-beständige Farben nach DIN EN 71-3, Verbindungselemente und Schaukelkette feuerverzinkter Stahl oder Edelstahl für hohe Korrosionsbeständigkeit, Schaukelaufhängung Edelstahlhalterungen beweglich über 2 Achsen Kunststofflager aus Silikon, zwei Schaukelsitze aus PP-Kern mit gummielastischer EDPM-Ummantelung,
Spielgerät zertifiziert nach EN1176,
Maximale freie Fallhöhe ca. 150 cm.
Das Gerät ist nach Herstellerangaben zu montieren und einzubauen auf 4 St Betonfundament aus Beton C 25/30, Abmessungen 75 x 45 x 50 cm. Erdarbeiten und Betonfundamente werden gesondert vergütet. Aushubtiefe, gemessen ab Fertighöhe 90 cm.

Mit allen notwendigen Kleinteilen liefern und fachgerecht montieren.

Angebotenes Produkt mit genauer Typenbezeichnung
Planungsfabrikat: Kompan NRO917, o.glw.
Hersteller. Fabrikat, Typ

'.........'
(vom Bieter einzutragen)
Menge: 1,000 St

**09.01.70 Nestschaukel Stahlkonstruktion**
Nestschaukel Standkonstruktion, lichte Höhe 230 cm
mit Korb Ø 110 cm
Standpfosten: Stahl, feuerverzinkt, matt pulverbeschichtet .
Querrohr: Stahl, feuerverzinkt, matt pulverbeschichtet
° Rundrohr Ø 127 mm, sichtbare Rohrenden mit Stahldeckeln, dauerhaft verschweißt und verschliffen

° Lagerungen: PA, wartungsfrei, Fangkette: Stahl, feuerverzinkt
> Vogelnestschaukelkorb Ø 110 cm, 2-Punkt-Aufhängung, Abhängungstaue, Herkulesmaterial, Sitzfläche, engmaschige Gliedermatte mit Stahlseileinlage

  ° Tau: Herkulesmaterial Ø 16 mm, Kettenstück: Stahl, feuerverzinkt
  ° Seilring: extra stark gepolstert

Farbe jedoch abweichend zum Standardspielgerät & Darstellung:
 > Farbe der Pulverbeschichtung nach Wahl, gemäß  Farbmustertabelle
 > Farbe der Abhängungstaue und des Korbrings nach Wahl, mögliche Farben: Hanffarben, Rot, Blau, Grün, Schwarz
Fundamentangaben:
Fundamente 4 st
Maximale Aushubtiefe 79 cm
Betonbedarf 0,68 m³

Mit allen notwendigen Kleinteilen liefern und fachgerecht montieren.

Angebotenes Produkt mit genauer Typenbezeichnung
Planungsfabrikat: Maier Spielplatzgeräte GmbH
Vogelnestschaukel 5185
EM-I-5185-G1-S6-S6 o.glw.
Hersteller. Fabrikat, Typ

'.........'
(vom Bieter einzutragen)
Menge: 1,000 St

**09.01.80 Drehscheibe**
Drehscheibe
Laufbelag aus nicht imprägnierter Gebirgslärche,
Schnitthölzer herzgetrennt, Nut- und Federbohlen aus 4cm Massivholz. Mehrschichtplatte aus Gebirgslärche als Dreischichtplatte (3cm)
Bodenverankerung aus feuerverzinktem Stahl bzw. Edelstahl.
Wälzlager: Hochwertiger Wälzlager aus Chromstahlbzw. Edlelstahl für rotierende Elemente, wartungsarm, leicht tauschbar, abgedichtet.
Außenring aus V2A, glasperlengestrahlt.
Schale aus glasfaserverstärktem Polyester, in Faserspritzverfahren in offener Formverarbeitet, hochgradig farbecht.
Unterseite vollkommen glatt, daher kein zusätzlicher Schutz notwendig.
Stabile, verschweißte Unterkonstruktion mit überschwerem Lager.
Fundamentrahmen aus Stahl.
Fundament: 100 x 100 x 70cm
Aushubtiefe 100 cm
Erdarbeiten, Schotter und Betonfundamente werden gesondert vergütet. Aushubtiefe, gemessen ab Fertighöhe 80 cm.
Abmessung:
- Höhe 0,9 m
- Durchmesser 3,2 m
- Gewicht 670 kg
Mit allen notwendigen Kleinteilen liefern und fachgerecht montieren.
Zertifizierung nach DIN EN 1176 durch TÜV Product Service,
PEFC-Zertifizierung nach CFCS 2002:2013/PEFC D 1003:2013, Lieferumfang 1 St
Angebotenes Produkt mit genauer Typenbezeichnung
Planungsfabrikat: Richter Spielgeräte Nr. 7.25000, o.glw.
Hersteller. Fabrikat, Typ

'.........'
(vom Bieter einzutragen)
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Menge: 1,000 St

**09.01.90 2-Turm-Spielanlage mit Spinnennetz, ADA**
2-Turm-Spielanlage mit Spinnennetz, ADA
Komponenten des Spielgerätes
Anzahl Spielturm mit Satteldach: 1
Anzahl dreieckiger Spielturm mit organisch geformtem Schrägdach: 1
Podesthöhe ca. (in cm): 148

Anzahl Kunststoffrutsche: 1
Farbe Kunststoffrutsche: RAL7046/telegrau
Treppe mit ADA Stufen und Aufstiegspodest aus Robinienholz
Treppengeländer aus Robinienholz
Anzahl schräger Netzaufstieg: 1
Anzahl senkrechtes Spinnennetz: 1
Anzahl Feuerwehrrutschstange: 1
Seil-Handgriffe als Auf- und Abstiegshilfe
Verbindungsmodule: U-Netzbrücke

Holzart Robinie
Holzoberfläche: unbehandelt & teilweise farbig lasiert
Farbe Lasur nach Bauherrenvorgabe.
nach EN1176
behindertengerecht gemäß ADA-Richtlinie
Fallraum ca. (Länge x Breite in cm): 1166 x 1024
Maximale freie Fallhöhe ca. (in cm): 219
Gerätemaße ca. (Länge x Breite x Höhe in cm): 816 x 678 x 417
Empfohlenes Alter: 4+
Maximale Anzahl der gleichzeitigen Benutzer: 19
Spezifikation Feuerwehr-Rutschstange aus Edelstahl
Ø ca. 38 x 2 mm aus Edelstahl V2A
Spezifikation U-Netzbrücke
Robinienpfosten als Handläufe
U-Netz abgehangen von Handläufen
Spezifikation Treppe mit ADA Stufen
Stufen aus grau gefärbtem spritzgussgeformtem PP mit rutschfester Oberflächenstruktur
zu ca. 75% bestehend aus Post-Consumer-Material, hohe Verschleißfestigkeit
Einfassung der Stufen aus HDPE - Stärke ca. 19 mm
Spezifikation Sandrad
aus Polyurethan (PUR), UV-stabilisiert
Spezifikation Seil-Handgriff
durch Kettenglieder schwenkbare Hand-Seilgriffe aus Ø ca. 16 mm PES-Seil mit Talurit-Seilklemmen.

Erdarbeiten, Schotter und Betonfundamente werden gesondert vergütet. Aushubtiefe, gemessen ab Fertighöhe 80 cm.
Mit allen notwendigen Kleinteilen liefern und fachgerecht montieren.

Angebotenes Produkt mit genauer Typenbezeichnung
Planungsfabrikat: Kompan
2-Turm-Spielanlage mit Spinnennetz, ADA Nr. 0200901
o.glw.
Hersteller. Fabrikat, Typ

'.........'
(vom Bieter einzutragen)
Menge: 1,000 St

**09.01.100 Ortbeton Einzelfundamente Spielgeräte unbewehrt C20/25 0,5-1m3**
Ortbeton Einzelfundament, obere Betonfläche geneigt, Neigung bis 3 Grad, aus unbewehrtem Beton, Normalbeton C 20/25 DIN EN 206, DIN 1045-2, natürliche Gesteinskörnung, Es sind Fundamente für 9 Spielgeräte zu erstellen, dies umfasst 50 Einzelfundamente. Einzelvolumen ca. 0,06 bis 1,14 m3.
Menge: 7,000 m3

**09.01.110 STS Spielgeräte EV2 80MPa 0/32 D 10-20cm**
Schottertragschicht ZTV SoB-StB, Einbau unter Betonfundamenten der Spielgeräte, Verformungsmodul auf der Oberfläche mind. EV2 80 MPa, aus Baustoffgemisch für Schottertragschicht, natürliche Gesteinskörnung TL Gestein, Körnung 0/32, Schichtdicke über 15 bis 20 cm, Feinanteil Kategorie UF 3, im eingebauten Zustand max. 3 % Feinanteile, wasserdurchlässig, kf größer gleich 5 x 10 hoch minus 5 m/s, abgerechnet wird nach Auftragprofilen.
Es ist Schotter in insgesamt 34 Einzelfundamenten in einer Stärke von 10-20 cm einzubauen.
Menge: 2,000 m3

*Hinweis: Wassermatschanlage und Pumpe*
Wassermatschanlage

Technische Vorbemerkungen:
Die Matschanlage ist als Wasserkaskade mit der Höhe der Einzelelemente abgestimmt.
Anbetracht der U3 Kindergruppen ist aus Sicherheitsgründen ein Wasseranstau durch die Konstruktion nicht möglich.
Alle Elemente sind ohne Stauklappe und Stauschieber
auszuführen.

Wassermatschtische weisen mindestens folgende Merkmale auf:
- Sämtliche Pumpenteile aus Metall wie der Pumpenkörper, Wasserauslass, Revisionsdeckel, Pumpenflansch und Verbindungselemente müssen aus V2A Edelstahl gefertigt sein.
- Alle Verschraubungen sind mit rostfreien Edelstahlschrauben auszuführen
- Matschtische aus 2,0 mm Edelstahl mit Umrandung aus HPL 15 mm
- Standfüße Edelstahlrundrohr Ø 48,3 mm oder Ø101,6 mm, zum Einbetonieren
- Gründung G1: zum Einbetonieren- Betonvolumen und Schotter werden in gesondertern Position vergütet siehe
  Produktzeichnungs-
Alle Einzelelemente werden zu einer Einheit zusammengefügt.
Technische Informationen:

Untergrund wird aus Fallschutzsand 0/2 / 2mm in >40 cm hergestellt

Farbschema:
HPL-Platten Edelweiß
HPL-Platten Froschgrün
HPL-Platten Walblau

Das Fabrikat ist in Bezug auf Größe, Querschnitte und Spielfunktion nachzuweisen.

Trinkwasseranschluß ist Hochbauseits aus dem Haus an
den zu errichtenden Übergabeschacht angeschlossen und ab diesem Entleerungsschacht wird durch eine zu errichtende
Frischwasserleitung an die Pumpe montiert.

Um die notwendige Entleerung des kompletten Wasserführenden Systems in der Frostperiode zu gewährleisten, muss das Leerrohr für den Wasserschlauch (und bzw. oder die Steuerleitung) von den Entnahmestellen bis zum Übergabeschacht in einem Gefälle von mindestens 1 % ( fachgerecht verlegt werden. Die Schachttiefe hängt von der größten Entfernung einer Wasserausgabestelle zum Übergabeschacht und dem erstellten Gefälle ab. Bitte hierzu den aktuellen Fundamentplan beachten!

Verlegung von Wasserschlauch und bzw. oder Steuerleitung, im Lieferumfang enthalten

An diesem Schacht wird vor der Frostperiode nach Vorgaben die aktuellen Montage- und Wartungsanleitung entwässert.

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
**09.01.120 Techn. Prüfbericht vom TÜV-Produkt-Service**
Techn. Prüfbericht vom TÜV-Produkt-Service
notwendig für alle Sonderbauten
Menge: 1,000 St

**09.01.130 Spielplatzpumpe mit Drehrad-mit automatischer Spülung**
Wasserpumpe Edelstahl mit automatischer Spülung mit Netzbetrieb mit Stromanschluss.
Spielplatzpumpe mit Drehrad zur Wasserförderung, Höhe Pumpe über GOK ca. 114 cm, Höhe Wasserauslass ca. 84 cm, Höhe Drehachse Handrad ca. 65 cm, aus Edelstahl, alle Elektrobauteile geprüft nach EN 60335-1 und EN 62233, Säulenfuß Edelstahlrundrohr Durchmesser 168,9 mm, Wasserauslass mit Sieb aus Edelstahlrundrohr Durchmesser 33,7 mm, Spezialdynamo mit integriertem Gleichrichter, automatischer Ventilverschluss durch wartungsfreie Magnetventiltechnik, Handrad mit feststehendem Handknauf aus Edelstahl mit gleichmäßig leichtgängiger Bedienung, innenliegende Schmiervorrichtung für Lagerwelle, öl- und fettfreie Bauteile (trinkwassergeeignet), Montageflansch aus Edelstahl, Montageflanschabdeckung aus Edelstahl mit Durchmesser 250 mm, Wasserschlauch 3/4", Länge ca. 4 m, vom Pumpenfuß zum Ablasshahn, zur Förderung von Trinkwasser als Kaltwasserschlauch 20 Bar BD (KTW-Zulassung des Hygiene-Instituts Gelsenkirchen, DVGW-W270 Freigabe für Kaltwasser), Leerrohr PE DN 75, Länge 4 m für Wasserschlauch, Absperrventil mit Rückflussverhinderer und Ablassvorrichtung, einstellbarer Druckminderer mit Manometer.
Die örtlichen Bestimmungen für die Verwendung von Wasserpumpen auf Spielplätzen, sowie die allgemeine Trinkwasserverordnung sind zu beachten.
Einbau und Montage gem. Herstellerangaben auf 1 St Betonfundament aus Beton C 25/30, 50 x 50 x 70 cm. Erdarbeiten und Betonfundamente werden gesondert vergütet. Aushubtiefe, gemessen ab Fertighöhe 70 cm.
Mit allen notwendigen Kleinteilen liefern und fachgerecht funktionsfähig montieren.

Angebotenes Produkt mit genauer Typenbezeichnung
Planungsfabrikat: Maier Spielplatzgeräte GmbH
Wasserpumpe Edelstahl mit automatischer Spülung
EM-E-1916-G3-V8, o.glw.
Hersteller. Fabrikat, Typ

'.........'
(vom Bieter einzutragen)
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Menge: 1,000 St

*Hinweis: Wassermatschanlage*
Wassermatschanlage
alle nachfolgende Ausschreibungselemente in der Reihe
außer der Pumpe sind nach Herstellerangaben zu liefern und zu montieren.

**09.01.140 Matschtisch rund**
Matschtisch, rund, Beckenrandhöhe 71 cm
jedoch abweichend zum Standard: ohne Stopfen
Standpfosten, Edelstahl
° Pfosten: Edelstahlrundrohr Ø 101,6 mm, Auflager: 4-Kantrohr 30 x 30 mm > rund-Matschbecken "flanschbar", Edelstahl, 2-seitig geöffnet, Flanschverbinder, PA, Beckenumrandung, HPL 15 mm, runde Eck-Abschlüsse, PA
° Becken: Edelstahlblech 2 mm  EPDM-Gummi,
° Lagerung: Edelstahl, PA
Einbau und Montage gem. Herstellerangaben auf 1 St Betonfundament aus Beton C 25/30, 60 x 60 x 35 cm. Erdarbeiten und Betonfundamente werden gesondert vergütet. Aushubtiefe, gemessen ab Fertighöhe 85 cm.

Angebotenes Produkt mit genauer Typenbezeichnung
Planungsfabrikat: Maier Spielplatzgeräte GmbH
Wasserspeicher 19502, EM-E9-19502-G1-V8-H
o.glw.
Hersteller. Fabrikat, Typ

'.........'
(vom Bieter einzutragen)
Menge: 1,000 St

**09.01.150 Wasserrinne Slalom 200cm**
Wasserrinne slalomförmig,  200cm
1-seitig geöffnet, 11 Steckplatten "Slalom", HPL 15 mm, Beckenrandhöhe 83 cm
jedoch abweichend zum Standard: ohne Stauschieber

Wasserbecken aus V2A-Blech, Stärke 2 mm,
mit Rand aus HPL
Einbau und Montage gem. Herstellerangaben auf 2 St Betonfundament aus Beton C 25/30, 40 x 40 x 35 cm. Erdarbeiten und Betonfundamente werden gesondert vergütet. Aushubtiefe, gemessen ab Fertighöhe 85cm.

Angebotenes Produkt mit genauer Typenbezeichnung
Planungsfabrikat: Maier Spielplatzgeräte GmbH
Wasserrinne Slalom 19208, 200 cm
EM-E9-19208-G1-V8-H
o.glw.
Hersteller. Fabrikat, Typ

'.........'
(vom Bieter einzutragen)
Menge: 1,000 St

**09.01.160 Matschtisch Raute flanschbar**
Matschtisch Raute, flanschbar, 1-seitig geöffnet,
Beckenrandhöhe 42 cm
jedoch abweichend zum Standard: ohne Stauklappe & Stauschieber.
Standpfosten, Edelstahl
° Pfosten: Edelstahlrundrohr Ø 101,6 mm, Auflager: 4-Kantrohr 30 x 30 mm > 4-Eck-Matschbecken "flanschbar", Edelstahl, 2-seitig geöffnet, Flanschverbinder, PA, Beckenumrandung, HPL 15 mm, runde Eck-Abschlüsse, PA
° Becken: Edelstahlblech 2 mm  EPDM-Gummi,
° Lagerung: Edelstahl, PA
Einbau und Montage gem. Herstellerangaben auf 1 St Betonfundament aus Beton C 25/30, 60 x 60 x 35 cm. Erdarbeiten und Betonfundamente werden gesondert vergütet. Aushubtiefe, gemessen ab Fertighöhe 85 cm.

Angebotenes Produkt mit genauer Typenbezeichnung
Planungsfabrikat: Maier Spielplatzgeräte GmbH
Matschtisch Raute 19408, flanschbar
EM-E9-19408-G1-V8-H
o.glw.
Hersteller. Fabrikat, Typ

'.........'
(vom Bieter einzutragen)
Menge: 1,000 St

**09.01.170 Ortbeton Einzelfundamente Wasserspielanlage unbewehrt C25/30 1 m3**
Ortbeton Einzelfundament, obere Betonfläche geneigt, Neigung bis 3 Grad, aus unbewehrtem Beton, Normalbeton C 20/25 DIN EN 206, DIN 1045-2, natürliche Gesteinskörnung, Es sind Fundamente für 4 Wasserspielgeräte zu erstellen, dies umfasst 6 Einzelfundamente. Einzelvolumen ca. 0,056 bis 0,18 m3.

1. Fundament Spielplatzpumpe C 25/30
 1 x 0,50 x 0,50 x 0,70 m = 0,18 m³

1. Fundament Matschtisch, rund C 25/30,
 1 x 60 x 60 x 35 cm  = 0,130m³

3. Fundamente Wasserrinne, L 2 m x 3 St C 25/30
 0,40 x 0,40 x 0,35 m =  0,056 m³ x 2 St =0,112 m³

4.  Fundamente Matschtische x 2 Stück C 25/30
 0,60 x 0,60 x 0,35m = 0,125 m³ x 2 Stück =0,25 m³
Menge: 0,800 m3

**09.01.180 STS Spielgeräte EV2 80MPa 0/32 D 10-20cm**
Schottertragschicht ZTV SoB-StB, Einbau unter Betonfundamenten der Spielgeräte, Verformungsmodul auf der Oberfläche mind. EV2 80 MPa, aus Baustoffgemisch für Schottertragschicht, natürliche Gesteinskörnung TL Gestein, Körnung 0/32, Schichtdicke über 15 bis 20 cm, Feinanteil Kategorie UF 3, im eingebauten Zustand max. 3 % Feinanteile, wasserdurchlässig, kf größer gleich 5 x 10 hoch minus 5 m/s, abgerechnet wird nach Auftragprofilen.
Es ist Schotter in insgesamt 10 Einzelfundamenten in einer Stärke von 10-20 cm einzubauen.
Menge: 2,000 m3

### Titel 10 Baukonstruktionen

#### Untertitel 10.01 Einfriedungen

*Hinweis: Stabgittermattenzaun Einfriedung*
Der Stahlmattenzaun ist in zwei Höhen herzustellen. Das KITA-Gelände wird mit einem 1,60 m hohen Zaun eingefriedet; im Bereich des Müllplatzes wird in Kombintation mit der dort vorgesehenen Mauerscheibe oberhalb dieser ein 1,20 m hoher Stahlmattenzaun errichtet, um eine gleichmäßige Einfriedungshöhe zu erreichen.

**10.01.10 Zaunbaustatik**
Zaunbaustatik einschließlich Angaben zur Fundamentdimensionierung liefern für Stabgitterzaun und Toranlagen der Folgepositionen für die Einfriedung des KITA-Außengeländes. Der Zaun ist in 2 Höhen herzustellen. Der Bereich oberhalb der Mauerscheiben im Bereich Müllplatzeinhausung wird mit einer Zaunhöhe von 1,20 m errichtet; bedingt durch den Geländeversatz von ca. 40 cm wird ab OK-Belag Müllplatz eine Höhe von 1,60 m erreicht (Gesamtlänge ca. 14 m). Alle weiteren Zaunabschnitte werden mit einem 1,60 m hohen Zaun hergestellt (Gesamtlänge ca.205 m).
Die Herstellung der Zeichnungen und die Bemessung der Fundamente sowie die ggf. erforderlichen Bewehrungspläne sind zu liefern und im Einheitspreis einzukalkulieren.

Dem LV zugrundegelegte Fundamentgrößen:
0,5x0,5x0,8 m für Zaunpfosten für Zaunhöhe 1,60 m
0,4x0,4X0,8 m für Zaunpfosten für Zaunhöhe 1,20 m
1,2x1,0x0,8 m für Torpfosten für Torhöhe 1,60 m
0,8x0,8x0,8 m für Türpfosten für Türhöhe 1,60 m
Menge: 1,000 Psch

**10.01.20 Gründungssohle verdichten,**
Gründungssohle der Fundamente verdichten,
DPr 103%, Verformungsmodul EV 2 mind. 100 MN/m2.
Bodenkl. 3-5 DIN 18300
Menge: 30,000 m²

**10.01.30 KTS DPr1 0/32 D 12cm von Hand**
STLB-Bau 2025-04 080
Kiestragschicht, Verdichtungsgrad mind. DPr 1, aus Baustoffgemisch für Kiestragschicht, rezyklierte Gesteinskörnung (RC-Baustoff) TL Gestein, Körnung 0/32, Schichtdicke 12 cm, Arbeiten von Hand.
Menge: 30,000 m2

**10.01.40 Sauberkeitsschicht**
Sauberkeitsschicht für Fundament herstellen
in einer Dicke von 10 cm, Länge 0,4 m, 0,5 m und 1,2 m, Breite 0,4 m, 0,5 m und 1,0 m aus Beton C 20/25 herstellen. Die Sauberkeitschicht ist für ca. 100 St Einzelfundamente einzubauen. Abrechnung nach Qubikmeter Beton.
Menge: 3,000 m³

**10.01.50 Ortbeton Köcherfundament Stahlbeton C20/25**
STLB-Bau 2025-04 013
Ortbeton Köcherfundament, obere Betonfläche waagerecht, aus Stahlbeton, Normalbeton C 20/25 DIN EN 206, DIN 1045-2, natürliche Gesteinskörnung.
Menge: 21,000 m3

*Hinweis: Hinweistext Betonstabstahlkörbe inklusive Köcher*
Betonstabstahl
nach statischen. Erfordernissen als Einzelstäbe BSt 500 S. Betonstabstahl liefern und alle benötigten Längen schneiden, biegen und verlegen für Herstellung von Fundamentkörben,
Einzelfundament Zaunpfosten, 0,50 x 0,50 x 0,70 m=85 St
Einzelfundament Zaunpfosten 0,40 x 0,40 x 0,70 m=15 St
Einzelfundament Tor 1,2 x 1,0 x 0,70 m = 4 St
Einzelfundament Tür 0,8 x 0,8 x 0,70 m = 4 St
Das Liefern und Einpassen der Köcher in die Fundamentkonstruktion ist in die Position mit einzukalkulieren.

Einschl. Bindedraht, Verschnitt und sonstigen
Kleinteilen für 2 zweiflügelige Toranlagen, 2 einflügeliges Tor und für Zaunpfosten.

**10.01.60 Betonstahl liefern und biegen Sonderform Betonstabstahl B500A Durchm. 6-16mm Einzelfundament**
Betonstahl liefern und biegen, Sonderform, Betonstabstahl B500A DIN 488-1, DIN 488-2, Fundamentkorb nach statischen Angaben für Einzelfundament aus Ortbeton herstellen, einschließlich liefern und einbauen des Köchers (100 St) in die Korbkonstruktion .
Menge: 2,000 t

**10.01.70 Köcher LSW verfüllen Beton**
Köcher nach Einbau der Zaun- und Torpfosten verfüllen, mit unbewehrtem Beton, C 25/30, Expositionsklasse XC1 (Bewehrungskorrosion durch Karbonatisierung, trocken/ständig nass), Feuchtigkeitsklasse WO (Betonkorrosion, trockene Umgebung), ohne Zusatzmittel, Verfüllung bis Oberkante Köcher.
Menge: 100,000 St

**10.01.80 Zaunpfosten 1800 mm**
Zaunpfosten 1800 mm
bestehend aus Rechteckrohr mit Abmessungen laut
Herstellervorgabe mit auf der Stirnseite des Pfostens
im Systemraster aufgeschweißten Haken D = 6 mm mit
Bildung einer schrägen Ebene zum Verklemmen der
überlappenden Gitter über ein Klemmrohr, mit
aufschraubbarer Alukappe, die das Klemmrohr absichert
mit V2A-Sechskantschraube M 10 x 40 und V2A-U-Scheibe,
zum verklemmen der gesamten Gitter-Pfosten-Verbindung, und V2A-Sicherheitsschraube M 10 x 40, mit rundem
Schraubenkopf, der nur mit einem Spezialschlüssel
betätigt werden kann, einschl. V2A-U-Scheibe .
zusätzliche Kunststoff-Abdeckkappe für obige
Schraube und Zierkugel aus Alu mit V2A-Schraubbolzen
einschließlich Korrosionsschutz,
LKS IV: Nach der Bearbeitung im Vollbad feuerverzinkt
gemäß DIN EN ISO 1461.
Pfostentyp
Pfostenlänge: 1800 mm
Pfostenmaße: 60 x 40 mm
Farbe (SF I): RAL 7016 Anthrazit
zum Einbetonieren in Aussparungen Tiefe bis 600 mm in Fundament, Abstand Fundamentoberkante/Ok-Fertighöhe 20 cm.
Pfosten im Einzelfundament höhen-,lot- und fluchtgerecht im Achsabstand von 2500 mm in vorhandene Aussparungen versetzen und einschließlich zu liefernden Vergußmaterial vergießen.
Menge: 8,000 St

**10.01.90 End-/Eckpfosten Höhe 1800 mm**
End-/Eckpfosten Höhe 1800 mm
sonst wie Vorposition
Menge: 4,000 St

**10.01.100 Zaunmatte/Gitter 1200mm**
Gitter
aus kreuzweise stark punktgeschweißten Stahldrähten.
Die waagerechten Drähte D = 8 mm (LEGI R-M: D = 7 mm)
sind alle 200 mm als Verstärkungsdoppeldrähte
beidseitig der senkrechten Drähte D = 6 mm
D = 5 mm) angeordnet. Die Gitterenden überlappen
hinter dem Pfosten mit einer Auflage von mindestens 30
mm, so dass die Haken durch die Gitter greifen und
ein Herausrutschen der Gitter am Pfosten unmöglich ist.
Die überlappenden Enden der Gitter haben eine
Maschenweite von 70 x 200 mm, so dass an beiden Enden
Toleranzen im Pfostenachsabstand bis zu 20 mm
ausgeglichen werden können.
Gitternutzlänge: 2500 mm
Gitterhöhe: 1200 mm für Zaunhöhe ca. 1230 mm
Gitterabschlüsse oben und unten glatt
Farbe (SF I): RAL 7016 Anthrazit
LKS IV: Nach der Bearbeitung im Vollbad feuerverzinkt
gemäß DIN EN ISO 1461
Abrechnung nach laufendem Meter Zaun.
Menge: 16,000 m

**10.01.110 Zaunpfosten 2400 mm**
Zaunpfosten  2400 mm
bestehend aus Rechteckrohr mit Abmessungen laut
Herstellervorgabe mit auf der Stirnseite des Pfostens
im Systemraster aufgeschweißten Haken D = 6 mm mit
Bildung einer schrägen Ebene zum Verklemmen der
überlappenden Gitter über ein Klemmrohr, mit
aufschraubbarer Alukappe, die das Klemmrohr absichert
mit V2A-Sechskantschraube M 10 x 40 und V2A-U-Scheibe,
zum verklemmen der gesamten Gitter-Pfosten-Verbindung, und V2A-Sicherheitsschraube M 10 x 40, mit rundem
Schraubenkopf, der nur mit einem Spezialschlüssel
betätigt werden kann, einschl. V2A-U-Scheibe .
zusätzliche Kunststoff-Abdeckkappe für obige
Schraube und Zierkugel aus Alu mit V2A-Schraubbolzen
einschließlich Korrosionsschutz,
LKS IV: Nach der Bearbeitung im Vollbad feuerverzinkt
gemäß DIN EN ISO 1461.
Pfostentyp
Pfostenlänge: 2400 mm
Pfostenmaße: 60 x 40 mm
Farbe (SF I): RAL 7016 Anthrazit
zum Einbetonieren in Aussparungen Tiefe bis 600 mm in Fundament, Abstand Fundamentoberkante/Ok-Fertighöhe 20 cm.
Pfosten im Einzelfundament höhen-,lot- und fluchtgerecht im Achsabstand von 2500 mm in vorhandene Aussparungen versetzen und einschließlich zu liefernden Vergußmaterial vergießen.
Menge: 80,000 St

**10.01.120 End-/Eckpfosten Höhe 2400 mm**
End-/Eckpfosten Höhe 2400 mm
sonst wie Vorposition
Menge: 12,000 St

**10.01.130 Zaunmatte/Gitter 1600mm**
Gitter
aus kreuzweise stark punktgeschweißten Stahldrähten.
Die waagerechten Drähte D = 8 mm
sind alle 200 mm als Verstärkungsdoppeldrähte
beidseitig der senkrechten Drähte D = 6 mm
angeordnet. Die Gitterenden überlappen
hinter dem Pfosten mit einer Auflage von mindestens 30
mm, so dass die Haken durch die Gitter greifen und
ein Herausrutschen der Gitter am Pfosten unmöglich ist.
Die überlappenden Enden der Gitter haben eine
Maschenweite von 70 x 200 mm, so dass an beiden Enden
Toleranzen im Pfostenachsabstand bis zu 20 mm
ausgeglichen werden können.
Gitternutzlänge: 2500 mm
Gitterhöhe: 1600 mm für Zaunhöhe ca. 1630 mm
Gitterabschlüsse oben und unten glatt
Farbe (SF I): RAL 7016 Anthrazit
LKS IV: Nach der Bearbeitung im Vollbad feuerverzinkt
gemäß DIN EN ISO 1461
Abrechnung nach laufendem Meter Zaun.
Menge: 180,000 m

**10.01.140 Zaunpfosten 2600 mm**
Zaunpfosten 2600 mm
bestehend aus Rechteckrohr mit Abmessungen laut
Herstellervorgabe mit auf der Stirnseite des Pfostens
im Systemraster aufgeschweißten Haken D = 6 mm mit
Bildung einer schrägen Ebene zum Verklemmen der
überlappenden Gitter über ein Klemmrohr, mit
aufschraubbarer Alukappe, die das Klemmrohr absichert
mit V2A-Sechskantschraube M 10 x 40 und V2A-U-Scheibe,
zum verklemmen der gesamten Gitter-Pfosten-Verbindung, und V2A-Sicherheitsschraube M 10 x 40, mit rundem
Schraubenkopf, der nur mit einem Spezialschlüssel
betätigt werden kann, einschl. V2A-U-Scheibe .
zusätzliche Kunststoff-Abdeckkappe für obige
Schraube und Zierkugel aus Alu mit V2A-Schraubbolzen
einschließlich Korrosionsschutz,
LKS IV: Nach der Bearbeitung im Vollbad feuerverzinkt
gemäß DIN EN ISO 1461.
Pfostentyp
Pfostenlänge: 2600 mm
Pfostenmaße: 60 x 40 mm
Farbe (SF I): RAL 7016 Anthrazit
zum Einbetonieren in Aussparungen Tiefe bis 600 mm in Fundament, Abstand Fundamentoberkante/Ok-Fertighöhe 20 cm.
Pfosten im Einzelfundament höhen-,lot- und fluchtgerecht im Achsabstand von 2500 mm in vorhandene Aussparungen versetzen und einschließlich zu liefernden Vergußmaterial vergießen.
Menge: 5,000 St

**10.01.150 Zaunmatte/Gitter 1800mm**
Gitter
aus kreuzweise stark punktgeschweißten Stahldrähten.
Die waagerechten Drähte D = 8 mm (LEGI R-M: D = 7 mm)
sind alle 200 mm als Verstärkungsdoppeldrähte
beidseitig der senkrechten Drähte D = 6 mm
D = 5 mm) angeordnet. Die Gitterenden überlappen
hinter dem Pfosten mit einer Auflage von mindestens 30
mm, so dass die Haken durch die Gitter greifen und
ein Herausrutschen der Gitter am Pfosten unmöglich ist.
Die überlappenden Enden der Gitter haben eine
Maschenweite von 70 x 200 mm, so dass an beiden Enden
Toleranzen im Pfostenachsabstand bis zu 20 mm
ausgeglichen werden können.
Gitternutzlänge: 2500 mm
Gitterhöhe: 1800 mm für Zaunhöhe ca. 1830 mm
Gitterabschlüsse oben und unten glatt
Farbe (SF I): RAL 7016 Anthrazit
LKS IV: Nach der Bearbeitung im Vollbad feuerverzinkt
gemäß DIN EN ISO 1461
Abrechnung nach laufendem Meter Zaun.
Menge: 10,000 m

**10.01.160 Ecken mit Eckverbindern nach Herstellervorschrift**
Ecken mit Eckverbindern nach Herstellervorschrift
für Zaunanlage herstellen,
Ecken und Endfelder sind an der Baustelle einzupassen.
Dabei sind die Schnittstellen zu entgraten und
eventuelle Beschädigungen der Oberfläche mit
Zinkstaubfarbe und mit Kunststofflack zu isolieren.
(siehe Herstellervorschrift)
Klemmverschraubung (4 Klemmschrauben anbringen)
Abrechnung nach hergestellten Eckausbildungen.
Menge: 4,000 St

**10.01.170 Höhenversatz Zaun**
Höhenversatz im Zaun in der Zaunflucht
mit Stahlgittermatten Höhensprung bis 160 cm durch Einschweißen von 200 mm - Abstufungen im Gitter
Menge: 6,000 St

**10.01.180 Schrägschnitte unten am Gitter**
Schrägschnitte unten am Gitter mit
Anschweißen eines Enddrahtes in Abhängigkeit vom Höhenverlauf.
Menge: 16,000 m

**10.01.190 Drehflügeltor, B: 3,0m, H: 1,6m, 2-flgl**
Drehflügeltor, passend zum Stahlgitterzaun, kompl., 2-flgl., herstellen, liefern und funktionsfähig montieren. Lichte Durchfahrtsbreite bei 90° Toröffnung 3000 mm. Bestehend aus zwei Flügeln, ein Zugangsltor, 1500 mm, feststellbar in Torrahmen breiter Flügel, und eine feststellbare Seite, 1500 mm, mit Rohrrahmenhöhe von 1600 mm, Öffnungsrichtung
vom öffentlichen Bereich aus gesehen zur öffentlichen Straße. Torflügel:
Rahmenkonstruktion aus 60 x 40 x 2 mm Rechteckrohr
durchbiegungssicher und verwindungssteif herstellen.
Torflügelfüllung: Gitterfüllung mit Verstärkungsdrähten, dem Zaun angepaßt herstellen.
Torpfosten: aus Quadratrohr 100 x 100 x 3 mm mit aufgeschweißter, nicht überstehender Kopfplatte, Fußplatte und Konsole zur Aufnahme der Toraufhängung zum einbetonieren. Die Außenseiten der Torpfosten mit je einem angeschweißten Flacheisen 40/6 mit oberer Abwinkelung zur Aufnahme der angrenzenden Zaungitter, mit dazu passenden Klemmleisten aus Flacheisen 35/10 mit Löchern und Schrauben M 12 in Abständen von 400 mm errichten. Gitterzaunanschluß ist beidseitig herzustellen. Torverschluß: Sicherheitsverschluß,
auch von der Feuerwehr zu öffnen. Funktionsfertig mit
Profilzylinder und Schlüssel (3 St.), Klinke am rechten Torflügel angeordnet herstellen. Profilzylindertyp ist mit der Bauleitung abzustimmen. Torfeststeller mit Bodenhülse liefern und montieren.
Stabfüllung aus Rohren 30/20 im Abstand von 120 mm.
Alle Stahlteile Feuerverzinkt DIN EN ISO 1461 und zus. pulverbeschichtet RAL Farbe 7016 Anthrazit.
Tor liefern und fachgerechte Montage des Tores nach Herstellervorschrift.
Alle Teile einschl. Zubehör sind einzukalkulieren.
Menge: 1,000 St

**10.01.200 Drehflügeltor, B: 2,5m, H: 1,6m, 2-flgl., (Torflügel symmetr.)**
Drehflügeltor, passend zum Stahlgitterzaun, kompl., 2-flgl., herstellen, liefern und funktionsfähig montieren. Lichte Durchfahrtsbreite bei 90° Toröffnung 2500 mm. Bestehend aus zwei Flügeln,symetrisch, feststellbar in Torrahmen Flügel, und eine feststellbare Seite, 1250 mm, mit Rohrrahmenhöhe von 1600 mm, Öffnungsrichtung
vom öffentlichen Bereich aus gesehen in die Anlage. Torflügel:
Rahmenkonstruktion aus 60 x 40 x 2 mm Rechteckrohr
durchbiegungssicher und verwindungssteif herstellen.
Torflügelfüllung: Gitterfüllung mit Verstärkungsdrähten, dem Zaun angepaßt herstellen.
Torpfosten: aus Quadratrohr 100 x 100 x 3 mm mit aufgeschweißter, nicht überstehender Kopfplatte, Fußplatte und Konsole zur Aufnahme der Toraufhängung zum einbetonieren. Die Außenseiten der Torpfosten mit je einem angeschweißten Flacheisen 40/6 mit oberer Abwinkelung zur Aufnahme der angrenzenden Zaungitter, mit dazu passenden Klemmleisten aus Flacheisen 35/10 mit Löchern und Schrauben M 12 in Abständen von 400 mm errichten. Gitterzaunanschluß ist beidseitig herzustellen. Torverschluß: Sicherheitsverschluß,
auch von der Feuerwehr zu öffnen. Funktionsfertig mit
Profilzylinder und Schlüssel (3 St.), Klinke am rechten Torflügel angeordnet herstellen. Profilzylindertyp ist mit der Bauleitung abzustimmen. Torfeststeller mit Bodenhülse liefern und montieren.
Stabfüllung aus Rohren 30/20 im Abstand von 120 mm.
Alle Stahlteile Feuerverzinkt DIN EN ISO 1461 und zus. pulverbeschichtet RAL Farbe 7016 Anthrazit.
Tor liefern und fachgerechte Montage des Tores nach Herstellervorschrift.
Alle Teile einschl. Zubehör sind einzukalkulieren.
Menge: 1,000 St

**10.01.210 Drehflügeltür- Müllplatz, B: 1,25 m, H: 1,80 m, 1-flgl.**
Drehflügeltür, passend zum Stahlgitterzaun, kompl., 1-flgl., herstellen, liefern und funktionsfähig montieren. Lichte Durchgangsbreite bei 90° Toröffnung 1250 mm. Bestehend aus ein Flügel, feststellbar in Torrahmen Flügel, mit Rohrrahmenhöhe von 1800 mm, Öffnungsrichtung
vom öffentlichen Bereich aus gesehen in Richtung Straße/Zufahrt Grundstück.
Türflügel:
Rahmenkonstruktion aus 60 x 40 x 2 mm Rechteckrohr
durchbiegungssicher und verwindungssteif herstellen.
Türflügelfüllung: Gitterfüllung mit Verstärkungsdrähten, dem Zaun angepaßt herstellen.
Türpfosten: aus Quadratrohr 100 x 100 x 3 mm mit aufgeschweißter, nicht überstehender Kopfplatte, Fußplatte und Konsole zur Aufnahme der Türaufhängung zum einbetonieren. Die Außenseiten der Türpfosten mit je einem angeschweißten Flacheisen 40/6 mit oberer Abwinkelung zur Aufnahme der angrenzenden Zaungitter, mit dazu passenden Klemmleisten aus Flacheisen 35/10 mit Löchern und Schrauben M 12 in Abständen von 400 mm errichten. Gitterzaunanschluß ist beidseitig herzustellen. Torverschluß: Sicherheitsverschluß,
auch von der Feuerwehr zu öffnen. Funktionsfertig mit
Profilzylinder und Schlüssel (3 St.), Profilzylindertyp ist mit der Bauleitung abzustimmen. Türfeststeller mit Bodenhülse liefern und montieren.
Stabfüllung aus Rohren 30/20 im Abstand von 120 mm.
Alle Stahlteile Feuerverzinkt DIN EN ISO 1461 und zus. pulverbeschichtet RAL Farbe 7016 Anthrazit.
Tor liefern und fachgerechte Montage des Tores nach Herstellervorschrift.
Alle Teile einschl. Zubehör sind einzukalkulieren.
Menge: 1,000 St

#### Untertitel 10.02 Hochwasserschutzmauer

*Hinweis: Hinweistext: Hochwasserschutzmauerbau*
Die Hochwasserschutzmauer wird in Betonfertigteilbauweise errichtet. Vorgesehen ist nach Grabenaushub der Einbau einer 20 cm dicken Sauberkeitsschicht aus Natursteinschotter, Körnung 0/32 für den Einbau der Fundamente. Die oberirdischen Mauerabschnitte sind als Fertigbetonteile mit Sichtbetonoberfläche zu produzieren, zu liefern und auf die hergestellen Fundamente zu versetzen.

**10.02.10 Mauerbaustatik**
Mauerbaustatik einschließlich Angaben zur Fundamentdimensionierung liefern für Hochwasserschutzmauer (Betonfertigteile und Fundament) der Folgepositionen für die Errichtung der Hochwasserschutzmauer für das KITA-Außengelände. Die Gesamtlänge der Mauer beträgt ca. 185 m und gliedert sich in mehrere Abschnitte.
Die Herstellung der Zeichnungen und die Bemessung der Fundamente sowie die ggf. erforderlichen Bewehrungspläne sind zu liefern und im Einheitspreis einzukalkulieren.

Dem LV zugrundegelegte Fundamentgrößen:
185x0,8x0,8 m.
Die Betonfertigteilelemente sind auf gleicher Länge, jedoch in verschiedenen Höhen herzustellen und zu versetzen.
Menge: 1,000 Psch

**10.02.20 Planum Abweichung +/-2cm EV2 100MPa**
STLB-Bau 2025-04 002
Planum herstellen, zulässige Abweichung von der Sollhöhe +/- 2 cm, Verformungsmodul mind. EV2 100 MPa.
Menge: 275,000 m2

**10.02.30 Gründungssohle verdichten Streifenfundament**
STLB-Bau 2025-04 002
Gründungssohle verdichten, für Streifenfundamente.
Menge: 275,000 m2

**10.02.40 STS 0/32 D 15-20cm**
STLB-Bau 2025-04 080
Schottertragschicht ZTV SoB-StB, aus Baustoffgemisch für Schottertragschicht, natürliche Gesteinskörnung TL Gestein, Körnung 0/32, Schichtdicke über 15 bis 20 cm, abgerechnet wird nach Auftragprofilen.
Menge: 55,000 m3

*Hinweis: Hinweistext: Fundamente Mauerbau*
Fundamente Mauerbau
höhengerecht herstellen aus Stahlbeton C 25/30 mit Armierung gemäß DIN 1045 liefern und einbauen.
Die erforderlichen Betonstabstahl- /Betonstahlmattenmengen und die Schalung werden gesondert vergütet. Der Einbau ist im Einheitspreis einzukalkulieren. Die Fundamentabschnitte sind gemäß der Grundstücksgrenze entsprechend dem Mauerverlauf  herzustellen. Sämtliche Materialien für das Liefern, die Herstellung und den Einbau der Mauern einkalkulieren.
Tiefe jeweils unter GOK-Fertighöhe Fundament - UK-Fundament 0,80 m.
Fundamentgröße Höhe in Abhängigkeit von der Mauerabschnittshöhe (Endhöhe NHN 105.20- Betonfertigteilmauer).  Mauerabschnitte bis ca. 10 cm u.GOK Fertighöhe Sichtfläche, Fundamentbreite in Abhängigkeit von der Betonfertigteilfussbreiten und nach statischen Erfordernissen = 80 cm.

Die Versätze werden nicht gesondert vergütet und sind im EP einzukalkulieren.
Schalung und Fundamentdimensionen erfolgen in der Umsetzung nach Angaben des Statikers.

**10.02.50 Ortbeton Fundament Stützwand Stahlbeton C25/30 B 75-100cm T 75-100cm**
STLB-Bau 2025-04 013
Ortbeton Fundament für Stützwand, obere Betonfläche waagerecht, aus Stahlbeton, Normalbeton C 25/30 DIN EN 206, DIN 1045-2, natürliche Gesteinskörnung, Querschnittsbreite über 75 bis 100 cm, Querschnittstiefe über 75 bis 100 cm.
Menge: 120,000 m3

**10.02.60 Schalung Streifenfundament H 0,5-1m**
STLB-Bau 2025-04 013
Schalung Streifenfundament, Bauteilhöhe über 0,5 bis 1 m.
Menge: 300,000 m2

**10.02.70 Betonstabstahl B500A Durchm. 6-10mm Wand**
STLB-Bau 2025-04 013
Bewehrung aus Betonstabstahl B500A DIN 488-1, DIN 488-2, Durchmesser über 6 bis 10 mm, Längen über 7 bis 15 m, für Wand aus Ortbeton.
Menge: 16,000 t

**10.02.80 Schutzlage Abdichtung Wand Noppenbahn D 8mm lose verlegen**
STLB-Bau 2025-04 018
Schutzlage für Abdichtung erdberührter Wände DIN 18533-1 und DIN 18533-2, aus Noppenbahn mit Gleit-, Schutz- und Lastverteilungsschicht, Schichtdicke 8 mm, lose verlegen.
Menge: 444,000 m2

**10.02.90 Füllboden liefern**
Füllboden liefern
und im Bereich der Mauerrückwand nach Einbau der Mauerabschnitte  in einer Dicke von ca. 50 cm gleichmäßig einbringen und Oberfläche planieren.
Menge: 90,000 m³

*Hinweis: Hinweistext: Mauerelemente Sichtbeton*
Hinweistext: Mauerelemente Sichtbeton
Die Mauerelemente sind gemäß den statischen Erfordernissen herzustellen. Die Mauerscheiben sind im Betonfertigteilwerk für die Erzielung der Sichtbetonflächen entsprechend den vorhandenen Sichtbetonflächen an den Mauern der benachbarten Sporthallezu fertigen, zu liefern und höhen- und fluchtgerecht zu versetzen. Die für die Herstellung erforderlichen Materialien (Stahlkörbe, Beton, Schalung, etc.) sowie die Lieferung und das Versetzen sind in dem Einheitspreis einzukalkulieren.
Muster der Oberfläche sind vor Fertigung vorzulegen und vom Bauherrn freigeben zu lassen.

**10.02.100 Mauerelemente Maße 200 / 80 / 25 / 60 cm**
Mauerelement,
Länge / Höhe / Dicke / Breite, Fußlänge
200 / 80 / 25 / 60 cm

Ansichtsflächen: Sichtbeton
Farbe: Hellgrau

Einzellängen: 200 cm, fünf Einzelelemente

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Muster der Oberfläche sind vor Fertigung vorzulegen und vom Bauherrn freigeben zu lassen.

Betonfertigteilelemente liefern und höhen- und fluchtgerecht versetzen.
Abrechnung:  nach Stückzahl Mauerelement

Betonqualität SB3 - SB4:

'.........'
(vom Bieter anzugeben)
Menge: 5,000 St

**10.02.110 Mauerelemente Maße 200 / 85 / 25 / 60 cm**
Mauerelement,
Länge / Höhe / Dicke / Breite, Fußlänge
200 / 85 / 25 / 60 cm

Ansichtsflächen: Sichtbeton
Farbe: Hellgrau

Einzellängen: 200 cm, drei Einzelelemente

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 3,000 St

**10.02.120 Mauerelemente Maße 200 / 90 / 25 / 60 cm**
Mauerelement,
Länge / Höhe / Dicke / Breite, Fußlänge
200 / 90 / 25 / 60 cm

Ansichtsflächen: Sichtbeton
Farbe: Hellgrau

Einzellängen: 200 cm, drei Einzelelemente

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 5,000 St

**10.02.130 Mauerelemente Maße 200 / 95 / 25 / 60 cm**
Mauerelement,
Länge / Höhe / Dicke / Breite, Fußlänge
200 / 95 / 25 / 60 cm

Ansichtsflächen: Sichtbeton
Farbe: Hellgrau

Einzellängen: 200 cm, sieben Einzelelemente

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 4,000 St

**10.02.140 Mauerelemente Maße 200 / 100 / 25 / 60 cm**
Mauerelement,
Länge / Höhe / Dicke / Breite, Fußlänge
200 / 100 / 25 / 60 cm

Ansichtsflächen: Sichtbeton
Farbe: Hellgrau

Einzellängen: 200 cm, achtzehn Einzelelemente

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 18,000 St

**10.02.150 Mauerelemente Maße 200 / 105 / 25 / 60 cm**
Mauerelement,
Länge / Höhe / Dicke / Breite, Fußlänge
200 / 105 / 25 / 60 cm

Ansichtsflächen: Sichtbeton
Farbe: Hellgrau

Einzellängen: 200 cm, vier Einzelelemente

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 4,000 St

**10.02.160 Mauerelemente Maße 200 / 110 / 25 / 60 cm**
Mauerelement,
Länge / Höhe / Dicke / Breite, Fußlänge
200 / 110 / 25 / 60 cm

Ansichtsflächen: Sichtbeton
Farbe: Hellgrau

Einzellängen: 200 cm, 2 Einzelelemente

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 2,000 St

**10.02.170 Mauerelemente Maße 200 / 115 / 25 / 60 cm**
Mauerelement,
Länge / Höhe / Dicke / Breite, Fußlänge
200 / 115 / 25 / 60 cm

Ansichtsflächen: Sichtbeton
Farbe: Hellgrau

Einzellängen: 200 cm, vierzehn Einzelelemente

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 14,000 St

**10.02.180 Mauerelemente Maße 200 / 120 / 25 / 60 cm**
Mauerelement,
Länge / Höhe / Dicke / Breite, Fußlänge
200 / 120 / 25 / 60 cm

Ansichtsflächen: Sichtbeton
Farbe: Hellgrau

Einzellängen: 200 cm, zwanzig Einzelelemente

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 18,000 St

*Hinweis: Mauerelemente Sonderteile*

**10.02.190 Mauerelement Sonderteil Maße 220 / 110 / 25 / 60 cm**
Mauerelement,
Länge / Höhe / Dicke / Breite, Fußlänge
220 / 110 / 25 / 60 cm

Ansichtsflächen: Sichtbeton
Farbe: Hellgrau

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 1,000 St

**10.02.200 Mauerelement Sonderteil Maße 220 / 105 / 25 / 60 cm**
Mauerelement,
Länge / Höhe / Dicke / Breite, Fußlänge
220 / 105 / 25 / 60 cm

Ansichtsflächen: Sichtbeton
Farbe: Hellgrau

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 1,000 St

**10.02.210 Mauerelement Sonderteil Maße 40 / 90 / 25 / 60 cm**
Mauerelement,
Länge / Höhe / Dicke / Breite, Fußlänge
40 / 90 / 25 / 60 cm

Ansichtsflächen: Sichtbeton
Farbe: Hellgrau

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 1,000 St

**10.02.220 Mauerelement Sonderteil Maße 229 / 110 / 25 / 60 cm**
Mauerelement,
Länge / Höhe / Dicke / Breite, Fußlänge
229 / 110 / 25 / 60 cm

Ansichtsflächen: Sichtbeton
Farbe: Hellgrau

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 2,000 St

**10.02.230 Mauerelement Sonderteil Maße 179 / 80 / 25 / 60 cm**
Mauerelement,
Länge / Höhe / Dicke / Breite, Fußlänge
179 / 80 / 25 / 60 cm

Ansichtsflächen: Sichtbeton
Farbe: Hellgrau

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 1,000 St

**10.02.240 Mauerelemente Sonderteil Maße 170 / 100 / 25 / 60 cm**
Mauerelement,
Länge / Höhe / Dicke / Breite, Fußlänge
170 / 100 / 25 / 60 cm

Ansichtsflächen: Sichtbeton
Farbe: Hellgrau

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 3,000 St

**10.02.250 Mauerelement Sonderteil Maße 161 / 100 / 25 / 60 cm**
Mauerelement,
Länge / Höhe / Dicke / Breite, Fußlänge
161 / 100 / 25 / 60 cm

Ansichtsflächen: Sichtbeton
Farbe: Hellgrau

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 1,000 St

*Hinweis: Mauerelement Eckteil*

**10.02.260 Mauerelement Eckteil Schenkel rechts Maße 197 / 60 / 110 / 25 / 60 cm**
Mauerelement,
Länge / Schenkellänge / Höhe / Dicke / Breite / Fußlänge
197 / 60 / 110 / 25 / 60 cm, Schenkel rechts

Ansichtsflächen: Sichtbeton
Farbe: Hellgrau

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 1,000 St

**10.02.270 Mauerelement Eckteil Schenkel links Maße 118 / 60 / 115 / 25 / 60 cm**
Mauerelement,
Länge / Schenkellänge / Höhe / Dicke / Breite / Fußlänge
118 / 60 / 115 / 25 / 60 cm, Schenkel links

Ansichtsflächen: Sichtbeton
Farbe: Hellgrau

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 1,000 St

**10.02.280 Mauerelement Eckteil Schenkel rechts Maße 118 / 60 / 115 / 25 / 60 cm**
Mauerelement,
Länge / Schenkellänge / Höhe / Dicke / Breite / Fußlänge
118 / 60 / 115 / 25 / 60 cm, Schenkel rechts

Ansichtsflächen: Sichtbeton
Farbe: Hellgrau

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 1,000 St

**10.02.290 Mauerelement Eckteil Schenkel links Maße 108 / 60 / 105 / 25 / 60 cm**
Mauerelement,
Länge / Schenkellänge / Höhe / Dicke / Breite / Fußlänge
108 / 60 / 105 / 25 / 60 cm, Schenkel links

Ansichtsflächen: Sichtbeton
Farbe: Hellgrau

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 1,000 St

**10.02.300 Mauerelement Eckteil Schenkel rechts Maße 108 / 60 / 105 / 25 / 60 cm**
Mauerelement,
Länge / Schenkellänge / Höhe / Dicke / Breite / Fußlänge
108 / 60 / 105 / 25 / 60 cm, Schenkel rechts

Ansichtsflächen: Sichtbeton
Farbe: Hellgrau

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 1,000 St

**10.02.310 Mauerelement Eckteil Schenkel links Maße 161 / 60 / 100 / 25 / 60 cm**
Mauerelement,
Länge / Schenkellänge / Höhe / Dicke / Breite / Fußlänge
161 / 60 / 105 / 25 / 60 cm, Schenkel links

Ansichtsflächen: Sichtbeton
Farbe: Hellgrau

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 1,000 St

**10.02.320 Mauerelement Eckteil Schenkel links Maße 197 / 60 / 90 / 25 / 60 cm**
Mauerelement,
Länge / Schenkellänge / Höhe / Dicke / Breite / Fußlänge
197 / 60 / 90 / 25 / 60 cm, Schenkel links

Ansichtsflächen: Sichtbeton
Farbe: Hellgrau

Maße sind Rastermaße
Mauerelente + Fuge = Rastermaß

Oberfläche Sichtbetonklasse SB3 o. SB4
gem. Merkblatt Sichtbeton DBV / VDZ
Betonflächen mit hohen gestalterischen Anforderungen

Aus selbstverdichtendem Beton, Kanten 3mm gefast, alle Seiten Schalungsglatt, alle Seiten Sichtbeton, stehend hergestellt. Versetzanker sind nach Montage mit Betonstopfen in gleicher Farbe wie die Wandscheibe zu montieren.

Durch Zugabe von Betonzusatzmittel und Zusatzstoffen soll die Herstellung eines selbstverdichtendem Beton gewährleistet sein, um so eine sehr porenarme und glatte, homogene Fläche zu erzielen.

Einschl. der Ausführungsplanung/Werkzeichnung, diese ist der Bauleitung und dem Auftraggeber vorzulegen und wird vor Ausführungsbeginn vom Auftraggeber freigeben.

Einschl. der konstruktiven Bewehrung.

Betonfertigteilelemente liefern und höhen- und fluchtgerecht versetzen.
Abrechnung:  nach Stückzahl Mauerelement

Betonqualität SB3 - SB4:

'.........'
(vom Bieter anzugeben)
Menge: 1,000 St

**10.02.330 Mauerelement mit Schriftzug "Kindertagesstätte" versehen**
Schriftzug "Kindertagesstätte", vertieft
ausgespart 20 mm, Schrifthöhe 150 mm,
für Mauerteil  - Eingang nördlicher Abschnitt Ostseite

Ein Foto der Matrize des Schriftzugs ist vor Ausführung vorzulegen und von der Bauleitung freigeben zu lassen.
Menge: 1,000 Stk

**10.02.340 Mauerelemente mit Schriftzug "Carl-Villinger-Straße" versehen**
Schriftzug "CARL-VILLINGER-STRASSE", vertieft
ausgespart 20 mm, Schrifthöhe 150 mm,
für Mauerteil - Eingang südlicher Abschnitt Ostseite

Ein Foto der Matrize des Schriftzugs ist vor Ausführung vorzulegen und von der Bauleitung freigeben zu lassen.
Menge: 1,000 Stk

**10.02.350 Aussparungen für Einbauleuchten**
Aussparungen für Bodeneinbauleuchten,
z.B. BEGA-Einbaugehäuse 10426 o.glw
gemäß Lichtwert und optischen Eigenschaften.

für Einbaugehäuse mit Leitungseinführung für Installationsrohr max. ø 30 mm

Abmessungen: Einbauöffnung 315 x 65 x 100 mm.
Einbaugehäuse in Betonfertigteilelemente einschließlich Leerrohrzuführung einbauen.
Menge: 6,000 Stk

*Hinweis: Hinweistext: Mauerverfugung*

**10.02.360 Fugeneinlage Trennlage Einlage por.Holzfaserpl. bituminiert D 18mm T 25cm**
STLB-Bau 2025-04 013
Fugeneinlage als Trennlage, aus bituminierten porösen Holzfaserplatten, Dicke 18 mm, Tiefe der Fugeneinlage 25 cm.
Menge: 16,000 m2

**10.02.370 Fugenband PVC/NBR FA90 Bewegungsfuge Fuge schneiden**
STLB-Bau 2025-04 013
Fugenband, aus PVC/NBR DIN 18541-1 und DIN 18541-2, Fugenabschlussband, FA 90, für Bewegungsfugen, Fuge schneiden, Fuge der Beanspruchung zugewandt, abgerechnet wird nach tatsächlichen Verbrauch auf Nachweis.
Menge: 124,000 m

**10.02.380 Fugenband Elastomer FM250 Arbeitsfuge**
STLB-Bau 2025-04 013
Fugenband, aus Elastomer DIN 7865, Dehnfugenband, innenliegend, FM 250, für Arbeitsfugen, Fuge der Beanspruchung zugewandt, abgerechnet wird nach tatsächlichen Verbrauch auf Nachweis.
Menge: 200,000 m

#### Untertitel 10.03 Rampen- und Treppenanlagen

*Hinweis: Hinweistext: Streifenfundament für Rampenanlage*
Es sind mehrere Streifenfundamentabschnitte herzustellen. Darunter zwei Fundamente mit einer Länge bis 6,00 m und zwei Fundamente mit einer Länge bis 1,60 m (Anfangs- und Endfundament Rampe). Die Sauberkeitsschicht und Schottertragschicht werden über gesonderte Position vergütet.

**10.03.10 Planum Abweichung +/-2cm EV2 45MPa**
STLB-Bau 2024-04 002
Planum herstellen, zulässige Abweichung von der Sollhöhe +/- 2 cm, Verformungsmodul mind. EV2 45 MPa.
Menge: 11,000 m2

**10.03.20 Untergrund verdichten Verkehrsfläche**
STLB-Bau 2024-04 002
Untergrund verdichten, für Verkehrsflächen, Verformungsmodul mind. EV2 45 MPa.
Menge: 11,000 m2

**10.03.30 STS EV2 80MPa 0/32 D 25-30cm**
STLB-Bau 2025-04 080
Schottertragschicht ZTV SoB-StB, Verformungsmodul auf der Oberfläche mind. EV2 80 MPa, aus Baustoffgemisch für Schottertragschicht, natürliche Gesteinskörnung TL Gestein, Körnung 0/32, Schichtdicke über 25 bis 30 cm, abgerechnet wird nach Auftragprofilen.
Menge: 4,000 m3

**10.03.40 Ortbeton Streifenfundament Stahlbeton C25/30 B 30-40cm T 50-75cm**
STLB-Bau 2025-04 013
Ortbeton Streifenfundament, obere Betonfläche geneigt, Neigung über 3 bis 10 Grad, aus Stahlbeton, Normalbeton C 25/30 DIN EN 206, DIN 1045-2, natürliche Gesteinskörnung, Querschnittsbreite über 30 bis 40 cm, Querschnittstiefe über 50 bis 75 cm.
Menge: 4,000 m3

*Hinweis: Hinweistext: Rampenlauf/-fahrplatte*
Bei der Herstellung der Rampenlauf/-fahrplatte ist zu beachten dass diese auf die Fundamente der Vorposition zwischen den errichteten Mauerabschnitt herzustellen ist.

**10.03.50 Ortbeton Einzelfundament Stahlbeton C25/30 1-2m3**
STLB-Bau 2025-04 013
Ortbeton Einzelfundament, obere Betonfläche geneigt, Neigung über 3 bis 10 Grad, aus Stahlbeton, Normalbeton C 25/30 DIN EN 206, DIN 1045-2, natürliche Gesteinskörnung, Einzelvolumen über 1 bis 2 m3.
Menge: 2,000 m3

**10.03.60 Betondecke ZTV Beton-StB C30/37 D 15cm Rampenlauf/-fahrplatte**
STLB-Bau 2025-04 080
Betondecke ZTV Beton-StB aus Ortbeton, Beton C 30/37 DIN EN 206, DIN 1045-2, natürliche Gesteinskörnung, Dicke der Decke 15 cm, Betonoberfläche mit Stahlbesen abziehen und nass nachbehandeln.
Menge: 11,000 m2

**10.03.70 Fugenband PVC/NBR FA90 Bewegungsfuge Bodenplatte**
STLB-Bau 2025-04 013
Fugenband, aus PVC/NBR DIN 18541-1 und DIN 18541-2, Fugenabschlussband, FA 90, für Bewegungsfugen, in Bodenplatte, Fugen normal abgeschalt, Fuge der Beanspruchung zugewandt.
Menge: 19,000 m

*Hinweis: Treppengeländerfundament*
Treppengeländerfundament
für Fixierung des Treppengeländers für 2 St Geländerpfosten

**10.03.80 Ortbeton Einzelfundament Stahlbeton C25/30 0,25-0,5m3**
STLB-Bau 2025-04 013
Ortbeton Einzelfundament, obere Betonfläche geneigt, aus Stahlbeton, Normalbeton C 25/30 DIN EN 206, DIN 1045-2, natürliche Gesteinskörnung, Einzelvolumen über 0,25 bis 0,5 m3.
Menge: 1,000 m3

*Hinweis: Hinweistext: Treppenplatten und Fundamente für Treppenplatten*
Die Treppenplatten und Fundamente für die Treppenplatten aus den folgenden zwei Positionen sind in Teilabschnitten zu errichten. Es werden zwei Treppen gebaut. Die notwendigen Schalungen sind in den Einheitspositionen einzukalkulieren.

**10.03.90 Planum Abweichung +/-2cm EV2 45MPa**
STLB-Bau 2024-04 002
Planum herstellen, zulässige Abweichung von der Sollhöhe +/- 2 cm, Verformungsmodul mind. EV2 45 MPa.
Menge: 7,000 m2

**10.03.100 Untergrund verdichten Verkehrsfläche**
STLB-Bau 2024-04 002
Untergrund verdichten, für Verkehrsflächen, Verformungsmodul mind. EV2 45 MPa.
Menge: 7,000 m2

*Hinweis: Hinweis: Treppenplatten und Fundamente für Treppenplatten*
Die Arbeiten für die Errichtung des Treppenfundamentes erfolgen nach Abstimmung/Angaben des Tragwerkplaners. Die Oberfläche des Treppenfundamentes ist gemäß Planung im entsprechenden Gefälle der Treppenstufen anzulegen.

**10.03.110 Ortbeton Sauberkeitsschicht Beton C8/10 D 10cm**
Sauberkeitsschicht für Treppenfundament herstellen
in einer Dicke von 10 cm, Länge entspricht der Treppenlänge 5 m, Breite in drei Streifen á 0,5 m, aus Beton C 8/10 herstellen. Die Sauberkeitschicht ist für eine 4-stufige Treppenanlage einzubauen. Abrechnung nach Qubikmeter Beton.
Menge: 1,000 m³

**10.03.120 Ortbeton Streifenfundament Stahlbeton C25/30 XF2 XM2 XA1 B 75-100cm T 100-125cm**
STLB-Bau 2024-04 013
Ortbeton Streifenfundament, obere Betonfläche geneigt, Neigung über 30 bis 40 Grad, aus Stahlbeton, Normalbeton C 25/30 DIN EN 206, DIN 1045-2, natürliche Gesteinskörnung, Expositionsklasse XF2 (Frostangriff, mäßige Wassersättigung mit Taumittel), Expositionsklasse XM2 (Betonkorrosion durch starke Verschleißbeanspruchung), Expositionsklasse XA1 (Betonkorrosion durch chemisch schwach angreifende Umgebung), Querschnittsbreite über 75 bis 100 cm, Querschnittstiefe über 100 bis 125 cm.
Menge: 5,000 m3

**10.03.130 Ortbeton Treppenlaufpl. Stahlbeton C25/30 XF2 XM2 XA1 Platten-D 15cm**
STLB-Bau 2025-04 013
Ortbeton Treppenlaufplatte, gerader Lauf, als Stahlbeton, Normalbeton C 25/30 DIN EN 206, DIN 1045-2, natürliche Gesteinskörnung, Expositionsklasse XF2 (Frostangriff, mäßige Wassersättigung mit Taumittel), Expositionsklasse XM2 (Betonkorrosion durch starke Verschleißbeanspruchung), Expositionsklasse XA1 (Betonkorrosion durch chemisch schwach angreifende Umgebung), Plattendicke 15 cm.
Menge: 1,500 m3

**10.03.140 Betonstabstahl B500A Durchm. 10-16mm Fundament**
STLB-Bau 2025-04 013
Bewehrung aus Betonstabstahl B500A DIN 488-1, DIN 488-2, Durchmesser über 10 bis 16 mm, Längen bis 7 m, für Fundament aus Ortbeton.
Menge: 2,500 t

**10.03.150 Anschlusseisen für Treppenstufen**
Anschlusseisen für Treppenstufen
Durchmesser 8 mm, Länge 40 cm, Einbau 4 St/m
Menge: 80,000 Stk

**10.03.160 Schalung Streifenfundament geknickt einhäuptig H 0,5-1m**
STLB-Bau 2024-04 013
Schalung Streifenfundament, im Grundriss geknickt, einhäuptig, Bauteilhöhe über 0,5 bis 1 m.
Menge: 17,000 m2

**10.03.170 Schalung Treppenlaufplatte Schalungspl. H 0 m bis 1 m**
STLB-Bau 2025-04 013
Schalung Treppenlaufplatte, aus Schalungsplatten,
Höhe Abstützung von '0' m,
Höhe Abstützung bis '1' m, Aufstellebene Abstützung abgetreppt.
Menge: 12,000 m2

**10.03.180 Mineralische drainfähige Haftbrücke**
Mineralische, zementäre Haftbrücke, hydraulisch erhärtend, kunststoffvergütet, nach DIN EN 1504-7, geprüft nach Rili des DAfStb M2 und M3, geprüft nach ZTV-ING für den PCC I-Bereich.
Zur Herstellung einer kraftschlüssigen Verbindung zwischen den Belagselementen und dem erdfeuchtem, hydraulisch abbindendem Bettungsmörtel ist ein kunststoffmodifizierten zementärer systemzugehöriger Haftvermittler einzusetzen.
Die Belagselemente sind vor der Verlegung von allen haftungsmindernden Schichten wie Staub, Schmutz etc. zu reinigen. Während der Verlegung sind die Unterseiten des Verlegegutes vollflächig mit einem Haftvermittler zu versehen und hammerfest sowie höhen- und fluchtgerecht frisch in frisch in den Bettungsmörtel zu verlegen. Bei plattigen Formaten ist ein umlaufend ca. 1 cm breiter Streifen am Plattenrand freizuhalten um einem Fugenverschluss durch den Haftvermittler vorzubeugen. Noch nicht abgebundenes Material vor ungeeigneten Witterungseinflüssen wie zu hohen Temperaturen, Zugluft, Frost Schlagregen etc. schützen.
Materialverbrauch ca. 1,5-2 kg/m².
Die Haftbrücke ist in zwei Arbeitsgängen aufzutragen. Zu Beginn auf das abgedichtete Fundament und in einem zweiten Arbeitsgang auf die Unter-/Rückseiten der Blockstufen. Dies ist bei der Kalkulation zu berücksichtigen.
Menge: 190,000 m2

**10.03.190 Mineralischer drainfähiger Bettungsmörtel D 5cm**
Bettungsmörtel (mineralisch), hydraulisch erhärtend, drainfähig, kapillaroptimiert. Verlegegut auf einer gebundenen Bettung verlegen.
Als Bettungsmaterial ist ein trassmodifizierter Werktrockenmörtel zu verwenden.
Die Verlegung erfolgt hammerfest, höhen- und fluchtgerecht in den frischen Bettungsmörtel. Auf eine hohlraumfreie Verlegung ist zu achten. Die Drainfähigkeit der Bettung ist nachzuweisen. Schichtdicke des Bettungsmörtels 5cm im gesetzten/verdichteten Zustand. Ein Setzmaß von ca. 20 25 % bzw. 1 cm ist zu berücksichtigen.
Für das Anmischen und den Einbau sind die Herstellervorgaben zu beachten. Noch nicht abgebundenes Material vor ungeeigneten Witterungseinflüssen wie zu hohen Temperaturen, Zugluft, Frost Schlagregen etc. schützen. Das Abrütteln gebunden ausgeführter Flächen ist unzulässig. Geeignet für die Nutzungskategorie N2 gemäß ZTV Wegebau. Verbrauch: ca. 1,9 kg/m²/mm. Das Anlegen von Bewegungsfugen wird ist im Einheitspreis einzukalkulieren.
Menge: 95,000 m²

**10.03.200 Fugenband Elastomer FM400 Bewegungsfuge**
STLB-Bau 2024-04 013
Fugenband, aus Elastomer DIN 7865, Dehnfugenband, innenliegend, FM 400, für Bewegungsfugen, Fugen normal abgeschalt, Fuge der Beanspruchung zugewandt, abgerechnet wird nach tatsächlichen Verbrauch auf Nachweis.
Menge: 13,000 m

*Hinweis: Hinweistext: Blockstufentreppenanlage*
Hinweistext: Blockstufentreppenanlage
Die Blockstufengrößen betragen:
- 100/40/15 cm = 18 Stück
-  50/40/15 cm = 2 Stück
und für die untere Blockstufenreihe:
- 100/40/20 cm = 4 Stück
-  50/40/20 cm = 2 Stück

**10.03.210 Blockstufe Betonwerkstein 2-schichtig gerade Mittelbett Zementmörtel Fugen offen H 16 cm Lauf-B 100 cm T 30 cm Rutschgr.ArbeitR11, Blockstufe 100/40/15 cm**
STLB-Bau 2025-04 014
Blockstufe aus Betonwerkstein DIN 18500-1, 2-schichtig, außen, Unterkonstruktion aus Beton, gerader Lauf, vorh. Unterkonstruktion abgetreppt, verlegen, im Mittelbett, aus Zementmörtel, Fugen offen,
Höhe Steigung '16' cm,
Breite Treppenlauf '100' cm,
Tiefe Treppenauftritt '30' cm, Bewertungsgruppe Rutschgefahr R 11 ASR A1.5, Ausführung nach Muster des AG, als barrierefreie Ausführung DIN 18040.
Menge: 14,000 m

**10.03.220 Blockstufe Betonwerkstein 2-schichtig gerade Mittelbett Zementmörtel Fugen offen H 16 cm Lauf-B 100 cm T 30 cm Rutschgr.ArbeitR11, Blockstufe 100/40/20 cm**
STLB-Bau 2025-04 014
Blockstufe aus Betonwerkstein DIN 18500-1, 2-schichtig, außen, Unterkonstruktion aus Beton, gerader Lauf, vorh. Unterkonstruktion abgetreppt, verlegen, im Mittelbett, aus Zementmörtel, Fugen offen,
Höhe Steigung '16' cm,
Breite Treppenlauf '100' cm,
Tiefe Treppenauftritt '30' cm, Bewertungsgruppe Rutschgefahr R 11 ASR A1.5, Ausführung nach Muster des AG, als barrierefreie Ausführung DIN 18040.
Menge: 4,000 m

**10.03.230 Blockstufe Betonwerkstein 2-schichtig gerade Mittelbett Zementmörtel Fugen offen H 16 cm Lauf-B 50 cm T 31 cm Rutschgr.ArbeitR11, 50 /40/15 cm**
STLB-Bau 2025-04 014
Blockstufe aus Betonwerkstein DIN 18500-1, 2-schichtig, außen, Unterkonstruktion aus Beton, gerader Lauf, vorh. Unterkonstruktion abgetreppt, verlegen, im Mittelbett, aus Zementmörtel, Fugen offen,
Höhe Steigung '16' cm,
Breite Treppenlauf '50' cm,
Tiefe Treppenauftritt '31' cm, Bewertungsgruppe Rutschgefahr R 11 ASR A1.5, Ausführung nach Muster des AG, als barrierefreie Ausführung DIN 18040.
Menge: 1,000 m

**10.03.240 Blockstufe Betonwerkstein 2-schichtig gerade Mittelbett Zementmörtel Fugen offen H 16 cm Lauf-B 50 cm T 31 cm Rutschgr.ArbeitR11, 50/40/20 cm**
STLB-Bau 2025-04 014
Blockstufe aus Betonwerkstein DIN 18500-1, 2-schichtig, außen, Unterkonstruktion aus Beton, gerader Lauf, vorh. Unterkonstruktion abgetreppt, verlegen, im Mittelbett, aus Zementmörtel, Fugen offen,
Höhe Steigung '16' cm,
Breite Treppenlauf '50' cm,
Tiefe Treppenauftritt '31' cm, Bewertungsgruppe Rutschgefahr R 11 ASR A1.5, Ausführung nach Muster des AG, als barrierefreie Ausführung DIN 18040.
Menge: 1,000 m

### Titel 11 Vegetationstechnische Arbeiten

#### Untertitel 11.01 Vegetationstechnische Arbeiten

**11.01.10 Bodentiefenlockerung**
Bodentiefenlockerung
Baugrund in Teilbereichen vor Auftrag der Vegetationsschicht durch Aufreißen lockern. Abstand der Aufreißer bis 50 cm, Tiefe 50 cm. Grobe Steine, Fremdkörper, Unkraut und schwer verrottbare Pflanzenteile aufnehmen und zur Verwertungsstelle transportieren und gemäß Kreislaufwirtschaftsgesetz entsorgen.
Die Entsorgungsgebühren sind im Einheitspreis einzukalkulieren.
Menge: 2516,000 m²

**11.01.20 Baugrund lockern**
Baugrund lockern
im Bereich von Vegetationsflächen, und in Flächen, die bereits durch Befahrung und durch Materiallagerung verdichtet wurden, durch Aufreissen mit Baggerzähnen oder gleichwertigen Anbaugerät für die Verzahnung der aufzubringenden Bodenmassen mit dem Baugrund. Schrittweises Arbeiten ist erfordlich und ist im Einheitspreis einzukalkulieren. Die aufgebrochenen Flächen sind vor Aufbringen des Oberbodens nicht mehr zu befahren.
Menge: 2516,000 m²

**11.01.30 Vegetationsflächen fräsen**
Vegetationsflächen fräsen
Tiefe 15 cm. Steine u. Fremdkörper ab 5 cm Durchmesser, Unkraut und schwer verrottbare Pflanzenteile aufnehmen. Material laden und zur Verwertungsstelle transportieren und gemäß Kreislaufwirtschaftsgesetz entsorgen. Die Entsorgungsgebühren sind im Einheitspreis einzukalkulieren. Die Abrechnung erfolgt nach gemeinsamen Flächenaufmaß.
Menge: 2516,000 m²

**11.01.40 Lockerung in Handarbeit**
Lockerung in Handarbeit,
im Bereich der vorhandenen Böschung, Neigung ca. 45 °, in maschinell nicht zu bearbeitenden Flächen aufgrund der vorhandenen Bewuchses und im Bereich vorhandener Bäume,sonst wie Vorposition
Menge: 580,000 m²

*Hinweis: Pflanzfläche Stauden, Gräser, Bodendecker*

**11.01.50 Feinplanum der Vegetationsflächen/Hecke**
Feinplanum der Vegetationsflächen/Heckenfläche herstellen.
Zulässige Abweichung von der Sollhöhe 2 cm.
Anschlüsse an Wege, Zufahrten u.a. Beläge 2 cm
unter OK-Belagsoberfläche.
Steine u. Fremdkörper ab 3 cm Durchmesser, Unkraut und schwer verrottbare Pflanzenteile aufnehmen und zur Verwertungsstelle transportieren und gemäß Kreislaufwirtschaftsgesetz entsorgen.
Die Entsorgungsgebühren sind im Einheitspreis
einzukalkulieren.
Menge: 1416,000 m²

**11.01.60 Bodenverbesserung Vegetationsfläche Lava Stoff aufbringen**
Bodenverbesserung der Vegetationstragschicht der Vegetationsfläche, Lava, Körnung 8/16, aufbringen, Menge ca. 5 l/m2.
Menge: 6,000 m3

**11.01.70 Bodenverbesserung Sand Stoff aufbringen einarbeiten fräsen 3l/m2 T 20cm**
Bodenverbesserung der Vegetationstragschicht, Sand, Körnung 0/2, aufbringen und einarbeiten, durch Fräsen, Menge ca. 3 l/m2, Arbeitstiefe 15 cm, Bodengruppe 3a DIN 18915 (schwach bindig, sandig), Steine ab 2 cm Durchmesser und schwer verrottbare Pflanzenteile ablesen, anfallende Stoffe getrennt auf der Baustelle lagern.
Menge: 3,000 m3

*Hinweis: Rasenfläche*

**11.01.80 Feinplanum Rasenfläche BG2**
Feinplanum für Rasenfläche, zulässige Abweichung von der Ebenheit bei 4 m 3 cm/bei 2 m 2 cm (Kategorie 4) DIN 18917, Anschlüsse an Kanten, Wege- und Platzbeläge 2 cm tiefer, Steine von mehr als 2 cm Durchmesser und schwer verrottbare Pflanzenteile ablesen, anfallende Stoffe getrennt auf der Baustelle lagern, Bodengruppe 2 DIN 18915 (nicht bindig), eine Bodengruppe, Bodengruppe 1 OU DIN 18196 (Schluff mit organischen Beimengungen oder organogener Schluff), Anteil der nichtgeneigten Fläche 60%
Menge: 1100,000 m2

**11.01.90 Rasen ansäen Gebrauchsrasen RSM2.3 25g/m2**
STLB-Bau 2025-04 003
Rasen ansäen, Gebrauchsrasen, RSM Rasen 2.3 Gebrauchsrasen - Spielrasen, Saatgutmenge 25 g/m2, Nachweis der Beschaffenheit durch Vorlage des Mischungsnummernbescheides.
Menge: 1100,000 m2

### Titel 12 Pflanzenlieferung

#### Untertitel 12.01 Pflanzenlieferung

*Hinweis: Hinweis: Vorbemerkung*
Vorbemerkung Pflanzenlieferung:
Hinsichtlich der Pflanzenlieferung (Bäume und Solitärgehölze) behält sich der Auftraggeber vor, diese in der Lieferbaumschule auszusuchen und auszuzeichnen. Daher ist darauf zu achten, dass die Baumschule die Pflanzen (Bäume und Solitärgehölze) für die Auswahl in ausreichendem Umfang im Quartier aufgeschult haben.

*Hinweis: Bäume/Solitärsträucher*

*Hinweis: Hinweis: Baumqualitäten*
Alle Bäume sind mit einem Stammansatz von ca. 2 m und einem Stammumfang von mindestens 16/18 bzw.18/20 cm zu liefern.

Die Bauleitung behält sich vor, die Bäume in der Baumschule
auszubinden. Daher ist die Benennung der Baumschule rechtzeitig anzugeben.

Baumschule

'.........'
(vom Bieter einzutragen)

**12.01.10 Acer campestre Sol 4xv mDb StU. 16 - 18 cm liefern**
Acer campestre (Feld-Ahorn) Hochstamm 3xv m Db, StU.16 bis 18 cm, Stammansatz ca. 2 m,
nur liefern, einpflanzen wird gesondert vergütet.
Menge: 4,000 St

**12.01.20 Alnus spaethii H 3xv mDb, StU.18 bis 20cm,**
Alnus spaethii Hochstamm 3xv m Db, StU.18 bis 20cm, Stammansatz ca. 2 m,
nur liefern, einpflanzen wird gesondert vergütet.
Menge: 5,000 St

**12.01.30 Carpinus betulus (Hainbuche) Sol 3xv mDb, StU. 16 bis**
Carpinus betulus (Hainbuche)  Sol 3xv mDb, StU. 16 bis 18 cm, Stammansatz ca. 2 m, nur liefern, einpflanzen wird gesondert vergütet.
Menge: 1,000 St

**12.01.40 Cornus mas Hochstamm 3xv m Db, StU.16 bis 18 cm,**
Cornus mas Hochstamm 3xv m Db, StU.16 bis 18 cm, Stammansatz ca. 2 m,
nur liefern, einpflanzen wird gesondert vergütet.
Menge: 6,000 St

**12.01.50 Fraxinus angustifolia Raywood H 3xv mDb StU. 18-20cm liefern**
Fraxinus angustifolia "Raywood" (Quirl-Esche "Raywood") Hochstamm 3xv mDb, StU.18 bis 20 cm, Stammansatz ca. 2 m, nur liefern, einpflanzen wird gesondert vergütet.
Menge: 3,000 St

**12.01.60 Fraxinus ornus Hochstamm, 3 xv, mDb, Stammumfang 16-18**
Fraxinus ornus Hochstamm, 3 xv, mDb, Stammumfang 16-18 Stammansatz ca. 2 m, nur liefern, einpflanzen wird gesondert vergütet.
Menge: 2,000 St

**12.01.70 Gleditsia triacanthos ‘Sunburst‘, H 3 xv, mDb 16- 18**
Gleditsia triacanthos ‘Sunburst‘, Hochstamm, 3 xv, mit Drahtballen, Stammumfang 16- 18 Stammansatz ca. 2 m, nur liefern, einpflanzen wird gesondert vergütet.
Menge: 1,000 St

**12.01.80 Pyrus communis ‘Beech Hill‘ H, mDb 3 xv, STU 16-18**
Pyrus communis ‘Beech Hill‘ Hochstamm, 3 xv, mit Drahtballen, Stammumfang 16- 18,
Stammansatz ca. 2 m, nur liefern, einpflanzen wird gesondert vergütet.
Menge: 2,000 St

**12.01.90 Prunus padus Schloss Tiefurt H 3xv mDb StU.18-20cm liefern**
Prunus padus "Schloss Tiefurt" (Traubenkirsche) Hochstamm  3xv mDb, StU. 18 bis 20 cm,
Stammansatz ca. 2 m, nur liefern, einpflanzen wird gesondert vergütet.
Menge: 11,000 St

**12.01.100 Sorbus aucuparia H 3xv mDb StU.16-18 cm liefern**
Sorbus aucuparia (Vogelbeere) Hochstamm 3xv mDb, StU. 16 bis 18 cm, Stammansatz ca. 2 m,
nur liefern, einpflanzen wird gesondert vergütet.
Menge: 2,000 St

**12.01.110 Sorbus domestica Heister, Co. 7,5 L, Höhe 150-200**
Sorbus domestica Heister, Container 7,5 L, Höhe 150- 200
nur liefern, einpflanzen wird gesondert vergütet.
Menge: 1,000 St

**12.01.120 Sorbus intermedia H 3xv mDb StU.16-18 cm liefern**
Sorbus intermedia Hochstamm 3xv mDb, StU.16 bis 18 cm, Stammansatz ca. 2 m,
nur liefern, einpflanzen wird gesondert vergütet.
Menge: 1,000 St

**12.01.130 Sorbus torminalis Solitär, 4 xv, mit Drahtballen, Höhe**
Sorbus torminalis Solitär, 4 xv, mit Drahtballen, Höhe 300- 350
nur liefern, einpflanzen wird gesondert vergütet.
Menge: 2,000 St

**12.01.140 Ulmus hollandica ‘Lobel‘ H 3xv mDb, StU.16-18**
Ulmus hollandica ‘Lobel‘ Hochstamm 3xv mDb, StU.16- 18cm,
Stammansatz ca. 2 m, nur liefern, einpflanzen wird gesondert vergütet.
Menge: 6,000 St

*Hinweis: Solitärsträucher*

**12.01.150 Corylus avellana "Emoa 1" Co- 140- 160-cm**
Corylus avellana "Emoa 1" Co- 140-160-cm
nur liefern, einpflanzen wird gesondert vergütet.
Menge: 3,000 St

**12.01.160 Forsythia x intermedia ‘Spectabilis‘**
Forsythia x intermedia ‘Spectabilis‘ (am Trafo)
Co 3 l - 60-80cm Lieferhöhe
nur liefern, einpflanzen wird gesondert vergütet.
Menge: 2,000 St

**12.01.170 Ribes x nidigrolaria -Jostabeere / Jochelbeere**
Ribes x nidigrolaria -Jostabeere / Jochelbeere
Co 3 l - 60-80cm Lieferhöhe
nur liefern, einpflanzen wird gesondert vergütet.
Menge: 3,000 St

**12.01.180 Ribes rubrum ‘Rovada‘(Rote Johannisbeere "Rovada")**
Ribes rubrum ‘Rovada‘(Rote Johannisbeere "Rovada")
Stämmchen Co 3 l - 60-100 cm Lieferhöhe
nur liefern, einpflanzen wird gesondert vergütet.
Menge: 4,000 St

**12.01.190 Ribes sanguineum ‘Amore‘ (Zier-Johannisbeere ‘Amore‘®)**
Ribes sanguineum ‘Amore‘ (Zier-Johannisbeere ‘Amore‘®)
Co 3 l 60-80 cm Lieferhöhe
nur liefern, einpflanzen wird gesondert vergütet.
Menge: 1,000 St

**12.01.200 Ribes uva-crispa ‘Resistenta‘ Stämmchen Co 3 l -100-150**
Ribes uva-crispa ‘Resistenta‘
Stämmchen Co 3 l -100-150 cm Lieferhöhe
nur liefern, einpflanzen wird gesondert vergütet.
Menge: 3,000 St

**12.01.210 Rubus fruticosus ‘Loch Tay‘**
Rubus fruticosus ‘Loch Tay‘
Co 3 l - 40-60 cm Lieferhöhe
nur liefern, einpflanzen wird gesondert vergütet.
Menge: 2,000 St

**12.01.220 Sambucus nigra ‘Black Beauty‘(Schwarzer Holunder),**
Sambucus nigra ‘Black Beauty‘(Schwarzer Holunder),
Co 3 l -80-100 cm Lieferhöhe
nur liefern, einpflanzen wird gesondert vergütet.
Menge: 3,000 St

**12.01.230 Sambucus nigra ‘Haschberg‘ Großfrüchtige Fliederbeere**
Sambucus nigra ‘Haschberg‘ Großfrüchtige Fliederbeere ‘Haschberg‘ Co 3 l -80-100 cm Lieferhöhe
nur liefern, einpflanzen wird gesondert vergütet.
Menge: 2,000 St

**12.01.240 Schwarze Johannisbeere Lowberry ‘Little Black Sugar‘ Co 3 l - 40- 60**
Schwarze Johannisbeere Lowberry ® ‘Little Black Sugar‘ ® Co 3 l - 40- 60
nur liefern, einpflanzen wird gesondert vergütet.
Menge: 6,000 St

**12.01.250 Schwarze Johannisbeere ‘Black‘n‘Red‘ ® Co 3 l 40-**
Schwarze Johannisbeere ‘Black‘n‘Red‘ ® Co 3 l - 40- 60-cm
nur liefern, einpflanzen wird gesondert vergütet.
Menge: 3,000 St

**12.01.260 Vaccinium corymbosum ‘Chanticleer‘ 15-30 cm**
Vaccinium corymbosum ‘Chanticleer‘ Co 15-30 cm
cm Lieferhöhe
einpflanzen wird gesondert vergütet.
Menge: 5,000 St

**12.01.270 Vaccinium corymbosum ‘Sunshine Blue‘ Co 3l, 30-50 cm**
Vaccinium corymbosum ‘Sunshine Blue‘ Co 3l, 30-50 cm
cm Lieferhöhe
einpflanzen wird gesondert vergütet.
Menge: 2,000 St

*Hinweis: Schnitthecke*

**12.01.280 Carpinus betulus Heckenpflanze, 2 xv, mit Ballen, Höhe 150- 175, geschnitten**
Carpinus betulus (Hainbuche) Heckenpflanze, 2 xv, mit Ballen, Höhe 150- 175, geschnitten
nur liefern, einpflanzen wird gesondert vergütet.
Menge: 285,000 St

*Hinweis: Kleinsträucher / Bodendecker / Gräser / Stauden*

**12.01.290 Abelia x grandiflora C 3 h 40-60cm liefern**
Abelia x grandiflora (Großblütige Abelie) C 3, h 40 bis 60 cm, nur liefern, einpflanzen wird gesondert vergütet.
Menge: 2,000 St

**12.01.300 Artemisia arborescens 'Powis Castle' P 1,0 liefern**
Artemisia arborescens ‘Powis Castle‘ (Baumwermut) P 1,0, nur liefern, einpflanzen wird gesondert vergütet.
Menge: 10,000 St

**12.01.310 Bergenia cordifolia P 1,0 liefern**
STLB-Bau 2024-04 004
Bergenia cordifolia (Altai-Herzblatt-Bergenie) P 1,0, nur liefern, einpflanzen wird gesondert vergütet.
Menge: 10,000 St

**12.01.320 Caryopteris x clandonensis Heavenly Blue C 3 h 40-60cm liefern**
STLB-Bau 2024-04 004
Caryopteris x clandonensis "Heavenly Blue" (Bartblume "Heavenly Blue") C 3, h 40 bis 60 cm, nur liefern, einpflanzen wird gesondert vergütet.
Menge: 2,000 St

**12.01.330 Fragaria vesca (Monatserdbeere) Tb ,**
Fragaria vesca (Monatserdbeere) Tb,
nur liefern, einpflanzen wird gesondert vergütet.
Menge: 1790,000 St

**12.01.340 Geranium robertianum**
Geranium robertianum, Tb
nur liefern, einpflanzen wird gesondert vergütet.
Menge: 40,000 St

**12.01.350 Helianthus tuberosus -Topinambur**
Topinambur
Helianthus tuberosus Tb
nur liefern, einpflanzen wird gesondert vergütet.
Menge: 15,000 St

**12.01.360 Lamium maculatum ‘Beacon Silver‘**
Lamium maculatum ‘Beacon Silver‘ Tb,
nur liefern, einpflanzen wird gesondert vergütet.
Menge: 555,000 St

**12.01.370 Nepeta x faassenii "Walkers Low" P 1,0 liefern**
STLB-Bau 2024-04 004
Nepeta x faassenii "Walkers Low" (Katzen-Minze) P 1,0, nur liefern, einpflanzen wird gesondert vergütet.
Menge: 5,000 St

**12.01.380 Perovskia abrotanoides C 3 h 40-60cm liefern**
STLB-Bau 2024-04 004
Perovskia abrotanoides (Fiederschnittige Perowskie, Blauraute) C 3, h 40 bis 60 cm, nur liefern, einpflanzen wird gesondert vergütet.
Menge: 2,000 St

**12.01.390 Potentilla crantzii 'Goldrausch'**
Potentilla crantzii ‘Goldrausch‘ Fingerstrauch  Tb  nur liefern, einpflanzen wird gesondert vergütet.
Menge: 195,000 St

**12.01.400 Sedum spectabile Brilliant P 1,0 liefern**
Sedum spectabile "Brilliant" (Prächtiges Fettblatt)  nur liefern, einpflanzen wird gesondert vergütet.
Menge: 10,000 St

**12.01.410 Spiraea bumalda Anthony Waterer C 2 h 40-60cm liefern**
Spiraea bumalda "Anthony Waterer" (Rote Sommerspiere "Anthony Waterer") C 2, h 40 bis 60 cm, nur liefern, einpflanzen wird gesondert vergütet.
Menge: 24,000 St

**12.01.420 Spiraea japonica ‘Magic Carpet‘,Tb h 10 bis 20 cm,**
Spiraea japonica ‘Magic Carpet‘,Tb h 10 bis 20 cm,
nur liefern, einpflanzen wird gesondert vergütet.
Menge: 60,000 St

**12.01.430 Vinca minor ‘Atropurpurea‘**
Vinca minor ‘Atropurpurea‘ Tb
nur liefern, einpflanzen wird gesondert vergütet.
Menge: 195,000 St

**12.01.440 Waldsteinia ternata**
Waldsteinia ternata Tb
nur liefern, einpflanzen wird gesondert vergütet.
Menge: 2430,000 St

*Hinweis: Kräuter für die Kräuterbeete*

**12.01.450 Levisticum officinale P 1,0 liefern**
Levisticum officinale (Liebstöckel) P 1,0,
nur liefern, einpflanzen wird gesondert vergütet.
Menge: 2,000 St

**12.01.460 Allium schoenoprasum -Schnittlauch**
Schnittlauch
Allium schoenoprasum P 1,0,
nur liefern, einpflanzen wird gesondert vergütet.
Menge: 10,000 St

**12.01.470 Artemisia dracunculus -Estragon**
Estragon
Artemisia dracunculus P 1,0,
nur liefern, einpflanzen wird gesondert vergütet.
Menge: 5,000 St

**12.01.480 Melissa officinalis P 1,0 liefern**
Melissa officinalis (Zitronenmelisse) P 1,0,
nur liefern, einpflanzen wird gesondert vergütet.
Menge: 5,000 St

**12.01.490 Mentha arvensis C 2 liefern**
Mentha arvensis (Acker-Minze) C 2, nur liefern, einpflanzen wird gesondert vergütet.
Menge: 5,000 St

**12.01.500 Origanum vulgare P 1,0 liefern**
Origanum vulgare (wilder Majoran) P 1,0,
nur liefern, einpflanzen wird gesondert vergütet.
Menge: 5,000 St

**12.01.510 Salvia officinalis i.S. P 1,0 liefern**
Salvia officinalis i.S. (Apotheker-Salbei) P 1,0,
nur liefern, einpflanzen wird gesondert vergütet.
Menge: 5,000 St

**12.01.520 Thymus vulgaris P 1,0 liefern**
Thymus vulgaris (Garten-Thymian) P 1,0,
nur liefern, einpflanzen wird gesondert vergütet.
Menge: 10,000 St

*Hinweis: Rosen Qualität A*

**12.01.530 Beetrose ‘Rotilia‘**
Beetrose ‘Rotilia‘ wurzelnackt
nur liefern, einpflanzen wird gesondert vergütet.
Menge: 175,000 St

**12.01.540 Rose Frozen Roadrunner**
Rose Frozen Roadrunner,
nur liefern, einpflanzen wird gesondert vergütet.
Menge: 80,000 St

**12.01.550 Rosa Smart Roadrunner**
Rosa Smart Roadrunner,
nur liefern, einpflanzen wird gesondert vergütet.
Menge: 60,000 St

**12.01.560 Rose Cayenne**
Rose Cayenne, Rosenbusch wurzelnackt
nur liefern, einpflanzen wird gesondert vergütet.
Menge: 40,000 St

**12.01.570 Rosa rugosa -Apfelrose**
Rosa rugosa -Apfelrose wurzelnackt (am Trafo)
nur liefern, einpflanzen wird gesondert vergütet.
Menge: 20,000 St

*Hinweis: Ranker*
Ranker sind mit jeweils 3-5 Trieben pro Pflanze, an die Rankhilfe bzw. den Zaun anzubinden

**12.01.580 Rubus ‘Asterina‘**
Rubus ‘Asterina‘
2xv P 3-5 Tr. h 60-100cm liefern
nur liefern, einpflanzen wird gesondert vergütet.
Menge: 5,000 St

**12.01.590 Rubus fruticosus ‘Loch Tay‘**
Rubus fruticosus  ‘Loch Tay‘
-stachellos!
2xv P 3-5 Tr. h 60-100cm liefern
nur liefern, einpflanzen wird gesondert vergütet.
Menge: 8,000 St

**12.01.600 Rubus loganobaccus -Loganbeere**
Rubus loganobaccus -Loganbeere
-stachellos!
2xv P 3-5 Tr. h 60-100cm liefern
nur liefern, einpflanzen wird gesondert vergütet.
Menge: 10,000 St

**12.01.610 Vitis vinifera ‘Berry Sweet Blue‘ Weintraube**
Vitis vinifera ‘Berry Sweet Blue‘ Weintraube
2xv P 3-5 Tr. h 60-100cm liefern
nur liefern, einpflanzen wird gesondert vergütet.
Menge: 2,000 St

### Titel 13 Pflanzarbeiten

#### Untertitel 13.01 Pflanzarbeiten

**13.01.10 Hochstamm pflanzen gem. DIN 18916**
Hochstamm/Solitär pflanzen gem. DIN 18916
mit Ballen, Stammumfang über 16 bis 18 cm, in vorbereitete Pflanzgrube.
Gießring herstellen.
Menge: 36,000 St

**13.01.20 Hochstamm pflanzen gem. DIN 18916**
Hochstamm pflanzen gem. DIN 18916
mit Ballen, Stammumfang über 18 bis 20 cm, in vorbereitete Pflanzgrube.
Gießring herstellen.
Menge: 11,000 St

**13.01.30 Hecken fluchtgercht pflanzen gem. DIN 18916**
Hecken fluchtgerecht pflanzen gem. DIN 18916
mit Ballen, Höhe ca. 150 - 175 cm
in vorbereitete Pflanzgraben. Seitl. gelagerten Boden ist wieder einzubauen.
Gießrinne herstellen.
Menge: 285,000 St

**13.01.40 Sträucher mit Ballen/Topfballen pflanzen**
Sträucher mit Ballen/Topfballen pflanzen
gem. DIN 18916, in vorbereitete Pflanzflächen,
Höhe bis 1,50 cm.
Gießring herstellen.
Menge: 39,000 St

**13.01.50 Kleinsträucher / Bodendecker / Stauden mit Ballen / Topfballen pflanzen**
Kleinsträucher / Bodendecker / Stauden mit Ballen / Topfballen pflanzen
gem. DIN 18916, in vorbereitete Pflanzflächen,
Höhe bis 60 cm.
Menge: 5345,000 St

**13.01.60 Ranker mit Ballen pflanzen,**
Ranker mit Ballen pflanzen,
gem. DIN 18916, Höhe bis 100 cm,
und an Zaun anbinden
Menge: 25,000 St

**13.01.70 Mulchen Pflanzfläche Rindenmulch 10/40 D 5-8 cm**
zum Schutz gegen Verunkrauten und Austrocknen durch Rindenmulch, gütegesichert, im Bereich der Pflanzflächen und Heckenstreifen, Körnung 10/40 mm, Dicke der Mulchdecke über 5 bis 8 cm. Zeitpunkt der Abdeckung nach  Absprache mit der Bauleitung. Abrechnung nach bearbeiteter Fläche. Aufgrund der Größe und Lage der Fläche ist Handarbeit einzukalkulieren. Sämtliche erforderlichen Arbeitsgänge für Herstellung der Mulchschicht im Bereich der Gehölzflächen einkalkulieren.
Abrechnung nach Pflanzflächengröße.
Menge: 1350,000 m²

**13.01.80 Verankerung Pfahl-Dreibock**
Verankerung Pfahl-Dreibock
mit Halbholzrahmen, Pfahllänge 3,50 m, Zopfdicke 8/10cm, Pfähle weiß geschält.
Jeweils eine Bindung  je Pfahl sichern.
Bindegurt aus hochreißfestem, witterungsbeständigem, elastischem, atmungsaktivem, UV-stabilem Gewebegurtband,
Breite 5 cm.
Menge: 45,000 St

**13.01.90 Verankerung Schrägpfahl**
Verankerung Schrägpfahl,
Pfahllänge 3,50 m, Zopfdicke 8/10cm, Pfähle weiß geschält, Jeweils eine Bindung  je Pfahl sichern.
Bindegurt aus hochreißfestem, witterungsbeständigem, elastischem, atmungsaktivem, UV-stabilem Gewebegurtband,
Breite 5 cm.
Menge: 2,000 St

**13.01.100 Verdunstungsschutz Anstrich Straße**
Verdunstungsschutz, bestehend aus Voranstrich Stammschutzfarbe
und Hauptanstrich Stammschutzfarbe.
Stammschutzfarbe deckend streichen. Stammumfang der Bäume = 18-20 STU. Die Stamm- und Lufttemperatur muss > = 10 °C sein. Ausbringen des Materials nur bei trockenen Witterungsverhältnissen.  Voranstrich und Hauptanstrich und Materialmenge nach Herstellerangaben stammumfassend vom Wurzelansatz bis zum zweiten Astring über Kronenansatz aufbringen. Die Stammreinigung
unmittelbar vor Aufbringen des Voranstrichs für die Stammschutzfarbe mit zu liefernden Schleifvlies, Kokosstrick oder Spezialdrahtbürste ist fachgerecht für Erzielung eines sauberen und staubfreien Stammes ausführen. Das Reinigungsmaterial in Abhängigkeit von der Rindenstruktur einsetzen. Sämtliche Leistungen einschließlich der Lieferung der Materialien und der Stammreinigung ist in die Position einzukalkulieren. Abrechnung nach Stückzahl Bäume.
Menge: 10,000 St

**13.01.110 Baumschilfmatten mit Edelstahldraht gebunden**
Baumschilfmatten werden mittels Edelstahldraht eng an die Hochstämme gebunden.  Die in frühen Jahren oft noch anfälligen Rindenstämme von Jungbäumen können durch die Baumschutzmatten erfolgreich vor jeglichen Belastungen geschont werden.
Mattenhöhe bis zum Kronenansatz wickeln.
Mit Edelstahlmattenbinder fixieren.
Menge: 37,000 St

**13.01.120 Mulchen der Baumscheiben mit Lava**
Mulchen der Baumscheiben zum Schutz gegen Verunkrauten und Austrocknen durch Lava, gütegesichert, Körnung 2/8 mm, Dicke der Mulchdecke bis 5-8 cm. Zeitpunkt der Abdeckung nach  Absprache mit der Bauleitung. Abrechnung nach bearbeiteter Fläche. Aufgrund der Größe und Lage der Fläche ist Handarbeit einzukalkulieren. Sämtliche erforderlichen Arbeitsgänge für Herstellung der Mulchschicht im Bereich der Baumscheiben einkalkulieren.
Abrechnung nach Pflanzflächengröße.
47 Baumscheiben x 1 m² = 47 m²
Menge: 47,000 m²

### Titel 14 Fertigstellungspflege

#### Untertitel 14.01 Fertigstellungspflege

*Hinweis: Fertigstellungspflege:*
Fertigstellungspflege für 1 Jahr
Gemäß DIN 18 916 / 18 917 ist die Fertigstellungspflege für eine Vegetationsperiode durchzuführen. Die Abnahme erfolgt frühestens Ende Juni 2027 und die Übergabe spätestens Ende September 2027. Jeder Arbeitsgang ist rechtzeitig vor Beginn dem AG anzuzeigen und nach Beendigung nachzuweisen bzw. zeitnah abnehmen zu lassen.
Die ausgeschriebenen Regner, Schläuche und Gartenschlauchtrommel sind zu liefern und der Kindergartenleitung nach Abschluss der Entwicklungspflege zu übergeben. Während der Fertigstellungspflege / Entwicklungspflege können diese für die Pflege genutzt werden.
Wasser wird vom AG übernommen.

**14.01.10 Hochstämme, Solitärs pflegen**
Hochstämme und Solitärs pflegen. Baumscheiben / Giesrand (Durchmesser 80 cm, 47 St Baumscheiben/Solitärs) nachbessern und erhalten, bei Bedarf durchdringend wässern.
Baumscheiben sind von Krautbewuchs freizuhalten. Baumscheiben nicht mulchen. Baumverankerung überprüfen und ggf. nachrichten. Trockene und beschädigte Pflanzenteile entfernen. Anfallende Stoffe laden und zur Verwertungsstelle transportieren und gemäß Kreislaufwirtschaftsgesetz entsorgen. Die Gebühren der Entsorgung/ Verwertung ist im Einheitspreis einzukalkulieren. Nachweis durch gegengezeichnete Rapportzettel. Die Bewässerung wird in gesonderter Position vergütet. Anzahl der Arbeitsgänge 6 Stück bis zur Abnahme.
(1 AG umfasst 47 St) 5 AG x 47 Stück = 235 Stück
Menge: 235,000 St

**14.01.20 Wässern der Bäume und Solitärs**
Wässern der Bäume und Solitärs in Abhängigkeit von den natürlichen Niederschlägen und nach vorheriger Abstimmung mit der Bauleitung.
Wasser Wasser wird vom AG zur Verfügung gestellt. Mindestwassermenge je Arbeitsgang und Stück 150 l. Die Wassermenge je Baum ist in mindestens 2 Bewässerungsschritten je Arbeitsgang zu je 75 l zu geben; nach dem Gießen ist Baumscheibe für die Beseitigung von Verschlämmungen zu lockern. Diese Sachverhalte sind bei der Kalkulation zu berücksichtigen. Anzahl der Arbeitsgänge 12 Stück bis zur Abnahme
(1 AG umfasst 37 St). 12 AG x 37 Stück = 444 Stück
Menge: 444,000 St

**14.01.30 2 Wassersäcke je Baum 75 Liter Fassungsvermögen**
Zwei Wassersäcke zur Baumbewässerung je Baum, mit 75 Liter Fassungsvermögen an der Baumverankerung anbringen.
Nicht an den Baumstamm anlehnen oder anbinden.
Material: PVC, UV-beständig, texilverstärkt, Flächengewicht 400g/m².
Entleerungszeit: 4-8 h
Nur für die Bäume im öffentlichen Bereich:
10 Bäume × 2 Stück = 20 Wassersäcke
Menge: 20,000 St

**14.01.40 Wassersäcke der Bäume mit 75 l Wasser befüllen**
Wassersäcke der Bäume mit 75 l Wasser befüllen
Wässern der Bäume und Solitärs in Abhängigkeit von den natürlichen Niederschlägen und nach vorheriger Abstimmung mit der Bauleitung.
Wasser wird vom AG zur Verfügung gestellt. Mindestwassermenge je Arbeitsgang und Stück 150 l. Die Wassermenge je Baum ist in mindestens 2 Bewässerungsschritten je Arbeitsgang zu je 75 l zu geben; nach dem Gießen ist Baumscheibe für die Beseitigung von Verschlämmungen zu lockern. Diese Sachverhalte sind bei der Kalkulation zu berücksichtigen. Anzahl der Arbeitsgänge 12 Stück bis zur Abnahme
(1 AG umfasst 10 Straßenbäume).
12 AG x 10 Bäume x2 Säcke je Baum = 240 Stück Befüllungsvorgänge
Menge: 240,000 St

**14.01.50 Ranker pflegen**
Ranker pflegen, Unkräuter und Fremdkörper über 5 cm Durchm. entfernen, Kräuter zupfen; bei Bedarf durchdringend wässern. Trockene und beschädigte Pflanzenteile entfernen. Bei Befall mit Krankheiten und Schädlingen sind in Absprache mit der Bauleitung geeignete Maßnahmen durchzuführen.
Rankerschnitt bei Bedarf mit einem fachgerechten Erhaltungsschnitt versehen. Es ist ein Schnitt / Jahr zu kalkulieren. Zu Schneiden ist die Aussen- und Innenseite der berankten Zaunes. Geschnittenes Material aufnehmen, laden und und zur Verwertungsstelle transportieren und gem. Kreislaufwirtschaftsgesetz entsorgen. Die Entsorgungsgebühren sind im Einheitspreis einzukalkulieren. Die Bewässerung wird in gesonderter Position vergütet. Nachweis durch gegengezeichnete Rapportzettel. Abrechnung nach Stückzahl Ranker. Pflegebreite bis ca. 60 cm. Anzahl der Arbeitsgänge 6 Stück bis zur Abnahme.
(1 AG umfasst 25 St). 4 AG x 25 Stück = 100 Stück
Menge: 100,000 St

**14.01.60 Wässern der Ranker**
Wässern der Ranker in Abhängigkeit von den natürlichen Niederschlägen und nach vorheriger Abstimmung mit der Bauleitung.
Mindestwassermenge je AG und m² = 25 l. Abrechnung nach Stückzahl Ranker. Anzahl der Arbeitsgänge 12 Stück bis zur Abnahme.
(1 AG umfasst 25 St). 12 AG x 25 Stück = 300 Stück
Menge: 300,000 St

**14.01.70 Hecken pflegen**
Hecken pflegen, Unkräuter und Fremdkörper über 5 cm Durchm. entfernen, Kräuter zupfen; bei Bedarf durchdringend wässern. Trockene und beschädigte Pflanzenteile entfernen. Bei Befall mit Krankheiten und Schädlingen sind in Absprache mit der Bauleitung geeignete Maßnahmen durchzuführen. Die Hecken sind 4 x zu pflegen, bei Bedarf sind sie mit einem fachgerechten Form- und Erhaltungsschnitt jedoch mindestens 2 x / Jahr zu versehen. Nachweis durch gegengezeichnete Rapportzettel.
 Die Bewässerung wird in gesonderter Position vergütet.
(1 AG umfasst 105 m). 4 AG x 105 m = 420 m
Menge: 420,000 m

**14.01.80 Wässern der Hecken**
Wässern der Hecken in Abhängigkeit von den natürlichen Niederschlägen und nach vorheriger Abstimmung mit der Bauleitung.
Mindestwassermenge je AG und m² = 25 l. Anzahl der Arbeitsgänge: 12 Stück. Abrechnung nach bewässerter Fläche.
(1 AG umfasst 105 lfm / 105 m²). 12 AG x 105 m² = 1.260 m²
Menge: 1260,000 m²

**14.01.90 Pflegen der Bepflanzungsfläche + Randbereiche**
Pflegen der Bepflanzungsfläche, Anzahl der Pflegegänge
6 Stück bis zur Abnahme, Trockene Triebe abschneiden,
Verankerungen nachrichten, Flächen von Steinen u.
Fremdkörpern ab 5 cm Durchm., Unkraut und schwer
verrottbaren Pflanzenteilen säubern, Dauerunkräuter
ausgraben. Je nach Pflanzenart die Flächen mit der Hand zupfen. Anfallende Stoffe aufnehmen und zur Verwertungsstelle transportieren und gem. Kreislaufwirtschaftsgesetz entsorgen. Diese ist zu benennen. Die Entsorgungskosten sind im Einheitspreis einzukalkulieren.
Tiefe der Pflanzflächenlockerung unter Beachtung der
Pflanzenarten 3 cm. Abstand der Pflegegänge mindestens
4-5 Wochen in Abstimmung mit der Bauleitung.
Nachweis durch gegengezeichnete Rapportzettel.
(1 AG umfasst 1350 m²). 5 x 1350 m² = 8100 m²
Menge: 6750,000 m²

**14.01.100 Wässern der Pflanzflächen**
Wässern der Pflanzflächen, in Abhängigkeit von den natürlichen Niederschlägen und nach vorheriger Abstimmung mit der Bauleitung. Die Kosten für das Wasser übernimmt der AG.
Mindestwassermenge je AG und m² = 25 l.
Anzahl der Arbeitsgänge 12 Stück / Vegetationsperiode bis zur Abnahme,
(1AG umfasst 1350 m²).
12AG x 1350 m² = 16.200 m²
Menge: 16200,000 m²

**14.01.120 Laubbeseitigung und Unratbeseitigung**
Laubbeseitigung und Unratbeseitigung auf der Bepflanzungsfläche, Rasenfläche, Wegeflächen und Sandspielbereichen.
Nach Angaben der Bauleitung durchführen. Anfallende Stoffe laden, transportieren und gemäß Kreislaufwirtschaftsgesetz entsorgen. Die Gebühren der Entsorgung, sowie die Verkehrssicherung sind einzukalkulieren.
Insgesamt sind 2 Pflegegänge durchzuführen.
(1 AG umfasst 3000m²). 2 AG x 3000m² = 6.000 m²
Menge: 12000,000 m²

**14.01.130 NPK-Dünger 10/08/18/+4**
Düngung Bäume, Langzeitdünger mit 200 g je Baumscheibe pro Jahr. Insgesamt sind 2 Düngergaben auf 1 Jahre verteilt zu je 100 g auszubringen, Ausbringungszeitpunkt ab April in Abhängigkeit vom Witterungsverlauf mit NPK-Dünger 10/08/18/+4 als Langzeitdünger. Dünger liefern und gleichmäßig nach Herstellerangaben auf Baumscheibe ausbringen.
Menge: 19,000 kg

**14.01.140 Rasenflächen nach dem Auflaufen düngen**
Rasenflächen nach dem Auflaufen düngen mit 25 g / m² Ammonsulfatsalpeter nach vorheriger Abstimmung mit der Bauleitung.
Menge: 1285,000 m²

**14.01.150 Rasen mähen**
Gebrauchsrasen mähen; Mähgut aufnehmen und zur Verwertungsstelle transportieren. Die Entsorgung ist im Einheitspreis einzukalkulieren. Kahlstellen sind mit gleicher Saatgutmischung nachzusäen.
Wuchshöhe: 6 bis max. 8 cm. Schnitthöhe 3 bis 4 cm. Schnittfolge nach Wuchshöhe und nach vorheriger Abstimmung mit der Bauleitung. Anzahl der Schnitte 6 Stück bis zur Abnahme. (1 AG umfasst 1285 m²). 6 AG x 1285 m² = 7.710 m²
Menge: 7710,000 m²

**14.01.160 Rasenfläche wässern**
Rasenfläche je nach Witterung wässern, bis die Rasendecke geschlossen und belastbar wird.
Die Bewässerungsgänge sind in Abstimmung mit der Bauleitung auszuführen. Anzahl der Wässergänge 12 Stück bis zur Abnahme.
(1 AG umfasst 1285m²). 12AG x 1285m² = 15 420 m²
Menge: 15420,000 m²

**14.01.170 Rasen Beregner liefern und anschließen**
Rasen Beregner für die Fertigstellungspflege liefern und anschließen und nach Pflegeabschluss der KITA-Leitung übergeben.
Kreis- u. Sektorregner auf Kunststoffschlitten.
Reichweiteneinstellung 10-25 m
Handbetrieb

Angebotenes Produkt mit genauer Typenbezeichnung Hersteller. Fabrikat, Typ

'.........'
(vom Bieter einzutragen)
Menge: 5,000 St

**14.01.180 Regnerschlauch- Gartenschlauch 1/2 Zoll-13 mm**
Regnerschlauch- Gartenschlauch 1/2 Zoll-13 mm
aus Kreuzgewebe, bis 22 bar belastbar
Je 50 m mit Kupplungssatz liefern und der KITA-Leitung übergeben.
Menge: 1,000 St

**14.01.190 Gartenschlauchtrommel für 50 m**
Gartenschlauchtrommel für 50 m für 1/2 Zoll Bauweise liefern und der KITA-Leitung übergeben.
Menge: 1,000 St

### Titel 15 Entwicklungspflege 2 Jahre

#### Untertitel 15.01 Entwicklungspflege ca. 2 Jahre

*Hinweis: ENTWICKLUNGSPFLEGE ca 2 Jahre*
gemäß DIN 18 919 und gemäß FLL-Richtlinien vom Zeitpunkt
der endgültigen Abnahme über einen Zeitraum von ca. 2
Vegetationsperioden bis zum Erreichen der Funktionsfähigkeit. Nach
Abschluss der Entwicklungspflege erfolgt eine gemeinsamer Übergabetermin.
Jeder Arbeitsgang ist rechtzeitig vor Beginn dem AG anzuzeigen und nach
Beendigung nachzuweisen und zeitnah von der Bauleitung bestätigen zu lassen.
Das Wasser wird vom AG übernommen.

**15.01.10 Hochstämme pflegen**
Hochstämme:
Baumscheiben (6 Pflegegänge/Jahr) bis zur Übergabe pflegen. Giesrand (Durchmesser 80 cm) nachbessern und erhalten, bei Bedarf durchdringend wässern.
Baumscheiben sind von Krautbewuchs durch Freischneiden und Krautziehen freizuhalten. Baumscheiben nicht mulchen.
Baumverankerung überprüfen und ggf. nach richten. Trockene und beschädigte Pflanzenteile entfernen.
Anfallende Stoffe laden und zur Verwertungsstelle transportieren und gemäß Kreislaufwirtschaftsgesetz entsorgen. Die Kosten sind in die Position
einzukalkulieren. Ebeno sind die Kosten für das Pflegen unter laufenden Straßenverkehr sowie die Verkehrssicherung in die Position einzukalkulieren.
-Die Bewässerung wird in gesonderter Position vergütet.
(1 AG umfasst 47 St) 4 AG x 47 Stück* 2 J = 376 Stück)
Menge: 376,000 St

**15.01.20 Wässern der Bäume**
Wässern der Bäume  /Heister in Abhängigkeit von den natürlichen Niederschlägen und nach vorheriger Abstimmung mit der Bauleitung.
Wasser wird vom AG zur Verfügung gestellt. Mindestwassermenge je Arbeitsgang und Stück 150 l. Die Wassermenge je Baum ist in mindestens 2 St Bewässerungsschritten je Arbeitsgang zu je 75 l zu geben; nach dem Gießen ist die Baumscheibe für die Beseitigung von Verschlämmungen zu lockern. Das Wässern mit in Gießrand gelegten Schlauch kalkulieren; kein Spritzgießen oder schwallartiges Gießen mit Schlauch, um Ballenausspülungen zu vermeiden!
Diese Sachverhalte sind bei der Kalkulation zu berücksichtigen. Anzahl der
Arbeitsgänge: 12 Stück /Vegetationsperiode bis zur Übergabe
(1 AG umfasst 37 St. Bäume)
12 AG x 37 Stück Bäume x 2 Jahre = 888 Stück
Menge: 888,000 St

**15.01.30 Wassersäcke der Bäume mit 75 l Wasser befüllen**
Wassersäcke der Bäume mit 75 l Wasser befüllen
Wässern der Bäume und Solitärs in Abhängigkeit von den natürlichen Niederschlägen und nach vorheriger Abstimmung mit der Bauleitung.
Wasser wird vom AG zur Verfügung gestellt. Mindestwassermenge je Arbeitsgang und Stück 150 l. Die Wassermenge je Baum ist in mindestens 2 Bewässerungsschritten je Arbeitsgang zu je 75 l zu geben; nach dem Gießen ist Baumscheibe für die Beseitigung von Verschlämmungen zu lockern. Diese Sachverhalte sind bei der Kalkulation zu berücksichtigen. Anzahl der Arbeitsgänge 12 Stück bis zur Abnahme
(1 AG umfasst 10 Straßenbäume).
12 AG x 10 Bäume x2 Säcke je Baum x 2 Jahre = 480 Stück Befüllungsvorgänge
Menge: 480,000 St

**15.01.40 Erziehungs- und Aufbauschnitt**
gemäß der FLL-Richtlinie Empfehlung für
Baumpflanzungen an der Straße durch Aufastung
von in der Regel des untersten Astkranzes und Berücksichtigung des Stamm/Kronenverhältnisses
von in der Regel Stammhöhe mindestens 50 % der Gesamthöhe und Kronenhöhe nicht weniger als 40 %
der Gesamthöhe für eine ausgewogenes Verhältnis
und für Erzielung des Lichtraumprofiles in Abstimmung mit der Bauleitung. Ebenso sind entstandene Konkurrenztriebe und Zwiesel sowie Stammaustriebe
zu entfernen. Das Schneiden unter laufenden Straßenverkehr sowie die Verkehrssicherung ist im Einheitspreis einzukalkulieren.
Menge: 11,000 Stk

**15.01.50 NPK-Dünger 10/08/18/+4**
Düngung Bäume, Langzeitdünger mit 200 g je Baumscheibe pro Jahr. Insgesamt sind 2 Düngergaben auf 1 Jahre verteilt zu je 100 g auszubringen, Ausbringungszeitpunkt ab April in Abhängigkeit vom Witterungsverlauf mit NPK-Dünger 10/08/18/+4 als Langzeitdünger. Dünger liefern und gleichmäßig nach Herstellerangaben auf Baumscheibe ausbringen.
Menge: 19,000 kg

**15.01.60 Ranker pflegen, Unkräuter und Fremdkörper über 5 cm**
Ranker pflegen, Unkräuter und Fremdkörper über 5 cm Durchm. entfernen, Kräuter zupfen; bei Bedarf durchdringend wässern. Trockene und beschädigte Pflanzenteile entfernen. Bei Befall mit Krankheiten und Schädlingen sind in Absprache mit der Bauleitung geeignete Maßnahmen durchzuführen.
Rankerschnitt bei Bedarf mit einem fachgerechten Erhaltungsschnitt versehen. Es ist ein Schnitt / Jahr zu kalkulieren. Zu Schneiden ist die Aussen- und Innenseite der berankten Zaunes. Geschnittenes Material aufnehmen, laden und und zur Verwertungsstelle transportieren und gem. Kreislaufwirtschaftsgesetz entsorgen. Die Entsorgungsgebühren sind im Einheitspreis einzukalkulieren. Die Bewässerung wird in gesonderter Position vergütet. Nachweis durch gegengezeichnete Rapportzettel. Abrechnung nach Stückzahl Ranker. Pflegebreite bis ca. 60 cm. Anzahl der Arbeitsgänge 4 Stück bis zur Abnahme.
(1 AG umfasst 25 St). 4 AG x 2 Jahre x 25 Stück = 200 Stück
Menge: 200,000 St

**15.01.70 Wässern der Ranker**
Wässern der Ranker in Abhängigkeit von den natürlichen Niederschlägen und nach vorheriger Abstimmung mit der Bauleitung.
Mindestwassermenge je AG und m² = 25 l. Abrechnung nach Stückzahl Ranker. Anzahl der Arbeitsgänge 12 Stück/ Jahr  bis zur Übergabe.
(1 AG umfasst 25 St) 12 AG*2 Jahre  x 25 Stück = 600 Stück
Menge: 600,000 St

**15.01.80 50 Hecken pflegen 630,000 m 3,50 2.205,00**
Hecken pflegen, Unkräuter und Fremdkörper über 5 cm Durchm. entfernen, Kräuter zupfen; bei Bedarf durchdringend wässern. Trockene und beschädigte Pflanzenteile entfernen. Bei Befall mit Krankheiten und Schädlingen sind in Absprache mit der Bauleitung geeignete Maßnahmen durchzuführen. Die Hecken sind 4 x / Vegetationsperiode zu pflegen, bei Bedarf sind sie mit einem fachgerechten Form- und Erhaltungsschnitt jedoch mindestens 2 x / Jahr zu versehen. Nachweis durch gegengezeichnete Rapportzettel.
 Die Bewässerung wird in gesonderter Position vergütet.
(1 AG umfasst 105 m). 4 AG x 2 Jahre *105 m = 840 m
Menge: 1260,000 m

**15.01.90 Wässern der Hecken / m²**
Wässern der Hecken in Abhängigkeit von den natürlichen Niederschlägen und nach vorheriger Abstimmung mit der Bauleitung.
Mindestwassermenge je AG und m² = 25 l. Anzahl der Arbeitsgänge: 12 Stück. Abrechnung nach bewässerter Fläche.
(1 AG umfasst 105 lfm / 105 m²).
12 AG x 2 Jahre x 105 m² = 2520 m²
Menge: 2520,000 m²

**15.01.100 NPK-Dünger 10/08/18/+4**
Düngung Hecken Langzeitdünger mit 200 g je lfdm pro Jahr. Insgesamt sind 2 Düngergaben auf 1 Jahre verteilt zu je 100 g auszubringen, Ausbringungszeitpunkt ab April in Abhängigkeit vom Witterungsverlauf mit NPK-Dünger 10/08/18/+4 als Langzeitdünger. Dünger liefern und gleichmäßig nach Herstellerangaben auf Baumscheibe ausbringen.
Menge: 42,000 kg

**15.01.110 Pflegen der Bepflanzungsfläche, Anzahl der Pflegegänge**
Pflegen der Bepflanzungsfläche, Anzahl der Pflegegänge
6 Stück / Jahr  bis zur Übergabe, Trockene Triebe abschneiden,
Verankerungen nachrichten, Flächen von Steinen u.
Fremdkörpern ab 5 cm Durchm., Unkraut und schwer
verrottbaren Pflanzenteilen säubern, Dauerunkräuter
ausgraben. Je nach Pflanzenart die Flächen mit der Hand zupfen. Anfallende Stoffe aufnehmen und zur Verwertungsstelle transportieren und gem. Kreislaufwirtschaftsgesetz entsorgen. Diese ist zu benennen. Die Entsorgungskosten sind im Einheitspreis einzukalkulieren.
Tiefe der Pflanzflächenlockerung unter Beachtung der
Pflanzenarten 3 cm. Abstand der Pflegegänge mindestens
4-5 Wochen in Abstimmung mit der Bauleitung.
Nachweis durch gegengezeichnete Rapportzettel.
(1 AG umfasst 1350 m²). 6 x 2 Jahre x1350 m² = 16.200 m²
Menge: 16200,000 m²

**15.01.120 Wässern der Pflanzflächen / m²**
Wässern der Pflanzflächen, in Abhängigkeit von den natürlichen Niederschlägen und nach vorheriger Abstimmung mit der Bauleitung. Die Kosten für das Wasser sind im EP einzukalkulieren. Das Installieren, Vorhalten und Ausbau der
Meßuhren erfolgt durch den AN und ist im EP einzukalkulieren.
Mindestwassermenge je AG und m² = 25 l.
Anzahl der Arbeitsgänge 12 Stück / Jahr bis zur Übergabe.
(1AG umfasst 1350 m²).
12 AG x 2 Jx1350 m² = 32.400 m²
Menge: 32400,000 m²

**15.01.130 Mulchschicht nachbessern**
Mulchschicht 1 x nachbessern, ganzflächig, auf Pflanz- und Heckenflächen,
mit zu lieferndem Mulchstoff Rindenmulch, gütegesichert, Körnung 10/40 mm, Dicke über 5 bis 8 cm,
(1 AG umfasst 1350 m²). 1 AG x 1350 m²
Menge: 1350,000 m2

**15.01.140 NPK-Dünger 10/08/18/+4**
Düngung Bodendecker Langzeitdünger mit 200 g pro / m² Jahr. Insgesamt sind 2 Düngergaben auf 1 Jahre verteilt zu je 100 g auszubringen, Ausbringungszeitpunkt ab April in Abhängigkeit vom Witterungsverlauf mit NPK-Dünger 10/08/18/+4 als Langzeitdünger. Dünger liefern und gleichmäßig nach Herstellerangaben ausbringen.
Menge: 270,000 kg

**15.01.150 Rasen mähen**
Gebrauchsrasen mähen; Mähgut aufnehmen und zur Verwertungsstelle transportieren. Die Entsorgung ist im Einheitspreis einzukalkulieren. Das Freimähen der Baumstandorte in Handarbeit ist im Einheitspreis einzukalkulieren. Kahlstellen sind mit gleicher Saatgutmischung nachzusäen.
Anzahl der Schnitte (Arbeitsgang = AG): 8 Stück (ein AG umfasst ca. 1.150 m²). Wuchshöhe: 6- max. 8 cm. Schnitthöhe 3 -4 cm. Schnittfolge nach Wuchshöhe und nach vorheriger Abstimmung mit der Bauleitung.
8 AG x 2 Jahre x 1150 m²=18.400 m²
Menge: 18400,000 m²

**15.01.160 Rasenfläche wässern**
Rasenfläche je nach Witterung wässern, bis die Rasendecke geschlossen und belastbar wird. Nur in Ausnahmefällen soll der Rasen weiterhin bewässert werden.
Die Bewässerungsgänge sind in Abstimmung mit der Bauleitung auszuführen. Anzahl der Wässergänge 10 Stück bis zur Übergabe. (1 AG umfasst 1150 m²). 10 AG x 1150 m² = 11.500m²
Menge: 11500,000 m²

**15.01.170 Rasenflächen düngen**
Rasenflächen  düngen mit 25 g / m² Ammonsulfatsalpeter nach vorheriger Abstimmung mit der Bauleitung.
Menge: 1285,000 m²

**15.01.180 Laubbeseitigung und Unratbeseitigung**
Laubbeseitigung und Unratbeseitigung auf der Bepflanzungsfläche, Rasenfläche, Wegeflächen und Sandspielbereichen.
Nach Angaben der Bauleitung durchführen. Anfallende Stoffe laden, transportieren und gemäß Kreislaufwirtschaftsgesetz entsorgen. Die Gebühren der Entsorgung, sowie die Verkehrssicherung sind einzukalkulieren.
Insgesamt sind 2 Pflegegänge durchzuführen.
(1 AG umfasst 3000m²). 2*2 JAG x 3000m² = 12 000 m²
Menge: 12000,000 m²

### Titel 16 Regieleistungen

#### Untertitel 16.01 Maschineneinsatz

*Hinweis: Hinweis Stundenleistungen*
Die nachfolgenden Maschinenstunden sind einschließlich Bedienung zu kalkulieren.

**16.01.10 Radlader, Laderaupe, 70 KW**
Menge: 5,000 h

**16.01.20 LKW-Allradkipper 12 t**
Menge: 5,000 h

**16.01.30 LKW-Kipper ca. 7,5 to**
Menge: 5,000 h

**16.01.40 Minibagger**
Menge: 5,000 h

**16.01.50 Radlader, 40 KW**
Menge: 5,000 h

**16.01.60 Kompressor, ca. 40 KW mit Lufth.**
Menge: 3,000 h

#### Untertitel 16.02 Arbeitskraft

*Hinweis: Hinweis Stundenleistungen*
Die nachfolgenden Stundenleistungen sind mit der Bauleitung im Vorfeld abzustimmen.

**16.02.10 Schlosser Facharbeiter**
Menge: 4,000 h

**16.02.20 Fachkraft Baumfachargrarwirt**
Menge: 4,000 h

**16.02.30 Landschaftsbau-Facharbeiter**
Menge: 8,000 h

**16.02.40 Landschaftsbau-Meister**
Menge: 8,000 h
